# ACTUACIONES EFIC. INSTALACIONES DEL COMPLEJO DEPORTIVO “TONONO”

- Propiedad del archivo: SOFT S.A.
- Formato: FIEBDC-3/2002
- Programa: Presto 8.8
- Fecha de los precios: 12/06/2011
- Divisa: EUR
- Código: BARRETO (01/01/2000)
Importe: 510484.57

## ELECTR. INST. ELECTRICIDAD Y ALBDO (17/07/2003)
Importe: 362537.08
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
### E01000 CONDICIONES GENERALES B. TENSIÓN (17/07/2003)
Cantidad: 0.01
Ud. CONDICIONES GENERALES DE BAJA TENSIÓN. Todas las instalaciones concernientes a BAJA TENSIÓN se entiende total y correctamente instaladas, dando servicio correctamente, con toda clase de ayudas incluso las de albañilería y pequeño material. Los interruptores automáticos magnetotérmicos para control de potencia de 1.5 a 63 A han de tener entre sus especificaciones técnicas la de cumplir con la norma UNE.20317-88 o bien de disponer de certificado de homologación. Los gastos originados como consecuencias de las pruebas, ensayos de resistencia de materiales, etc., tanto si son preceptivos como si los exige la Dirección Facultativa, correrán a cuenta de la Contrata. En el precio ofertado, se entenderá incluido el boletín del instalador. Todos los materiales utilizados estarán debidamente certificados con el sello de calidad; y según Normas de la Compañía Suministradora (UNELCO).
NOTA: El cableadoa instalar independiente de su denominación comercial será certificado bajo normativa CPR, apto para instalaciones donde se vaya a realizar debiendo ser verificado por la Dirección Facultativa previo a su instalación.

**E010000** UD CONDICIONES GENERALES B. TENSIÓN (17/07/2003)
0.01 UD × 0.01
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
### E02000 COND. GEN. CUADROS DE MANDO Y PROTECCIÓN (17/07/2003)
Cantidad: 0.01
CONDICIONES GENERALES PARA CUADROS DE MANDO Y PROTECCIÓN. La instalación se entiende en paramento con todo su cableado interior, regletero de bornas de salida, accesorios de fijación y montaje y todos los macanismos descritos; todo ello colocado, conexionado, probado y funcionando correctamente, incluso pequeño material y ayudas. Todos los interuptores automáticos serán magnetotérmicos de corte ominipolar. Los elementos de telemando se entinden totalmente instalados donde se especifique en proyecto, con p.p. de cable y tubo de mando, pulsadores o interruptores de mando, luz piloto testigo de funcionamiento, p.p. de trafo y demás elementos para su correcta colocación y aprovechamiento. Los embarrados de los cuadros tendrán protección mecánica frontal por medio transparente. Los gastos originados como consecuencia de pruebas, ensayo de resistencia de materiales, etc.. tanto si son preceptivos como si los exige la Dirección Facultativa, correrán a cuenta de la contrata. -todos los materiales utilizados estarán debidamente certificados con el sello de calidad AENOR.- y según normas de la Compañia Suministradora (UNELCO).
El conjunto cumplira con la UNE-EN 60.439-1-2-3 (se acreditara mediante certificacion de taller de cuadros electricos con homologacion al dia).
NOTA: El cableadoa instalar independiente de su denominación comercial será certificado bajo normativa CPR, apto para instalaciones donde se vaya a realizar debiendo ser verificado por la Dirección Facultativa previo a su instalación.

**E020000** UD COND. GEN. CUADROS DE MANDO Y PROTECCIÓN (17/07/2003)
0.01 UD × 0.01
CONDICIONES GENERALES PARA CUADROS DE MANDO Y PROTECCIÓN. La instalación se entiende en paramento con todo su cableado interior, regletero de bornas de salida, accesorios de fijación y montaje y todos los macanismos descritos; todo ello colocado, conexionado, probado y funcionando correctamente, incluso pequeño material y ayudas. Todos los interuptores automáticos serán magnetotérmicos de corte ominipolar. Los elementos de telemando se entinden totalmente instalados donde se especifique en proyecto, con p.p. de cable y tubo de mando, pulsadores o interruptores de mando, luz piloto testigo de funcionamiento, p.p. de trafo y demás elementos para su correcta colocación y aprovechamiento. Los embarrados de los cuadros tendrán protección mecánica frontal por medio transparente. Los gastos originados como consecuencia de pruebas, ensayo de resistencia de materiales, etc.. tanto si son preceptivos como si los exige la Dirección Facultativa, correrán a cuenta de la contrata. -todos los materiales utilizados estarán debidamente certificados con el sello de calidad AENOR.- y según normas de la Compañia Suministradora (UNELCO).

### OCI OBRA CIVIL (31/05/2006)
Importe: 47025.13

**BT070** m Canalización con 2 tubo de PE D200 mm, T.P.P. (27/06/2008)
55 m × 24.5 = 1347.50
Canalización eléctrica formada por 2 tubo de polietileno (rojo), de doble pared, D 160 mm, T.P.P. (Tuberías y perfiles plásticos) o equivalente, s/UNE-EN 50086, incluso alambre guía galvanizado, cinta de señalización, excavación en zanja, protección con hormigón, relleno y compactación del resto de la zanja con tierras saneadas. Instalada.

| Código | Ud | Descripción | Rendimiento | Precio | Importe |
|---|---|---|---|---|---|
| M01A0010 | h | Oficial primera (mano de obra; 26/12/2017) | 0.2 | 14.49 | 2.90 |
| M01A0030 | h | Peón (mano de obra; 26/12/2017) | 0.2 | 13.64 | 2.73 |
| E22CAB0090X | m | Tubo PEAD corrugado doble pared Ø160mm 450N UNE-EN 50.086-2-4 (material; 15/03/2015) | 2 | 3.561 | 7.12 |
| E22CAF0010 | m | Alambre guía 2 mm galvanizado (material; 18/04/2011) | 4 | 0.195 | 0.78 |
| E22CAF0020 | m | Cinta señalizadora línea eléctrica (material) | 1 | 0.08 | 0.08 |
| A06B0010 | m³ | Excavación en zanjas y pozos. (material; 13/05/2009) | 0.45 | 6.17 | 2.78 |
| A03A0010 | m³ | Hormigón en masa de fck= 10 N/mm² (material; 18/04/2011) | 0.075 | 63.5 | 4.76 |
| A06C0020 | M3 | Relleno de zanjas compactado (material; 27/06/2008) | 0.45 | 5.86 | 2.64 |
| %0.03 | % | Costes indirectos | 3 % | 23.79 | 0.71 |
|  |  | Total |  |  | 24.5 |

| Medición | Uds. | Parcial |
|---|---|---|
| de Punto conexión a CGP | 55 | 55.000 |
| Total |  | 55 |

**D29JAB0050** m Canalización 4Tubos D160mm+3T110 T.P.P. (27/06/2008)
18 m × 28.97 = 521.46
Canalización eléctrica formada por tubo de polietileno (rojo), de doble pared, 4D 160 mm+ 3D 110 mm, T.P.P. (Tuberías y perfiles plásticos) o equivalente, s/UNE-EN 50086, incluso alambre guía galvanizado, cinta de señalización, excavación en zanja, protección con hormigón, relleno y compactación del resto de la zanja con tierras saneadas. Instalada.

| Código | Ud | Descripción | Rendimiento | Precio | Importe |
|---|---|---|---|---|---|
| M01A0010 | h | Oficial primera | 0.1 | 14.49 | 1.45 |
| M01A0030 | h | Peón | 0.1 | 13.64 | 1.36 |
| E22CAC0060 | m | Tubería PE (rojo) doble pared DN 160 mm, p/canal. eléctr., T.P.P (material; 26/12/2017) | 4 | 3.067 | 12.27 |
| E22CAC0040 | m | Tubería PE (rojo) doble pared DN 110 mm, p/canal. eléctr., T.P.P (material; 26/12/2017) | 3 | 2.23 | 6.69 |
| E22CAF0010 | m | Alambre guía 2 mm galvanizado | 1 | 0.195 | 0.20 |
| E22CAF0020 | m | Cinta señalizadora línea eléctrica | 1 | 0.08 | 0.08 |
| A06B0010 | m³ | Excavación en zanjas y pozos. | 0.35 | 6.17 | 2.16 |
| A03A0010 | m³ | Hormigón en masa de fck= 10 N/mm² | 0.05 | 63.5 | 3.18 |
| A06C0020 | M3 | Relleno de zanjas compactado | 0.27 | 5.86 | 1.58 |
|  |  | Total |  |  | 28.97 |

| Medición | Uds. | Parcial |
|---|---|---|
| salida CGP | 18 | 18.000 |
| Total |  | 18 |

**D29JAB00500** m Canalización 3Tubos D160mm+3T110 T.P.P. (27/06/2008)
60 m × 25.9 = 1554.00
Canalización eléctrica formada por tubo de polietileno (rojo), de doble pared, 3D 160 mm+ 3D 110 mm, T.P.P. (Tuberías y perfiles plásticos) o equivalente, s/UNE-EN 50086, incluso alambre guía galvanizado, cinta de señalización, excavación en zanja, protección con hormigón, relleno y compactación del resto de la zanja con tierras saneadas. Instalada.

| Código | Ud | Descripción | Rendimiento | Precio | Importe |
|---|---|---|---|---|---|
| M01A0010 | h | Oficial primera | 0.1 | 14.49 | 1.45 |
| M01A0030 | h | Peón | 0.1 | 13.64 | 1.36 |
| E22CAC0060 | m | Tubería PE (rojo) doble pared DN 160 mm, p/canal. eléctr., T.P.P | 3 | 3.067 | 9.20 |
| E22CAC0040 | m | Tubería PE (rojo) doble pared DN 110 mm, p/canal. eléctr., T.P.P | 3 | 2.23 | 6.69 |
| E22CAF0010 | m | Alambre guía 2 mm galvanizado | 1 | 0.195 | 0.20 |
| E22CAF0020 | m | Cinta señalizadora línea eléctrica | 1 | 0.08 | 0.08 |
| A06B0010 | m³ | Excavación en zanjas y pozos. | 0.35 | 6.17 | 2.16 |
| A03A0010 | m³ | Hormigón en masa de fck= 10 N/mm² | 0.05 | 63.5 | 3.18 |
| A06C0020 | M3 | Relleno de zanjas compactado | 0.27 | 5.86 | 1.58 |
|  |  | Total |  |  | 25.9 |

| Medición | Uds. | Parcial |
|---|---|---|
| hacia CGP Padel | 60 | 60.000 |
| Total |  | 60 |

**D29JAB00501** m Canalización 2Tubos D160mm+3T110 T.P.P. (27/06/2008)
72 m × 22.83 = 1643.76
Canalización eléctrica formada por tubo de polietileno (rojo), de doble pared, 2D 160 mm+ 3D 110 mm, T.P.P. (Tuberías y perfiles plásticos) o equivalente, s/UNE-EN 50086, incluso alambre guía galvanizado, cinta de señalización, excavación en zanja, protección con hormigón, relleno y compactación del resto de la zanja con tierras saneadas. Instalada.

| Código | Ud | Descripción | Rendimiento | Precio | Importe |
|---|---|---|---|---|---|
| M01A0010 | h | Oficial primera | 0.1 | 14.49 | 1.45 |
| M01A0030 | h | Peón | 0.1 | 13.64 | 1.36 |
| E22CAC0060 | m | Tubería PE (rojo) doble pared DN 160 mm, p/canal. eléctr., T.P.P | 2 | 3.067 | 6.13 |
| E22CAC0040 | m | Tubería PE (rojo) doble pared DN 110 mm, p/canal. eléctr., T.P.P | 3 | 2.23 | 6.69 |
| E22CAF0010 | m | Alambre guía 2 mm galvanizado | 1 | 0.195 | 0.20 |
| E22CAF0020 | m | Cinta señalizadora línea eléctrica | 1 | 0.08 | 0.08 |
| A06B0010 | m³ | Excavación en zanjas y pozos. | 0.35 | 6.17 | 2.16 |
| A03A0010 | m³ | Hormigón en masa de fck= 10 N/mm² | 0.05 | 63.5 | 3.18 |
| A06C0020 | M3 | Relleno de zanjas compactado | 0.27 | 5.86 | 1.58 |
|  |  | Total |  |  | 22.83 |

| Medición | Uds. | Parcial |
|---|---|---|
| hacia CGP CF | 72 | 72.000 |
| Total |  | 72 |

**D29JAB00502** m Canalización 2Tubos D160mm (27/06/2008)
10 m × 16.14 = 161.40
Canalización eléctrica formada por tubo de polietileno (rojo), de doble pared, 2D 160 mm, T.P.P. (Tuberías y perfiles plásticos) o equivalente, s/UNE-EN 50086, incluso alambre guía galvanizado, cinta de señalización, excavación en zanja, protección con hormigón, relleno y compactación del resto de la zanja con tierras saneadas. Instalada.

| Código | Ud | Descripción | Rendimiento | Precio | Importe |
|---|---|---|---|---|---|
| M01A0010 | h | Oficial primera | 0.1 | 14.49 | 1.45 |
| M01A0030 | h | Peón | 0.1 | 13.64 | 1.36 |
| E22CAC0060 | m | Tubería PE (rojo) doble pared DN 160 mm, p/canal. eléctr., T.P.P | 2 | 3.067 | 6.13 |
| E22CAF0010 | m | Alambre guía 2 mm galvanizado | 1 | 0.195 | 0.20 |
| E22CAF0020 | m | Cinta señalizadora línea eléctrica | 1 | 0.08 | 0.08 |
| A06B0010 | m³ | Excavación en zanjas y pozos. | 0.35 | 6.17 | 2.16 |
| A03A0010 | m³ | Hormigón en masa de fck= 10 N/mm² | 0.05 | 63.5 | 3.18 |
| A06C0020 | M3 | Relleno de zanjas compactado | 0.27 | 5.86 | 1.58 |
|  |  | Total |  |  | 16.14 |

| Medición | Uds. | Parcial |
|---|---|---|
| acceso a CGP Futbol | 5 | 5.000 |
| acceso a CGP cancha Paddel | 5 | 5.000 |
| Total |  | 10 |

**D29JAB0030** m Canalización con 3 tubo de PE D 110 mm, T.P.P. (27/06/2008)
275 m × 11.21 = 3082.75
Canalización eléctrica formada por 3 tubo de polietileno (rojo), de doble pared, D 110 mm, T.P.P. (Tuberías y perfiles plásticos) o equivalente, s/UNE-EN 50086, incluso alambre guía galvanizado, cinta de señalización, excavación en zanja, protección con hormigón, relleno y compactación del resto de la zanja con tierras saneadas. Instalada.

| Código | Ud | Descripción | Rendimiento | Precio | Importe |
|---|---|---|---|---|---|
| M01A0010 | h | Oficial primera | 0.1 | 14.49 | 1.45 |
| M01A0030 | h | Peón | 0.1 | 13.64 | 1.36 |
| E22CAC0040 | m | Tubería PE (rojo) doble pared DN 110 mm, p/canal. eléctr., T.P.P | 2 | 2.23 | 4.46 |
| E22CAF0010 | m | Alambre guía 2 mm galvanizado | 1 | 0.195 | 0.20 |
| E22CAF0020 | m | Cinta señalizadora línea eléctrica | 1 | 0.08 | 0.08 |
| A06B0010 | m³ | Excavación en zanjas y pozos. | 0.15 | 6.17 | 0.93 |
| A03A0010 | m³ | Hormigón en masa de fck= 10 N/mm² | 0.02 | 63.5 | 1.27 |
| A06C0020 | M3 | Relleno de zanjas compactado | 0.23 | 5.86 | 1.35 |
| %0000.003 | % | Medios auxiliares.(s/total) (01/11/2017) | 1 % | 11.10 | 0.11 |
|  |  | Total |  |  | 11.21 |

| Medición | Uds. | Parcial |
|---|---|---|
| perimetral CF desde CGP a Torre 4 | 150 | 150.000 |
| de cuadro vestuario a estacion meteorologica | 125 | 125.000 |
| Total |  | 275 |

**D29JAB00300** m Canalización con 6 tubo de PE D 110 mm, T.P.P. (27/06/2008)
13 m × 21.21 = 275.73
Canalización eléctrica formada por 6 tubo de polietileno (rojo), de doble pared, D 110 mm, T.P.P. (Tuberías y perfiles plásticos) o equivalente, s/UNE-EN 50086, incluso alambre guía galvanizado, cinta de señalización, excavación en zanja, protección con hormigón, relleno y compactación del resto de la zanja con tierras saneadas. Instalada.

| Código | Ud | Descripción | Rendimiento | Precio | Importe |
|---|---|---|---|---|---|
| M01A0010 | h | Oficial primera | 0.12 | 14.49 | 1.74 |
| M01A0030 | h | Peón | 0.12 | 13.64 | 1.64 |
| E22CAC0040 | m | Tubería PE (rojo) doble pared DN 110 mm, p/canal. eléctr., T.P.P | 6 | 2.23 | 13.38 |
| E22CAF0010 | m | Alambre guía 2 mm galvanizado | 1 | 0.195 | 0.20 |
| E22CAF0020 | m | Cinta señalizadora línea eléctrica | 1 | 0.08 | 0.08 |
| A06B0010 | m³ | Excavación en zanjas y pozos. | 0.15 | 6.17 | 0.93 |
| A03A0010 | m³ | Hormigón en masa de fck= 10 N/mm² | 0.02 | 63.5 | 1.27 |
| A06C0020 | M3 | Relleno de zanjas compactado | 0.23 | 5.86 | 1.35 |
| %0.03 | % | Costes indirectos | 3 % | 20.59 | 0.62 |
|  |  | Total |  |  | 21.21 |

| Medición | Uds. | Parcial |
|---|---|---|
| salida cuadro campo futbol | 13 | 13.000 |
| Total |  | 13 |

**D29JAB00301** m Canalización con 4 tubo de PE D 110 mm, T.P.P. (27/06/2008)
65 m × 16.61 = 1079.65
Canalización eléctrica formada por 4 tubo de polietileno (rojo), de doble pared, D 110 mm, T.P.P. (Tuberías y perfiles plásticos) o equivalente, s/UNE-EN 50086, incluso alambre guía galvanizado, cinta de señalización, excavación en zanja, protección con hormigón, relleno y compactación del resto de la zanja con tierras saneadas. Instalada.

| Código | Ud | Descripción | Rendimiento | Precio | Importe |
|---|---|---|---|---|---|
| M01A0010 | h | Oficial primera | 0.12 | 14.49 | 1.74 |
| M01A0030 | h | Peón | 0.12 | 13.64 | 1.64 |
| E22CAC0040 | m | Tubería PE (rojo) doble pared DN 110 mm, p/canal. eléctr., T.P.P | 4 | 2.23 | 8.92 |
| E22CAF0010 | m | Alambre guía 2 mm galvanizado | 1 | 0.195 | 0.20 |
| E22CAF0020 | m | Cinta señalizadora línea eléctrica | 1 | 0.08 | 0.08 |
| A06B0010 | m³ | Excavación en zanjas y pozos. | 0.15 | 6.17 | 0.93 |
| A03A0010 | m³ | Hormigón en masa de fck= 10 N/mm² | 0.02 | 63.5 | 1.27 |
| A06C0020 | M3 | Relleno de zanjas compactado | 0.23 | 5.86 | 1.35 |
| %0.03 | % | Costes indirectos | 3 % | 16.13 | 0.48 |
|  |  | Total |  |  | 16.61 |

| Medición | Uds. | Parcial |
|---|---|---|
| salida cuadro campo futbol a cuadro Vestuarios | 65 | 65.000 |
| Total |  | 65 |

**D29JAB00302** m Canalización con 2 tubo de PE D 110 mm, T.P.P. (27/06/2008)
98 m × 11.21 = 1098.58
Canalización eléctrica formada por 2 tubo de polietileno (rojo), de doble pared, D 110 mm, T.P.P. (Tuberías y perfiles plásticos) o equivalente, s/UNE-EN 50086, incluso alambre guía galvanizado, cinta de señalización, excavación en zanja, protección con hormigón, relleno y compactación del resto de la zanja con tierras saneadas. Instalada.

| Código | Ud | Descripción | Rendimiento | Precio | Importe |
|---|---|---|---|---|---|
| M01A0010 | h | Oficial primera | 0.1 | 14.49 | 1.45 |
| M01A0030 | h | Peón | 0.1 | 13.64 | 1.36 |
| E22CAC0040 | m | Tubería PE (rojo) doble pared DN 110 mm, p/canal. eléctr., T.P.P | 2 | 2.23 | 4.46 |
| E22CAF0010 | m | Alambre guía 2 mm galvanizado | 1 | 0.195 | 0.20 |
| E22CAF0020 | m | Cinta señalizadora línea eléctrica | 1 | 0.08 | 0.08 |
| A06B0010 | m³ | Excavación en zanjas y pozos. | 0.15 | 6.17 | 0.93 |
| A03A0010 | m³ | Hormigón en masa de fck= 10 N/mm² | 0.02 | 63.5 | 1.27 |
| A06C0020 | M3 | Relleno de zanjas compactado | 0.23 | 5.86 | 1.35 |
| %0000.003 | % | Medios auxiliares.(s/total) | 1 % | 11.10 | 0.11 |
|  |  | Total |  |  | 11.21 |

| Medición | Uds. | Parcial |
|---|---|---|
| de vestuarios a torre 2 | 58 | 58.000 |
| cruce desde Est. Meteorolica a CFutbol 5 | 40 | 40.000 |
| Total |  | 98 |

**D29JAB0010** m Canalización con 2 tubo de PE D 63 mm, T.P.P. (27/06/2008)
188 m × 12.8 = 2406.40
Canalización eléctrica formada por 1 tubo de polietileno (rojo), de doble pared, D 63 mm, T.P.P. (Tuberías y perfiles plásticos) o equivalente, s/UNE-EN 50086, incluso alambre guía galvanizado, cinta de señalización, excavación en zanja, protección con hormigón, relleno y compactación del resto de la zanja con tierras saneadas. Instalada.

| Código | Ud | Descripción | Rendimiento | Precio | Importe |
|---|---|---|---|---|---|
| M01A0010 | h | Oficial primera | 0.1 | 14.49 | 1.45 |
| M01A0030 | h | Peón | 0.1 | 13.64 | 1.36 |
| E22CAC0010 | m | Tubería PE (rojo) doble pared DN 63 mm, p/canal. eléctr., T.P.P. (material; 26/12/2017) | 2 | 1.951 | 3.90 |
| E22CAF0010 | m | Alambre guía 2 mm galvanizado | 1 | 0.195 | 0.20 |
| E22CAF0020 | m | Cinta señalizadora línea eléctrica | 1 | 0.08 | 0.08 |
| A06B0010 | m³ | Excavación en zanjas y pozos. | 0.28 | 6.17 | 1.73 |
| A03A0010 | m³ | Hormigón en masa de fck= 10 N/mm² | 0.044 | 63.5 | 2.79 |
| A06C0020 | M3 | Relleno de zanjas compactado | 0.22 | 5.86 | 1.29 |
|  |  | Total |  |  | 12.8 |

| Medición | Uds. | Parcial |
|---|---|---|
| perimetrales Padel | 158 | 158.000 |
| a cuadro Squash | 30 | 30.000 |
| Total |  | 188 |

**01.1** Nicho para albergar instalación de enlace de Electricidad y Tele
1 × 673.48 = 673.48
Ejecución de Nicho en fachada de inmueble ejecutado con bloque vibrado y totalmente enfoscado y rematado en interior, incluido colocación de tubos de interconexión de elementos y conexión de tubos a arquetas situadas al pie de la misma (según detalle) y sellado de tubos y recepción de cajas a instalar en interior según normativa de Endesa y detalle (a replantear) en plano, compuesto por peana de 30 cm de altura libre inferior, paredes laterales separando parte de telecomunicaciones y parte eléctrica y tejadillo de hormigón y paredes intermedias. Con espacio total y fondo para revestir con puertas (no incluido en partida) y manteniendo distancias según normativa de Endesa. Totalmente terminada y

| Código | Ud | Descripción | Rendimiento | Precio | Importe |
|---|---|---|---|---|---|
| M01A0010 | h | Oficial primera | 10 | 14.49 | 144.90 |
| M01A0030 | h | Peón | 10 | 13.64 | 136.40 |
| E10AB0040 | ud | Bloque de hormigón de áridos de picón 12x25x50 cm, CE cat. I (material) | 120 | 0.995 | 119.40 |
| A02A0030 | m³ | Mortero 1:5 de cemento CEM IV/B (P) 32,5 N (material) | 1.5 | 72.86 | 109.29 |
| A02A0010 | m³ | Mortero 1:3 de cemento CEM IV/B (P) 32,5 N (material) | 1.5 | 81.58 | 122.37 |
| E01CA0020 | m³ | Arena seca (material) | 1.5 | 14.331 | 21.50 |
| %0.03 | % | Costes indirectos | 3 % | 653.86 | 19.62 |
|  |  | Total |  |  | 673.48 |

| Medición | Uds. | Parcial |
|---|---|---|
| Nicho centralización General | 1 | 1.000 |
| Total |  | 1 |

**01.2** ud Arqueta p/conexionado electr. ext., de fábrica bloques, tipo A-3
17 ud × 204.04 = 3468.68
Arqueta para conexionado de electricidad en exteriores, tipo A-3 s/normas de la compañía suministradora, realizada con bloque hueco de hormigón vibrado de 12x25x50 cm, enfoscada y bruñida interiormente, con tapa y marco de fundición dúctil B 125 s/UNE EN 124, de 1000x750 mm, con fondo de arena, y sellado de tubos con mortero. Totalmente acabada.

| Código | Ud | Descripción | Rendimiento | Precio | Importe |
|---|---|---|---|---|---|
| M01A0010 | h | Oficial primera | 2.2 | 14.49 | 31.88 |
| M01A0030 | h | Peón | 2.2 | 13.64 | 30.01 |
| E22EA0030 | ud | Tapa y marco 1000x750 mm fund dúctil, A-3, "Unelco", Cofunco (material; 15/01/2015) | 1 | 88.273 | 88.27 |
| E10AB0040 | ud | Bloque de hormigón de áridos de picón 12x25x50 cm, CE cat. I | 35 | 0.995 | 34.83 |
| A02A0030 | m³ | Mortero 1:5 de cemento CEM IV/B (P) 32,5 N | 0.062 | 72.86 | 4.52 |
| A02A0010 | m³ | Mortero 1:3 de cemento CEM IV/B (P) 32,5 N | 0.089 | 81.58 | 7.26 |
| E01CA0020 | m³ | Arena seca | 0.093 | 14.331 | 1.33 |
| %0.03 | % | Costes indirectos | 3 % | 198.10 | 5.94 |
|  |  | Total |  |  | 204.04 |

| Medición | Uds. | Parcial |
|---|---|---|
| acometida | 6 | 6.000 |
| intermedias distribución edificios | 11 | 11.000 |
| Total |  | 17 |

**01.3** u Arqueta de registro para instalaciones de control o baja tensión (18/04/2011)
46 u × 136.61 = 6284.06
Arqueta de registro para instalaciones de control o baja tensión, con dimensiones interiores 50x50x100 cm, constituída por paredes de hormigón en masa fck=15 N/mm2 de 20 cm. de espesor, solera drenante, con aristas y rincones a media caña, y registro para vehículos pesados D 400 s/ UNE EN 124, de fundición dúctil, incluso excavación, rellenos de trasdós con carga y transporte de tierras sobrantes a vertedero, encofrado y desencofrado, acometida y remate de tubos, según C.T.E. DB HS-5

| Código | Ud | Descripción | Rendimiento | Precio | Importe |
|---|---|---|---|---|---|
| M01A0010 | h | Oficial primera | 0.5 | 14.49 | 7.25 |
| M01A0030 | h | Peón | 0.5 | 13.64 | 6.82 |
| E28BA0130 | ud | Reg peat B-125 500x500mm tapa/marco fund dúctil Norinco HC (material; 17/10/2013) | 1 | 65.043 | 65.04 |
| A03A0030 | m³ | Hormigón en masa HM-150 (material; 18/04/2011) | 0.5 | 61 | 30.50 |
| A05AA0020 | m² | Encofrado y desencofrado de zapatas. (material; 18/04/2011) | 1 | 22.29 | 22.29 |
| A02A0030 | m³ | Mortero 1:5 de cemento CEM IV/B (P) 32,5 N | 0.01 | 72.86 | 0.73 |
| %0.03 | % | Costes indirectos | 3 % | 132.63 | 3.98 |
|  |  | Total |  |  | 136.61 |

| Medición | Uds. | Parcial |
|---|---|---|
| en Cancha Padel | 20 | 20.000 |
| previsión alumbrado público | 5 | 5.000 |
| en CFutbol | 21 | 21.000 |
| Total |  | 46 |

**01.7** u Arqueta de puesta a Tierra
9 u × 30.45 = 274.05
Arqueta de puesta a tierra con tapa y serigrafía de 30x30, incluido Pica de tierra de cobre de 17,5mm de diámetro y 2m de longitud, según Norma UNE 202 006, incluso grapas de fijación y p.p. de conductor de Cu aislado de 16 mm2 de acuerdo al Reglamento Electrotécnico para Baja Tensión, incluso seccionador de tierra.
Totalmente instalada y probada, realizada medidas de tierra con valores inferior a 14 ohmios.

| Código | Ud | Descripción | Rendimiento | Precio | Importe |
|---|---|---|---|---|---|
| OELECT1 | h | Oficial Electricista (mano de obra; 26/12/2017) | 0.6 | 14.49 | 8.69 |
| OELECT2 | h | Ayudante electricista (mano de obra; 26/12/2017) | 0.6 | 13.64 | 8.18 |
| MVEHIC | h | vehiculo (maquinaria; 28/05/2013) | 0.6 | 3.252 | 1.95 |
| PICA | u | Pica + Grapa (material; 28/05/2013) | 1 | 8.362 | 8.36 |
| P1X16CU_750 |  | LINEA 1x16 mm2 Cu 750v (material; 28/05/2013) | 2 | 1.189 | 2.38 |
| %0.03 | % | Costes indirectos | 3 % | 29.56 | 0.89 |
|  |  | Total |  |  | 30.45 |

| Medición | Uds. | Parcial |
|---|---|---|
| cuadro general | 1 | 1.000 |
| grupo electrogeno | 1 | 1.000 |
| CGP pabellón | 1 | 1.000 |
| CGP Cancha Padel | 1 | 1.000 |
| CGP Campo FUtbol | 1 | 1.000 |
| Torres CF | 4 | 4.000 |
| Total |  | 9 |

**ESCALA** ud Escala acceso a Torres de Alumbrado
4 ud × 1281.49 = 5125.96
Escalera de acceso a torre para el mantenimiento de los proyectores, dotada de quitamiedos, según “NTP 408: Escalas fijas de servicio” La escalera contará con las siguientes características:
- Perfil en 60x40x3. Su función es de soporte para los peldaños y el conjunto de la escalera, al mismo tiempo es el de punto de unión con los perfiles soldados a la torre para sujetar la escalera. - Peldaños de acero en tubo redondo de diámetro 20 mm. y 510 mm. de longitud. Tienen los extremos doblados para unirlos con los aros quitamiedos y las 5 pletinas longitudinales. - Aros de pletina colocados cada 600 mm., unidos cada dos peldaños y fijados al mismo tiempo a las pletinas longitudinales mediante tornillos. - Galvanizado en caliente para evitar la corrosión de los soportes en toda su superficie, cumpliendo las especificaciones técnicas de recubrimientos galvanizados contenidas en la norma ISO 1461:99.
Acabado
Galvanizado, mediante inmersión en baño de zinc fundido a 450 grados, con este sistema se garantiza la protección en toda la superficie de la columna. El galvanizado se realiza según las normas ISO 1461:99, con un contenido mínimo de zinc de un 98,5% y una masa de galvanizado no inferior a 520 gr/m2.
Deberá ser tratada con 2 manos de pintura anitoxidante, para su posterior tratamiento superficial. El aspecto superficial de recubrimiento y su adherencia cumple las normas ISO 1461:99.
La instalación deberá ser homologada por empresa externa auditada y deberá entregarse Certificado de cumplimiento de la misma.

| Código | Ud | Descripción | Rendimiento | Precio | Importe |
|---|---|---|---|---|---|
| M01B0010 | h | Oficial cerrajero (mano de obra; 26/12/2017) | 8 | 14.49 | 115.92 |
| M01B0020 | h | Ayudante cerrajero (mano de obra; 26/12/2017) | 6 | 13.69 | 82.14 |
| M01B0030 | h | Oficial soldador (mano de obra; 10/11/2017) | 2 | 14.49 | 28.98 |
| M01B0040 | h | Oficial gruísta (mano de obra; 10/11/2017) | 2 | 14.49 | 28.98 |
| M01B0090 | h | Oficial pintor (mano de obra; 26/12/2017) | 2 | 14.49 | 28.98 |
| QAC0020 | h | Camión grúa 32 t, pluma 29 m (maquinaria; 08/05/2012) | 2 | 26.191 | 52.38 |
| ESC | ud | Escala completa con quitamiedos y linea vida (material; 26/12/2017) | 1 | 882.736 | 882.74 |
| E35LAD0160 | l | Imprim fosfocromatante, Palverol Metal Primer (material; 10/11/2017) | 2 | 11.904 | 23.81 |
| E09F0020 | ud | p.p. pequeño material (electrodos, discos) (material; 18/12/2015) | 2 | 0.114 | 0.23 |
| %0.03 | % | Costes indirectos | 3 % | 1244.16 | 37.32 |
|  |  | Total |  |  | 1281.49 |

| Medición | Uds. | Parcial |
|---|---|---|
| torres CF | 4 | 4.000 |
| Total |  | 4 |

**BT04** m² Demolición con compresor pavimento asfáltico.
427 m² × 3.92 = 1673.84
Demolición con compresor de pavimento asfáltico y acopio de escombros a pie de obra.

| Código | Ud | Descripción | Rendimiento | Precio | Importe |
|---|---|---|---|---|---|
| M01A0030 | h | Peón | 0.2 | 13.64 | 2.73 |
| QBB0010 | h | Compresor caudal 2,5 m³/m 2 martillos. (maquinaria) | 0.1 | 10.769 | 1.08 |
| %0.03 | % | Costes indirectos | 3 % | 3.81 | 0.11 |
|  |  | Total |  |  | 3.92 |

| Medición | Uds. | Largo | Parcial |
|---|---|---|---|
| canalización |  |  |  |
| 2d200 | 55 | 0.5 | 27.500 |
| 4d160+3d110 | 18 | 0.5 | 9.000 |
| 3d160+3d110 | 60 | 0.5 | 30.000 |
| 2d160+3d110 | 72 | 0.5 | 36.000 |
| 2d160 | 10 | 0.5 | 5.000 |
| 3d110 | 275 | 0.5 | 137.500 |
| 6d110 | 13 | 0.5 | 6.500 |
| 4d110 | 65 | 0.5 | 32.500 |
| 2d110 | 98 | 0.5 | 49.000 |
| 2d63 | 188 | 0.5 | 94.000 |
| Total |  |  | 427 |

**BT05** m² Firme asfált. caliente, en calzadas, subbase+ECR-1+G-20+D-12 (31/05/2006)
427 m² × 23.26 = 9932.02
Firme asfáltico en caliente, en calzadas, constituído por riego de imprimación ECR-1 (1,2 kg/m²), capa intermedia G-20 de e=6 cm, riego de adherencia ECR-1 (0,6 kg/m²) y capa de rodadura D-12 de e=4 cm, incluso sub-base granular de zahorra artificial de e=30 cm, extendido y compactado.

| Código | Ud | Descripción | Rendimiento | Precio | Importe |
|---|---|---|---|---|---|
| A09A0010 | m³ | Sub-base granular de zahorra artificial. (material) | 0.3 | 26.33 | 7.90 |
| A09B0010 | m² | Riego de imprimación con emulsión ECR-1 (1,2 kg/m²) (material) | 1 | 0.98 | 0.98 |
| A09C0020 | t | Mezcla asfáltica en caliente, tipo G-20. (material; 31/05/2006) | 0.142 | 54.13 | 7.69 |
| A09B0020 | m² | Riego de adherencia con emulsión ECR-1 (0,6 kg/m²) (material) | 1 | 0.66 | 0.66 |
| A09C0030 | t | Mezcla asfáltica en caliente, tipo D-12. (material; 31/05/2006) | 0.096 | 55.7 | 5.35 |
| %0.03 | % | Costes indirectos | 3 % | 22.58 | 0.68 |
|  |  | Total |  |  | 23.26 |

| Medición | Uds. | Largo | Parcial |
|---|---|---|---|
| canalización |  |  |  |
| 2d200 | 55 | 0.5 | 27.500 |
| 4d160+3d110 | 18 | 0.5 | 9.000 |
| 3d160+3d110 | 60 | 0.5 | 30.000 |
| 2d160+3d110 | 72 | 0.5 | 36.000 |
| 2d160 | 10 | 0.5 | 5.000 |
| 3d110 | 275 | 0.5 | 137.500 |
| 6d110 | 13 | 0.5 | 6.500 |
| 4d110 | 65 | 0.5 | 32.500 |
| 2d110 | 98 | 0.5 | 49.000 |
| 2d63 | 188 | 0.5 | 94.000 |
| Total |  |  | 427 |

**D28AAA0080** ud Pintado de todos los paramentos interiores y exteriores
1 ud × 5080.37 = 5080.37
Ud pintado de todas los paramentos verticales interior y exterior del Complejoo, se hayan ejecutado instalaciones a traves de los mismos, para asegurar el perfecto acabado cromático de todo el interior; realizandolo con Pintura plástica transpirable y antimoho, de acabado extra mate, Emuldis extramate o equivalente, aplicada a dos manos, a brocha o rodillo, sobre paramentos verticales y horizontales, interiores y, color a decidir por la propiedad o dirección facultativa , pudiendo seleccionarse diferentes colores dependiendo de la zona a pintar. Incluso limpieza del soporte e imprimación con Acridur fondo fijador. Se descontarán todos los huecos, inclusives <2m2. El contratista deberá proveerse de andiamaje y todo tipo de material o medios de elevación que se estimen necesarias para el adecuado realización de los trabajos.
Se calcula la superficie total interior a pintar a dos manos sobre una medición de 3800 m2; si la superficie a pintar fuera superior a la calculada se estima un coste de 4.50 €/m2 adicional.

| Código | Ud | Descripción | Rendimiento | Precio | Importe |
|---|---|---|---|---|---|
| M01B0090 | h | Oficial pintor | 80 | 14.49 | 1159.20 |
| M01B0100 | h | Ayudante pintor (mano de obra; 26/12/2017) | 80 | 13.64 | 1091.20 |
| E35LAA0010 | l | Imprim. al agua, incol. int/ext, Acridur fondo fijador. (material; 14/04/2015) | 450 | 2.18 | 981.00 |
| E35AB0030 | l | Pintura plástica transp. int./ext. bl Emuldis extramate (material; 14/04/2015) | 450 | 3.78 | 1701.00 |
| %0.03 | % | Costes indirectos | 3 % | 4932.40 | 147.97 |
|  |  | Total |  |  | 5080.37 |

| Medición | Uds. | Parcial |
|---|---|---|
| medición pintura zonas deportivas | 1 | 1.000 |
| Total |  | 1 |

**01.6** Ayudas de albañilería a ejecución de instalaciones
1 × 891.36 = 891.36
Ayudas de albañilería para el acceso de las canalizaciones al edificio y su distribución en el mismo; así como todo lo necesario para la correcta ejecución de las instalaciones y su correcta instalación. Comprende todas las actuaciones en las siguientes instalaciones.
- Instalación eléctrica.
- Instalación Contraincendios.
- Instalación CCTV y audiovisuales.
- Instalación telecomunicaciones.
- Otras actuaciones.
Se contemplan las siguientes actuaciones:
- Apertura y tapado de rozas.
- Apertura de agujeros en paramentos.
- Colocación de pasamuros.
- Fijación de soportes.
- Construcción de bancadas.
- Construcción de hornacimas.
- Colocación y recibido de cajas para elementos empotrados.
- Apertura de agujeros en falsos techos.
- Descarga y elevación de materiales (si no precisan transportes especiales).
- Sellado de agujeros y huecos de paso de instalaciones.
- Colocación de entubados y mecanismos en paramentos verticales y horizontales.
- Retoque de pintura de cerrado de huecos.
En general, todo aquello necesario para el montaje de la instalación.

| Código | Ud | Descripción | Rendimiento | Precio | Importe |
|---|---|---|---|---|---|
| M01A0010 | h | Oficial primera | 30 | 14.49 | 434.70 |
| M01A0030 | h | Peón | 30 | 13.64 | 409.20 |
| E01CA0020 | m³ | Arena seca | 1.5 | 14.331 | 21.50 |
| %0.03 | % | Costes indirectos | 3 % | 865.40 | 25.96 |
|  |  | Total |  |  | 891.36 |

| Medición | Parcial |
|---|---|
| instalación eléctrica |  |
| Total | 1 |

**RET** ud Retirada de Instalaciones fuera de servicio. (26/12/2017)
1 ud × 450.08 = 450.08
ud Retirada de Todas las instalaciones fuera de servicio y que No sean válidas en las nuevas instalaciones siendo reitradas a gestor de residuos. Incluso pp de obra civil, tapado de huecos, remates,....

| Código | Ud | Descripción | Rendimiento | Precio | Importe |
|---|---|---|---|---|---|
| M01A0010 | h | Oficial primera | 16 | 14.49 | 231.84 |
| M01A0030 | h | Peón | 16 | 13.64 | 218.24 |
|  |  | Total |  |  | 450.08 |

### ALBDO. INSTALACIONES ALUMBRADO (16/04/2007)
Importe: 184744.98

#### C_ALBDO EXT ALUMBRADO EXTERIOR (16/04/2007)
Importe: 132564.92

**OMNIB 5185** ud Proy. SOCELEC OMNIblast 2 144 LEDs 2000mA NW Flat, Smooth 5185 (16/04/2007)
6 ud × 1651.16 = 9906.96
Suministro e instalación de Proyector Socelec modelo OMNIblast 2 144 LEDs 2000mA NW Flat, Glass Extra Clear, Smooth 5185, incluyendo elementos de sujeción a Soportación existente.Incluye el bloque óptico (con fijación tipo lira), la caja independiente de auxiliares,
Se incluye en esta partida la parte proporcional de instalación, medios de elevación para trabajos en altura.
totalmente instalado, cableado y probado según RBT 2002.

| Código | Ud | Descripción | Rendimiento | Precio | Importe |
|---|---|---|---|---|---|
| POMNIB2259 | ud | OMNIblast 2 144 LEDs 2000mA NW Flat, Glass Extra Clear, Smooth 2 (material; 08/12/2017) | 1 | 1544.311 | 1544.31 |
| OELEC1ª | h | Oficial electricista 1ª (mano de obra; 26/12/2017) | 1 | 14.49 | 14.49 |
| OELEC2ª | h | Oficial electricista 2ª (mano de obra; 26/12/2017) | 1 | 13.64 | 13.64 |
| MCAMIONCESTA | h | Camión cesta (maquinaria; 19/10/2016) | 1 | 11.265 | 11.27 |
| OCHOFER | h | Chófer (mano de obra; 26/12/2017) | 0.35 | 13.64 | 4.77 |
| P%000.003 | % | Material auxiliar.(s/total mat.) (16/04/2007) | 3 % | 1544.31 | 46.33 |
| %0000.003 | % | Medios auxiliares.(s/total) | 1 % | 1634.81 | 16.35 |
|  |  | Total |  |  | 1651.16 |

| Medición | Uds. | Parcial |
|---|---|---|
| TORRES CF | 6 | 6.000 |
| Total |  | 6 |

**OMNIB 5184** ud Proy. SOCELEC OMNIblast 2 144 LEDs 2000mA NW Flat, Smooth 5184 (16/04/2007)
42 ud × 1651.16 = 69348.72
Suministro e instalación de Proyector Socelec modelo OMNIblast 2 144 LEDs 2000mA NW Flat, Glass Extra Clear, Smooth 5184, incluyendo elementos de sujeción a Soportación existente.Incluye el bloque óptico (con fijación tipo lira), la caja independiente de auxiliares,
Se incluye en esta partida la parte proporcional de instalación, medios de elevación para trabajos en altura.
totalmente instalado, cableado y probado según RBT 2002.

| Código | Ud | Descripción | Rendimiento | Precio | Importe |
|---|---|---|---|---|---|
| POMNIB5184 | ud | OMNIblast 2 144 LEDs 2000mA NW Flat, Glass Extra Clear, Smooth 5 (material; 08/12/2017) | 1 | 1544.311 | 1544.31 |
| OELEC1ª | h | Oficial electricista 1ª | 1 | 14.49 | 14.49 |
| OELEC2ª | h | Oficial electricista 2ª | 1 | 13.64 | 13.64 |
| MCAMIONCESTA | h | Camión cesta | 1 | 11.265 | 11.27 |
| OCHOFER | h | Chófer | 0.35 | 13.64 | 4.77 |
| P%000.003 | % | Material auxiliar.(s/total mat.) | 3 % | 1544.31 | 46.33 |
| %0000.003 | % | Medios auxiliares.(s/total) | 1 % | 1634.81 | 16.35 |
|  |  | Total |  |  | 1651.16 |

| Medición | Uds. | Parcial |
|---|---|---|
| TORRES CF | 42 | 42.000 |
| Total |  | 42 |

**OMNIB 2259** ud Proy. SOCELEC OMNIblast 2 144 LEDs 2000mA NW Flat, Smooth 2259 (16/04/2007)
12 ud × 1651.16 = 19813.92
Suministro e instalación de Proyector Socelec modelo OMNIblast 2 144 LEDs 2000mA NW Flat, Glass Extra Clear, Smooth 2259, incluyendo elementos de sujeción a Soportación existente.Incluye el bloque óptico (con fijación tipo lira), la caja independiente de auxiliares,
Se incluye en esta partida la parte proporcional de instalación, medios de elevación para trabajos en altura.
totalmente instalado, cableado y probado según RBT 2002.

| Código | Ud | Descripción | Rendimiento | Precio | Importe |
|---|---|---|---|---|---|
| POMNIB2259 | ud | OMNIblast 2 144 LEDs 2000mA NW Flat, Glass Extra Clear, Smooth 2 | 1 | 1544.311 | 1544.31 |
| OELEC1ª | h | Oficial electricista 1ª | 1 | 14.49 | 14.49 |
| OELEC2ª | h | Oficial electricista 2ª | 1 | 13.64 | 13.64 |
| MCAMIONCESTA | h | Camión cesta | 1 | 11.265 | 11.27 |
| OCHOFER | h | Chófer | 0.35 | 13.64 | 4.77 |
| P%000.003 | % | Material auxiliar.(s/total mat.) | 3 % | 1544.31 | 46.33 |
| %0000.003 | % | Medios auxiliares.(s/total) | 1 % | 1634.81 | 16.35 |
|  |  | Total |  |  | 1651.16 |

| Medición | Uds. | Parcial |
|---|---|---|
| TORRES CF | 12 | 12.000 |
| Total |  | 12 |

**NEOS3 5120** ud Proy. SOCELEC NEOS 3 LED 64 LEDs 500mA NW Flat, Smooth,5120 (16/04/2007)
40 ud × 349.33 = 13973.20
Suministro e instalación de Proyector Socelec modelo NEOS 3 LED 64 LEDs 500mA NW Flat, Glass Extra Clear, Smooth,51200, incluyendo elementos de sujeción a Soportación existente.Incluye el bloque óptico (con fijación tipo lira), la caja independiente de auxiliares,
Se incluye en esta partida la parte proporcional de instalación, medios de elevación para trabajos en altura.
totalmente instalado, cableado y probado según RBT 2002.

| Código | Ud | Descripción | Rendimiento | Precio | Importe |
|---|---|---|---|---|---|
| PNEOS5120 |  | NEOS 3 LED 64 LEDs 500mA NW Flat, Glass Extra Clear, Smooth,5120 (material; 07/12/2017) | 1 | 314.675 | 314.68 |
| OELEC1ª | h | Oficial electricista 1ª | 0.5 | 14.49 | 7.25 |
| OELEC2ª | h | Oficial electricista 2ª | 0.5 | 13.64 | 6.82 |
| MCAMIONCESTA | h | Camión cesta | 0.5 | 11.265 | 5.63 |
| OCHOFER | h | Chófer | 0.15 | 13.64 | 2.05 |
| P%000.003 | % | Material auxiliar.(s/total mat.) | 3 % | 314.68 | 9.44 |
| %0000.003 | % | Medios auxiliares.(s/total) | 1 % | 345.87 | 3.46 |
|  |  | Total |  |  | 349.33 |

| Medición | Uds. | Largo | Parcial |
|---|---|---|---|
| CANCHA PADEL | 4 | 8 | 32.000 |
| CANCHA SQUASH | 4 | 2 | 8.000 |
| Total |  |  | 40 |

**OMNISTAR 2260** ud Proy. SOCELEC OMNIstar 144 LEDs 1200mA NW Flat,, Smooth 2260 (16/04/2007)
10 ud × 929.19 = 9291.90
Suministro e instalación de Proyector Socelec modelo OMNIstar 144 LEDs 1200mA NW Flat, Glass Extra Clear, Smooth 2260, incluyendo elementos de sujeción a Soportación existente.Incluye el bloque óptico (con fijación tipo lira), la caja independiente de auxiliares,
Se incluye en esta partida la parte proporcional de instalación, medios de elevación para trabajos en altura.
totalmente instalado, cableado y probado según RBT 2002.

| Código | Ud | Descripción | Rendimiento | Precio | Importe |
|---|---|---|---|---|---|
| POMNISTAR2260 | ud | OMNIstar 144 LEDs 1200mA NW Flat, Glass Extra Clear, Smooth 2260 (material; 08/12/2017) | 1 | 872.081 | 872.08 |
| OELEC1ª | h | Oficial electricista 1ª | 0.5 | 14.49 | 7.25 |
| OELEC2ª | h | Oficial electricista 2ª | 0.5 | 13.64 | 6.82 |
| MCAMIONCESTA | h | Camión cesta | 0.5 | 11.265 | 5.63 |
| OCHOFER | h | Chófer | 0.15 | 13.64 | 2.05 |
| P%000.003 | % | Material auxiliar.(s/total mat.) | 3 % | 872.08 | 26.16 |
| %0000.003 | % | Medios auxiliares.(s/total) | 1 % | 919.99 | 9.20 |
|  |  | Total |  |  | 929.19 |

| Medición | Uds. | Parcial |
|---|---|---|
| cancha cubierta Baloncesto |  |  |
| entrenamiento | 4 | 4.000 |
| competición | 6 | 6.000 |
| Total |  | 10 |

**NEOS3 50W** ud Proy. SOCELEC NEOS 3 LED 64 LEDs 50 W (16/04/2007)
44 ud × 210.98 = 9283.12
Suministro e instalación de Proyector Socelec modelo NEOS 3 LED 64 LEDs 500mA 50W, incluyendo elementos de sujeción a Soportación existente.Incluye el bloque óptico (con fijación tipo lira), la caja independiente de auxiliares,
Se incluye en esta partida la parte proporcional de instalación, medios de elevación para trabajos en altura.
totalmente instalado, cableado y probado según RBT 2002.

| Código | Ud | Descripción | Rendimiento | Precio | Importe |
|---|---|---|---|---|---|
| OELEC1ª | h | Oficial electricista 1ª | 0.5 | 14.49 | 7.25 |
| OELEC2ª | h | Oficial electricista 2ª | 0.5 | 13.64 | 6.82 |
| MCAMIONCESTA | h | Camión cesta | 0.5 | 11.265 | 5.63 |
| OCHOFER | h | Chófer | 0.15 | 13.64 | 2.05 |
| PNEOS512000 |  | NEOS 3 LED 64 LEDs 500mA NW Flat, Glass Extra Clear, Smooth,5120 (material; 07/12/2017) | 1 | 181.685 | 181.69 |
| P%000.003 | % | Material auxiliar.(s/total mat.) | 3 % | 181.69 | 5.45 |
| %0000.003 | % | Medios auxiliares.(s/total) | 1 % | 208.89 | 2.09 |
|  |  | Total |  |  | 210.98 |

| Medición | Uds. | Parcial |
|---|---|---|
| ALUMBRADO GRADAS PABELLON | 11 | 11.000 |
| EXTERIORES PADEL | 8 | 8.000 |
| EXTERIORES SQUASH | 3 | 3.000 |
| CASA DEPORTE FACHADA | 6 | 6.000 |
| TECHO FACHADA CFUTBOL | 8 | 8.000 |
| GRADAS CFUTBOL | 8 | 8.000 |
| Total |  | 44 |

**AP08** ud Protección eléctrica Individual Luminaria ITC BT09 (15/03/2015)
33 ud × 28.7 = 947.10
Suministro en instalación eléctrica de protección eléctrica individual para luminaria según ITC BT09.
- En columna de alumbrado de H=m, mediante derivación a columna con cable 0,6/1kV RV-K 2x6mm² con conectores Niled IP68, circuito de alimentación a luminaria 0,6/1kV RV-K 3x2,5mm², protección de luminaria mediante diferencial 2x40A,30mA + interruptor magnetotérmico 2x6A instalado en caja estanca IP65, colocada en el interior de la columna o en el interior de la luminaria, puesta a tierra de la columna mediante la conexión del borne de puesta a tierra con la tierra del circuito de alumbrado mediante cable 450/750V H07V-K 1x16mm² y conector Niled IP68, conexión de la puesta a tierra de la luminaria al borne de puesta a tierra de la columna.
- En luminaria en fachada o postelete: Mediante derivación a Protección eléctrica con cable 0,6/1kV RV-K 2x6mm² con conectores Niled IP68, circuito de alimentación a luminaria 0,6/1kV RV-K 3x2,5mm², protección de luminaria mediante diferencial 2x40A,30mA + interruptor magnetotérmico 2x6A instalado en caja estanca IP65, colocada en el exterior anclada a fachada o postelete. Puesta a tierra del soporte metálico mediante la conexión del borne de puesta a tierra con la tierra del circuito de alumbrado mediante cable 450/750V H07V-K 1x16mm² y conector Niled IP68, conexión de la puesta a tierra de la luminaria al borne de puesta a tierra.
Pequeño material y ayudas de albañilería necesarias. Totalmente instalada, conectada y funcionando según R.E.B.T.
NOTA: se instalarán de acuerdo a la normativa en vigor del Reglamento de Productos de la Construcción (C.P.R.), en caso de discrepancias entre la denominación indicada en la descripción o descompuestos de las partidas de presupuestos y la normativa actual, prevalecerá la descripción acorde al cumplimiento de esta normativa., debiendo tenerse en cuenta para la ejecución y legalización de las instalaciones.
Los instaladores deberán al finalizar la instalación a la aportación de cuantos documentos le sean exigidos por parte de la dirección facultativa a fin de la justificación de dicha Normativa.

| Código | Ud | Descripción | Rendimiento | Precio | Importe |
|---|---|---|---|---|---|
| M01B0070 | H. | Oficial electricista (mano de obra; 26/12/2017) | 0.18 | 14.49 | 2.61 |
| M01B0080 | H. | Ayudante electricista (mano de obra; 26/12/2017) | 0.18 | 13.64 | 2.46 |
| E22IB0510X | m | Cable cobre 0,6/1kV RV-K 1x2,5 mm² (material; 15/03/2015) | 24 | 0.182 | 4.37 |
| E22IB0530X | m | Cable cobre 0,6/1kV RV-K 1x6 mm² (material; 15/03/2015) | 3 | 0.69 | 2.07 |
| E22HB0200X | ud | conjunto dif 2x40/30 mA + aut 2x6 + caja IP65 (material; 16/06/2016) | 1 | 16.351 | 16.35 |
| %00.03 | % | Costes indirectos (22/04/2015) | 3 % | 27.86 | 0.84 |
|  |  | Total |  |  | 28.7 |

| Medición | Uds. | Parcial |
|---|---|---|
| CANCHA PADEL | 10 | 10.000 |
| C.FUTBOL | 16 | 16.000 |
| FACHADAS | 7 | 7.000 |
| Total |  | 33 |

#### SUBCAP01 ALUMBRADO GENERAL Y EMERGENCIA
Importe: 52180.06
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
**ESTANCA_LED** ud Luminaria TROLL -NIX 30/L1284D/33__45W
196 ud × 93.28 = 18282.88
Luminaria TROLL 30/L1284D/33 ESTANCA, , totalmente equipado incluso lámparas, instalación y conexionado, según REBT-02.

| Código | Ud | Descripción | Rendimiento | Precio | Importe |
|---|---|---|---|---|---|
| M01B0070 | H. | Oficial electricista | 0.2 | 14.49 | 2.90 |
| M01B0080 | H. | Ayudante electricista | 0.3 | 13.64 | 4.09 |
| 30-L1284 | ud. | TROLL - NIX - PANTALLA ESTANCA LED 45W - 5600 Lm IP65 (material; 11/10/2017) | 1 | 83.574 | 83.57 |
| %0.03 | % | Costes indirectos | 3 % | 90.56 | 2.72 |
|  |  | Total |  |  | 93.28 |

| Medición | Uds. | Parcial |
|---|---|---|
| PABELLON POLIDEPORTIVO |  |  |
| planta primera | 44 | 44.000 |
| entreplanta | 49 | 49.000 |
| plantabaja | 31 | 31.000 |
| CASA DEPORTE | 27 | 27.000 |
| CFUTBOL | 45 | 45.000 |
| Total |  | 196 |

**EMERG_SD-3156** ud PROY S FLUJO 2700 LM, AUTONOMÍA 1 H.,NO PERMANENTE, 3X18W LED
12 ud × 393.93 = 4727.16
Suministro e instalación de PROY S FLUJO 2700 LM, AUTONOMÍA 1 H.,NO PERMANENTE, 3X18W LED, autonomía 1 h, de flujo luminoso, instalación emportrada en CAJA ESTANCA, alimentación 230 V. Totalmente equipada, incluso instalación y conexionado, y cableado hasta cuadro general, incluyendo pp de tubo rigido, cable y pp de cajas de registro. según REBT-02.

| Código | Ud | Descripción | Rendimiento | Precio | Importe |
|---|---|---|---|---|---|
| M01B0070 | H. | Oficial electricista | 0.4 | 14.49 | 5.80 |
| M01B0080 | H. | Ayudante electricista | 0.4 | 13.64 | 5.46 |
| SD-3156 | u | PROYECTOR SD LED, 3800LM, 3X18W, AUTONOMIA 1H. NO PERMANENTE (material; 05/11/2014) | 1 | 362.386 | 362.39 |
| E22CAD0070 | m | Tubo flexible corrug D 20 mm categ 2221-3321-3322 (material; 07/06/2017) | 10 | 0.298 | 2.98 |
| E22IA0020 | m | Conductor cobre H07Z1-K, 750 V, CPR Cca-s1b,d1,a1 unipolar 1,5 m (material; 21/02/2018) | 20 | 0.118 | 2.36 |
| A07B0010 | m | Apertura y sellado de rozas en fábricas de bloques de hormigón | 1 | 2.88 | 2.88 |
| E22FD0400 | ud | p.p. de cajas y pequeño material. (material; 10/11/2017) | 1 | 0.581 | 0.58 |
| %0.03 | % | Costes indirectos | 3 % | 382.45 | 11.47 |
|  |  | Total |  |  | 393.93 |

| Medición | Uds. | Parcial |
|---|---|---|
| CANCHA BASKET |  |  |
| Cancha cubierta Basket | 4 | 4.000 |
| Campo de Futbol | 4 | 4.000 |
| Cancha Padel | 4 | 4.000 |
| Total |  | 12 |

**D18NAA0555DN** ud RECTANGULAR FLUJO 200 LM, AUTONOMÍA 1H., NO PERMANENTE, LED
287 ud × 49.46 = 14195.02
Luminaria de emergencia Sagelux modelo PR-2000 o similar, no permanente, con lámpara fluorescente incorporada FL 6W G5, autonomía 1 h, 203 lm de flujo luminoso, instalación en superficie EN CAJA ESTANCA, alimentación 230 V. Totalmente equipada, incluso instalación y conexionado, según REBT-02.

| Código | Ud | Descripción | Rendimiento | Precio | Importe |
|---|---|---|---|---|---|
| M01B0070 | H. | Oficial electricista | 0.25 | 14.49 | 3.62 |
| M01B0080 | H. | Ayudante electricista | 0.25 | 13.64 | 3.41 |
| SAGELUXPR-200 | ud | RECTANGULAR FLUJO 200 LM, AUTONOMÍA 1H., NO PERMANENTE, LED (material; 13/11/2017) | 1 | 31.91 | 31.91 |
| CAJA ESTANCA | ud | Caja Estanca para luminaria SAgelux PR200 (material; 30/11/2014) | 1 | 9.084 | 9.08 |
| %0.03 | % | Costes indirectos | 3 % | 48.02 | 1.44 |
|  |  | Total |  |  | 49.46 |

| Medición | Uds. | Parcial |
|---|---|---|
| PABELLON POLIDEPORTIVO |  |  |
| planta primera | 26 | 26.000 |
| entreplanta | 29 | 29.000 |
| plantta baja | 37 | 37.000 |
| elementos PCI | 15 | 15.000 |
| nuevas | 49 | 49.000 |
| CASA DEPORTE | 65 | 65.000 |
| nuevas | 11 | 11.000 |
| elementos PCI | 12 | 12.000 |
| CFUTBOL | 34 | 34.000 |
| nuevas | 9 | 9.000 |
| Total |  | 287 |

**TROLPANELLED** ud TROLL - PANEL LED 40W + KIT DE SOBREPONER - 3900 Lm
53 ud × 100.99 = 5352.47
Luminaria TROLL TROLL - PANEL LED 40W + KIT DE SOBREPONER - 3900 Lm, , totalmente equipado incluso lámparas, y acc instalación en superficie y conexionado, según REBT-0

| Código | Ud | Descripción | Rendimiento | Precio | Importe |
|---|---|---|---|---|---|
| M01B0070 | H. | Oficial electricista | 0.2 | 14.49 | 2.90 |
| M01B0080 | H. | Ayudante electricista | 0.3 | 13.64 | 4.09 |
| 40-L384 | ud. | TROLL - PANEL LED 40W + KIT DE SOBREPONER - 3900 Lm (material; 31/10/2017) | 1 | 91.061 | 91.06 |
| %0.03 | % | Costes indirectos | 3 % | 98.05 | 2.94 |
|  |  | Total |  |  | 100.99 |

**TROLLOPTICBAS** ud TROLL - OPTIC BASIC SUPERFICIE - 22W - 1838 Lm
90 ud × 84.72 = 7624.80
Luminaria TROLL - OPTIC BASIC SUPERFICIE - 22W - 1838 Lm, , totalmente equipado incluso lámparas, y acc instalación y conexionado, según REBT-0

| Código | Ud | Descripción | Rendimiento | Precio | Importe |
|---|---|---|---|---|---|
| M01B0070 | H. | Oficial electricista | 0.2 | 14.49 | 2.90 |
| M01B0080 | H. | Ayudante electricista | 0.3 | 13.64 | 4.09 |
| 0250L-M384S | ud. | TROLL - OPTIC BASIC SUPERFICIE - 22W - 1838 Lm (material; 31/10/2017) | 1 | 75.264 | 75.26 |
| %0.03 | % | Costes indirectos | 3 % | 82.25 | 2.47 |
|  |  | Total |  |  | 84.72 |

| Medición | Uds. | Parcial |
|---|---|---|
| PABELLON POLIDEPORTIVO |  |  |
| planta alta | 7 | 7.000 |
| entreplanta | 7 | 7.000 |
| plantabaja | 10 | 10.000 |
| CASA DEL DEPORTE |  |  |
| planta baja | 21 | 21.000 |
| planta primera | 11 | 11.000 |
| planta segunda | 22 | 22.000 |
| CFUTBOL | 12 | 12.000 |
| Total |  | 90 |

**BALIZAS EMERG** ud BALIZA IP66 K2AR, 220V, NO PERMANTE, 1H DE AUTONMÍA
63 ud × 31.71 = 1997.73
Baliza de emergencia para escaleras Sagelux modelo BALIZA IP66 K2AR, 220V, NO PERMANTE, 1H DE AUTONMÍA, autonomía 1 h, de flujo luminoso, instalación emportrada en CAJA ESTANCA, alimentación 230 V. Totalmente equipada, incluso instalación y conexionado, y cableado hasta cuadro general, incluyendo pp de tubo rigido, cable y pp de cajas de registro. según REBT-02.

| Código | Ud | Descripción | Rendimiento | Precio | Importe |
|---|---|---|---|---|---|
| M01B0070 | H. | Oficial electricista | 0.2 | 14.49 | 2.90 |
| M01B0080 | H. | Ayudante electricista | 0.3 | 13.64 | 4.09 |
| BALIZA | ud | BALIZA IP66 K2AR, 220V, NO PERMANTE, 1H DE AUTONMÍA (mano de obra; 21/02/2018) | 1 | 15 | 15.00 |
| E22CAD0070 | m | Tubo flexible corrug D 20 mm categ 2221-3321-3322 | 10 | 0.298 | 2.98 |
| E22IA0020 | m | Conductor cobre H07Z1-K, 750 V, CPR Cca-s1b,d1,a1 unipolar 1,5 m | 20 | 0.118 | 2.36 |
| A07B0010 | m | Apertura y sellado de rozas en fábricas de bloques de hormigón | 1 | 2.88 | 2.88 |
| E22FD0400 | ud | p.p. de cajas y pequeño material. | 1 | 0.581 | 0.58 |
| %0.03 | % | Costes indirectos | 3 % | 30.79 | 0.92 |
|  |  | Total |  |  | 31.71 |

| Medición | Uds. | Parcial |
|---|---|---|
| balizas pabellón | 28 | 28.000 |
| balizas campo futbol | 35 | 35.000 |
| Total |  | 63 |

### LINELECT LINEAS ELÉCTRICAS (27/06/2008)
Importe: 70941.8

**D29JG0030** m Acometida gral. eléctrica B.T. 4(1x95) mm² (10/11/2017)
55 m × 62.02 = 3411.10
Acometida general eléctrica de B.T. realizada con conductores de cobre 4(1x95) mm² con aislamiento de 0,6/1 kV, canalizados bajo tubo enterrado. Instalada y comprobado su funcionamiento, s/RBT-02. (Sólo cableado y conexionado).
NOTA: El cableadoa instalar independiente de su denominación comercial será certificado bajo normativa CPR, apto para instalaciones donde se vaya a realizar debiendo ser verificado por la Dirección Facultativa previo a su instalación.

| Código | Ud | Descripción | Rendimiento | Precio | Importe |
|---|---|---|---|---|---|
| M01B0070 | H. | Oficial electricista | 0.15 | 14.49 | 2.17 |
| M01B0080 | H. | Ayudante electricista | 0.15 | 13.64 | 2.05 |
| E22IB0100 | m | Cable 0,6/1kV de 1x95 mm² aisl. PVC CPR Eca (material; 10/11/2017) | 4 | 14.449 | 57.80 |
|  |  | Total |  |  | 62.02 |

| Medición | Uds. | Parcial |
|---|---|---|
| de Punto conexión a CGP | 55 | 55.000 |
| Total |  | 55 |

**D18E0050** m Derivación Individual 4(1x95) mm² rz1k
5 m × 76.12 = 380.60
Derivación Individual formada por conductores de cobre de 4(1x95) mm², con aislamiento RZ1-K (AS) 0,6/1kV CPR Cca-s1b,d1,a1 bajo tubo flexible corrugado D 125 mm, incluso apertura y sellado de rozas y ayudas de albañilería. Instalada, s/RBT-02.

| Código | Ud | Descripción | Rendimiento | Precio | Importe |
|---|---|---|---|---|---|
| M01B0070 | H. | Oficial electricista | 0.15 | 14.49 | 2.17 |
| M01B0080 | H. | Ayudante electricista | 0.15 | 13.64 | 2.05 |
| E22CAC0050 | m | Tubería PE (rojo) doble pared DN 125 mm, p/canal. eléctr., T.P.P (material; 10/11/2017) | 1 | 5.018 | 5.02 |
| E22IB0240 | m | Cable RZ1-K (AS) 0,6/1kV CPR Cca-s1b,d1,a1 de 1x95 mm² (material; 10/11/2017) | 4 | 16.001 | 64.00 |
| A07B0010 | m | Apertura y sellado de rozas en fábricas de bloques de hormigón | 1 | 2.88 | 2.88 |
|  |  | Total |  |  | 76.12 |

| Medición | Uds. | Parcial |
|---|---|---|
| de CGP a CUADRO GENERAL | 5 | 5.000 |
| Total |  | 5 |

**D29JG0010** m LINEA ELECTRICA B.T. 4(1x50) mm² (10/11/2017)
190 m × 35.33 = 6712.70
LINEA general eléctrica de B.T. realizada con conductores de cobre 4(1x50) mm² con aislamiento de 0,6/1 kV, canalizados bajo tubo enterrado. Instalada y comprobado su funcionamiento, s/RBT-02. (Sólo cableado y conexionado).
NOTA: El cableadoa instalar independiente de su denominación comercial será certificado bajo normativa CPR, apto para instalaciones donde se vaya a realizar debiendo ser verificado por la Dirección Facultativa previo a su instalación.

| Código | Ud | Descripción | Rendimiento | Precio | Importe |
|---|---|---|---|---|---|
| M01B0070 | H. | Oficial electricista | 0.15 | 14.49 | 2.17 |
| M01B0080 | H. | Ayudante electricista | 0.15 | 13.64 | 2.05 |
| E22IB0080 | m | Cable 0,6/1kV de 1x50 mm² aisl. PVC CPR Eca (material; 10/11/2017) | 4 | 7.777 | 31.11 |
|  |  | Total |  |  | 35.33 |

| Medición | Uds. | Parcial |
|---|---|---|
| de CGP General a CGP Pabellón | 40 | 40.000 |
| de CGP General a CGP CFutbol | 150 | 150.000 |
| Total |  | 190 |

**D29JG0090** m LINEA ELECTRICA B.T. 4x16 mm² (10/11/2017)
160 m × 13.32 = 2131.20
Línea general eléctrica de B.T. realizada con cable de cobre 4x16 mm² con aislamiento de 0,6/1 kV, canalizados bajo tubo enterrado. Instalada y comprobado su funcionamiento, s/RBT-02. (Sólo cableado y conexionado).
NOTA: El cableadoa instalar independiente de su denominación comercial será certificado bajo normativa CPR, apto para instalaciones donde se vaya a realizar debiendo ser verificado por la Dirección Facultativa previo a su instalación.

| Código | Ud | Descripción | Rendimiento | Precio | Importe |
|---|---|---|---|---|---|
| M01B0070 | H. | Oficial electricista | 0.1 | 14.49 | 1.45 |
| M01B0080 | H. | Ayudante electricista | 0.1 | 13.64 | 1.36 |
| E22IB0020 | m | Cable 0,6/1kV de 4x16 mm² aisl. PVC CPR Eca (material; 10/11/2017) | 1 | 10.509 | 10.51 |
|  |  | Total |  |  | 13.32 |

| Medición | Uds. | Parcial |
|---|---|---|
| de CGP Global a CanchaPadel+Casa Deporte | 75 | 75.000 |
| de Cuadro CF a Cuadro Vestuarios | 85 | 85.000 |
| Total |  | 160 |

**D29JG00800** m Línea eléctrica AP. 4x(1x16) + T1x16 mm² (05/07/2013)
515 m × 16.15 = 8317.25
ml. Circuito de Alumbrado Público, instalado con cable de Cobre aislamiento f, con aislamiento RZ1-K (AS) 0,6/1kV CPR Cca-s1b,d1,a1 formado por 4 conductores de 16mm2 de sección nominal (3F+N) UNE 21123,+ red de tierra formado por 1x16 mm2 Cu 750v rvk canalizado y aislado. Construido según R.B.T. Medida la unidad por metro de canalización.
Incluido pp de conexión en cuadro de alumbrado
NOTA: El cableadoa instalar independiente de su denominación comercial será certificado bajo normativa CPR, apto para instalaciones de alumbrado público debiendo ser verificado por la Dirección Facultativa previo a su instalación.

| Código | Ud | Descripción | Rendimiento | Precio | Importe |
|---|---|---|---|---|---|
| M01B0070 | H. | Oficial electricista | 0.1 | 14.49 | 1.45 |
| M01B0080 | H. | Ayudante electricista | 0.1 | 13.64 | 1.36 |
| E22IB0020 | m | Cable 0,6/1kV de 4x16 mm² aisl. PVC CPR Eca | 1 | 10.509 | 10.51 |
| P1X16T | m | Conductor 1x16 750v V/A (material; 05/07/2013) | 3 | 0.944 | 2.83 |
|  |  | Total |  |  | 16.15 |

| Medición | Uds. | Parcial |
|---|---|---|
| De cuadro CF a |  |  |
| Torre 1 | 90 | 90.000 |
| Torre 2 | 140 | 140.000 |
| Torre 3 | 115 | 115.000 |
| Torre 4 | 170 | 170.000 |
| Total |  | 515 |

**D29JG008000** m Línea eléctrica AP. 4x(1x6) + T1x16 mm² (05/07/2013)
400 m × 8.26 = 3304.00
ml. Circuito de Alumbrado Público, instalado con cable de Cobre aislamiento f, con aislamiento RZ1-K (AS) 0,6/1kV CPR Cca-s1b,d1,a1 formado por 4 conductores de 6mm2 de sección nominal (3F+N) UNE 21123,+ red de tierra formado por 1x16 mm2 Cu 750v rvk canalizado y aislado. Construido según R.B.T. Medida la unidad por metro de canalización.
Incluido pp de conexión en cuadro de alumbrado
NOTA: El cableadoa instalar independiente de su denominación comercial será certificado bajo normativa CPR, apto para instalaciones de alumbrado público debiendo ser verificado por la Dirección Facultativa previo a su instalación.

| Código | Ud | Descripción | Rendimiento | Precio | Importe |
|---|---|---|---|---|---|
| M01B0070 | H. | Oficial electricista | 0.1 | 14.49 | 1.45 |
| M01B0080 | H. | Ayudante electricista | 0.1 | 13.64 | 1.36 |
| E22IB01600 | m | Cable RZ1-K (AS) 0,6/1kV CPR Cca-s1b,d1,a1 de 4x6 mm² (material; 13/11/2017) | 1 | 2.617 | 2.62 |
| P1X16T | m | Conductor 1x16 750v V/A | 3 | 0.944 | 2.83 |
|  |  | Total |  |  | 8.26 |

| Medición | Uds. | Parcial |
|---|---|---|
| lineas Cancha Padel |  |  |
| cancha 4 | 130 | 130.000 |
| cancha 3 | 110 | 110.000 |
| cancha 2 | 70 | 70.000 |
| cancha 1 | 90 | 90.000 |
| Total |  | 400 |

**D29JG0080** m Línea Electrica B.T. 4x10 mm² (10/11/2017)
337 m × 9.74 = 3282.38
Linea general eléctrica de B.T. realizada con cable de cobre 4x10 mm² con aislamiento de 0,6/1 kV, canalizados bajo tubo enterrado. Instalada y comprobado su funcionamiento, s/RBT-02. (Sólo cableado y conexionado).
NOTA: El cableadoa instalar independiente de su denominación comercial será certificado bajo normativa CPR, apto para instalaciones donde se vaya a realizar debiendo ser verificado por la Dirección Facultativa previo a su instalación.

| Código | Ud | Descripción | Rendimiento | Precio | Importe |
|---|---|---|---|---|---|
| M01B0070 | H. | Oficial electricista | 0.1 | 14.49 | 1.45 |
| M01B0080 | H. | Ayudante electricista | 0.1 | 13.64 | 1.36 |
| E22IB0010 | m | Cable 0,6/1kV de 4x10 mm² aisl. PVC CPR Eca (material; 10/11/2017) | 1 | 6.932 | 6.93 |
|  |  | Total |  |  | 9.74 |

| Medición | Uds. | Parcial |
|---|---|---|
| de Cuadro CF a est. Meteorologica | 210 | 210.000 |
| de cuadro CF a Riego | 25 | 25.000 |
| de cuadro General Padel a Cuadro Casa Deporte. | 32 | 32.000 |
| de cuadro General Padel a Cuadro Squash | 70 | 70.000 |
| Total |  | 337 |

**D18G0020** m Línea electrica 5(1x10) mm² Tubo Rígido
473 m × 17.57 = 8310.61
Derivación individual 5(1x10) mm², formada por conductores de cobre aislados H07Z1-K, 750 V, CPR Cca-s1b,d1,a1 de 10 mm², bajo tubo rígido libre de halogenos de D 40 mm, incluso apertura y sellado de rozas y ayudas de albañilería. Instalada, s/RBT-02.
NOTA: El cableadoa instalar independiente de su denominación comercial será certificado bajo normativa CPR, apto para instalaciones donde se vaya a realizar debiendo ser verificado por la Dirección Facultativa previo a su instalación.

| Código | Ud | Descripción | Rendimiento | Precio | Importe |
|---|---|---|---|---|---|
| M01B0070 | H. | Oficial electricista | 0.12 | 14.49 | 1.74 |
| M01B0080 | H. | Ayudante electricista | 0.12 | 13.64 | 1.64 |
| E22CAD0100 | m | Tubo flexible corrug D 40 mm categ 3422, ICTA (material; 10/11/2017) | 1 | 2.565 | 2.57 |
| E22IA0060 | m | Conductor cobre H07Z1-K, 750 V, CPR Cca-s1b,d1,a1 unipolar 10 mm (material; 10/11/2017) | 5 | 1.747 | 8.74 |
| A07B0010 | m | Apertura y sellado de rozas en fábricas de bloques de hormigón | 1 | 2.88 | 2.88 |
|  |  | Total |  |  | 17.57 |

| Medición | Uds. | Parcial |
|---|---|---|
| PABELLÓN DEPORTIVO |  |  |
| De Cuadro General a |  |  |
| cuadro Halterofilia B | 20 | 20.000 |
| cuadro Vestuarios C | 80 | 80.000 |
| Cuadro Artes Marciales D | 65 | 65.000 |
| Cuadro Fontaneria E | 64 | 64.000 |
| Cuadro Ascensor G | 64 | 64.000 |
| a ascensor | 20 | 20.000 |
| Toma Cetac Festejos | 75 | 75.000 |
| CASA DEL DEPORTE |  |  |
| De cuadro General a C. Sotano | 20 | 20.000 |
| CFUTBOL |  |  |
| De cuadro vestuario a C. Almacen | 65 | 65.000 |
| Total |  | 473 |

**02.2.3** m Línea eléctrica: 4x(1x6) + 1x6 mm2, 0,6/1 KV (AS+) tubo acero (27/06/2008)
32 m × 15.38 = 492.16
Metro de línea eléctrica constituida a base de cables unipolares 4 x (1 x 6) + 1x6 mm2, UNE 21123-4, marca Pirelli Afumex Firs 1000 V (AS+), aislamiento SZ1-K 0,6/1 KV, tendida bajo tubo de acero, instalada y conexionada.
NOTA: El cableadoa instalar independiente de su denominación comercial será certificado bajo normativa CPR, apto para instalaciones donde se vaya a realizar debiendo ser verificado por la Dirección Facultativa previo a su instalación.

| Código | Ud | Descripción | Rendimiento | Precio | Importe |
|---|---|---|---|---|---|
| OELEC1 | H. | Oficial electricista 1ª (mano de obra; 26/12/2017) | 0.1 | 14.49 | 1.45 |
| OELEC2 | H. | Oficial electricista 2ª (mano de obra; 26/12/2017) | 0.1 | 13.64 | 1.36 |
| DLCAS006N | m | Conductor cobre SZ1-K 0,6/1 KV 1x6 mm2 AS+ (material; 06/03/2010) | 5 | 1.459 | 7.30 |
| T18AR0009DN | Ml. | TUBO ACERO ENCHUFABLE D=40mm (material; 06/03/2010) | 1 | 4.265 | 4.27 |
| E22CDB0050 | ud | p.p. de cajas y pequeño material. (material; 27/06/2008) | 1 | 0.55 | 0.55 |
| %0.03 | % | Costes indirectos | 3 % | 14.93 | 0.45 |
|  |  | Total |  |  | 15.38 |

| Medición | Uds. | Parcial |
|---|---|---|
| DE CUADRO GENERAL A GRUPO PCI CONTRAINCENDIOS | 32 | 32.000 |
| Total |  | 32 |

**02.2.4** Ml. Línea eléctrica: 4(1x50) mm2, RZ1-K (AS+) Cu 0,6/1kV tubo acero (22/04/2014)
30 Ml. × 45.2 = 1356.00
Conductor eléctrico unipolar de hilos de cobre colocados helicoidalmente con aislamiento de polietileno reticulado y cubierta exterior especial tipo contra incendios resistente al fuego SZ1-K[AS+] 0,6/1KV, de sección 4(1x50) mm². Tendido BAJO TUBO DE ACERO, elementos de fijación (según corresponda). Incluso montaje y conexiones, totalmente instalado.
NOTA: El cableadoa instalar independiente de su denominación comercial será certificado bajo normativa CPR, apto para instalaciones donde se vaya a realizar debiendo ser verificado por la Dirección Facultativa previo a su instalación.

| Código | Ud | Descripción | Rendimiento | Precio | Importe |
|---|---|---|---|---|---|
| O03E00002 | H. | Oficial 1ª electricista (mano de obra; 26/12/2017) | 0.125 | 14.49 | 1.81 |
| O03E00004 | H. | Ayudante electricista (mano de obra; 26/12/2017) | 0.125 | 13.64 | 1.71 |
| MVEHICULOLIGE | h | Vehículo ligero (maquinaria; 23/05/2014) | 0.125 | 3.252 | 0.41 |
| MANDAMIO | h | Andamio 2 alturas (maquinaria; 22/04/2014) | 0.125 | 1.997 | 0.25 |
| P023EC1010.1N | Ml | Cable cobre unipolar SZ1-K 50 mm2 AS+ (material; 15/01/2015) | 4 | 8.168 | 32.67 |
| T18AR0009DNN | Ml. | TUBO ACERO ENCHUFABLE D=90mm (material; 15/01/2015) | 1 | 7.898 | 7.90 |
| %0000.003 | % | Medios auxiliares.(s/total) | 1 % | 44.75 | 0.45 |
|  |  | Total |  |  | 45.2 |

| Medición | Uds. | Parcial |
|---|---|---|
| de Cuadro General a Grupo electrogeno | 30 | 30.000 |
| Total |  | 30 |

**LIN 4G4** m Línea Eléctrica 5x(1x4) mm² RZ1-K (AS) 0,6/1kV CPR T.RIGIDO
630 m × 8.56 = 5392.80
Línea general de alimentación formada por cable de cobre de 5x(1x4) mm², con aislamiento RZ1-K (AS) 0,6/1kV CPR Cca-s1b,d1,a1 de 4 mm² de sección y t RIGIDO LIBRE HALÓGENOS (s/norma UNE-EN 50086-2-3) D 25 mm, incluso p.p. de cajas de registro, apertura y sellado de rozas y ayudas de albañilería. Instalada, s/RBT-02.
NOTA: El cableadoa instalar independiente de su denominación comercial será certificado bajo normativa CPR, apto para instalaciones donde se vaya a realizar debiendo ser verificado por la Dirección Facultativa previo a su instalación.

| Código | Ud | Descripción | Rendimiento | Precio | Importe |
|---|---|---|---|---|---|
| M01B0070 | H. | Oficial electricista | 0.08 | 14.49 | 1.16 |
| M01B0080 | H. | Ayudante electricista | 0.08 | 13.64 | 1.09 |
| E22IA0040 | m | Conductor cobre H07Z1-K, 750 V, CPR Cca-s1b,d1,a1 unipolar 4 mm² (material; 10/11/2017) | 5 | 0.545 | 2.73 |
| E22CAD0100 | m | Tubo flexible corrug D 40 mm categ 3422, ICTA | 1 | 2.565 | 2.57 |
| %000000000.03 |  | Accesorios y Pequeño Material (14/04/2015) | 10 % | 7.55 | 0.76 |
| %0.03 | % | Costes indirectos | 3 % | 8.31 | 0.25 |
|  |  | Total |  |  | 8.56 |

| Medición | Uds. | Largo | Parcial |
|---|---|---|---|
| Proyectores CBasket | 585 |  |  |
| a subcuadros C Vestuario | 3 | 15 |  |
| CASAS DEPORTE |  |  |  |
| BOMBA 1 |  | 10 |  |
| BOMBA 2 |  |  |  |
| Total |  |  | 630 |

**LIN 4G6** m Línea eléctrica 5x(1x6) mm² RZ1-K (AS) 0,6/1kV CPR T.RIGIDO
20 m × 9.71 = 194.20
Línea general de alimentación formada por cable de cobre de 5x(1x6) mm², con aislamiento RZ1-K (AS) 0,6/1kV CPR Cca-s1b,d1,a1 t RIGIDO LIBRE HALÓGENOS (s/norma UNE-EN 50086-2-3) D 32 mm, incluso p.p. de cajas de registro, apertura y sellado de rozas y ayudas de albañilería. Instalada, s/RBT-02.
Totalmente instalada y probada, tendida bajo tubo o canalización. Instalada, s/RBT-02.
NOTA: El cableadoa instalar independiente de su denominación comercial será certificado bajo normativa CPR, apto para instalaciones donde se vaya a realizar debiendo ser verificado por la Dirección Facultativa previo a su instalación.

| Código | Ud | Descripción | Rendimiento | Precio | Importe |
|---|---|---|---|---|---|
| M01B0070 | H. | Oficial electricista | 0.12 | 14.49 | 1.74 |
| M01B0080 | H. | Ayudante electricista | 0.12 | 13.64 | 1.64 |
| E22IB01600 | m | Cable RZ1-K (AS) 0,6/1kV CPR Cca-s1b,d1,a1 de 4x6 mm² | 1 | 2.617 | 2.62 |
| E22CAD0100 | m | Tubo flexible corrug D 40 mm categ 3422, ICTA | 1 | 2.565 | 2.57 |
| %000000000.03 |  | Accesorios y Pequeño Material | 10 % | 8.57 | 0.86 |
| %0.03 | % | Costes indirectos | 3 % | 9.43 | 0.28 |
|  |  | Total |  |  | 9.71 |

| Medición | Uds. | Parcial |
|---|---|---|
| CASA DEPORTE |  |  |
| hidro | 10 | 10.000 |
| bomba Aerotermia | 10 | 10.000 |
| Total |  | 20 |

**D18I0010** m Línea distribución eléctrica int.3x(1x1.5) mm² RZ1-K (AS) 0,6/1k
1250 m × 5.96 = 7450.00
Línea de distribución eléctrica, en circuito de alumbrado en instalación interior, formada por conductores de cobre (fase + neutro) H07Z1-K, 750 V, CPR Cca-s1b,d1,a1 de 1,5 mm² de sección y tubo RIGIDO LIBRE HALÓGENOS D 20 mm, incluso p.p. de cajas de registro, apertura y sellado de rozas y ayudas de albañilería. Instalada, s/RBT-02.

| Código | Ud | Descripción | Rendimiento | Precio | Importe |
|---|---|---|---|---|---|
| M01B0070 | H. | Oficial electricista | 0.07 | 14.49 | 1.01 |
| M01B0080 | H. | Ayudante electricista | 0.07 | 13.64 | 0.95 |
| E22CAD0070 | m | Tubo flexible corrug D 20 mm categ 2221-3321-3322 | 1 | 0.298 | 0.30 |
| E22IA0020 | m | Conductor cobre H07Z1-K, 750 V, CPR Cca-s1b,d1,a1 unipolar 1,5 m | 2 | 0.118 | 0.24 |
| A07B0010 | m | Apertura y sellado de rozas en fábricas de bloques de hormigón | 1 | 2.88 | 2.88 |
| E22FD0400 | ud | p.p. de cajas y pequeño material. | 1 | 0.581 | 0.58 |
|  |  | Total |  |  | 5.96 |

| Medición | Uds. | Parcial |
|---|---|---|
| Extensiones red a puntos de luz | 1250 | 1250.000 |
| Total |  | 1250 |

**D18I0020** m Línea distribución eléctrica int.3x(1x2,5) mm² RZ1-K (AS) 0,6/1
900 m × 7.32 = 6588.00
Línea de distribución eléctrica, en circuito de fuerza en instalación interior, formada por conductores de cobre (fase + neutro + tierra) H07Z1-K, 750 V, CPR Cca-s1b,d1,a1 de 2,5 mm² de sección y tubo RIGIDO LIBRE HALÓGENOS (s/norma UNE-EN 50086-2-3) D 25 mm, incluso p.p. de cajas de registro, apertura y sellado de rozas y ayudas de albañilería. Instalada, s/RBT-02.

| Código | Ud | Descripción | Rendimiento | Precio | Importe |
|---|---|---|---|---|---|
| M01B0070 | H. | Oficial electricista | 0.08 | 14.49 | 1.16 |
| M01B0080 | H. | Ayudante electricista | 0.08 | 13.64 | 1.09 |
| E22CAD0080 | m | Tubo flexible corrug D 25 mm categ 2221-3321-3322 (material) | 1 | 1.106 | 1.11 |
| E22IA0030 | m | Conductor cobre H07Z1-K, 750 V, CPR Cca-s1b,d1,a1 unipolar 2,5 m (material; 21/02/2018) | 3 | 0.167 | 0.50 |
| A07B0010 | m | Apertura y sellado de rozas en fábricas de bloques de hormigón | 1 | 2.88 | 2.88 |
| E22FD0400 | ud | p.p. de cajas y pequeño material. | 1 | 0.581 | 0.58 |
|  |  | Total |  |  | 7.32 |

| Medición | Uds. | Largo | Ancho | Parcial |
|---|---|---|---|---|
| CFUTBOL |  |  |  |  |
| subida a proyectores desde Protección | 4 | 15 | 15 | 900.000 |
| Total |  |  |  | 900 |

**D18I0030** m Línea distribución eléctrica int .3x(1x4) mm² RZ1-K (AS) 0,6/
50 m × 6.14 = 307.00
Línea de distribución eléctrica, en circuito instalación interior, formada por conductores de cobre (fase + neutro + tierra) H07Z1-K, 750 V, CPR Cca-s1b,d1,a1 de 4 mm² de sección y t RIGIDO LIBRE HALÓGENOS (s/norma UNE-EN 50086-2-3) D 25 mm, incluso p.p. de cajas de registro, apertura y sellado de rozas y ayudas de albañilería. Instalada, s/RBT-02.

| Código | Ud | Descripción | Rendimiento | Precio | Importe |
|---|---|---|---|---|---|
| M01B0070 | H. | Oficial electricista | 0.1 | 14.49 | 1.45 |
| M01B0080 | H. | Ayudante electricista | 0.1 | 13.64 | 1.36 |
| E22CAD0080 | m | Tubo flexible corrug D 25 mm categ 2221-3321-3322 | 1 | 1.106 | 1.11 |
| E22IA0040 | m | Conductor cobre H07Z1-K, 750 V, CPR Cca-s1b,d1,a1 unipolar 4 mm² | 3 | 0.545 | 1.64 |
| E22FD0400 | ud | p.p. de cajas y pequeño material. | 1 | 0.581 | 0.58 |
|  |  | Total |  |  | 6.14 |

| Medición | Uds. | Parcial |
|---|---|---|
| T.C. VARIAS | 50 | 50.000 |
| Total |  | 50 |

**D18I0040** m Línea distribución eléctrica int..3x(1x6) mm² RZ1-K (AS) 0,6/
255 m × 7.36 = 1876.80
Línea de distribución eléctrica, en circuito en instalación interior, formada por conductores de cobre (fase + neutro + tierra) H07Z1-K, 750 V, CPR Cca-s1b,d1,a1 de 6 mm² de sección y RIGIDO LIBRE HALÓGENOS (s/norma UNE-EN 50086-2-3) D 32 mm, incluso p.p. de cajas de registro, apertura y sellado de rozas y ayudas de albañilería. Instalada, s/RBT-02.

| Código | Ud | Descripción | Rendimiento | Precio | Importe |
|---|---|---|---|---|---|
| M01B0070 | H. | Oficial electricista | 0.1 | 14.49 | 1.45 |
| M01B0080 | H. | Ayudante electricista | 0.1 | 13.64 | 1.36 |
| E22CAD0090 | m | Tubo flexible corrug D 32 mm categ 2221-3321-3322 (material) | 1 | 1.533 | 1.53 |
| E22IA0050 | m | Conductor cobre H07Z1-K, 750 V, CPR Cca-s1b,d1,a1 unipolar 6 mm² (material; 10/11/2017) | 3 | 0.814 | 2.44 |
| E22FD0400 | ud | p.p. de cajas y pequeño material. | 1 | 0.581 | 0.58 |
|  |  | Total |  |  | 7.36 |

| Medición | Uds. | Parcial |
|---|---|---|
| TC 25A Cuarto Hidro | 5 | 5.000 |
| C | 250 | 250.000 |
| Total |  | 255 |

**D18I00200** m Línea INST ELECTRICA.3x(1x2,5) mm² RZ1-K (AS) 0,6/1 CPR (10/11/2017)
3500 m × 2.21 = 7735.00
Retirada de Línea actual no válida por Normativa CPR y sustitución por Línea de distribución eléctrica, en circuito de fuerza en instalación interior, formada por conductores de cobre (fase + neutro + tierra) H07Z1-K, 750 V, CPR Cca-s1b,d1,a1 de 2,5 mm² de sección (s/norma UNE-EN 50086-2-3) D 25 mm, incluso p.p. de cajas de registro, y ayudas de albañilería. Instalada, s/RBT-02.

| Código | Ud | Descripción | Rendimiento | Precio | Importe |
|---|---|---|---|---|---|
| M01B0070 | H. | Oficial electricista | 0.04 | 14.49 | 0.58 |
| M01B0080 | H. | Ayudante electricista | 0.04 | 13.64 | 0.55 |
| E22IA0030 | m | Conductor cobre H07Z1-K, 750 V, CPR Cca-s1b,d1,a1 unipolar 2,5 m | 3 | 0.167 | 0.50 |
| E22FD0400 | ud | p.p. de cajas y pequeño material. | 1 | 0.581 | 0.58 |
|  |  | Total |  |  | 2.21 |

| Medición | Uds. | Parcial |
|---|---|---|
| C_ Pabellón | 3500 | 3500.000 |
| Total |  | 3500 |

**D18I00100** m Línea INST ELECTRICA 3x(1x1.5) mm² RZ1-K (AS) 0,6/1k CPR (26/12/2017)
2500 m × 1.48 = 3700.00
Retirada de Línea actual no válida por Normativa CPR y sustitución por Línea de distribución eléctrica, en circuito de alumbrado en instalación interior, formada por conductores de cobre (fase + neutro) H07Z1-K, 750 V, CPR Cca-s1b,d1,a1 de 1,5 mm² de sección Instalada, incluso p.p. de cajas de registro, y ayudas de albañilería. Instalada, s/RBT-02.

| Código | Ud | Descripción | Rendimiento | Precio | Importe |
|---|---|---|---|---|---|
| M01B0070 | H. | Oficial electricista | 0.04 | 14.49 | 0.58 |
| M01B0080 | H. | Ayudante electricista | 0.04 | 13.64 | 0.55 |
| E22IA0020 | m | Conductor cobre H07Z1-K, 750 V, CPR Cca-s1b,d1,a1 unipolar 1,5 m | 3 | 0.118 | 0.35 |
|  |  | Total |  |  | 1.48 |

| Medición | Uds. | Parcial |
|---|---|---|
| Pabellón | 2500 | 2500.000 |
| Total |  | 2500 |

### GE GRUPO ELECTROGENO (13/10/2011)
Importe: 11553.76

**PART_GSW80I** GRUPO ELECTRÓGENO 40KVA (26/12/2017)
1 × 8362.76 = 8362.76
Grupo Electrógeno de 40 kVA marca PRAMAC, (Potencia Máxma/Potencia en Continua), tipo GSW40I, Diesel, Insonorizado para trabajo al exterior, compuesto por:
CARACTERISTICAS GENERALES MOTOR:
- Motor Diesel de 4 tiempos, marca IVECO. modelo NEF45SM2
- Refrigerado por agua.
- Configuración de 4 en Linea.
- Cilindrada: 4.500 c.c.
- Velocidad a 1500 r.p.m.
- Arranque eléctrico por batería de 24V.
CARACTERISTICAS GENERALES ALTERNADOR:
- Alternador MECCALTE trifásico de 40 kVA
- Tensión 400V.
- Velocidad 1500 r.p.m.
- Frecuencia 50 Hz.
- Factor de potencia: 0,8
- Protección IP21.
- Aislamineto: Clase H
CEE: 98/37/CE - 73/23/CEE-89/36/CEE
Condiciones ambientales de referencia: Estándar según normativa ISO-8528-3046
CUADRO DE CONTROL AUTOMATICO:
La central de control será de la casa comercial COMAP AC03 al detectar un fallo en la tensión de red da la orden de arranque automáticamente al grupo y se emite una señal de conmutación para que se transfiera la carga al generador, cuado se reestablece por completo el servicio de red, el grupo se para y de nuevo se transfiere la carga a la red.
Incluye microprocesador con software de alarmas para protección del grupo.
Pantalla con visualización digital de todos los parámetros relevantes.
Incorpora posibilidad de arranque a distancia a través de una señal.
Incluye interruptor automático incorporado de calibre 4x110 A.
Largo (mm): 2.414 Ancho (mm): 1.087 Alto: 1.529 (mm)
Peso: 958 kg sin combustible.
Depósito para gasoil de 209 litros incorporado en bancada para autonomía de 16,34 horas de funcionamiento al 75% de la carga. Construido con acero de alta densidad completamente estanco. Boca de carga exterior con tapón y cerradura con llave.
Grupo totalmente acabado, probado y listo para el inmediato funcionamiento con el depósito de combustible lleno.

| Código | Descripción | Rendimiento | Precio | Importe |
|---|---|---|---|---|
| AGS_GSW80I | GRUPO ELECTRÓGENO PRAMAC 40 KVA, MANUAL/AUTOMÁTICO (material; 26/12/2017) | 1 | 8362.763 | 8362.76 |
|  | Total |  |  | 8362.76 |

**CHIMENEA** CHIMENEA DE GASES DE ESCAPE (13/10/2011)
1 × 1200 = 1200.00
Sumiinistro e instalación de chimenea aislada de doble pared inox/inox de un metro de longitud y diámetro interior de 150mm y exterior de 225mm. Incluye bridas de unión entre tubos, sombrerete, parte proporcional de abrazaderas, acople a medida para conexión a grupo electrógeno, codos, T de Purga y parte proporcional de pequeño material y accesorios, formada por dos conductos de acero inoxidable tipo AISI304, separados por pared de 30mm de grosor con relleno de fibras de lana de roca de densidad 128kg/m3, para soportar temperaturas de hasta 600ºC, juntas de fibra cerámica, abrazaderas. Tubería homologada según EN1856-1. Totalmente instalada desde ubicación grupo electrogeno hasta salida 2m por encima de cota de cubierta, incluido sombrerete de protección.
Se deberá emitir certificación de fabricante de chimenea que deberá ser entregada a la finalización de la obra para su legalización.

| Código | Ud | Descripción | Rendimiento | Precio | Importe |
|---|---|---|---|---|---|
| CHIMENEA ESCA | ud | CHIMENEA GASES DE ESCAPE (material; 13/10/2011) | 1 | 1200 | 1200.00 |
|  |  | Total |  |  | 1200 |

**VENTILACION** VENTILACIÓN DE GRUPO ELECTR. (20/10/2011)
1 × 1991 = 1991.00
U. Rejilla de intemperie de aluminio de 1000X1000 mm. con lamas fijas en V horizontales antilluvia y malla metálica posteríor de protección anti-pájaros y anti-insectos para toma de aire o salida de aire de condensación, instalada sobre muro prefabricado.
U. Caja Acústica de Ventilación de Interior de aluminio de 1050X2100 mm., instalada sobrepuesta sobre muro prefabricado.
Ud. Instalación realizada con tubería de Polibutileno (PB), según norma UNE 53415, sin incluir ascendente, con p.p. de accesoríos del mismo material o metálicos en transición y protección con tubo corrugado o aislamiento según normativa vigente, conectada a desagües de Cajas acusticas y distribuida por pared lateral hasta exterior, totalmente instalada según CTE/ DB-HS 4.
Totalmente instalada según indicaciones y trazado en plano.

| Código | Ud | Descripción | Rendimiento | Precio | Importe |
|---|---|---|---|---|---|
| VENTILACIÓN S | ud | INSTALACIÓN DE VENTILACIÓN DE LA SALA (material; 20/10/2011) | 1 | 731 | 731.00 |
| SALIDAAIRE | ud | CONDUCTO DE SALIDA DE AIRE CALIENTE (material; 20/10/2011) | 1 | 1260 | 1260.00 |
|  |  | Total |  |  | 1991 |

### CIRCUITOS ENTUBADOS Y MECANISMOS (11/04/2014)
Importe: 19481.83

**03.4.1** Ud. Punto de luz simple alumbrado RZ1-K 0.6/1KV 2x1,5mm2+T (11/04/2014)
339 Ud. × 16.6 = 5627.40
Punto de luz simple de con parte proporcional de cable libre de halógenos 3x1,5mm2, tubo rígido o flexible, cajas, y cableado desde cajas de registro situada a una distancia aprox de 10m . Inclusive ayudas de albañilería. Totalmente instalado según RBT2002

| Código | Ud | Descripción | Rendimiento | Precio | Importe |
|---|---|---|---|---|---|
| O03E00002 | H. | Oficial 1ª electricista | 0.28 | 14.49 | 4.06 |
| O03E00004 | H. | Ayudante electricista | 0.28 | 13.64 | 3.82 |
| MVEHICULOLIGE | h | Vehículo ligero | 0.28 | 3.252 | 0.91 |
| MANDAMIO | h | Andamio 2 alturas | 0.28 | 1.997 | 0.56 |
| P3X1.5RZ1K | Ml | Cable cobre RZ1-K 0.6/1KV 3x1,5 mm2 (material; 15/01/2015) | 10 | 0.418 | 4.18 |
| PVCRIGIDOM20 | Ml | Tubo rígido PVC blanco de ø20mm (material; 18/07/2014) | 5 | 0.362 | 1.81 |
| PVCFLEXM20 | Ml | Tubo flexible PVC blanco de Ø20mm (material; 11/04/2014) | 5 | 0.13 | 0.65 |
| PCAJA100X100 | Ml | Tubo flexible PVC de Ø40mm (material; 15/01/2015) | 1 | 0.446 | 0.45 |
| %0000.003 | % | Medios auxiliares.(s/total) | 1 % | 16.44 | 0.16 |
|  |  | Total |  |  | 16.6 |

| Medición | Uds. | Parcial |
|---|---|---|
| PABELLON POLIDEPORTIVO |  |  |
| planta primera | 44 | 44.000 |
| entreplanta | 49 | 49.000 |
| plantabaja | 31 | 31.000 |
| CASA DEPORTE | 27 | 27.000 |
| CFUTBOL | 45 | 45.000 |
| CASA DEPORTE panel | 53 | 53.000 |
| .. |  |  |
| PABELLON POLIDEPORTIVO |  |  |
| planta alta | 7 | 7.000 |
| entreplanta | 7 | 7.000 |
| plantabaja | 10 | 10.000 |
| CASA DEL DEPORTE |  |  |
| planta baja | 21 | 21.000 |
| planta primera | 11 | 11.000 |
| planta segunda | 22 | 22.000 |
| CFUTBOL | 12 | 12.000 |
| Total |  | 339 |

**03.4.2** Ud. Punto de luz simple EMERGENCIA RZ1-K 0.6/1KV 2x1,5mm2+T (11/04/2014)
287 Ud. × 16.6 = 4764.20
Punto de luz simple de con parte proporcional de cable libre de halógenos 3x1,5mm2, tubo rígido o flexible, cajas, y cableado desde cajas de registro situada a una distancia aprox de 10m . Inclusive ayudas de albañilería. Totalmente instalado según RBT2002

| Código | Ud | Descripción | Rendimiento | Precio | Importe |
|---|---|---|---|---|---|
| O03E00002 | H. | Oficial 1ª electricista | 0.28 | 14.49 | 4.06 |
| O03E00004 | H. | Ayudante electricista | 0.28 | 13.64 | 3.82 |
| MVEHICULOLIGE | h | Vehículo ligero | 0.28 | 3.252 | 0.91 |
| MANDAMIO | h | Andamio 2 alturas | 0.28 | 1.997 | 0.56 |
| P3X1.5RZ1K | Ml | Cable cobre RZ1-K 0.6/1KV 3x1,5 mm2 | 10 | 0.418 | 4.18 |
| PVCRIGIDOM20 | Ml | Tubo rígido PVC blanco de ø20mm | 5 | 0.362 | 1.81 |
| PVCFLEXM20 | Ml | Tubo flexible PVC blanco de Ø20mm | 5 | 0.13 | 0.65 |
| PCAJA100X100 | Ml | Tubo flexible PVC de Ø40mm | 1 | 0.446 | 0.45 |
| %0000.003 | % | Medios auxiliares.(s/total) | 1 % | 16.44 | 0.16 |
|  |  | Total |  |  | 16.6 |

| Medición | Uds. | Parcial |
|---|---|---|
| PABELLON POLIDEPORTIVO |  |  |
| planta primera | 26 | 26.000 |
| entreplanta | 29 | 29.000 |
| plantta baja | 37 | 37.000 |
| elementos PCI | 15 | 15.000 |
| nuevas | 49 | 49.000 |
| CASA DEPORTE | 65 | 65.000 |
| nuevas | 11 | 11.000 |
| elementos PCI | 12 | 12.000 |
| CFUTBOL | 34 | 34.000 |
| nuevas | 9 | 9.000 |
| Total |  | 287 |

**03.4.3** Ud. Suministro e instalación de Interruptor 10A según rbt2002 (11/04/2014)
103 Ud. × 6.68 = 688.04
Interruptor empotrable de la marca SIMON o BTICINO gama intermedia en montaje individual, conteniendo un interruptor unipolar de alumbrado , caja de empotrar, mecanismo, tecla, marco y piezas intermedias, color a elegir por la dirección facultativa, preferiblemente color grafito o inox. . Incluso p.p. de caja de derivación,. p.p de tubo y cableado 3x2.5 mm2 rz1k 0.6/1 kv desde caja de registro . montaje y conexiones, totalmente instalado.

| Código | Ud | Descripción | Rendimiento | Precio | Importe |
|---|---|---|---|---|---|
| O03E00002 | H. | Oficial 1ª electricista | 0.075 | 14.49 | 1.09 |
| O03E00004 | H. | Ayudante electricista | 0.075 | 13.64 | 1.02 |
| MVEHICULOLIGE | h | Vehículo ligero | 0.075 | 3.252 | 0.24 |
| LEGAUX007 | Ud | Caja mecan. empotrar enlazable (material; 11/04/2014) | 1 | 0.186 | 0.19 |
| LEG014010201P | Ud | Interruptor unipolar 2 módulos BLANCO (material; 23/05/2014) | 1 | 4.07 | 4.07 |
| %0000.003 | % | Medios auxiliares.(s/total) | 1 % | 6.61 | 0.07 |
|  |  | Total |  |  | 6.68 |

| Medición | Uds. | Parcial |
|---|---|---|
| PABELLON POLIDEPORTIVO | 45 | 45.000 |
| CASA DEL DEPORTE | 33 | 33.000 |
| CFUTBOL | 25 | 25.000 |
| Total |  | 103 |

**03.4.4** Ud. Suministro e instalación de Interruptor conmutado 10A (11/04/2014)
5 Ud. × 7.38 = 36.90
Interruptor empotrable conmutado de la marca SIMON o BTICINO gama intermedia en montaje individual, conteniendo un interruptor unipolar de alumbrado , caja de empotrar, mecanismo, tecla, marco y piezas intermedias, color a elegir por la dirección facultativa, preferiblemente color grafito o inox. . Incluso p.p. de caja de derivación,.p.p de tubo y cableado 3x2.5 mm2 rz1k 0.6/1 kv desde caja de registro . montaje y conexiones, totalmente instalado.

| Código | Ud | Descripción | Rendimiento | Precio | Importe |
|---|---|---|---|---|---|
| O03E00002 | H. | Oficial 1ª electricista | 0.1 | 14.49 | 1.45 |
| O03E00004 | H. | Ayudante electricista | 0.1 | 13.64 | 1.36 |
| MVEHICULOLIGE | h | Vehículo ligero | 0.075 | 3.252 | 0.24 |
| LEGAUX007 | Ud | Caja mecan. empotrar enlazable | 1 | 0.186 | 0.19 |
| LEG014010201P | Ud | Interruptor unipolar 2 módulos BLANCO | 1 | 4.07 | 4.07 |
| %0000.003 | % | Medios auxiliares.(s/total) | 1 % | 7.31 | 0.07 |
|  |  | Total |  |  | 7.38 |

| Medición | Uds. | Parcial |
|---|---|---|
| c | 5 | 5.000 |
| Total |  | 5 |

**03.4.5** Ud. Detector automático de presencia y crepuscular (11/04/2014)
15 Ud. × 37.39 = 560.85
Detector de presencia y crepuscular empotrado en techo, con carcasa/marco embellecedor, regulable 4seg-15min de la marca SIMON o BTICINO gama intermedia color a decidir por la dir. facultativa..incluso p.p de tubo y cableado 3x1.5 mm2 rz1k 0.6/1 kv desde caja de registro . Incluso material de fijación, montaje y conexiones, totalmente instalado.

| Código | Ud | Descripción | Rendimiento | Precio | Importe |
|---|---|---|---|---|---|
| O03E00002 | H. | Oficial 1ª electricista | 0.075 | 14.49 | 1.09 |
| O03E00004 | H. | Ayudante electricista | 0.075 | 13.64 | 1.02 |
| MVEHICULOLIGE | h | Vehículo ligero | 0.075 | 3.252 | 0.24 |
| LEGAUX007 | Ud | Caja mecan. empotrar enlazable | 1 | 0.186 | 0.19 |
| DETPRESENCDP | Ud | Detector de presencia y movimento mod CDP (material; 11/04/2014) | 1 | 34.482 | 34.48 |
| %0000.003 | % | Medios auxiliares.(s/total) | 1 % | 37.02 | 0.37 |
|  |  | Total |  |  | 37.39 |

| Medición | Uds. | Parcial |
|---|---|---|
| aseos públicos | 15 | 15.000 |
| Total |  | 15 |

**03.4.7** Ud. Toma de corriente 10/16A + TT de empotrar, estanca IP-65 (23/05/2014)
246 Ud. × 26.29 = 6467.34
Toma de corriente estanca grado de protección IP-65 con protección perimetral de goma y tapa embellecedora completa abisagrada de la marca SIMON o BTICINO gama intermedia color a decidir por la dir. facultativa incluso color grafito o inox, compuesta por base 10/16A, tipo Schuko TT, con pp de caja de derivación estanca, incluso montaje y conexiones,.incluso p.p de tubo y cableado 3x2.5 mm2 rz1k 0.6/1 kv desde caja de registro . totalmente instalada.

| Código | Ud | Descripción | Rendimiento | Precio | Importe |
|---|---|---|---|---|---|
| O03E00002 | H. | Oficial 1ª electricista | 0.075 | 14.49 | 1.09 |
| O03E00004 | H. | Ayudante electricista | 0.075 | 13.64 | 1.02 |
| MVEHICULOLIGE | h | Vehículo ligero | 0.075 | 3.252 | 0.24 |
| LEGR074832 | Ud | MOSAIC SOPORTE METAL. 2M (material; 23/05/2014) | 1 | 0.344 | 0.34 |
| LEGR075032 | Ud | MOSAIC MARCO 2MOD. 80X80 (material; 23/05/2014) | 1 | 1.366 | 1.37 |
| LEGR077018 | Ud | TOMA DE CORRIENTE 10/16A (material; 23/05/2014) | 1 | 3.392 | 3.39 |
| ESTANCA |  |  (material; 19/07/2014) | 1 | 18.584 | 18.58 |
| %0000.003 | % | Medios auxiliares.(s/total) | 1 % | 26.03 | 0.26 |
|  |  | Total |  |  | 26.29 |

| Medición | Uds. | Parcial |
|---|---|---|
| PABELLON POLIDEPORTIVO | 90 | 90.000 |
| CASA DEL DEPORTE | 66 | 66.000 |
| CFUTBOL | 50 | 50.000 |
| c | 40 | 40.000 |
| Total |  | 246 |

**03.4.8** Ud. Puesto de trabajo empotrado o sobrepuestos de 8 modulos según pl (11/04/2014)
15 Ud. × 89.14 = 1337.10
Caja de empotrar o sobreponer completa para puesto de trabajo serie Standard de CIMABOX o similar, instalado empotrado en pared, para albergar hasta 8 Módulos, conteniendo la posibilidad de instalar hasta 8 bases de enchufe Schuko con embornamiento a tornillo, obturador de protección y piloto indicador, o Módulos con doble conector de cobre para 2 tomas de voz-datos tipo rj-45 Cat6 FTP, o incluso Toma de telefono o toma de TV, o tapa ciega . Se debe ncluyendo material auxiliar (marco, separadores, embellecedores, tapas ciegas, etc), incluso montaje y conexiones, totalmente instalada.
Se contempla la parte proporcional de cableado eléctrico desde caja de registro hasta puesto de trabajo con cable 3x2.5 mm2 rz1k 0.6/1 kv, p.p de cableado de TV o telefono si se colocará dichas conexiones. El cableado de datos cat UTP 6, No se considera en esta unidad ya que se mide directamente desde rack hasta puesto de trabajo.

| Código | Ud | Descripción | Rendimiento | Precio | Importe |
|---|---|---|---|---|---|
| O03E00002 | H. | Oficial 1ª electricista | 0.25 | 14.49 | 3.62 |
| O03E00004 | H. | Ayudante electricista | 0.25 | 13.64 | 3.41 |
| MVEHICULOLIGE | h | Vehículo ligero | 0.25 | 3.252 | 0.81 |
| PSBM402-14 | Ud | Marco para cajetín de empotrar CIMA PRO de 7 módulos blanco niev (material; 09/06/2014) | 1 | 11.55 | 11.55 |
| PS1-9 | Ud | Doble Schuko blanco nieve (material; 11/04/2014) | 2 | 8.307 | 16.61 |
| PS1-6-9 | Ud | Doble Schuko bicolor rojo-blanco nieve (material; 23/05/2014) | 2 | 3.689 | 7.38 |
| PS80B96U-9 | Ud | Placa CIMA inclinada V&D con 4 conectores RJ45 cat.6 UTP blanco (material; 11/04/2014) | 1.5 | 29.343 | 44.01 |
| %0000.002 | % | Pequeño material (11/04/2014) | 2 % | 87.39 | 1.75 |
|  |  | Total |  |  | 89.14 |

| Medición | Uds. | Parcial |
|---|---|---|
| c | 15 | 15.000 |
| Total |  | 15 |

### C02.6 RED GENERAL DE TIERRAS (19/12/2006)
Importe: 2742.41

**D18L0010** m Conducción de puesta a tierra enterrada 35 mm² (27/06/2008)
219 m × 10.69 = 2341.11
Conducción de puesta a tierra enterrada a una profundidad no menor de 0,5 m, instalada con conductor de cobre desnudo de 35 mm² de sección nominal, electrodos, incluso excavación, relleno y p.p. de soldadura aluminotérmica. Instalada s/RBT-02.

| Código | Ud | Descripción | Rendimiento | Precio | Importe |
|---|---|---|---|---|---|
| M01B0070 | H. | Oficial electricista | 0.1 | 14.49 | 1.45 |
| M01B0080 | H. | Ayudante electricista | 0.1 | 13.64 | 1.36 |
| E22LA0010 | m | Conductor cobre desnudo 35 mm². (material; 27/01/2009) | 1.05 | 5.027 | 5.28 |
| M01A0030 | h | Peón | 0.1 | 13.64 | 1.36 |
| E22LC0010 | ud | p.p. de soldadura aluminotérmica. (material; 27/06/2008) | 1 | 0.929 | 0.93 |
| %0.03 | % | Costes indirectos | 3 % | 10.38 | 0.31 |
|  |  | Total |  |  | 10.69 |

| Medición | Uds. | Parcial |
|---|---|---|
| PERIMETRO CIMENTACION EDIFICIO | 139 | 139.000 |
| c | 80 | 80.000 |
| Total |  | 219 |

**D18L0020** ud Arqueta de puesta o conexión a tierra 30x30 cm (27/06/2008)
3 ud × 53.94 = 161.82
Arqueta de puesta o conexión a tierra, metálica, de 30x30 cm, con tapa, incluso pica de acero cobrado de 1,5 m, seccionador, hincado, p.p. de soldadura aluminotérmica y adición de carbón y sal. Totalmente instalada y comprobada incluso ayudas de albañilería, s/RB-02.

| Código | Ud | Descripción | Rendimiento | Precio | Importe |
|---|---|---|---|---|---|
| M01B0070 | H. | Oficial electricista | 1 | 14.49 | 14.49 |
| M01B0080 | H. | Ayudante electricista | 0.5 | 13.64 | 6.82 |
| M01A0010 | h | Oficial primera | 0.5 | 14.49 | 7.25 |
| E22LB0010 | ud | Pica puesta a tierra de 1,5 m (material; 27/06/2008) | 1 | 4.042 | 4.04 |
| E22LC0020 | ud | Seccionador de tierra (material; 27/06/2008) | 1 | 10.546 | 10.55 |
| E22DB0010 | ud | Arqueta puesta o conexión a tierra, aluminio, 30x30 cm i/tapa (material; 27/06/2008) | 1 | 8.289 | 8.29 |
| E22LC0010 | ud | p.p. de soldadura aluminotérmica. | 1 | 0.929 | 0.93 |
| %0.03 | % | Costes indirectos | 3 % | 52.37 | 1.57 |
|  |  | Total |  |  | 53.94 |

| Medición | Uds. | Parcial |
|---|---|---|
| cuadro general | 1 | 1.000 |
| grupo electrogeno | 1 | 1.000 |
| c | 1 | 1.000 |
| Total |  | 3 |

**D05T04505D** ud Electrodo tierra c/pica stándar 2m (19/12/2006)
4 ud × 59.87 = 239.48
Electrodo de tierra formado por pica enterrada de Ø14,3 y 2 m.de longitud, incluso conexión a anillo de tierra de cimentación. Totalmente instalada y comprobada incluso ayudas de albañilería, según Reglamento Electrotécnico para Baja Tensión actualmente en vigor.

| Código | Ud | Descripción | Rendimiento | Precio | Importe |
|---|---|---|---|---|---|
| M01B0070 | H. | Oficial electricista | 0.5 | 14.49 | 7.25 |
| M01B0080 | H. | Ayudante electricista | 0.5 | 13.64 | 6.82 |
| T09TI0003 | Ud. | PICA AC-CU L=2m Ø=14,3mm (material; 19/12/2006) | 1 | 14.979 | 14.98 |
| T09TZ0060 | Ud. | SECCIONADOR TIERRA EN CAJA SUPERF. (material; 19/12/2006) | 2 | 14.542 | 29.08 |
| %0.03 | % | Costes indirectos | 3 % | 58.13 | 1.74 |
|  |  | Total |  |  | 59.87 |

| Medición | Uds. | Parcial |
|---|---|---|
| según plano | 4 | 4.000 |
| Total |  | 4 |

### CUAD CUADROS ELECTRICOS (16/04/2007)
Importe: 24729.94

**D18D0030** ud Caja general de protección 250 A (10/11/2017)
1 ud × 284.33 = 284.33
Caja general de protección de 250 A, de poliester, de doble aislamiento, Schneider o equivalente, de dimensiones 595x299x160 mm, esquema 7-8, incluso bornes de entrada y salida y fusibles NH-1 de 250 A, instalada s/RBT-02.

| Código | Ud | Descripción | Rendimiento | Precio | Importe |
|---|---|---|---|---|---|
| E22FB0030 | ud | Caja gral protec 250 A i/portafus CGPHN-250/7-8+8B Schneider (material; 10/11/2017) | 1 | 241.545 | 241.55 |
| E22HH0070 | ud | Fusible NH-1, 250 A (material; 10/11/2017) | 3 | 9.571 | 28.71 |
| M01B0070 | H. | Oficial electricista | 0.5 | 14.49 | 7.25 |
| M01B0080 | H. | Ayudante electricista | 0.5 | 13.64 | 6.82 |
|  |  | Total |  |  | 284.33 |

| Medición | Uds. | Parcial |
|---|---|---|
| General | 1 | 1.000 |
| Total |  | 1 |

**D18D0020** v Caja general de protección 160 A (10/11/2017)
3 v × 232.66 = 697.98
Caja general de protección de 160 A, de poliester, de doble aislamiento, Schneider o equivalente, de dimensiones 451x299x160 mm, esquema 7-8, incluso bornes de entrada y salida y fusibles NH-0 de 160 A, instalada s/RBT-02.

| Código | Ud | Descripción | Rendimiento | Precio | Importe |
|---|---|---|---|---|---|
| E22FB0020 | ud | Caja gral protec 160 A i/portafus CGPHN-160/7-8+8B Schneider (material; 10/11/2017) | 1 | 200.53 | 200.53 |
| E22HH0060 | ud | Fusible NH-0, 160 A (material; 10/11/2017) | 3 | 6.021 | 18.06 |
| M01B0070 | H. | Oficial electricista | 0.5 | 14.49 | 7.25 |
| M01B0080 | H. | Ayudante electricista | 0.5 | 13.64 | 6.82 |
|  |  | Total |  |  | 232.66 |

| Medición | Uds. | Parcial |
|---|---|---|
| Pabellón Polideportivo | 1 | 1.000 |
| Canchas Padel | 1 | 1.000 |
| Campo Futbol | 1 | 1.000 |
| Total |  | 3 |

**EM** ud Caja para albergar equipo medida y trafos intensidad
1 ud × 418.34 = 418.34
Instalación de protecciones para un contador trifásico electrónicos multifunción, consistentes en una/dos bases cortocircuitos modulo BUC xx, un dispositivo de neutro seccionable y elementos de conexión de entrada aptos para terminales tipo pala, incluido cableado desde chasis de distribución hasta CGPM. Incluido colocación de trafos de medida de intensidad 200/5 o los que indique la compañia suministradora según replanteo ejecutado en obra. Incluido embarrado de protección, protección mecánica ante contactos indirectos, entubado y todo lo necesario para cumplimiento de directrices de compañía suministradora.
Totalmente instalado en obra, incluso traslado y colocación, conectado, probado y funcionando con todos los elementos necesarios para su puesta en funcionamiento según normas de la Compañía Suministradora UNELCO-ENDESA.

| Código | Ud | Descripción | Rendimiento | Precio | Importe |
|---|---|---|---|---|---|
| OELEC1 | H. | Oficial electricista 1ª | 1.5 | 14.49 | 21.74 |
| OELEC2 | H. | Oficial electricista 2ª | 1.5 | 13.64 | 20.46 |
| KWH |  | equipo medida (material; 14/04/2015) | 1 | 327.03 | 327.03 |
| %000000000.03 |  | Accesorios y Pequeño Material | 10 % | 369.23 | 36.92 |
| %0.03 | % | Costes indirectos | 3 % | 406.15 | 12.18 |
|  |  | Total |  |  | 418.34 |

**CCI** ud Caja de Corte de Incendios
1 ud × 624.19 = 624.19
Caja de Corte de Incendios en Fachada para exteriores de dimensiones normalizadas (500x500x320 mm altoxanchoxfondo) modelo POLISAFE, IP65, IK10, Interruptor de Corte de 250A, 4P, Interruptor Manual DILOS 4P de 250A, Maneta Roja con Tapa amarilla, Cierre de Canadado, Puerta Plena con Cierre de Candado. Incluidas placas y accesorios, elementos de conexión y sujeción. Soportes, pequeño material, etc. El conjunto cumplira con la UNE-EN 60.439-1-2-3 (se acreditara mediante certificacion de taller de cuadros electricos con homologacion al dia). Totalmente instalado en obra, incluso traslado y colocación, conectado, probado y funcionando con todos los elementos necesarios para su puesta en funcionamiento.

| Código | Ud | Descripción | Rendimiento | Precio | Importe |
|---|---|---|---|---|---|
| OELEC1 | H. | Oficial electricista 1ª | 1.5 | 14.49 | 21.74 |
| OELEC2 | H. | Oficial electricista 2ª | 1.5 | 13.64 | 20.46 |
| IPI | UD | corte (material; 14/04/2015) | 1 | 508.715 | 508.72 |
| %000000000.03 |  | Accesorios y Pequeño Material | 10 % | 550.92 | 55.09 |
| %0.03 | % | Costes indirectos | 3 % | 606.01 | 18.18 |
|  |  | Total |  |  | 624.19 |

**001** ud Cuadro General (00)
1 ud × 1594.97 = 1594.97
Cuadro de mando y protección, en caja metálica con puerta transparente, marca General Electric tipo QUIXTRA 630, conteniendo la aparamenta que figura en el esquema unifilar con un 25% de reserva, pequeño material e instalación.
- Panel trasero y perfiles de montaje : Chapa galvanizada de 1.5mm.
- Paneles laterales, superior e inferior : Chapa de acero protegida por pintura epoxy-poliester secada al horno de 1.25mm.
- Puerta plena : Chapa de acero protegida por pintura epoxy-poliester secado al horno de 1.25mm.
- Puerta transparente : Chapa de acero protegida por pintura epoxy-poliester secado al horno de 1.25mm y cristal de seguridad de 3mm.
- Cubiertas conjuntos de montaje : Chapa de acero protegida por pintura epoxy-poliester secado al horno de 1mm.
- Piezas plásticas en esquinas y acoplamineto : ABS.
- Torretas interiores : Aluminio.
- Color de armario : RAL 9006
- Color de zócalo : RAL 7024
- Clase de aislamiento : I
- Grado de polución : 2
- Compartimentación : Forma 1 y Forma 2
- Grado de protección : Con puerta plena y sin perfil IP43 : IP40, IK08
Con puerta plena y perfil IP43 : IP43, IK09
Con puerta transparente : Mismos IP que puerta plena, IK08
- Normas : IEC 60439-1, EN 60439-1
- Homologaciones y Certificados: DEKRA con certificado KEMA
- Intensidad nominal (In) : 630A
- Tensión nominal de empleo (Ue) : 415V
- Tensión de aislamiento (Ui) : 690V
- Frecuencia nominal (fn) : 50 / 60Hz
- Intensidad de cortocircuito (Icw) : 30kA / 1s
- Intensidad de sistema de embarrado : 630A en IP43

| Código | Ud | Descripción | Rendimiento | Precio | Importe |
|---|---|---|---|---|---|
| OELEC1 | H. | Oficial electricista 1ª | 10 | 14.49 | 144.90 |
| OELEC2 | H. | Oficial electricista 2ª | 10 | 13.64 | 136.40 |
| PESQUNIF1 | ud | Cuadro+ esquema unifilar indicado (material; 13/11/2017) | 1 | 1126.438 | 1126.44 |
| %000000000.03 |  | Accesorios y Pequeño Material | 10 % | 1407.74 | 140.77 |
| %0.03 | % | Costes indirectos | 3 % | 1548.51 | 46.46 |
|  |  | Total |  |  | 1594.97 |

**004** ud Cuadro GENERAL POLIDEPORTIVO (A)
1 ud × 1813.73 = 1813.73
Cuadro de mando y protección, en caja metálica con puerta transparente, marca General Electric tipo QUIXTRA 630, conteniendo la aparamenta que figura en el esquema unifilar con un 25% de reserva, pequeño material e instalación.
- Panel trasero y perfiles de montaje : Chapa galvanizada de 1.5mm.
- Paneles laterales, superior e inferior : Chapa de acero protegida por pintura epoxy-poliester secada al horno de 1.25mm.
- Puerta plena : Chapa de acero protegida por pintura epoxy-poliester secado al horno de 1.25mm.
- Puerta transparente : Chapa de acero protegida por pintura epoxy-poliester secado al horno de 1.25mm y cristal de seguridad de 3mm.
- Cubiertas conjuntos de montaje : Chapa de acero protegida por pintura epoxy-poliester secado al horno de 1mm.
- Piezas plásticas en esquinas y acoplamineto : ABS.
- Torretas interiores : Aluminio.
- Color de armario : RAL 9006
- Color de zócalo : RAL 7024
- Clase de aislamiento : I
- Grado de polución : 2
- Compartimentación : Forma 1 y Forma 2
- Grado de protección : Con puerta plena y sin perfil IP43 : IP40, IK08
Con puerta plena y perfil IP43 : IP43, IK09
Con puerta transparente : Mismos IP que puerta plena, IK08
- Normas : IEC 60439-1, EN 60439-1
- Homologaciones y Certificados: DEKRA con certificado KEMA
- Intensidad nominal (In) : 630A
- Tensión nominal de empleo (Ue) : 415V
- Tensión de aislamiento (Ui) : 690V
- Frecuencia nominal (fn) : 50 / 60Hz
- Intensidad de cortocircuito (Icw) : 30kA / 1s
- Intensidad de sistema de embarrado : 630A en IP43

| Código | Ud | Descripción | Rendimiento | Precio | Importe |
|---|---|---|---|---|---|
| OELEC1 | H. | Oficial electricista 1ª | 6 | 14.49 | 86.94 |
| OELEC2 | H. | Oficial electricista 2ª | 6 | 13.64 | 81.84 |
| Q004 |  | Quixtra 630 24 Mód. 5 Filas (material; 13/04/2015) | 1 | 317.002 | 317.00 |
| PUNIF_C | UD | Aparamenta según esq unifilar (material; 26/12/2017) | 1 | 1115.035 | 1115.04 |
| %000000000.03 |  | Accesorios y Pequeño Material | 10 % | 1600.82 | 160.08 |
| %0.03 | % | Costes indirectos | 3 % | 1760.90 | 52.83 |
|  |  | Total |  |  | 1813.73 |

**003** ud Cuadro CONMUTACION GELECT (B)
1 ud × 1149.34 = 1149.34
Cuadro de mando y protección, en caja metálica con puerta transparente, marca General Electric tipo QUIXTRA 630, conteniendo la aparamenta que figura en el esquema unifilar con un 25% de reserva, pequeño material e instalación.
- Panel trasero y perfiles de montaje : Chapa galvanizada de 1.5mm.
- Paneles laterales, superior e inferior : Chapa de acero protegida por pintura epoxy-poliester secada al horno de 1.25mm.
- Puerta plena : Chapa de acero protegida por pintura epoxy-poliester secado al horno de 1.25mm.
- Puerta transparente : Chapa de acero protegida por pintura epoxy-poliester secado al horno de 1.25mm y cristal de seguridad de 3mm.
- Cubiertas conjuntos de montaje : Chapa de acero protegida por pintura epoxy-poliester secado al horno de 1mm.
- Piezas plásticas en esquinas y acoplamineto : ABS.
- Torretas interiores : Aluminio.
- Color de armario : RAL 9006
- Color de zócalo : RAL 7024
- Clase de aislamiento : I
- Grado de polución : 2
- Compartimentación : Forma 1 y Forma 2
- Grado de protección : Con puerta plena y sin perfil IP43 : IP40, IK08
Con puerta plena y perfil IP43 : IP43, IK09
Con puerta transparente : Mismos IP que puerta plena, IK08
- Normas : IEC 60439-1, EN 60439-1
- Homologaciones y Certificados: DEKRA con certificado KEMA
- Intensidad nominal (In) : 630A
- Tensión nominal de empleo (Ue) : 415V
- Tensión de aislamiento (Ui) : 690V
- Frecuencia nominal (fn) : 50 / 60Hz
- Intensidad de cortocircuito (Icw) : 30kA / 1s
- Intensidad de sistema de embarrado : 630A en IP43

| Código | Ud | Descripción | Rendimiento | Precio | Importe |
|---|---|---|---|---|---|
| OELEC1 | H. | Oficial electricista 1ª | 8 | 14.49 | 115.92 |
| OELEC2 | H. | Oficial electricista 2ª | 8 | 13.64 | 109.12 |
| Q003 |  | Quixtra 630 24 Mód. 5 Filas (material; 13/04/2015) | 1 | 317.002 | 317.00 |
| PUNIF_B | UD | Aparamenta según esq unifilar (material; 07/12/2017) | 1 | 472.378 | 472.38 |
| %000000000.03 |  | Accesorios y Pequeño Material | 10 % | 1014.42 | 101.44 |
| %0.03 | % | Costes indirectos | 3 % | 1115.86 | 33.48 |
|  |  | Total |  |  | 1149.34 |

**CPOL.HALT** ud Cuadro HALTEROFILIA P.BAJA (B)
1 ud × 938.13 = 938.13
Cuadro de mando y protección, en caja metálica con puerta transparente, marca General Electric tipo QUIXTRA 630, conteniendo la aparamenta que figura en el esquema unifilar con un 25% de reserva, pequeño material e instalación.
- Grado de Protección : IP40
- Aislamiento : Clase II
El grado de Protección y la clase de aislamiento están garantizados mediante frontales totalmente cerrados, utilizando en su caso las correspondientes tapas ciegas.
- Color: RAL 7035
- Resistencia a los choques : Conforme a la norma IEC 493-3, EN 60439-3, CEI 17-13-3.
- Resistencia al calor : Autoextinguible, resistente al calor excesivo y al fuego hasta 650ºC (Test con hilo candente).
- Resistencia a ataques por productos químicos : Resistente a la corrosión y no necesitan mantenimiento.
- Ejecución : Caja mural , disponible en versiones de 1 a 4 filas, bastidor extraible.

| Código | Ud | Descripción | Rendimiento | Precio | Importe |
|---|---|---|---|---|---|
| OELEC1 | H. | Oficial electricista 1ª | 6 | 14.49 | 86.94 |
| OELEC2 | H. | Oficial electricista 2ª | 6 | 13.64 | 81.84 |
| PGEL610295 |  | Fix-o-Rail 150 IP40 Puerta transparente 3 filas 54 mód. (material; 13/04/2015) | 1 | 37.361 | 37.36 |
| PGEL610170 |  | CERRADURA DE SEGURIDAD (material; 26/12/2017) | 1 | 4.151 | 4.15 |
| PUNIF_D | UD | Aparamenta según esq unifilar (material; 13/11/2017) | 1 | 617.723 | 617.72 |
| %000000000.03 |  | Accesorios y Pequeño Material | 10 % | 828.01 | 82.80 |
| %0.03 | % | Costes indirectos | 3 % | 910.81 | 27.32 |
|  |  | Total |  |  | 938.13 |

**C. VEST** ud Cuadro VESTUARIOS (C)
1 ud × 708 = 708.00
Cuadro de mando y protección, en caja metálica con puerta transparente, marca General Electric tipo QUIXTRA 630, conteniendo la aparamenta que figura en el esquema unifilar con un 25% de reserva, pequeño material e instalación.
- Grado de Protección : IP40
- Aislamiento : Clase II
El grado de Protección y la clase de aislamiento están garantizados mediante frontales totalmente cerrados, utilizando en su caso las correspondientes tapas ciegas.
- Color: RAL 7035
- Resistencia a los choques : Conforme a la norma IEC 493-3, EN 60439-3, CEI 17-13-3.
- Resistencia al calor : Autoextinguible, resistente al calor excesivo y al fuego hasta 650ºC (Test con hilo candente).
- Resistencia a ataques por productos químicos : Resistente a la corrosión y no necesitan mantenimiento.
- Ejecución : Caja mural , disponible en versiones de 1 a 4 filas, bastidor extraible.

| Código | Ud | Descripción | Rendimiento | Precio | Importe |
|---|---|---|---|---|---|
| OELEC1 | H. | Oficial electricista 1ª | 8 | 14.49 | 115.92 |
| OELEC2 | H. | Oficial electricista 2ª | 8 | 13.64 | 109.12 |
| PGEL610285 | Ud. | Fix-o-Rail 150 IP40 Puerta transparente 2 filas 36 mód. (material; 18/11/2014) | 1 | 42.613 | 42.61 |
| PGEL610170 |  | CERRADURA DE SEGURIDAD | 1 | 4.151 | 4.15 |
| PUNIF_ | UD | Aparamenta según esq unifilar (material; 26/12/2017) | 1 | 353.094 | 353.09 |
| %000000000.03 |  | Accesorios y Pequeño Material | 10 % | 624.89 | 62.49 |
| %0.03 | % | Costes indirectos | 3 % | 687.38 | 20.62 |
|  |  | Total |  |  | 708 |

**C. ART.MARC** ud Cuadro ARTES MARCIALES (D)
1 ud × 708 = 708.00
Cuadro de mando y protección, en caja metálica con puerta transparente, marca General Electric tipo QUIXTRA 630, conteniendo la aparamenta que figura en el esquema unifilar con un 25% de reserva, pequeño material e instalación.
- Grado de Protección : IP40
- Aislamiento : Clase II
El grado de Protección y la clase de aislamiento están garantizados mediante frontales totalmente cerrados, utilizando en su caso las correspondientes tapas ciegas.
- Color: RAL 7035
- Resistencia a los choques : Conforme a la norma IEC 493-3, EN 60439-3, CEI 17-13-3.
- Resistencia al calor : Autoextinguible, resistente al calor excesivo y al fuego hasta 650ºC (Test con hilo candente).
- Resistencia a ataques por productos químicos : Resistente a la corrosión y no necesitan mantenimiento.
- Ejecución : Caja mural , disponible en versiones de 1 a 4 filas, bastidor extraible.

| Código | Ud | Descripción | Rendimiento | Precio | Importe |
|---|---|---|---|---|---|
| OELEC1 | H. | Oficial electricista 1ª | 8 | 14.49 | 115.92 |
| OELEC2 | H. | Oficial electricista 2ª | 8 | 13.64 | 109.12 |
| PGEL610285 | Ud. | Fix-o-Rail 150 IP40 Puerta transparente 2 filas 36 mód. | 1 | 42.613 | 42.61 |
| PGEL610170 |  | CERRADURA DE SEGURIDAD | 1 | 4.151 | 4.15 |
| PUNIF_ | UD | Aparamenta según esq unifilar | 1 | 353.094 | 353.09 |
| %000000000.03 |  | Accesorios y Pequeño Material | 10 % | 624.89 | 62.49 |
| %0.03 | % | Costes indirectos | 3 % | 687.38 | 20.62 |
|  |  | Total |  |  | 708 |

**00501** ud Cuadro FONTANERIA (E)
1 ud × 465.87 = 465.87
Cuadro eléctrico en caja mural de doble aislamiento fabricado en plástico, marca General Electric tipo Fix-O-Rail 450x355x150mm, IP40, conteniendo la aparamenta que figura en el esquema unifilar con un 25% de reserva, pequeño material e instalación.
- Grado de Protección : IP40
- Aislamiento : Clase II
El grado de Protección y la clase de aislamiento están garantizados mediante frontales totalmente cerrados, utilizando en su caso las correspondientes tapas ciegas.
- Color: RAL 7035
- Resistencia a los choques : Conforme a la norma IEC 493-3, EN 60439-3, CEI 17-13-3.
- Resistencia al calor : Autoextinguible, resistente al calor excesivo y al fuego hasta 650ºC (Test con hilo candente).
- Resistencia a ataques por productos químicos : Resistente a la corrosión y no necesitan mantenimiento.
- Ejecución : Caja mural , disponible en versiones de 1 a 4 filas, bastidor extraible.

| Código | Ud | Descripción | Rendimiento | Precio | Importe |
|---|---|---|---|---|---|
| OELEC1 | H. | Oficial electricista 1ª | 8 | 14.49 | 115.92 |
| OELEC2 | H. | Oficial electricista 2ª | 8 | 13.64 | 109.12 |
| PGEL610285 | Ud. | Fix-o-Rail 150 IP40 Puerta transparente 2 filas 36 mód. | 1 | 42.613 | 42.61 |
| PGEL610170 |  | CERRADURA DE SEGURIDAD | 1 | 4.151 | 4.15 |
| PUNIF_I | UD | Aparamenta según esq unifilar (material; 26/12/2017) | 1 | 139.379 | 139.38 |
| %000000000.03 |  | Accesorios y Pequeño Material | 10 % | 411.18 | 41.12 |
| %0.03 | % | Costes indirectos | 3 % | 452.30 | 13.57 |
|  |  | Total |  |  | 465.87 |

**ASC** ud Cuadro ASCENSOR (G)
1 ud × 465.87 = 465.87
Cuadro eléctrico en caja mural de doble aislamiento fabricado en plástico, marca General Electric tipo Fix-O-Rail 450x355x150mm, IP40, conteniendo la aparamenta que figura en el esquema unifilar con un 25% de reserva, pequeño material e instalación.
- Grado de Protección : IP40
- Aislamiento : Clase II
El grado de Protección y la clase de aislamiento están garantizados mediante frontales totalmente cerrados, utilizando en su caso las correspondientes tapas ciegas.
- Color: RAL 7035
- Resistencia a los choques : Conforme a la norma IEC 493-3, EN 60439-3, CEI 17-13-3.
- Resistencia al calor : Autoextinguible, resistente al calor excesivo y al fuego hasta 650ºC (Test con hilo candente).
- Resistencia a ataques por productos químicos : Resistente a la corrosión y no necesitan mantenimiento.
- Ejecución : Caja mural , disponible en versiones de 1 a 4 filas, bastidor extraible.

| Código | Ud | Descripción | Rendimiento | Precio | Importe |
|---|---|---|---|---|---|
| OELEC1 | H. | Oficial electricista 1ª | 8 | 14.49 | 115.92 |
| OELEC2 | H. | Oficial electricista 2ª | 8 | 13.64 | 109.12 |
| PGEL610285 | Ud. | Fix-o-Rail 150 IP40 Puerta transparente 2 filas 36 mód. | 1 | 42.613 | 42.61 |
| PGEL610170 |  | CERRADURA DE SEGURIDAD | 1 | 4.151 | 4.15 |
| PUNIF_I | UD | Aparamenta según esq unifilar | 1 | 139.379 | 139.38 |
| %000000000.03 |  | Accesorios y Pequeño Material | 10 % | 411.18 | 41.12 |
| %0.03 | % | Costes indirectos | 3 % | 452.30 | 13.57 |
|  |  | Total |  |  | 465.87 |

**PADEL** ud Cuadro General Cancha Padel
1 ud × 938.13 = 938.13
Cuadro de mando y protección, en caja metálica con puerta transparente, marca General Electric tipo QUIXTRA 630, conteniendo la aparamenta que figura en el esquema unifilar con un 25% de reserva, pequeño material e instalación.
- Panel trasero y perfiles de montaje : Chapa galvanizada de 1.5mm.
- Paneles laterales, superior e inferior : Chapa de acero protegida por pintura epoxy-poliester secada al horno de 1.25mm.
- Puerta plena : Chapa de acero protegida por pintura epoxy-poliester secado al horno de 1.25mm.
- Puerta transparente : Chapa de acero protegida por pintura epoxy-poliester secado al horno de 1.25mm y cristal de seguridad de 3mm.
- Cubiertas conjuntos de montaje : Chapa de acero protegida por pintura epoxy-poliester secado al horno de 1mm.
- Piezas plásticas en esquinas y acoplamineto : ABS.
- Torretas interiores : Aluminio.
- Color de armario : RAL 9006
- Color de zócalo : RAL 7024
- Clase de aislamiento : I
- Grado de polución : 2
- Compartimentación : Forma 1 y Forma 2
- Grado de protección : Con puerta plena y sin perfil IP43 : IP40, IK08
Con puerta plena y perfil IP43 : IP43, IK09
Con puerta transparente : Mismos IP que puerta plena, IK08
- Normas : IEC 60439-1, EN 60439-1
- Homologaciones y Certificados: DEKRA con certificado KEMA
- Intensidad nominal (In) : 630A
- Tensión nominal de empleo (Ue) : 415V
- Tensión de aislamiento (Ui) : 690V
- Frecuencia nominal (fn) : 50 / 60Hz
- Intensidad de cortocircuito (Icw) : 30kA / 1s
- Intensidad de sistema de embarrado : 630A en IP43

| Código | Ud | Descripción | Rendimiento | Precio | Importe |
|---|---|---|---|---|---|
| OELEC1 | H. | Oficial electricista 1ª | 6 | 14.49 | 86.94 |
| OELEC2 | H. | Oficial electricista 2ª | 6 | 13.64 | 81.84 |
| PGEL610295 |  | Fix-o-Rail 150 IP40 Puerta transparente 3 filas 54 mód. | 1 | 37.361 | 37.36 |
| PGEL610170 |  | CERRADURA DE SEGURIDAD | 1 | 4.151 | 4.15 |
| PUNIF_D | UD | Aparamenta según esq unifilar | 1 | 617.723 | 617.72 |
| %000000000.03 |  | Accesorios y Pequeño Material | 10 % | 828.01 | 82.80 |
| %0.03 | % | Costes indirectos | 3 % | 910.81 | 27.32 |
|  |  | Total |  |  | 938.13 |

**004.** ud Cuadro GENERAL CASA DEPORTE (B)
1 ud × 1813.73 = 1813.73
Cuadro de mando y protección, en caja metálica con puerta transparente, marca General Electric tipo QUIXTRA 630, conteniendo la aparamenta que figura en el esquema unifilar con un 25% de reserva, pequeño material e instalación.
- Panel trasero y perfiles de montaje : Chapa galvanizada de 1.5mm.
- Paneles laterales, superior e inferior : Chapa de acero protegida por pintura epoxy-poliester secada al horno de 1.25mm.
- Puerta plena : Chapa de acero protegida por pintura epoxy-poliester secado al horno de 1.25mm.
- Puerta transparente : Chapa de acero protegida por pintura epoxy-poliester secado al horno de 1.25mm y cristal de seguridad de 3mm.
- Cubiertas conjuntos de montaje : Chapa de acero protegida por pintura epoxy-poliester secado al horno de 1mm.
- Piezas plásticas en esquinas y acoplamineto : ABS.
- Torretas interiores : Aluminio.
- Color de armario : RAL 9006
- Color de zócalo : RAL 7024
- Clase de aislamiento : I
- Grado de polución : 2
- Compartimentación : Forma 1 y Forma 2
- Grado de protección : Con puerta plena y sin perfil IP43 : IP40, IK08
Con puerta plena y perfil IP43 : IP43, IK09
Con puerta transparente : Mismos IP que puerta plena, IK08
- Normas : IEC 60439-1, EN 60439-1
- Homologaciones y Certificados: DEKRA con certificado KEMA
- Intensidad nominal (In) : 630A
- Tensión nominal de empleo (Ue) : 415V
- Tensión de aislamiento (Ui) : 690V
- Frecuencia nominal (fn) : 50 / 60Hz
- Intensidad de cortocircuito (Icw) : 30kA / 1s
- Intensidad de sistema de embarrado : 630A en IP43

| Código | Ud | Descripción | Rendimiento | Precio | Importe |
|---|---|---|---|---|---|
| OELEC1 | H. | Oficial electricista 1ª | 6 | 14.49 | 86.94 |
| OELEC2 | H. | Oficial electricista 2ª | 6 | 13.64 | 81.84 |
| Q004 |  | Quixtra 630 24 Mód. 5 Filas | 1 | 317.002 | 317.00 |
| PUNIF_C | UD | Aparamenta según esq unifilar | 1 | 1115.035 | 1115.04 |
| %000000000.03 |  | Accesorios y Pequeño Material | 10 % | 1600.82 | 160.08 |
| %0.03 | % | Costes indirectos | 3 % | 1760.90 | 52.83 |
|  |  | Total |  |  | 1813.73 |

**005011** ud Cuadro SOTANO CASA DEPORTE (C)
1 ud × 708 = 708.00
Cuadro eléctrico en caja mural de doble aislamiento fabricado en plástico, marca General Electric tipo Fix-O-Rail 450x355x150mm, IP40, conteniendo la aparamenta que figura en el esquema unifilar con un 25% de reserva, pequeño material e instalación.
- Grado de Protección : IP40
- Aislamiento : Clase II
El grado de Protección y la clase de aislamiento están garantizados mediante frontales totalmente cerrados, utilizando en su caso las correspondientes tapas ciegas.
- Color: RAL 7035
- Resistencia a los choques : Conforme a la norma IEC 493-3, EN 60439-3, CEI 17-13-3.
- Resistencia al calor : Autoextinguible, resistente al calor excesivo y al fuego hasta 650ºC (Test con hilo candente).
- Resistencia a ataques por productos químicos : Resistente a la corrosión y no necesitan mantenimiento.
- Ejecución : Caja mural , disponible en versiones de 1 a 4 filas, bastidor extraible.

| Código | Ud | Descripción | Rendimiento | Precio | Importe |
|---|---|---|---|---|---|
| OELEC1 | H. | Oficial electricista 1ª | 8 | 14.49 | 115.92 |
| OELEC2 | H. | Oficial electricista 2ª | 8 | 13.64 | 109.12 |
| PGEL610285 | Ud. | Fix-o-Rail 150 IP40 Puerta transparente 2 filas 36 mód. | 1 | 42.613 | 42.61 |
| PGEL610170 |  | CERRADURA DE SEGURIDAD | 1 | 4.151 | 4.15 |
| PUNIF_ | UD | Aparamenta según esq unifilar | 1 | 353.094 | 353.09 |
| %000000000.03 |  | Accesorios y Pequeño Material | 10 % | 624.89 | 62.49 |
| %0.03 | % | Costes indirectos | 3 % | 687.38 | 20.62 |
|  |  | Total |  |  | 708 |

**DD** ud Cuadro SQUASH (D)
1 ud × 465.87 = 465.87
Cuadro eléctrico en caja mural de doble aislamiento fabricado en plástico, marca General Electric tipo Fix-O-Rail 450x355x150mm, IP40, conteniendo la aparamenta que figura en el esquema unifilar con un 25% de reserva, pequeño material e instalación.
- Grado de Protección : IP40
- Aislamiento : Clase II
El grado de Protección y la clase de aislamiento están garantizados mediante frontales totalmente cerrados, utilizando en su caso las correspondientes tapas ciegas.
- Color: RAL 7035
- Resistencia a los choques : Conforme a la norma IEC 493-3, EN 60439-3, CEI 17-13-3.
- Resistencia al calor : Autoextinguible, resistente al calor excesivo y al fuego hasta 650ºC (Test con hilo candente).
- Resistencia a ataques por productos químicos : Resistente a la corrosión y no necesitan mantenimiento.
- Ejecución : Caja mural , disponible en versiones de 1 a 4 filas, bastidor extraible.

| Código | Ud | Descripción | Rendimiento | Precio | Importe |
|---|---|---|---|---|---|
| OELEC1 | H. | Oficial electricista 1ª | 8 | 14.49 | 115.92 |
| OELEC2 | H. | Oficial electricista 2ª | 8 | 13.64 | 109.12 |
| PGEL610285 | Ud. | Fix-o-Rail 150 IP40 Puerta transparente 2 filas 36 mód. | 1 | 42.613 | 42.61 |
| PGEL610170 |  | CERRADURA DE SEGURIDAD | 1 | 4.151 | 4.15 |
| PUNIF_I | UD | Aparamenta según esq unifilar | 1 | 139.379 | 139.38 |
| %000000000.03 |  | Accesorios y Pequeño Material | 10 % | 411.18 | 41.12 |
| %0.03 | % | Costes indirectos | 3 % | 452.30 | 13.57 |
|  |  | Total |  |  | 465.87 |

**002** ud Cuadro General C.FUTBOL (A)
1 ud × 3208.66 = 3208.66
Cuadro de mando y protección, en caja metálica con puerta transparente, marca General Electric tipo QUIXTRA 630, conteniendo la aparamenta que figura en el esquema unifilar con un 25% de reserva, pequeño material e instalación.
- Panel trasero y perfiles de montaje : Chapa galvanizada de 1.5mm.
- Paneles laterales, superior e inferior : Chapa de acero protegida por pintura epoxy-poliester secada al horno de 1.25mm.
- Puerta plena : Chapa de acero protegida por pintura epoxy-poliester secado al horno de 1.25mm.
- Puerta transparente : Chapa de acero protegida por pintura epoxy-poliester secado al horno de 1.25mm y cristal de seguridad de 3mm.
- Cubiertas conjuntos de montaje : Chapa de acero protegida por pintura epoxy-poliester secado al horno de 1mm.
- Piezas plásticas en esquinas y acoplamineto : ABS.
- Torretas interiores : Aluminio.
- Color de armario : RAL 9006
- Color de zócalo : RAL 7024
- Clase de aislamiento : I
- Grado de polución : 2
- Compartimentación : Forma 1 y Forma 2
- Grado de protección : Con puerta plena y sin perfil IP43 : IP40, IK08
Con puerta plena y perfil IP43 : IP43, IK09
Con puerta transparente : Mismos IP que puerta plena, IK08
- Normas : IEC 60439-1, EN 60439-1
- Homologaciones y Certificados: DEKRA con certificado KEMA
- Intensidad nominal (In) : 630A
- Tensión nominal de empleo (Ue) : 415V
- Tensión de aislamiento (Ui) : 690V
- Frecuencia nominal (fn) : 50 / 60Hz
- Intensidad de cortocircuito (Icw) : 30kA / 1s
- Intensidad de sistema de embarrado : 630A en IP43

| Código | Ud | Descripción | Rendimiento | Precio | Importe |
|---|---|---|---|---|---|
| OELEC1 | H. | Oficial electricista 1ª | 24 | 14.49 | 347.76 |
| OELEC2 | H. | Oficial electricista 2ª | 24 | 13.64 | 327.36 |
| Q002 |  | Quixtra 630 24 Mód. 10 Filas (material; 14/04/2015) | 1 | 630.739 | 630.74 |
| PUNIF_E | UD | Aparamenta según esq unifilar (material; 13/11/2017) | 1 | 1526.142 | 1526.14 |
| %000000000.03 |  | Accesorios y Pequeño Material | 10 % | 2832.00 | 283.20 |
| %0.03 | % | Costes indirectos | 3 % | 3115.20 | 93.46 |
|  |  | Total |  |  | 3208.66 |

**006** ud Cuadro VESTUARIOS C. FUTBOL (B)
1 ud × 938.13 = 938.13
Cuadro eléctrico en caja mural de doble aislamiento fabricado en plástico, marca General Electric tipo Fix-O-Rail 600x355x150mm, IP40, conteniendo la aparamenta que figura en el esquema unifilar con un 25% de reserva, pequeño material e instalación.
- Grado de Protección : IP40
- Aislamiento : Clase II
El grado de Protección y la clase de aislamiento están garantizados mediante frontales totalmente cerrados, utilizando en su caso las correspondientes tapas ciegas.
- Color: RAL 7035
- Resistencia a los choques : Conforme a la norma IEC 493-3, EN 60439-3, CEI 17-13-3.
- Resistencia al calor : Autoextinguible, resistente al calor excesivo y al fuego hasta 650ºC (Test con hilo candente).
- Resistencia a ataques por productos químicos : Resistente a la corrosión y no necesitan mantenimiento.
- Ejecución : Caja mural , disponible en versiones de 1 a 4 filas, bastidor extraible.

| Código | Ud | Descripción | Rendimiento | Precio | Importe |
|---|---|---|---|---|---|
| OELEC1 | H. | Oficial electricista 1ª | 6 | 14.49 | 86.94 |
| OELEC2 | H. | Oficial electricista 2ª | 6 | 13.64 | 81.84 |
| PGEL610295 |  | Fix-o-Rail 150 IP40 Puerta transparente 3 filas 54 mód. | 1 | 37.361 | 37.36 |
| PGEL610170 |  | CERRADURA DE SEGURIDAD | 1 | 4.151 | 4.15 |
| PUNIF_D | UD | Aparamenta según esq unifilar | 1 | 617.723 | 617.72 |
| %000000000.03 |  | Accesorios y Pequeño Material | 10 % | 828.01 | 82.80 |
| %0.03 | % | Costes indirectos | 3 % | 910.81 | 27.32 |
|  |  | Total |  |  | 938.13 |

**005** Cuadro tipo ALBDO TORRE
4 × 1097.54 = 4390.16
Cuadro eléctrico en caja mural de doble aislamiento fabricado en plástico, marca General Electric tipo Fix-O-Rail 450x355x150mm, IP40, conteniendo la aparamenta que figura en el esquema unifilar con un 25% de reserva, pequeño material e instalación.
- Grado de Protección : IP40
- Aislamiento : Clase II
El grado de Protección y la clase de aislamiento están garantizados mediante frontales totalmente cerrados, utilizando en su caso las correspondientes tapas ciegas.
- Color: RAL 7035
- Resistencia a los choques : Conforme a la norma IEC 493-3, EN 60439-3, CEI 17-13-3.
- Resistencia al calor : Autoextinguible, resistente al calor excesivo y al fuego hasta 650ºC (Test con hilo candente).
- Resistencia a ataques por productos químicos : Resistente a la corrosión y no necesitan mantenimiento.
- Ejecución : Caja mural , disponible en versiones de 1 a 4 filas, bastidor extraible.

| Código | Ud | Descripción | Rendimiento | Precio | Importe |
|---|---|---|---|---|---|
| OELEC1 | H. | Oficial electricista 1ª | 8 | 14.49 | 115.92 |
| OELEC2 | H. | Oficial electricista 2ª | 8 | 13.64 | 109.12 |
| PGEL610285 | Ud. | Fix-o-Rail 150 IP40 Puerta transparente 2 filas 36 mód. | 1 | 42.613 | 42.61 |
| PGEL610170 |  | CERRADURA DE SEGURIDAD | 1 | 4.151 | 4.15 |
| PUNIF_G | UD | Aparamenta según esq unifilar (material; 26/12/2017) | 1 | 696.897 | 696.90 |
| %000000000.03 |  | Accesorios y Pequeño Material | 10 % | 968.70 | 96.87 |
| %0.03 | % | Costes indirectos | 3 % | 1065.57 | 31.97 |
|  |  | Total |  |  | 1097.54 |

| Medición | Uds. | Parcial |
|---|---|---|
| TORRES | 4 | 4.000 |
| Total |  | 4 |

**007** Cuadro ALMACEN VESTUARIO (F)
1 × 444.6 = 444.60
Cuadro eléctrico en caja mural de doble aislamiento fabricado en plástico, marca General Electric tipo Fix-O-Rail 270x355x150mm, IP40, conteniendo la aparamenta que figura en el esquema unifilar con un 25% de reserva, pequeño material e instalación.
- Grado de Protección : IP40
- Aislamiento : Clase II
El grado de Protección y la clase de aislamiento están garantizados mediante frontales totalmente cerrados, utilizando en su caso las correspondientes tapas ciegas.
- Color: RAL 7035
- Resistencia a los choques : Conforme a la norma IEC 493-3, EN 60439-3, CEI 17-13-3.
- Resistencia al calor : Autoextinguible, resistente al calor excesivo y al fuego hasta 650ºC (Test con hilo candente).
- Resistencia a ataques por productos químicos : Resistente a la corrosión y no necesitan mantenimiento.
- Ejecución : Caja mural , disponible en versiones de 1 a 4 filas, bastidor extraible.

| Código | Ud | Descripción | Rendimiento | Precio | Importe |
|---|---|---|---|---|---|
| OELEC1 | H. | Oficial electricista 1ª | 4 | 14.49 | 57.96 |
| OELEC2 | H. | Oficial electricista 2ª | 4 | 13.64 | 54.56 |
| PGEL610275 |  | Fix-o-Rail 150 IP40 Puerta transparente 1 fila 18 mód. (material; 13/04/2015) | 1 | 25.534 | 25.53 |
| PUNIF_F | UD | Aparamenta según esq unifilar (material; 13/11/2017) | 1 | 254.357 | 254.36 |
| %000000000.03 |  | Accesorios y Pequeño Material | 10 % | 392.41 | 39.24 |
| %0.03 | % | Costes indirectos | 3 % | 431.65 | 12.95 |
|  |  | Total |  |  | 444.6 |

**00501.** ud Cuadro Riego C.FUTBOL
1 ud × 465.87 = 465.87
Cuadro eléctrico en caja mural de doble aislamiento fabricado en plástico, marca General Electric tipo Fix-O-Rail 450x355x150mm, IP40, conteniendo la aparamenta que figura en el esquema unifilar con un 25% de reserva, pequeño material e instalación.
- Grado de Protección : IP40
- Aislamiento : Clase II
El grado de Protección y la clase de aislamiento están garantizados mediante frontales totalmente cerrados, utilizando en su caso las correspondientes tapas ciegas.
- Color: RAL 7035
- Resistencia a los choques : Conforme a la norma IEC 493-3, EN 60439-3, CEI 17-13-3.
- Resistencia al calor : Autoextinguible, resistente al calor excesivo y al fuego hasta 650ºC (Test con hilo candente).
- Resistencia a ataques por productos químicos : Resistente a la corrosión y no necesitan mantenimiento.
- Ejecución : Caja mural , disponible en versiones de 1 a 4 filas, bastidor extraible.

| Código | Ud | Descripción | Rendimiento | Precio | Importe |
|---|---|---|---|---|---|
| OELEC1 | H. | Oficial electricista 1ª | 8 | 14.49 | 115.92 |
| OELEC2 | H. | Oficial electricista 2ª | 8 | 13.64 | 109.12 |
| PGEL610285 | Ud. | Fix-o-Rail 150 IP40 Puerta transparente 2 filas 36 mód. | 1 | 42.613 | 42.61 |
| PGEL610170 |  | CERRADURA DE SEGURIDAD | 1 | 4.151 | 4.15 |
| PUNIF_I | UD | Aparamenta según esq unifilar | 1 | 139.379 | 139.38 |
| %000000000.03 |  | Accesorios y Pequeño Material | 10 % | 411.18 | 41.12 |
| %0.03 | % | Costes indirectos | 3 % | 452.30 | 13.57 |
|  |  | Total |  |  | 465.87 |

**02.1.8** ud PUESTA A TIERRA DEL NEUTRO. (16/04/2007)
4 ud × 43.96 = 175.84
PUESTA A TIERRA DEL CONDUCTOR DE NEUTRO, instalada con conductor de cobre aislado de 50 mm² de sección nominal, canalizado y aislado con tubo de PVC flexible de 65 mm.de diámetro (no se incluye), con pica Acero-Cu 2 metros.Construida según REBT.Medida desde embarrado de Tierra de Caja de Distribución hasta la arqueta de conexión.

| Código | Ud | Descripción | Rendimiento | Precio | Importe |
|---|---|---|---|---|---|
| OELECT1 | h | Oficial Electricista | 0.75 | 14.49 | 10.87 |
| OELECT2 | h | Ayudante electricista | 0.75 | 13.64 | 10.23 |
| MVEHIC | h | vehiculo | 0.75 | 3.252 | 2.44 |
| P1X50CU | m | calbe tierra 50 v/a 750v (material; 28/05/2013) | 2 | 5.111 | 10.22 |
| PICA | u | Pica + Grapa | 1 | 8.362 | 8.36 |
| P%000.003 | % | Material auxiliar.(s/total mat.) | 3 % | 18.58 | 0.56 |
| %0.03 | % | Costes indirectos | 3 % | 42.68 | 1.28 |
|  |  | Total |  |  | 43.96 |

**02.1.10** ud BOTONERA DE CONTROL DE ALUMBRADO (16/04/2007)
4 ud × 328.05 = 1312.20
Suministro e instalación de botonera de alumbrado para control de alumbrado de zona, totalmente instalada, rotulada y probada, incluyendo contactores, pulsadores, contactores,relés, ... que sean necesarios para el correcto funcionamiento de la misma. Cableado de maniobar incluido desde el cuadro eléctrico hasta ubicación de la misma.
Totalmente instalado y probado.

| Código | Ud | Descripción | Rendimiento | Precio | Importe |
|---|---|---|---|---|---|
| OELECT1 | h | Oficial Electricista | 1 | 14.49 | 14.49 |
| OELECT2 | h | Ayudante electricista | 1 | 13.64 | 13.64 |
| MVEHIC | h | vehiculo | 1 | 3.252 | 3.25 |
| PBOTONERA | ud | botonera (material; 14/01/2015) | 1 | 41.813 | 41.81 |
| PCABLEADO | ud | cableado de maniobra (material; 14/01/2015) | 1 | 111.503 | 111.50 |
| PCONTACTO | ud | contactores, selector,pequeño material (material; 14/01/2015) | 1 | 125.441 | 125.44 |
| P%000.003 | % | Material auxiliar.(s/total mat.) | 3 % | 278.75 | 8.36 |
| %0.03 | % | Costes indirectos | 3 % | 318.49 | 9.55 |
|  |  | Total |  |  | 328.05 |

| Medición | Uds. | Parcial |
|---|---|---|
| PABELLON | 1 | 1.000 |
| PADEL | 1 | 1.000 |
| CFUTBOL | 1 | 1.000 |
| VESTUARIO | 1 | 1.000 |
| Total |  | 4 |

### TASAS TASAS ENDESA E INSPECCION PUESTA SERVICIO (21/02/2018)
Importe: 1317.23

**ENDESA** PA Tasas solicitud variante Endesa para actuaciones de conexión-des (21/02/2018)
1 PA × 440 = 440.00
Costes Solicitud Variante Endesa para desconexión Red antigua y Conexión Red Nueva. Desconexión y traslados de contadores existentes, Trámites de compañía, costes de supervisión y demás conceptos indicados por la compañía suministradora.

| Código | Ud | Descripción | Cantidad | Precio | Importe |
|---|---|---|---|---|---|
| PC OCA | ud | Inspección de instalación por Organismo de Control Autorizado (21/02/2018) | 1 | 550 | 550.00 |

**SER** ud SERVICIOS AFECTADOS (21/02/2018)
1 ud × 327.23 = 327.23
Tasas para obtención de todos los servicios afectados de todas las compañías suminsitradoras de Telecomunicaciones, electricidad, agua, regadíos, saneamientos,... que puedan interferir en el desarrollo de la obra y canalizaciones.

## PCI INSTALACIONES CONTRA INCENDIOS (01/12/2006)
Importe: 61400.31

### DETECCION DETECCIÓN (01/12/2006)
Importe: 18840.87

**D15DA00811** ud Central Algorítmica de 2 lazos (250 equipos) (01/11/2017)
2 ud × 1631.99 = 3263.98
Central algorítmica AE/SA-C2 con capacidad para controlar hasta 250 equipos, fabricada por AGUILERA ELECTRÓNICA según normativas UNE-EN 54-2:1998 y UNE-EN 54-4:1998, para controlar instalaciones de protección contra incendios con plena autonomía y actuar como subcentral si se la conecta al Puesto de Control. Con capacidad para:
- 2 líneas analógicas bidireccionales de 125 elementos cada una a las que se conectan los equipos que configuran la instalación: Detectores, Pulsadores, Máster, Módulos de Control, Módulos de Maniobras, Paneles de Extinción, Fuentes de Alimentación Auxiliares, Campanas, Retenedores, etc.
- Personalizar cada punto de la instalación, programar las maniobras, programar los niveles de alarma y mantenimiento de los detectores analógicos y archivar hasta 250 eventos que pueden presentarle en display, impresora o nivel superior.
Provista con:
- Impresora AE/V-LPTTSA
- Fuente de Alimentación conmutada de 4 A., con cargador de baterías.
- 2 baterías AE/B6 de 12 V /7 A.
- Display gráfico de 240x64 pixels
- Memoria de eventos no volátil, con capacidad para más de 1000 registros
- Gestión total de listados de eventos
- Reloj en tiempo real
- Salidas incorporadas de evacuación, alarma, prealarma y avería
- Modo DIA/NOCHE configurable automáticamente mediante calendario programable.
- Modos de test y pruebas incorporados para cada zona
- Capacidad multilenguaje
- Control de acceso restringido mediante llave o clave programable
- Puerto de impresora serie incorporado
- Puertos RS-232 y RS-485 independientes
La central va alojada en una cabina metálica de 410 x 120 x 310 mm.
Conexionada a todos los elementos algorítmicos que componen la instalacióm mediante manguera 2 X 1.5 mm resistente al fuego 30 minutos libre de halogenos, correctamente entubado, con certificado CPR, programada de acuerdo a los parámetros fijados para el correcto funcionamiento de la instalación, conectada a fuentes de alimentación y baterías de capacidad adecuada según norma UNE23007-14. Totalmente montada, probada y puesta en marcha de la instalación.

| Código | Ud | Descripción | Rendimiento | Precio | Importe |
|---|---|---|---|---|---|
| T15DA00511 | ud | CENTRAL ALGORÍTMICA DE 2 LAZOS (material; 01/11/2017) | 1 | 1233.348 | 1233.35 |
| T15DC00651 | ud | BATERIAS DE EMERGENCIA 12 V. 7 A (material; 01/11/2017) | 2 | 24.438 | 48.88 |
| T15DA0059 | ud | IMPRESORA DE TINTA PARA CENTRALES ALGORITMICAS (material; 01/11/2017) | 1 | 305.473 | 305.47 |
| O03E00004 | H. | Ayudante electricista | 1 | 13.64 | 13.64 |
| O03E00002 | H. | Oficial 1ª electricista | 1 | 14.49 | 14.49 |
| %0000.003 | % | Medios auxiliares.(s/total) | 1 % | 1615.83 | 16.16 |
|  |  | Total |  |  | 1631.99 |

| Medición | Uds. | Parcial |
|---|---|---|
| CAMPO FÚTBOL+SQUASH+CASA DEPORTE | 1 | 1.000 |
| PABELLÓN | 1 | 1.000 |
| Total |  | 2 |

**D15DA0001opi** ud Detector Óptico Algorítmico de perfil bajo (01/11/2017)
97 ud × 57.7 = 5596.90
Detector de humos de perfil bajo AE/SA-OPI fabricado por AGUILERA ELECTRONICA según Norma UNE EN 54-7:2001, dispone de certificado de conformidad CE y marca de calidad AENOR, montado sobre zócalo AE/SA-ZB2 en techo, incluso parte proporcional módulo aislador AE/SA-AB, caja de derivacion, cableado hasta la Central de Detección y Alarma mediante manguera 2 X 1.5 mm resistente al fuego 30 minutos libre de halogenos, incluido el entubado correspondiente, con certificado CPR. Totalmente montado, probado y funcionando.

| Código | Ud | Descripción | Rendimiento | Precio | Importe |
|---|---|---|---|---|---|
| T15DA0001Oopi | ud | DETECTOR OPTICO ALGORÍTMICO (material; 01/11/2017) | 1 | 34.365 | 34.37 |
| T15DA0042 | ud | MODULO AISLADOR DE LÍNEA (material; 01/11/2017) | 0.031 | 23.674 | 0.73 |
| T15DA0040 | Ml | CABLE-MANGUERA RESISTENTE AL FUEGO 30 MINUTOS PARA SISTEMA ALGOR (material; 01/11/2017) | 11.8 | 0.687 | 8.11 |
| O03E00002 | H. | Oficial 1ª electricista | 1 | 14.49 | 14.49 |
|  |  | Total |  |  | 57.7 |

| Medición | Uds. | Parcial |
|---|---|---|
| CAMPO FÚTBOL | 11 | 11.000 |
| PABELLÓN | 44 | 44.000 |
| SQUASH | 11 | 11.000 |
| CASA DEL DEPORTE | 31 | 31.000 |
| Total |  | 97 |

**D15DA0061** ud Pulsador de alarma (01/11/2017)
20 ud × 42.84 = 856.80
Pulsador de Alarma Algorítmico Direccionable AE/SA-PT. Desarrollado y fabricado por AGUILERA ELECTRÓNICA según Norma EN 54-11:2001.Equipados con módulo direccionable provisto de Microrruptor, led de alarma y autochequeo, sistema de comprobación con llave de rearme, lámina calibrada para que se enclave y no rompa y microprocesador que controle su funcionamiento e informe a la central de Alarma. Cableado hasta la Central de Detección y Alarma mediante manguera 2 X 1.5 mm resistente al fuego 30 minutos libre de halogenos, incluido el entubado correspondiente, con certificado CPR, incluso parte proporcional de módulo aislador AE/SA-AB,caja de derivacion.
Totalmente montado, probado y funcionando.

| Código | Ud | Descripción | Rendimiento | Precio | Importe |
|---|---|---|---|---|---|
| T15DA0030 | ud | PULSADOR DE ALARMA IDENTIFICABLE (material; 01/11/2017) | 1 | 19.092 | 19.09 |
| T15DA0040 | Ml | CABLE-MANGUERA RESISTENTE AL FUEGO 30 MINUTOS PARA SISTEMA ALGOR | 11.8 | 0.687 | 8.11 |
| T15DA0042 | ud | MODULO AISLADOR DE LÍNEA | 0.031 | 23.674 | 0.73 |
| O03E00002 | H. | Oficial 1ª electricista | 1 | 14.49 | 14.49 |
| %0000.003 | % | Medios auxiliares.(s/total) | 1 % | 42.42 | 0.42 |
|  |  | Total |  |  | 42.84 |

| Medición | Uds. | Parcial |
|---|---|---|
| CAMPO FÚTBOL | 2 | 2.000 |
| PABELLÓN | 13 | 13.000 |
| SQUASH | 1 | 1.000 |
| CASA DEL DEPORTE | 4 | 4.000 |
| Total |  | 20 |

**D15DA0061ext** ud Pulsador de alarma para exteriores (01/11/2017)
2 ud × 106.79 = 213.58
Pulsador de Alarma convencional para exteriores AE/V-PSIP, incluso micromódulo AE/SA-1EM para integrarlo al bucle algorítmico. Desarrollado y fabricado por AGUILERA ELECTRÓNICA según Norma EN 54-11:2001.Equipados con módulo direccionable provisto de Microrruptor, led de alarma y autochequeo, sistema de comprobación con llave de rearme, lámina calibrada para que se enclave y no rompa y microprocesador que controle su funcionamiento e informe a la central de Alarma. Instalado en pared y cableado hasta la Central de Detección y Alarma mediante manguera 2 X 1.5 mm resistente al fuego 30 minutos libre de halogenos, correctamente entubado, con certificado CPR, incluso parte proporcional de módulo aislador AE/SA-AB y caja de derivacion.
Totalmente montado, probado y funcionando.

| Código | Ud | Descripción | Rendimiento | Precio | Importe |
|---|---|---|---|---|---|
| T15DA0030ext | ud | Pulsador de alarma para exteriores (material; 01/11/2017) | 1 | 44.294 | 44.29 |
| AGU30103051em | Ud | AE/SA-1EM. Micormodulo de 1 entrada (material; 01/11/2017) | 1 | 25.202 | 25.20 |
| T15DA0040 | Ml | CABLE-MANGUERA RESISTENTE AL FUEGO 30 MINUTOS PARA SISTEMA ALGOR | 11.8 | 0.687 | 8.11 |
| O03E00004 | H. | Ayudante electricista | 1 | 13.64 | 13.64 |
| O03E00002 | H. | Oficial 1ª electricista | 1 | 14.49 | 14.49 |
| %0000.003 | % | Medios auxiliares.(s/total) | 1 % | 105.73 | 1.06 |
|  |  | Total |  |  | 106.79 |

| Medición | Uds. | Parcial |
|---|---|---|
| CAMPO FÚTBOL | 1 | 1.000 |
| PABELLÓN | 1 | 1.000 |
| Total |  | 2 |

**D15DA0072SA** ud Sirena algorítmica optico-acustica bitonal de alarma (01/11/2017)
21 ud × 134.52 = 2824.92
Sirena óptico-acustica bitonal AE/SA-ASF1 conectada al bucle algorítmico de detección, cableado hasta la Central de Detección y Alarma mediante manguera 2 X 1.5 mm resistente al fuego 30 minutos libre de halogenos,incluido el entubado correspondiente, con certificado CPR , y parte proporcional de módulo aislador AE/SA-AB y caja de derivacion.
Totalmente montado, probado y funcionando.

| Código | Ud | Descripción | Rendimiento | Precio | Importe |
|---|---|---|---|---|---|
| T15DC0033SA | ud | SIRENA ELECTRÓNICA BITONAL CON FLASH (material; 01/11/2017) | 1 | 96.224 | 96.22 |
| T15DA0040 | Ml | CABLE-MANGUERA RESISTENTE AL FUEGO 30 MINUTOS PARA SISTEMA ALGOR | 11.8 | 0.687 | 8.11 |
| T15DA0042 | ud | MODULO AISLADOR DE LÍNEA | 0.031 | 23.674 | 0.73 |
| O03E00002 | H. | Oficial 1ª electricista | 1 | 14.49 | 14.49 |
| O03E00004 | H. | Ayudante electricista | 1 | 13.64 | 13.64 |
| %0000.003 | % | Medios auxiliares.(s/total) | 1 % | 133.19 | 1.33 |
|  |  | Total |  |  | 134.52 |

| Medición | Uds. | Parcial |
|---|---|---|
| CAMPO FÚTBOL | 3 | 3.000 |
| PABELLÓN | 13 | 13.000 |
| SQUASH | 1 | 1.000 |
| CASA DEL DEPORTE | 4 | 4.000 |
| Total |  | 21 |

**AGU30db5000A** ud Barrera infrarroja de Humos por Reflexión, con unidad de control (01/11/2017)
5 ud × 698.52 = 3492.60
Barrera infraroja de detección de humos por reflexión con alineación automática ,referencia AE/BD5000- 50 A, se compone de un emisor, incluye una unidad de control , la cual puede controlar dos barreras de forma independiente, para su instalación a nivel de suelo y un especjo reflector, para distancias hasta 50 m (para distancias mayores hay que añadir el kit de 3 espejos).
Certificada y homologada según norma EN-54-12. Algunas de sus características son:
- Fácil instalación y montaje
- Alineación asistida por puntero láser incorporado
- Compensación automática de la suciedad.
- Auto-alineación de la barrera.
El detector cubre una distancia lateral máxima definida por las Normas de instalación. Como guía, recomendamos una distancia lateral de 7.5 m máximo para cada lado, lo que implica que con una única barrera se tienen coberturas de 750 m2. La distancia óptima de la barrera al techo estará entre 500 mm y 600 mm. Estos parámetros están armonizados con las normas EN54 parte 12, VdS 2095 y BS5839p1.
Cableado hasta la Central de Detección y Alarma mediante cable de 2x1,5mm2 de Cu, libre de halógenos, correctamente entubado. Totalmente montado, probado y funcionando.

| Código | Ud | Descripción | Rendimiento | Precio | Importe |
|---|---|---|---|---|---|
| AGU303020bd50 | Ud | AE/BD5000. Barrera infrarroja de Humos por Reflexión (material; 01/11/2017) | 1 | 641.492 | 641.49 |
| AGUDESC015 | Ud | Pequeño material (material; 01/11/2017) | 10 | 0.077 | 0.77 |
| AGUDESC009 | h | Instalación, conexión y prueba: Oficial 1ª y Ayudante (mano de obra; 26/12/2017) | 2 | 28.13 | 56.26 |
|  |  | Total |  |  | 698.52 |

| Medición | Uds. | Parcial |
|---|---|---|
| PABELLÓN: Canchas | 5 | 5.000 |
| Total |  | 5 |

**AGU30103mdkl** Ud AE/SA-MDL. Modulo master para un detector lineal (Barreras) (01/11/2017)
5 Ud × 66.04 = 330.20
Modulo master para un detector lineal (Barreras), referencia AE/SA-MDL
Unidad microprocesada direccionable marca AGUILERA ELECTRONICA según norma EN54-18.2003 que controla un bucle con detectores, pulsadores y otros equipos convencionales.
Dispone de un relé de salida supervisado para la activación de una maniobra de evacuacíon en cumplimiento de la norma de instalación EN 54-14.
Especial para controlar zonas de detectores o pulsadores convencionales en áreas donde no se instalan detectores inteligentes.
- Admite alimentación auxiliar para los equipos del bucle.
- Autoaislador del equipo
- Conexión a 2 hilos con clemas extraíbles.
- Alimentación: entre 18 y 27 Vcc..
- Consumo máximo: 900 ìA
Incluido parte proporcional de cableado hasta la Central de Detección y Alarma mediante manguera 2 X 1.5 mm resistente al fuego 30 minutos libre de halogenos, correctamente entubado, con certificado CPR, incluso cable de corriente de 2 x 1.5 mm desde el módulo a la fuente de alimentación o a la central, correctamente entubado.Totalmente montado, probado y funcionando.
- Consumo máximo bucle alimentación auxiliar: 44 mA.
- Montado en caja de ABS de 105 x_82_x 25mm.

| Código | Ud | Descripción | Rendimiento | Precio | Importe |
|---|---|---|---|---|---|
| AGU3010305mdl | Ud | AE/SA-MDL. Modulo master para un detector lineal (Barreras) (material; 01/11/2017) | 1 | 51.166 | 51.17 |
| AGUDESC005 | Ud | Pequeño material (material; 01/11/2017) | 10 | 0.038 | 0.38 |
| AGUDESC006 | h | Instalación, codificación y pruebas: Oficial electricista (mano de obra; 26/12/2017) | 1 | 14.49 | 14.49 |
|  |  | Total |  |  | 66.04 |

| Medición | Uds. | Parcial |
|---|---|---|
| PABELLÓN: Canchas | 5 | 5.000 |
| Total |  | 5 |

**D27D0011** ud Señalización autofotoluminiscentes en PVC rígido y aluminio (17/01/2009)
43 ud × 10.92 = 469.56
Señal autofotoluminiscente fabricada en material rígido de PVC con marco de aluminio o similar según UNE 23033-1, totalmente colocada, incluso soporte de fijación.

| Código | Ud | Descripción | Rendimiento | Precio | Importe |
|---|---|---|---|---|---|
| M01A0030 | h | Peón | 0.1 | 13.64 | 1.36 |
| E26D0010D | ud | Señal autofotoluminiscente PVC (material; 17/01/2009) | 1 | 9.241 | 9.24 |
| %0.03 | % | Costes indirectos | 3 % | 10.60 | 0.32 |
|  |  | Total |  |  | 10.92 |

| Medición | Uds. | Parcial |
|---|---|---|
| PULSADORES | 22 | 22.000 |
| SIRENAS | 21 | 21.000 |
| Total |  | 43 |

**D29AA0030D** m³ Excavación zanjas todo tipo de terreno (13/05/2009)
33.6 m³ × 13.33 = 447.89
Excavación en zanjas por medios mecánicos, pozos o cimientos, en todo tipo de terreno, transporte a vertedero de material sobrante, refino y compactación del fondo de la excavación.

| Código | Ud | Descripción | Rendimiento | Precio | Importe |
|---|---|---|---|---|---|
| M01A0010 | h | Oficial primera | 0.03 | 14.49 | 0.43 |
| M01A0030 | h | Peón | 0.03 | 13.64 | 0.41 |
| A06B0010M | m³ | Excavación en zanjas y pozos. (material; 13/05/2009) | 1 | 11.77 | 11.77 |
| QAB0030 | h | Camión volquete 2 ejes > 15 t (maquinaria; 10/07/2009) | 0.02 | 16.632 | 0.33 |
| %0.03 | % | Costes indirectos | 3 % | 12.94 | 0.39 |
|  |  | Total |  |  | 13.33 |

| Medición | Uds. | Largo | Ancho | Alto | Parcial |
|---|---|---|---|---|---|
| CONEXIÓN CASA DEL DEPORTE-SQUASH-CAMPO FÚTBOL | 1 | 140 | 0.4 | 0.6 | 33.600 |
| Total |  |  |  |  | 33.6 |

**D00ABC401** m Canalización 1 tubo PE Ø90 bajo acera (01/12/2006)
140 m × 6.83 = 956.20
Canalización subterránea para alumbrado publico bajo acera, formada por 1 tubo de POLIETILENO de Ø90 mm exterior (73 mm interior), con estructura de doble pared, lisa interior y corrugada exterior, incluso suministro y colocación en fondo de zanja del tubo, enhebrado con cable de acero galvanizado de 2mm de diámetro, cinta de señalización. Incluso arena para protección de los tubos y relleno seleccionado.Totalmente acabada y ejecutada según planos de detalle y normas vigentes.

| Código | Ud | Descripción | Rendimiento | Precio | Importe |
|---|---|---|---|---|---|
| M01A0010 | h | Oficial primera | 0.1 | 14.49 | 1.45 |
| M01A0030 | h | Peón | 0.13 | 13.64 | 1.77 |
| T18OP0062 | Ud. | CANALIZ ELC PE DOBLE PARED 90 "T.P.P." (material; 07/07/2017) | 1 | 1.146 | 1.15 |
| T05ZX0081 | Ml. | ALAMBRE GUÍA 2 mm GALVANIZADO (material; 01/12/2006) | 1 | 0.107 | 0.11 |
| T60SA0015 | Ml. | CINTA SEÑALIZADORA LÍNEA ELÉCTRICA (material; 11/12/2006) | 1 | 0.083 | 0.08 |
| A06C0020 | M3 | Relleno de zanjas compactado | 0.06 | 5.86 | 0.35 |
| E01CA0020 | m³ | Arena seca | 0.12 | 14.331 | 1.72 |
| %0.03 | % | Costes indirectos | 3 % | 6.63 | 0.20 |
|  |  | Total |  |  | 6.83 |

| Medición | Uds. | Largo | Parcial |
|---|---|---|---|
| CONEXIÓN CASA DEL DEPORTE-SQUASH-CAMPO FÚTBOL | 1 | 140 | 140.000 |
| Total |  |  | 140 |

**D00AAA011D** ud Arqueta 40x40x80 cm (07/04/2009)
4 ud × 97.06 = 388.24
Arqueta realizada con hormigón en masa HM-15 vibrado, enfoscada y bruñida interiormente, con tapa y marco de hierro fundido normalizada por Ayuntamiento y con la inscripción "Alumbrado Público", de 40x40 cm y 80 cm de profundidad con fondo de arena.Totalmente acabada y colocada según Dirección Facultativa.

| Código | Ud | Descripción | Rendimiento | Precio | Importe |
|---|---|---|---|---|---|
| M01A0010 | h | Oficial primera | 1 | 14.49 | 14.49 |
| M01A0030 | h | Peón | 1 | 13.64 | 13.64 |
| E22EA0011D | ud | Tapa y marco 400x400 mm fund dúctil (material; 07/04/2009) | 1 | 19.115 | 19.12 |
| A05B0020 | m² | Encofrado y desencof. en muros a una cara y 3.5 m. alt. (material; 18/04/2011) | 1.4 | 15.75 | 22.05 |
| A03A0030 | m³ | Hormigón en masa HM-150 | 0.36 | 61 | 21.96 |
| A02A0010 | m³ | Mortero 1:3 de cemento CEM IV/B (P) 32,5 N | 0.028 | 81.58 | 2.28 |
| E01CA0020 | m³ | Arena seca | 0.048 | 14.331 | 0.69 |
| %0.03 | % | Costes indirectos | 3 % | 94.23 | 2.83 |
|  |  | Total |  |  | 97.06 |

### EXTINCIONAG EXTINCIÓN POR AGUA (16/04/2008)
Importe: 16417.99

**D27BC0030DN** ud BIE Ø25mm sobrepuesta, manguera 20m con armario metálico rojo
13 ud × 270.95 = 3522.35
Boca de incendio equipada sobrepuesta, B.I.E. (equipo de manguera), compuesta por: armario metálico pintado en rojo con puerta de vidrio; válvula de bola de 1" con manómetro, manguera semirrígida de 20 m de longitud, racorada de 25 mm de diámetro; devanadera y lanza cromada de triple efecto con inscripción "rómpase en caso de incendio"; instalada. Según C.T.E. DB SI.

| Código | Ud | Descripción | Rendimiento | Precio | Importe |
|---|---|---|---|---|---|
| E26BD0030 | ud | Equipo manguera 25 mm (semirríg) compl de 20 m (material; 11/11/2017) | 1 | 240.56 | 240.56 |
| M01B0050 | H. | Oficial fontanero (mano de obra; 26/12/2017) | 0.8 | 14.49 | 11.59 |
| M01B0060 | H. | Ayudante fontanero (mano de obra; 26/12/2017) | 0.8 | 13.64 | 10.91 |
| %0.03 | % | Costes indirectos | 3 % | 263.06 | 7.89 |
|  |  | Total |  |  | 270.95 |

| Medición | Uds. | Parcial |
|---|---|---|
| PABELLÓN | 13 | 13.000 |
| Total |  | 13 |

**2003** Ml PPR-FS AQUATHERM RED PIPE S3,2/SDR 7,4 32x4,4 mm (16/04/2008)
120 Ml × 10.32 = 1238.40
Suministro e instalación de Tubería de polipropileno copolímero Random, PP-R FS, estabilizada con fibra AQUATHERM RED PIPE, de diámetro 32x4,4mm y S3,2/SDR7,4,con clasificación de reacción al fuego B-s1,d0 color rojo interior y exterior y con cuatro franjas verdes en su exterior, según UNE EN 13501-1,. Con documento de idoneidad técnica DIT 526R/14. Tambien documento de idoneidad tecnica DIT 592R/14. Especialmente diseñado para instalación de extinción mediante Rociadores automáticos de agua y BIEs con p.p. de piezas especiales totalmente instalado.

| Código | Ud | Descripción | Rendimiento | Precio | Importe |
|---|---|---|---|---|---|
| P174170712 | Ml | Tubería de PP-R FS RED PIPE SDR 7,4 32x4.4 mm. (material; 12/01/2015) | 1 | 4.2 | 4.20 |
| FSPA60332 | Ml. | P.P. de accesorios RED PIPE 32 mm. (60%) (09/03/2010) | 0.6 | 4.12 | 2.47 |
| P170060532S | Ud | Abrazadera de fijación isofónica de 32 mm (material; 18/01/2011) | 0.63 | 1.367 | 0.86 |
| OK1O00002 | h. | Encargado (mano de obra; 26/12/2017) | 0.02 | 14.49 | 0.29 |
| O01OB180 | h. | Oficial 2ª (mano de obra; 26/12/2017) | 0.08 | 13.64 | 1.09 |
| O01OB195 | h. | Ayudante (mano de obra; 26/12/2017) | 0.08 | 13.64 | 1.09 |
| PORMEDAUX3 | P.A. | Medios auxiliares (3%) (material; 16/04/2008) | 0.03 | 10.623 | 0.32 |
|  |  | Total |  |  | 10.32 |

| Medición | Uds. | Largo | Parcial |
|---|---|---|---|
| PABELLÓN | 1 | 120 | 120.000 |
| Total |  |  | 120 |

**2005** Ml PPR-FS AQUATHERM RED PIPE S3,2/SDR 7,4 50x6,9 mm (16/04/2008)
189 Ml × 18.58 = 3511.62
Suministro e instalaciónde Tubería de polipropileno copolímero Random, PP-R FS, estabilizada con fibra AQUATHERM RED PIPE, de diámetro 50x6,9mm y S3,2/SDR7,4,con clasificación de reacción al fuego B-s1,d0 color rojo interior y exterior y con cuatro franjas verdes en su exterior, según UNE EN 13501-1,. Con documento de idoneidad técnica DIT 526R/14. Tambien documento de idoneidad tecnica DIT 592R/14. Especialmente diseñado para instalación de extinción mediante Rociadores automáticos de agua y BIEs con p.p. de piezas especiales totalmente instalado.

| Código | Ud | Descripción | Rendimiento | Precio | Importe |
|---|---|---|---|---|---|
| P174170716 | Ml | Tubería de PP-R FS RED PIPE SDR 7,4 50x6.9 mm. (material; 12/01/2015) | 1 | 9.203 | 9.20 |
| FSPA50150 | Ml | P.P. de accesorios RED PIPE 50 mm. (50%) (09/03/2010) | 0.5 | 8.47 | 4.24 |
| P170060550S | Ud | Abrazadera de fijación isofónica de 50 mm (material; 18/01/2011) | 0.49 | 1.604 | 0.79 |
| OK1O00002 | h. | Encargado | 0.03 | 14.49 | 0.43 |
| O01OB180 | h. | Oficial 2ª | 0.12 | 13.64 | 1.64 |
| O01OB195 | h. | Ayudante | 0.12 | 13.64 | 1.64 |
| PORMEDAUX5 | P.A. | Medios auxiliares (3%) (material; 16/04/2008) | 0.03 | 21.391 | 0.64 |
|  |  | Total |  |  | 18.58 |

| Medición | Uds. | Largo | Parcial |
|---|---|---|---|
| PABELLÓN | 1 | 189 | 189.000 |
| Total |  |  | 189 |

**D27BE0025D** ud Adaptación acometidas agua aljibe existente
1 ud × 231.79 = 231.79
Adaptación de acometidas de agua en aljibe existente, consistente en la ejecución de nueva acometida al equipo hidrocompresor existente a mayor cota, para garantizar el caudal de agua exigible para el sistema de incendios (12 m3). Se incluye también nueva acometida para el grupo de presión de incendios a cota inferior. Totalmente montadas y probadas, incluso accesorios, pequeño material y ayudas de albañilería.

| Código | Ud | Descripción | Rendimiento | Precio | Importe |
|---|---|---|---|---|---|
| M01B0050 | H. | Oficial fontanero | 8 | 14.49 | 115.92 |
| M01B0060 | H. | Ayudante fontanero | 8 | 13.64 | 109.12 |
| %0.03 | % | Costes indirectos | 3 % | 225.04 | 6.75 |
|  |  | Total |  |  | 231.79 |

| Medición | Uds. | Parcial |
|---|---|---|
| PABELLÓN | 1 | 1.000 |
| Total |  | 1 |

**D27BE0022D** ud Grupo presión contra incendios Eléctrico 12 m³/h 60 m.c.a (04/06/2008)
1 ud × 2979.37 = 2979.37
Grupo de presión contra incendios marca ESPA o similar, modelo UE 1260 o similar (P=60 mca y Q= 12 m3/h) según norma UNE-23500-90, compuesto por:
· Una bomba Principal Eléctrica con motor eléctrico de 5,5 HP.
· Una bomba Jockey Eléctrica de 3 HP.
· Colector de aspiración.
· Colector principal de impulsión incluyendo válvulas de corte.
· Depósito hidroneumático de membrana timbrado a 10 Kg/cm2, incluyendo válvulas de corte para aislamiento.
· Juego de presostatos de arranque y manómetros con válvulas de aislamiento.
· Caudalímetro.
· Cuadro eléctrico de alimentación para equipo PCI.
· Cuadro de mando y control para el conjunto.
· Cableado de control entre cuadro e instrumentación.
· Cableado eléctrico entre cuadro y motores eléctricos.
· Bancada metálica, purgadores de aire, válvulas de drenaje, soportación, pequeño material
Totalmente montado y probado, incluso accesorios y pequeño material, según C.T.E. DB SI.

| Código | Ud | Descripción | Rendimiento | Precio | Importe |
|---|---|---|---|---|---|
| M01B0050 | H. | Oficial fontanero | 10 | 14.49 | 144.90 |
| M01B0060 | H. | Ayudante fontanero | 10 | 13.64 | 136.40 |
| E26BF0022D | ud | G/incendio ESPA UE 1260 bomb 5,5 CV jok 3 CV 12 m³/h 60 m.c.a. (material; 24/10/2017) | 1 | 1366.991 | 1366.99 |
| E26BG0010 | ud | Válvula motorizada D 2", 2 vías. (material; 27/06/2008) | 1 | 355.594 | 355.59 |
| E24GA0110 | ud | Válvula compuerta DN-65 mm PN-16 Belgicast (material; 27/06/2008) | 1 | 80.187 | 80.19 |
| E26BG0040 | ud | Caudalimetro DP-65 DN-65 (material; 27/06/2008) | 1 | 781.346 | 781.35 |
| E24AA0070 | m | Tub. acero galv. D 2 1/2" (DN 65mm) (material; 04/06/2008) | 3 | 9.056 | 27.17 |
| %0.03 | % | Costes indirectos | 3 % | 2892.59 | 86.78 |
|  |  | Total |  |  | 2979.37 |

| Medición | Uds. | Parcial |
|---|---|---|
| PABELLÓN | 1 | 1.000 |
| Total |  | 1 |

**C_PCI** ud Cuadro Eléctrico cuarto grupo incendio
1 ud × 195.61 = 195.61
Cuadro eléctrico para cuarto de grupo de incendio a base de armario Merlin Gerin Kaedra estanco o similar, con puerta transparente y llave, conteniendo la aparamenta definida en su Esquema Unifilar, para la alimentación del equipo de bombeo contra incendios, salidas para tomas de corriente, alumbrado normal y alumbrado de emergencia del cuarto. Incluso elementos de protección y maniobra. Instalado y conexionado.
Señalización de circuitos con placas de plástico rígidas grabadas de forma indeleble. Con todos sus elementos y accesorios para su conexionado. Incluye 30% de espacio de reserva. Completamente instalado.

| Código | Ud | Descripción | Rendimiento | Precio | Importe |
|---|---|---|---|---|---|
| M01B0070 | H. | Oficial electricista | 2 | 14.49 | 28.98 |
| M01B0080 | H. | Ayudante electricista | 2 | 13.64 | 27.28 |
| CUADROPCI | ud | Cuadro PCI incluso armario y aparamenta s/unif. (material; 24/10/2017) | 1 | 133.645 | 133.65 |
| %0.03 | % | Costes indirectos | 3 % | 189.91 | 5.70 |
|  |  | Total |  |  | 195.61 |

| Medición | Uds. | Parcial |
|---|---|---|
| PABELLÓN: Cuarto Bomba PCI | 1 | 1.000 |
| Total |  | 1 |

**D27D0011** ud Señalización autofotoluminiscentes en PVC rígido y aluminio
13 ud × 10.92 = 141.96

| Medición | Uds. | Parcial |
|---|---|---|
| PABELLÓN: BIES | 13 | 13.000 |
| Total |  | 13 |

**D14DB0130** ud Depósito cilíndrico vertical de superficie 12.000 l Eco Green (27/06/2008)
1 ud × 4596.89 = 4596.89
Depósito cilíndrico vertical de superficie, para agua potable, Eco Green mod 7103 o equivalente, de PRFV (poliester reforzado con fibra de vidrio), de 12.000 l, D=2000 mm y h=4020 mm, i/macizado de fondo con hormigón de fck=10 N/mm², excavación precisa, relleno de resto de zanja con tierras saneadas, carga y transporte de tierras sobrantes a vertedero y primer llenado de agua, instalado. Según C.T.E. DB HS-4.

| Código | Ud | Descripción | Rendimiento | Precio | Importe |
|---|---|---|---|---|---|
| M01A0010 | h | Oficial primera | 2 | 14.49 | 28.98 |
| M01A0030 | h | Peón | 2 | 13.64 | 27.28 |
| E24FC0630 | ud. | Depósito PRFV 12000 l, Vert. de superficie, ECO GREEN (material; 10/11/2017) | 1 | 4282.859 | 4282.86 |
| A03A0010 | m³ | Hormigón en masa de fck= 10 N/mm² | 1.84 | 63.5 | 116.84 |
| E01E0010 | m³ | Agua (material) | 12 | 0.79 | 9.48 |
| A06B0010 | m³ | Excavación en zanjas y pozos. | 13.6 | 6.17 | 83.91 |
| A06C0020 | M3 | Relleno de zanjas compactado | 4 | 5.86 | 23.44 |
| A06D0020 | m³ | Carga mecánica, transporte tierras vertedero, camión, máx. 10 km (material; 10/07/2009) | 9.6 | 2.51 | 24.10 |
|  |  | Total |  |  | 4596.89 |

### EXTINTORES EXTINCIÓN MEDIANTE OTROS AGENTES (27/06/2008)
Importe: 2566.65

**D27AAA0030** ud Extintor portátil 6 kg, polvo químico poliv., A B C, 21A-113B (27/06/2008)
33 ud × 44.11 = 1455.63
Extintor portátil de polvo químico polivalente contra fuegos A B C, de 6 kg de agente extintor, eficacia 21A-113B, tipo Zenith o similar, con soporte, válvula de disparo, manguera con difusor y manómetro, incluídas fijaciones a la pared, colocado. Según C.T.E. DB SI.

| Código | Ud | Descripción | Rendimiento | Precio | Importe |
|---|---|---|---|---|---|
| E26AAA0030 | ud | Extint port polvo poliv 6 kg ABC 21A-113B Zenith (material; 27/06/2008) | 1 | 40.101 | 40.10 |
| M01A0030 | h | Peón | 0.2 | 13.64 | 2.73 |
| %0.03 | % | Costes indirectos | 3 % | 42.83 | 1.28 |
|  |  | Total |  |  | 44.11 |

| Medición | Uds. | Parcial |
|---|---|---|
| CAMPO FÚTBOL | 4 | 4.000 |
| PABELLÓN | 24 | 24.000 |
| CASA DEL DEPORTE | 5 | 5.000 |
| Total |  | 33 |

**D27AAA0035D** ud Extintor portátil 6 kg, exterior, 21A-113B (27/06/2008)
6 ud × 58.28 = 349.68
Extintor portátil de polvo químico polivalente contra fuegos A B C, de 6 kg de agente extintor, eficacia 21A-113B, tipo Zenith o similar, en armario plástico para ubicación en exterior, con soporte, válvula de disparo, manguera con difusor y manómetro, incluídas fijaciones a la pared, colocado. Según C.T.E. DB SI.

| Código | Ud | Descripción | Rendimiento | Precio | Importe |
|---|---|---|---|---|---|
| E26AAA0030 | ud | Extint port polvo poliv 6 kg ABC 21A-113B Zenith | 1 | 40.101 | 40.10 |
| E26AAA0035D | ud | Armario plástico extintor 6 kg exterior (material; 11/11/2017) | 1 | 13.746 | 13.75 |
| M01A0030 | h | Peón | 0.2 | 13.64 | 2.73 |
| %0.03 | % | Costes indirectos | 3 % | 56.58 | 1.70 |
|  |  | Total |  |  | 58.28 |

| Medición | Uds. | Parcial |
|---|---|---|
| CAMPO FÚTBOL | 4 | 4.000 |
| SQUASH | 2 | 2.000 |
| Total |  | 6 |

**D27AADA0020** ud Extintor portátil 5kg, de CO2, BC, 55B (27/06/2008)
3 ud × 100.9 = 302.70
Extintor portátil de CO2, contra fuegos BC (incluso en presencia de tensión eléctrica), de 5 kg de agente extintor, eficacia 55B, tipo Fire Ice o similar, con soporte, válvula y manguera con difusor, incluídas fijaciones, colocado. Según C.T.E. DB SI.

| Código | Ud | Descripción | Rendimiento | Precio | Importe |
|---|---|---|---|---|---|
| E26AADA0020 | ud | Extintor portátil CO2 fuegos BC 5 kg 55B Fire Ice (material; 27/06/2008) | 1 | 95.231 | 95.23 |
| M01A0030 | h | Peón | 0.2 | 13.64 | 2.73 |
| %0.03 | % | Costes indirectos | 3 % | 97.96 | 2.94 |
|  |  | Total |  |  | 100.9 |

| Medición | Uds. | Parcial |
|---|---|---|
| PABELLÓN | 1 | 1.000 |
| CASA DEL DEPORTE | 1 | 1.000 |
| CAMPO FÚTBOL | 1 | 1.000 |
| Total |  | 3 |

**D27D0011** ud Señalización autofotoluminiscentes en PVC rígido y aluminio
42 ud × 10.92 = 458.64

| Medición | Uds. | Parcial |
|---|---|---|
| EXTINTORES | 42 | 42.000 |
| Total |  | 42 |

### MEGAFONIA INSTALACIÓN DE MEGAFONÍA (27/06/2008)
Importe: 6125.63

**UDE.0001** ud Central de amplificación y control megafonía 19'' 12 u
1 ud × 3915.79 = 3915.79
Central de amplificación y control, montada en mueble rack metálico normalizado de 19" y 12 unidades de altura, con puerta delantera transparente y cerradura de llave, incorporando todos los elementos siguientes de la marca UDE o similar:
- 1 Módulo de puesta en marcha PM-21.
- 1 Reproductor audio multifunción CD / USB / SD - RADIO. Fuente musical dual. Reproductor CD y MP3 mod. RM-101.
- 1 Módulo WZ-600 para direccionar cualquier entrada con cualquiera de las 6 salidas.
- 2 Amplificadores mezcladores 240 W rms AX-240.
- 3 Carátulas rejillas de ventilación 1U mod. PM-41.
- Accesorios de montaje: Guías laterales, panel conexionado trasero, bases enchufes internas, canales pasacables y tornillería fijación.
Totalmente conexionada y verificada.

| Código | Ud | Descripción | Rendimiento | Precio | Importe |
|---|---|---|---|---|---|
| M01B0070 | H. | Oficial electricista | 10 | 14.49 | 144.90 |
| M01B0080 | H. | Ayudante electricista | 10 | 13.64 | 136.40 |
| UDE001 | ud | Central de amplificación y control megafonía 19''; 12 U. (material; 11/05/2017) | 1 | 3520.437 | 3520.44 |
| %0.03 | % | Costes indirectos | 3 % | 3801.74 | 114.05 |
|  |  | Total |  |  | 3915.79 |

*Pliego de condiciones*
Central de amplificación y control, montada en mueble rack
metálico normalizado de 19" y 30 unidades de altura, con
puerta delantera transparente y cerradura de llave,
incorporando:
- 1 Módulo de puesta en marcha PM-21.
- 1 Preamplificador de 6 entradas PX-19.
- 1 Módulo prioridad carillón 4 entradas WX-34.
- 1 Reproductor / grabador 4 mensajes GD-26.
- 2 Sistemas de vigilancia línea de altavoces SL-106.
- 1 Sistema de vigilancia etapas de potencia SA-106.
- 2 Etapas de potencia de 400W L100V EP-400T/MV.
- 2 Módulos de acoplamiento a sistema SA-106. WX-106.
- 1 Etapa de potencia de 400W L100V EP-400T/MV.
(Back-Up).
- 1 Módulo de acoplamiento a sistema SA-106. WX-106.
(Back-Up).
- Rejillas de ventilación.
- Accesorios de montaje.
- Totalmente alambrada y verificada.

| Medición | Uds. | Parcial |
|---|---|---|
| PABELLÓN | 1 | 1.000 |
| Total |  | 1 |

**UDE.0002** ud Micrófono electret cardioide UDE PZ-600
1 ud × 230.8 = 230.80
Micrófono electret cardioide, marca UDE mod. PZ-600 o similar, con las siguientes características:
- Selector de 6 zonas con indicador luminoso.
- Selector de llamada general.
- Led indicador de línea ocupada.
- Generador de carillón.
- Envío del mensaje 3 a cualquier zona o a todas.
- Puerto COM doble para conexión con WZ-600.
- Control de volumen del micrófono y del carillón.
- Control de tonos graves y agudos.
- Dip-switches para identificación del pupitre.
Totalmente montado e instalado.

| Código | Ud | Descripción | Rendimiento | Precio | Importe |
|---|---|---|---|---|---|
| M01B0070 | H. | Oficial electricista | 0.5 | 14.49 | 7.25 |
| M01B0080 | H. | Ayudante electricista | 0.5 | 13.64 | 6.82 |
| UDE002 | ud | Micrófono electret cardioide UDE PZ-600 (material; 11/05/2017) | 1 | 210.013 | 210.01 |
| %0.03 | % | Costes indirectos | 3 % | 224.08 | 6.72 |
|  |  | Total |  |  | 230.8 |

*Pliego de condiciones*
Central de amplificación y control, montada en mueble rack
metálico normalizado de 19" y 30 unidades de altura, con
puerta delantera transparente y cerradura de llave,
incorporando:
- 1 Módulo de puesta en marcha PM-21.
- 1 Preamplificador de 6 entradas PX-19.
- 1 Módulo prioridad carillón 4 entradas WX-34.
- 1 Reproductor / grabador 4 mensajes GD-26.
- 2 Sistemas de vigilancia línea de altavoces SL-106.
- 1 Sistema de vigilancia etapas de potencia SA-106.
- 2 Etapas de potencia de 400W L100V EP-400T/MV.
- 2 Módulos de acoplamiento a sistema SA-106. WX-106.
- 1 Etapa de potencia de 400W L100V EP-400T/MV.
(Back-Up).
- 1 Módulo de acoplamiento a sistema SA-106. WX-106.
(Back-Up).
- Rejillas de ventilación.
- Accesorios de montaje.
- Totalmente alambrada y verificada.

| Medición | Uds. | Parcial |
|---|---|---|
| PABELLÓN | 1 | 1.000 |
| Total |  | 1 |

**UDE.0004** ud Proyector metálico acústico 7,5W UDE AP-750
7 ud × 63.22 = 442.54
Proyector metálico acústico, marca UDE mod. AP-750 o similar, con las siguientes características:
Potencia (L100V): 15 - 7,5 W.
Diámetro altavoz: 5”.
Banda pasante: 80 - 16.000 Hz.
Presión acústica (1W/1KHz/1m): 90 dB.
Ángulo de dispersión: 90º.
Dimensiones (mm): Dim .
Material: Aluminio.
Resistente a la intemperie (IP-66).
Totalmente montado e instalado.

| Código | Ud | Descripción | Rendimiento | Precio | Importe |
|---|---|---|---|---|---|
| M01B0070 | H. | Oficial electricista | 0.2 | 14.49 | 2.90 |
| M01B0080 | H. | Ayudante electricista | 0.2 | 13.64 | 2.73 |
| UDE004 | ud | Proyector Sonido 7,5 W UDE AP-750 (material; 11/05/2017) | 1 | 55.749 | 55.75 |
| %0.03 | % | Costes indirectos | 3 % | 61.38 | 1.84 |
|  |  | Total |  |  | 63.22 |

*Pliego de condiciones*
Altavoz exponencial de 10W. Línea de 100V. Banda pasante
350 - 11.000 Hz. Presión acústica 104 dB. Dispersión 50º.
Marca UDE mod. BP-20/10T.

| Medición | Uds. | Parcial |
|---|---|---|
| PABELLÓN | 7 | 7.000 |
| Total |  | 7 |

**UDE.0012** m Cable 3x1,5 mm2 conexionado altavoces (27/06/2008)
250 m × 4.41 = 1102.50
Cable formado por 3 conductores de cobre de 1,5 mm2, para conexión de todos los altavoces a central de megafonía, con cubiertas exterior de PVC no propagador de fuego (UNE-20432-3). Tensión de servicio 250 V. Temperatura de servicio de -5ºC a +70ºC, libre de halógenos (UNE 21147-1). Tendido bajo tubo de PVC rígido curvable en caliente de diámetro 20 mm, color gris, UNE-EN 50.086-2-2, instalado y conexionado.

| Código | Ud | Descripción | Rendimiento | Precio | Importe |
|---|---|---|---|---|---|
| M01B0070 | H. | Oficial electricista | 0.1 | 14.49 | 1.45 |
| M01B0080 | H. | Ayudante electricista | 0.1 | 13.64 | 1.36 |
| E22CAE0010D | m | Tubo PVC rígido D=20 mm (material; 07/06/2017) | 1 | 0.527 | 0.53 |
| DLC07Z1001.5 | m | Conductor cobre 07Z1-K 750V 1x1.5 mm2 (material; 06/04/2009) | 3 | 0.13 | 0.39 |
| E22CDB0050 | ud | p.p. de cajas y pequeño material. | 1 | 0.55 | 0.55 |
| %0.03 | % | Costes indirectos | 3 % | 4.28 | 0.13 |
|  |  | Total |  |  | 4.41 |

| Medición | Uds. | Largo | Parcial |
|---|---|---|---|
| PABELLÓN | 1 | 250 | 250.000 |
| Total |  |  | 250 |

**UDE.0014** m Cable apantatallado UDE GZ-923 (27/06/2008)
20 m × 4.49 = 89.80
Cable apantallado, marca UDE, modelo GZ-923 o similar, de 2x0,25 mm2 sección.Tendido bajo tubo de PVC rígido curvable en caliente de diámetro 20 mm, color gris, UNE-EN 50.086-2-2, instalado y conexionado.

| Código | Ud | Descripción | Rendimiento | Precio | Importe |
|---|---|---|---|---|---|
| M01B0070 | H. | Oficial electricista | 0.1 | 14.49 | 1.45 |
| M01B0080 | H. | Ayudante electricista | 0.1 | 13.64 | 1.36 |
| E22CAE0010D | m | Tubo PVC rígido D=20 mm | 1 | 0.527 | 0.53 |
| E22CDB0050 | ud | p.p. de cajas y pequeño material. | 1 | 0.55 | 0.55 |
| UDE014 | m | Cable apantallado UDE GZ-923 (material; 31/03/2009) | 1 | 0.465 | 0.47 |
| %0.03 | % | Costes indirectos | 3 % | 4.36 | 0.13 |
|  |  | Total |  |  | 4.49 |

| Medición | Uds. | Largo | Parcial |
|---|---|---|---|
| PABELLÓN | 1 | 20 | 20.000 |
| Total |  |  | 20 |

**D18P0311D** m Bandeja PVC-M1 RoHS, lisa, 60x100 mm sin separador
20 m × 17.21 = 344.20
Bandeja de PVC-M1 RoHS, lisa, de 60x100 mm para distribución de líneas eléctricas de B.T., de telecomunicaciones, de instalaciones especiales, serie 66, Unex o similar, de color gris ral 7030, sin separadores, con cubierta, montada directamente sobre paramentos, i/pp de soportería y fijaciones, s/RBT e ICT.

| Código | Ud | Descripción | Rendimiento | Precio | Importe |
|---|---|---|---|---|---|
| M01B0070 | H. | Oficial electricista | 0.2 | 14.49 | 2.90 |
| M01B0080 | H. | Ayudante electricista | 0.2 | 13.64 | 2.73 |
| E22CBA0030 | m | Bandeja PVC-M1 RoHS, lisa/perfor 60x100 mm i/cub serie 66 Unex (material; 04/06/2017) | 1 | 11.08 | 11.08 |
| %0.03 | % | Costes indirectos | 3 % | 16.71 | 0.50 |
|  |  | Total |  |  | 17.21 |

| Medición | Uds. | Largo | Parcial |
|---|---|---|---|
| PABELLÓN | 1 | 20 | 20.000 |
| Total |  |  | 20 |

### OBRA CIVIL ACTUACIONES OBRA CIVIL ADECUACIÓN (25/03/2007)
Importe: 17449.17

**D11LC0008D** m Pasamanos metálico en itinerarios accesibles (01/06/2010)
217.5 m × 19.85 = 4317.38
Pasamano metálico de perfil tubular de D 1" anclado a la pared.

| Código | Ud | Descripción | Rendimiento | Precio | Importe |
|---|---|---|---|---|---|
| M01B0010 | h | Oficial cerrajero | 0.1 | 14.49 | 1.45 |
| M01B0020 | h | Ayudante cerrajero | 0.1 | 13.69 | 1.37 |
| B4 | m | Tubo inoxidable 1" (material; 11/02/2013) | 0 | 19.092 | 0.00 |
| B5 | m | Tubo acero 1" (material; 25/10/2017) | 1.05 | 6.874 | 7.22 |
| E09F0020 | ud | p.p. pequeño material (electrodos, discos) | 52 | 0.114 | 5.93 |
| E09ED0020 | kg | Pletina 30.3 mm (material; 01/06/2010) | 4.5 | 0.734 | 3.30 |
| %0.03 | % | Costes indirectos | 3 % | 19.27 | 0.58 |
|  |  | Total |  |  | 19.85 |

| Medición | Uds. | Largo | Parcial |
|---|---|---|---|
| CAMPO FÚTBOL: Rampa (Pasamanos doble) | 4 | 25 | 100.000 |
| CASA DEL DEPORTE: Escalera acceso (Pasamanos laterales) | 2 | 2 | 4.000 |
| CASA DEL DEPORTE: Escalera acceso (Pasamanos intermedio) | 2 | 2 | 4.000 |
| CASA DEL DEPORTE:Escalera acceso posterior (Pasamanos laterales) | 2 | 2.5 | 5.000 |
| CASA DEL DEPORTE: Escalera acceso posterior (Pasamanos interm.) | 1 | 2.5 | 2.500 |
| CASA DEL DEPORTE: Escaleras interiores | 1 | 30 | 30.000 |
| CASA DEL DEPORTE: Rampa nueva acceso (Pasamanos doble) | 4 | 6 | 24.000 |
| PABELLÓN: Escaleras interior | 1 | 48 | 48.000 |
| Total |  |  | 217.5 |

**D11LC0010D** m² Pavim caucho antidesl. Ibercaucho 500x500x3mm (27/06/2008)
31.2 m² × 33.28 = 1038.34
Pavimento de caucho antideslizante con relieve de círculos, tipo Ibercaucho o similar, en piezas de 500x500x3 mm color negro, colocado con adhesivo de resinas epóxicas tipo Supergén.

| Código | Ud | Descripción | Rendimiento | Precio | Importe |
|---|---|---|---|---|---|
| M01A0010 | h | Oficial primera | 0.2 | 14.49 | 2.90 |
| M01A0030 | h | Peón | 0.2 | 13.64 | 2.73 |
| E01GC0010 | l | Adhesivo Supergen de contacto multiusos (material; 27/06/2008) | 0.4 | 29.975 | 11.99 |
| E33HC0010 | m² | Baldosa caucho Ibercaucho 500x500x3 mm negro (material; 27/06/2008) | 1 | 14.686 | 14.69 |
| %0.03 | % | Costes indirectos | 3 % | 32.31 | 0.97 |
|  |  | Total |  |  | 33.28 |

| Medición | Uds. | Largo | Ancho | Parcial |
|---|---|---|---|---|
| CAMPO FÚTBOL: Escaleras | 1 | 5 | 0.8 | 4.000 |
| CASA DEL DEPORTE: Escalera acceso | 1 | 14 | 0.8 | 11.200 |
| CASAS DEL DEPORTE: Escalera acceso posterior | 1 | 5 | 0.8 | 4.000 |
| CASA DEL DEPORTE: Escaleras interiores | 1 | 9 | 0.8 | 7.200 |
| PABELLÓN: Escaleras interior | 1 | 6 | 0.8 | 4.800 |
| Total |  |  |  | 31.2 |

**D07AA0105D** ud Ejecución Rampa Accesible acceso Casa Deporte
1 ud × 1403.31 = 1403.31
Ejecución de nueva rampa accesible para acceso a la casa del deporte. Incluso demolición de pavimento, material de obra civil (mortero, atezado, pavimento y pintura). Incluso replanteo, aplomado, nivelado, humedecido y parte proporcional de armadura de refuerzo de acero B 400 S. Incluso ayudas de albañilería. Completamente ejecutada según directrices D.F. y detalles de planos.

| Código | Ud | Descripción | Rendimiento | Precio | Importe |
|---|---|---|---|---|---|
| M01A0010 | h | Oficial primera | 24 | 14.49 | 347.76 |
| M01A0030 | h | Peón | 24 | 13.64 | 327.36 |
| D07AA0106D | ud | Ejecución rampa accesible acceso Casa Deporte (material; 12/11/2017) | 1 | 687.315 | 687.32 |
| %0.03 | % | Costes indirectos | 3 % | 1362.44 | 40.87 |
|  |  | Total |  |  | 1403.31 |

| Medición | Uds. | Parcial |
|---|---|---|
| CASA DEL DEPORTE: Rampa Acceso | 1 | 1.000 |
| Total |  | 1 |

**D07AA0110D** ud Ejecución Salida Accesible Pabellón
2 ud × 813.88 = 1627.76
Ejecución de nueva salida accesible para evacuación de pabellón, mediante instalación de puerta doble EI260-C5 con barras antipánico. Incluso demolición de muro, material de obra civil (mortero, atezado, pavimento y pintura). Incluso replanteo, aplomado, nivelado, humedecido y parte proporcional de armadura de refuerzo de acero B 400 S. Incluso enfoscado y pintado de muro de reposición. Incluso ayudas de albañilería. Completamente ejecutada según directrices D.F. y detalles de planos.

| Código | Ud | Descripción | Rendimiento | Precio | Importe |
|---|---|---|---|---|---|
| M01A0010 | h | Oficial primera | 8 | 14.49 | 115.92 |
| M01A0030 | h | Peón | 8 | 13.64 | 109.12 |
| D07AA0111D | ud | Ejecución Salida Accesible Pabellón Puerta EI260-C5 (material; 12/11/2017) | 1 | 565.125 | 565.13 |
| %0.03 | % | Costes indirectos | 3 % | 790.17 | 23.71 |
|  |  | Total |  |  | 813.88 |

| Medición | Uds. | Parcial |
|---|---|---|
| PABELLÓN | 2 | 2.000 |
| Total |  | 2 |

**D07AA0115D** ud Ejecución Escalera Gradas a Cancha en Pabellón
2 ud × 1750.2 = 3500.40
Ejecución de nueva escalera para comunicación de las gradas con la cancha, con la finalidad de facilitar la evacuación de las mismas. Incluso adecuación del tramo de grada que da acceso a la nueva escalera con ejecución del peldañeado, así como relleno y ejecución de la escalera desde la grada hasta la cancha, según detalle de planos. Incluso demolición de pavimento, murete y pasamanos para apertura de hueco, material de obra civil (bloques, mortero, atezado, pavimento y pintura). Incluso replanteo, aplomado, nivelado, humedecido y parte proporcional de armadura de refuerzo de acero B 400 S. Incluso ayudas de albañilería. Completamente ejecutada según directrices D.F. y detalles de planos.

| Código | Ud | Descripción | Rendimiento | Precio | Importe |
|---|---|---|---|---|---|
| M01A0010 | h | Oficial primera | 30 | 14.49 | 434.70 |
| M01A0030 | h | Peón | 30 | 13.64 | 409.20 |
| D07AA0116D | ud | Ejecución Escalera Gradas a Cancha en Pabellón (material; 26/11/2017) | 1 | 855.324 | 855.32 |
| %0.03 | % | Costes indirectos | 3 % | 1699.22 | 50.98 |
|  |  | Total |  |  | 1750.2 |

| Medición | Uds. | Parcial |
|---|---|---|
| PABELLÓN: Escalera comunicación gradas-cancha | 2 | 2.000 |
| Total |  | 2 |

**D27D0011** ud Señalización autofotoluminiscentes en PVC rígido y aluminio
46 ud × 10.92 = 502.32

| Medición | Uds. | Parcial |
|---|---|---|
| CAMPO FÚTBOL | 6 | 6.000 |
| CASA DEL DEPORTE | 14 | 14.000 |
| PABELLÓN | 22 | 22.000 |
| SQUASH | 4 | 4.000 |
| Total |  | 46 |

**D27FBA0010D** ud Pta. met. cortaf revers. 1 H, EI2 60 C5, med. nominal 900x2050 m (25/03/2007)
6 ud × 396.61 = 2379.66
Puerta metálica cortafuegos EI2 60 C5, de una hoja abatible, reversible (apertura derecha o izquierda), con tratamiento de protección antifinger (antihuellas), mod. Volta de Andreu o similar, de medida nominal 900x2050 mm y 63 mm de espesor, con certificado de homologación, formada por hoja constituida por dos chapas de acero galvanizado de e=0,8 mm ensambladas entre sí sin soldadura y núcleo interior de material ignífugo, formado por doble capa de lana de roca de alta densidad y placa de cartón yeso, tornillería métrica, 3 bisagras con marcado CE de doble pala y regulación en altura, con marco tipo CS5 para las alturas y de perfilado diferente para la anchura, ambos de acero galvanizado de 1,5 mm de espesor, con junta intumescente incorporada, con garras de acero para fijación a obra, cerradura embutida con cierre a un punto, escudos metálicos y manivelas resistentes al fuego de nylon negro, incluso ajuste y colocación, según C.T.E. DB S. Incluso dispositivo de fácil y rápida apertura desde el lado del cual provenga la evacuación conforme a UNE EN 1125:2009, mediante barra horizontal de empuje. Incluso ayudas de albañilería para adaptación de hueco en pared. Totalmente instalada y colocada.

| Código | Ud | Descripción | Rendimiento | Precio | Importe |
|---|---|---|---|---|---|
| M01A0010 | h | Oficial primera | 1.5 | 14.49 | 21.74 |
| M01A0030 | h | Peón | 1.5 | 13.64 | 20.46 |
| M01B0020 | h | Ayudante cerrajero | 0.5 | 13.69 | 6.85 |
| E26FBA0020 | ud | Pta cortaf revers. 1 H, EI2 60 C5, med. nominal 0,90x2,05 m, gal (material; 27/06/2008) | 1 | 168.774 | 168.77 |
| E26FE0031D | ud | Barra horizontal empuje 1 hoja según UNE EN 1125:2009 (material; 27/06/2008) | 1 | 52.693 | 52.69 |
| DFO02ICDR | Ud. | Ayudas albañilería adaptación hueco puerta (material; 25/03/2007) | 1 | 114.552 | 114.55 |
| %0.03 | % | Costes indirectos | 3 % | 385.06 | 11.55 |
|  |  | Total |  |  | 396.61 |

| Medición | Uds. | Parcial |
|---|---|---|
| PABELLÓN: Puertas Vestuarios LREB | 4 | 4.000 |
| CASA DEL DEPORTE: Puertas Vestuarios LREB | 2 | 2.000 |
| Total |  | 6 |

**D23ACAC0151D** ud Adaptación sistema apertura puerta mediante barra horiz. accesib (29/03/2009)
6 ud × 124.98 = 749.88
Instalación de dispositivo de fácil y rápida apertura desde el lado del cual provenga la evacuación conforme a UNE EN 1125:2009, mediante barra horizontal de empuje accesible, con una fuerza de apertura no superior a 25 N, en hoja de puerta existente. Incluso pequeño material. Totalmente instalado y colocado en la hoja.

| Código | Ud | Descripción | Rendimiento | Precio | Importe |
|---|---|---|---|---|---|
| M01B0010 | h | Oficial cerrajero | 1 | 14.49 | 14.49 |
| M01B0020 | h | Ayudante cerrajero | 1 | 13.69 | 13.69 |
| E26FE0131D | ud | Barra horizontal empuje 1 hoja accesible Fuerza < 25 N (material; 24/10/2017) | 1 | 84.004 | 84.00 |
| DFO02ICDS | Ud. | Ayudas instalación sistema apertura puerta (material; 29/03/2009) | 1 | 9.164 | 9.16 |
| %0.03 | % | Costes indirectos | 3 % | 121.34 | 3.64 |
|  |  | Total |  |  | 124.98 |

| Medición | Uds. | Largo | Parcial |
|---|---|---|---|
| Puerta Sencilla | 2 |  | 2.000 |
| Puerta Doble | 2 | 2 | 4.000 |
| Total |  |  | 6 |

**D23ACAC0162D** ud Cambio Sentido y Adaptación sistema apertura puerta accesible (29/03/2009)
6 ud × 168.95 = 1013.70
Cambio de sentido de apertura de hoja de puerta e Instalación de dispositivo de fácil y rápida apertura desde el lado del cual provenga la evacuación conforme a UNE EN 1125:2009, mediante barra horizontal de empuje accesible, con una fuerza de apertura no superior a 25 N, en hoja de puerta existente. Incluso pequeño material. Totalmente instalado y colocado en la hoja.

| Código | Ud | Descripción | Rendimiento | Precio | Importe |
|---|---|---|---|---|---|
| M01B0010 | h | Oficial cerrajero | 2 | 14.49 | 28.98 |
| M01B0020 | h | Ayudante cerrajero | 2 | 13.69 | 27.38 |
| E26FE0131D | ud | Barra horizontal empuje 1 hoja accesible Fuerza < 25 N | 1 | 84.004 | 84.00 |
| DFO02ICDS | Ud. | Ayudas instalación sistema apertura puerta | 1 | 9.164 | 9.16 |
| DFO02ICDT | Ud. | Ayudas cambio sentido apertura puerta (material; 29/03/2009) | 1 | 14.51 | 14.51 |
| %0.03 | % | Costes indirectos | 3 % | 164.03 | 4.92 |
|  |  | Total |  |  | 168.95 |

| Medición | Uds. | Largo | Parcial |
|---|---|---|---|
| Puerta Sencilla | 2 |  | 2.000 |
| Puerta Doble | 2 | 2 | 4.000 |
| Total |  |  | 6 |

**D27EA0150** ud Conjunto de ayudas obra civil (26/11/2017)
1 ud × 916.42 = 916.42
Conjunto de ayudas de obra civil, incluyendo:
- Apertura y tapado de rozas.
- Apertura de agujeros en paramentos.
- Colocación de pasamuros.
- Fijación de soportes.
- Construcción de bancadas.
- Construcción de hornacimas.
- Colocación y recibido de cajas para elementos empotrados.
- Apertura de agujeros en falsos techos.
- Descarga y elevación de materiales (si no precisan transportes especiales).
- Sellado de agujeros y huecos de paso de instalaciones.
En general, todo aquello necesario para la adecuación de las salidas.

| Código | Ud | Descripción | Rendimiento | Precio | Importe |
|---|---|---|---|---|---|
| E26D0013D | Ud. | CONJUNTO DE AYUDAS DE OBRA CIVIL PCI (material; 26/11/2017) | 1 | 916.419 | 916.42 |
|  |  | Total |  |  | 916.42 |

## FONT_SOLAR INST. FONTANERIA y SOLAR TÉRMICA (01/01/2000)
Importe: 84217.44

### FONTANERIA FONTANERIA (01/01/2000)
Importe: 30103.19

**NAYRA55** ud Dispositivo de purga ascendentes Ø 50 mm. (01/01/2000)
2 ud × 27.85 = 55.70
instalación automática de dispositivo de purga para ascendentes Ø 50 mm., consistente en prolongación de ascendente en Ø 16 mm., reducción, terminal, llave de paso para posibilitar desmontaje y mecanismo automático de purga marca Minivent mod. MV15R de 1/2" con válvula de retención incorporada, situada en la parte más alta de la ascendente. Instalada y probada. S/CTE-HS-4-3.2.1.2.6.

| Código | Ud | Descripción | Rendimiento | Precio | Importe |
|---|---|---|---|---|---|
| M01B0050 | H. | Oficial fontanero | 0.15 | 14.49 | 2.17 |
| T23.015 | ud | Purgador automático de 1/2" (material; 01/01/2000) | 1 | 6.09 | 6.09 |
| E24AEA0020 | m | Tubería polipropileno PPR AQUATERM D 16 mm (material; 02/05/2017) | 0.25 | 1.61 | 0.40 |
| E52.33371 | ud | T polipropileno PPR AQUATERM de bocas iguales Ø 40 mm. (material; 01/01/2000) | 1 | 13.553 | 13.55 |
| FC.060.040.00 | ud | Casquillo de plástico Ø 40 mm. (material; 01/01/2000) | 2 | 0.48 | 0.96 |
| FC.002.040.03 | ud | Reducción PB AQUATERM Ø 40x32 mm. (material; 01/01/2000) | 1 | 1.511 | 1.51 |
| FC.060.016.00 | ud | Casquillo de plástico Ø 16 mm. (material; 01/01/2000) | 2 | 0.168 | 0.34 |
| E52.3359 | Ud | Manguito de laton niquelado para transicion PB a rosca macho (material; 25/03/2009) | 1 | 2.015 | 2.02 |
| %0.03 | % | Costes indirectos | 3 % | 27.04 | 0.81 |
|  |  | Total |  |  | 27.85 |

| Medición | Uds. | Parcial |
|---|---|---|
| PABELLÓN | 1 | 1.000 |
| ESTADIO | 1 | 1.000 |
| Total |  | 2 |

**D14.99996** ud Dispositivo de purga ascendentes Ø 40 mm. (01/01/2000)
1 ud × 27.11 = 27.11
instalación automática de dispositivo de purga para ascendentes Ø 40 mm., consistente en prolongación de ascendente en Ø 16 mm., reducción, terminal, llave de paso para posibilitar desmontaje y mecanismo automático de purga marca Minivent mod. MV15R de 1/2" con válvula de retención incorporada, situada en la parte más alta de la ascendente. Instalada y probada. S/CTE-HS-4-3.2.1.2.6.

| Código | Ud | Descripción | Rendimiento | Precio | Importe |
|---|---|---|---|---|---|
| M01B0050 | H. | Oficial fontanero | 0.1 | 14.49 | 1.45 |
| T23.015 | ud | Purgador automático de 1/2" | 1 | 6.09 | 6.09 |
| E24AEA0020 | m | Tubería polipropileno PPR AQUATERM D 16 mm | 0.25 | 1.61 | 0.40 |
| E52.33371 | ud | T polipropileno PPR AQUATERM de bocas iguales Ø 40 mm. | 1 | 13.553 | 13.55 |
| FC.060.040.00 | ud | Casquillo de plástico Ø 40 mm. | 2 | 0.48 | 0.96 |
| FC.002.040.03 | ud | Reducción PB AQUATERM Ø 40x32 mm. | 1 | 1.511 | 1.51 |
| FC.060.016.00 | ud | Casquillo de plástico Ø 16 mm. | 2 | 0.168 | 0.34 |
| E52.3359 | Ud | Manguito de laton niquelado para transicion PB a rosca macho | 1 | 2.015 | 2.02 |
| %0.03 | % | Costes indirectos | 3 % | 26.32 | 0.79 |
|  |  | Total |  |  | 27.11 |

| Medición | Uds. | Parcial |
|---|---|---|
| ESTADIO | 1 | 1.000 |
| Total |  | 1 |

**D14.99995** ud Dispositivo de purga ascendentes Ø 32 mm. (01/01/2000)
2 ud × 17.51 = 35.02
instalación automatica de dispositivo de purga para ascendentes Ø 32 mm., consistente en prolongación de ascendente en Ø 16 mm., reducción, llave para posibilitar desmontaje, terminal y mecanismo automático de purga marca Minivent modelo MV15R de 1/2" con válvula retención incorporada, situada en la parte más alta de la ascendente. Instalada y probada. S/CTE-HS-4-3.2.1.2.6.

| Código | Ud | Descripción | Rendimiento | Precio | Importe |
|---|---|---|---|---|---|
| M01B0050 | H. | Oficial fontanero | 0.1 | 14.49 | 1.45 |
| T23.015 | ud | Purgador automático de 1/2" | 1 | 6.09 | 6.09 |
| E52.3359 | Ud | Manguito de laton niquelado para transicion PB a rosca macho | 1 | 2.015 | 2.02 |
| FC.060.016.00 | ud | Casquillo de plástico Ø 16 mm. | 2 | 0.168 | 0.34 |
| E24AEA0020 | m | Tubería polipropileno PPR AQUATERM D 16 mm | 0.25 | 1.61 | 0.40 |
| E52.7008 | ud | T polipropileno PPR AQUATERM de bocas iguales Ø 32 mm. (material; 01/01/2000) | 1 | 6.701 | 6.70 |
| %0.03 | % | Costes indirectos | 3 % | 17.00 | 0.51 |
|  |  | Total |  |  | 17.51 |

| Medición | Uds. | Parcial |
|---|---|---|
| PABELLÓN | 1 | 1.000 |
| CASA DEL DEPORTE | 1 | 1.000 |
| Total |  | 2 |

**D14.99994** ud Dispositivo de purga ascendentes Ø 25 mm. (01/01/2000)
2 ud × 14.04 = 28.08
instalación automática de dispositivo de purga para ascendentes Ø 25 mm., consistente en prolongación de ascendente en Ø 16 mm., reducción, terminal, llave de paso de Ø 16 mm. para posibilitar desmontaje, terminal y mecanismo automático de purga marca Minivent modelo MV15R de 1/2" con válvula de retención incorporada, situada en la parte más alta de la ascendente. Instalada y probada. S/CTE-HS-4-3.2.1.2.6

| Código | Ud | Descripción | Rendimiento | Precio | Importe |
|---|---|---|---|---|---|
| M01B0050 | H. | Oficial fontanero | 0.1 | 14.49 | 1.45 |
| E24AEA0020 | m | Tubería polipropileno PPR AQUATERM D 16 mm | 0.25 | 1.61 | 0.40 |
| T23.015 | ud | Purgador automático de 1/2" | 1 | 6.09 | 6.09 |
| E52.6688 | ud | T PB AQUATERM de bocas iguales Ø 25 mm. (material; 01/01/2000) | 1 | 3.328 | 3.33 |
| FC.060.016.00 | ud | Casquillo de plástico Ø 16 mm. | 2 | 0.168 | 0.34 |
| E52.3359 | Ud | Manguito de laton niquelado para transicion PB a rosca macho | 1 | 2.015 | 2.02 |
| %0.03 | % | Costes indirectos | 3 % | 13.63 | 0.41 |
|  |  | Total |  |  | 14.04 |

| Medición | Uds. | Parcial |
|---|---|---|
| PABELLÓN | 1 | 1.000 |
| CASA DEL DEPORTE | 1 | 1.000 |
| Total |  | 2 |

**D14ABAA0110** m Tubería fría ø 50 PPR fría.
60 m × 32.88 = 1972.80
Canalización con tubería de polipropileno (PPR), marca AQUATERM GREEN PIPE Serie 4/SDR 9 MF RP o equivalente, de DN 50 mm, e=4,6 mm, para agua fría, instalación no empotrada, sujeta mediante abrazaderas, incluso p.p. de piezas especiales y pequeño material. Instalada y probada. Según C.T.E. DB HS-4, Decreto 134/2011 Consejería de Industria y UNE-ENV 12108.

| Código | Ud | Descripción | Rendimiento | Precio | Importe |
|---|---|---|---|---|---|
| M01B0050 | H. | Oficial fontanero | 0.2 | 14.49 | 2.90 |
| M01B0060 | H. | Ayudante fontanero | 0.2 | 13.64 | 2.73 |
| E24AEA0080 | m | Tubería polipropileno PPR Terrain D 50 mm (material; 02/05/2017) | 1.05 | 12.102 | 12.71 |
| E01NA0040 | ud | Tubo de silicona de 50 g. (material; 02/05/2017) | 0.04 | 5.418 | 0.22 |
| E24AFA0500 | ud | T a 90º polipropileno PPR bocas iguales D 50 mm AQUATERM (material; 02/05/2017) | 0.44 | 21.023 | 9.25 |
| E24AFA0520 | ud | Reducción 50x40 mm polipropileno PPR Terrain (material; 02/05/2017) | 0.44 | 7.86 | 3.46 |
| E24AFA0570 | ud | Abrazadera p/tubo de polipropileno PPR de 50 mm AQUATERM (material; 02/05/2017) | 1.25 | 0.518 | 0.65 |
| %0.03 | % | Costes indirectos | 3 % | 31.92 | 0.96 |
|  |  | Total |  |  | 32.88 |

| Medición | Uds. | Largo | Parcial |
|---|---|---|---|
| PABELLÓN | 1 | 22 | 22.000 |
| ESTADIO | 1 | 38 | 38.000 |
| Total |  |  | 60 |

**D14ABAA0090** m Tubería fría ø 40 PPR fría.
13 m × 24.3 = 315.90
Canalización con tubería de polipropileno (PPR), de DN 40 (1 1/2"), e=3,7 mm, UNE-EN ISO 15876, para agua fría, marca AQUATERM GREEN PIPE Serie 4/SDR 9 MF RP o equivalente, , instalación no empotrada, sujeta mediante abrazaderas, incluso p.p. de piezas especiales y pequeño material. Instalada y probada. Según C.T.E. DB HS-4, Decreto 134/2011 Consejería de Industria y UNE-ENV 12108.

| Código | Ud | Descripción | Rendimiento | Precio | Importe |
|---|---|---|---|---|---|
| M01B0050 | H. | Oficial fontanero | 0.2 | 14.49 | 2.90 |
| M01B0060 | H. | Ayudante fontanero | 0.2 | 13.64 | 2.73 |
| E24AEA0070 | m | Tubería polipropileno PPR AQUATERM D 40 mm (material; 02/05/2017) | 1.05 | 7.876 | 8.27 |
| E01NA0040 | ud | Tubo de silicona de 50 g. | 0.02 | 5.418 | 0.11 |
| E24AFA0100 | ud | T a 90º de polipropileno PPR de bocas iguales D 40 mm AQUATERM (material; 02/05/2017) | 0.44 | 14.667 | 6.45 |
| E24AFA0070 | ud | Reducción 40x32 mm AQUATERM (material; 02/05/2017) | 0.44 | 5.884 | 2.59 |
| E24AFA0560 | ud | Abrazadera p/tubo de polipropileno PPR de 40 mm AQUATERM (material; 02/05/2017) | 1.25 | 0.435 | 0.54 |
| %0.03 | % | Costes indirectos | 3 % | 23.59 | 0.71 |
|  |  | Total |  |  | 24.3 |

| Medición | Uds. | Largo | Parcial |
|---|---|---|---|
| PABELLÓN | 1 | 13 | 13.000 |
| Total |  |  | 13 |

**D14ABAA0100** m Tubería ø 40 PPR caliente. (29/06/2007)
8.5 m × 30.64 = 260.44
Canalización con tubería de polipropileno (PPR), de DN 40 (1 1/2"), e=3,7 mm, para agua caliente, marca AQUATERM GREEN PIPE Serie 4/SDR 9 MF RP o equivalente, instalación no empotrada, sujeta mediante abrazaderas, calorifugada según RITE, incluso p.p. de piezas especiales y pequeño material. Instalada y probada. Según C.T.E. DB HS-4, Decreto 134/2011 Consejería de Industria y UNE-ENV 12108.

| Código | Ud | Descripción | Rendimiento | Precio | Importe |
|---|---|---|---|---|---|
| M01B0050 | H. | Oficial fontanero | 0.25 | 14.49 | 3.62 |
| M01B0060 | H. | Ayudante fontanero | 0.25 | 13.64 | 3.41 |
| E24AEA0070 | m | Tubería polipropileno PPR AQUATERM D 40 mm | 1.05 | 7.876 | 8.27 |
| E01NA0040 | ud | Tubo de silicona de 50 g. | 0.02 | 5.418 | 0.11 |
| E24AFA0100 | ud | T a 90º de polipropileno PPR de bocas iguales D 40 mm AQUATERM | 0.44 | 14.667 | 6.45 |
| E24AFA0070 | ud | Reducción 40x32 mm AQUATERM | 0.44 | 5.884 | 2.59 |
| E24AFA0560 | ud | Abrazadera p/tubo de polipropileno PPR de 40 mm AQUATERM | 1.25 | 0.435 | 0.54 |
| E02EC0050 | m | Coquilla de espuma elastomérica e=30 mm, ø=42 mm, SH/Armaflex (material; 29/06/2007) | 1.05 | 4.533 | 4.76 |
| %0.03 | % | Costes indirectos | 3 % | 29.75 | 0.89 |
|  |  | Total |  |  | 30.64 |

| Medición | Uds. | Largo | Parcial |
|---|---|---|---|
| ESTADIO | 1 | 8.5 | 8.500 |
| Total |  |  | 8.5 |

**D14ABAA0070** m Tubería fría ø 32 PPR fría.
21 m × 17.32 = 363.72
Canalización con tubería de polipropileno (PPR), de DN 32 (1 1/4"), para agua fría, marca AQUATERM GREEN PIPE Serie 4/SDR 9 MF RP o equivalente, , e=2,9 mm, instalación no empotrada, sujeta mediante abrazaderas, incluso p.p. de piezas especiales y pequeño material. Instalada y probada. Según C.T.E. DB HS-4, Decreto 134/2011 Consejería de Industria y UNE-ENV 12108.

| Código | Ud | Descripción | Rendimiento | Precio | Importe |
|---|---|---|---|---|---|
| M01B0050 | H. | Oficial fontanero | 0.3 | 14.49 | 4.35 |
| M01B0060 | H. | Ayudante fontanero | 0.3 | 13.64 | 4.09 |
| E24AEA0060 | m | Tubería polipropileno PPR AQUATERM D 32 mm (material; 02/05/2017) | 1 | 4.99 | 4.99 |
| E01NA0040 | ud | Tubo de silicona de 50 g. | 0.02 | 5.418 | 0.11 |
| E24AFA0350 | ud | Casquillo de plástico D 32 mm AQUATERM (material; 02/05/2017) | 0.5 | 0.389 | 0.19 |
| E24AFA0160 | ud | T a 90º de polipropileno PPR de bocas iguales D 32 mm AQUATERM (material; 02/05/2017) | 0.2 | 7.25 | 1.45 |
| E24AFA0080 | ud | Reducción 32x28 mm AQUATERM (material; 02/05/2017) | 0.1 | 3.656 | 0.37 |
| E24AFA0550 | ud | Abrazadera p/tubo de polipropileno PPR de 32 mm AQUATERM (material; 02/05/2017) | 1.25 | 0.366 | 0.46 |
| E24AFA0650 | ud | Manguito de unión polipropileno PPR D 32 mm, AQUATERM (material; 02/05/2017) | 0.16 | 5.059 | 0.81 |
| %0.03 | % | Costes indirectos | 3 % | 16.82 | 0.50 |
|  |  | Total |  |  | 17.32 |

| Medición | Uds. | Largo | Parcial |
|---|---|---|---|
| PABELLÓN | 1 | 10 | 10.000 |
| CASA DEL DEPORTE | 1 | 11 | 11.000 |
| Total |  |  | 21 |

**D14ABAA0080** m Tubería ø 32 PPR caliente. (29/06/2007)
40 m × 20.47 = 818.80
Canalización con tubería de polipropileno (PPR), de DN 32 (1 1/4"), para agua caliente, marca AQUATERM GREEN PIPE Serie 4/SDR 9 MF RP o equivalente, e=2,9 mm, clase 2, PN 10, no empotrada, sujeta mediante abrazaderas, calorifugada según RITE, incluso p.p. de piezas especiales y pequeño material. Instalada y probada. Según C.T.E. DB HS-4, Decreto 134/2011 Consejería de Industria y UNE-ENV 12108.

| Código | Ud | Descripción | Rendimiento | Precio | Importe |
|---|---|---|---|---|---|
| M01B0050 | H. | Oficial fontanero | 0.3 | 14.49 | 4.35 |
| M01B0060 | H. | Ayudante fontanero | 0.3 | 13.64 | 4.09 |
| E24AEA0060 | m | Tubería polipropileno PPR AQUATERM D 32 mm | 1 | 4.99 | 4.99 |
| E01NA0040 | ud | Tubo de silicona de 50 g. | 0.02 | 5.418 | 0.11 |
| E24AFA0350 | ud | Casquillo de plástico D 32 mm AQUATERM | 0.5 | 0.389 | 0.19 |
| E24AFA0160 | ud | T a 90º de polipropileno PPR de bocas iguales D 32 mm AQUATERM | 0.2 | 7.25 | 1.45 |
| E24AFA0080 | ud | Reducción 32x28 mm AQUATERM | 0.1 | 3.656 | 0.37 |
| E24AFA0550 | ud | Abrazadera p/tubo de polipropileno PPR de 32 mm AQUATERM | 1.25 | 0.366 | 0.46 |
| E24AFA0650 | ud | Manguito de unión polipropileno PPR D 32 mm, AQUATERM | 0.16 | 5.059 | 0.81 |
| E02EC0040 | m | Coquilla de espuma elastomérica e=25 mm, ø=35 mm, SH/Armaflex (material; 29/06/2007) | 1 | 3.045 | 3.05 |
| %0.03 | % | Costes indirectos | 3 % | 19.87 | 0.60 |
|  |  | Total |  |  | 20.47 |

| Medición | Uds. | Largo | Parcial |
|---|---|---|---|
| PABELLÓN | 1 | 22 | 22.000 |
| ESTADIO | 1 | 18 | 18.000 |
| Total |  |  | 40 |

**D14ABAA0040** m Tubería fría ø 25 PPR fría. (28/06/2007)
155.5 m × 11.21 = 1743.16
Canalización con tubería de de polipropileno (PPR), de DN 25 (3/4"), para agua fría, marca AQUATERM GREEN PIPE Serie 4/SDR 9 MF RP o equivalente, , e=2,3 mm, instalación no empotrada, sujeta mediante abrazaderas, incluso p.p. de piezas especiales y pequeño material. Instalada y probada. Según C.T.E. DB HS-4, Decreto 134/2011 Consejería de Industria y UNE-ENV 12108.

| Código | Ud | Descripción | Rendimiento | Precio | Importe |
|---|---|---|---|---|---|
| M01B0050 | H. | Oficial fontanero | 0.2 | 14.49 | 2.90 |
| M01B0060 | H. | Ayudante fontanero | 0.2 | 13.64 | 2.73 |
| E24AEA0040 | m | Tubería polipropileno PPR AQUATERM D 25 mm (material; 28/06/2007) | 1 | 3.083 | 3.08 |
| E24AFA0310 | ud | Manguito latón transic. polipropilen rosca macho 25x3/4" AQUATER (material; 02/05/2017) | 0.1 | 3.869 | 0.39 |
| E24AFA0040 | ud | Codo polipropileno PPR a 90º D 25 mm AQUATERM (material; 02/05/2017) | 0.2 | 2.458 | 0.49 |
| E24AFA0150 | ud | T a 90º de polipropileno PPR de bocas iguales D 25 mm AQUATERM (material; 02/05/2017) | 0.06 | 3.594 | 0.22 |
| E24AFA0370 | ud | Casquillo de plástico D 25 mm AQUATERM (material; 02/05/2017) | 0.6 | 0.199 | 0.12 |
| E24AFA0430 | ud | Abraz. p/ tubo de polipropileno PPR de 25 mm con taco AQUATERM (material; 02/05/2017) | 2 | 0.267 | 0.53 |
| E01NA0040 | ud | Tubo de silicona de 50 g. | 0.02 | 5.418 | 0.11 |
| E24AFA0630 | ud | Manguito de unión polipropileno PPR D 25 mm, AQUATERM (material; 02/05/2017) | 0.16 | 1.938 | 0.31 |
| %0.03 | % | Costes indirectos | 3 % | 10.88 | 0.33 |
|  |  | Total |  |  | 11.21 |

| Medición | Uds. | Largo | Parcial |
|---|---|---|---|
| PABELLÓN | 1 | 77 | 77.000 |
| CASA DEL DEPORTE | 1 | 45 | 45.000 |
| ESTADIO | 1 | 33.5 | 33.500 |
| Total |  |  | 155.5 |

**D14ABAA0045** m Tubería ø 25 PPR caliente. (28/06/2007)
110.5 m × 16.44 = 1816.62
Canalización con tubería de polipropileno (PPR),de DN 25 (3/4"), para agua caliente, marca AQUATERM GREEN PIPE Serie 4/SDR 9 MF RP o equivalente, , e=2,3 mm, clase 2, PN 10, instalación no empotrada, sujeta mediante abrazaderas, calorifugada según RITE, incluso p.p. de piezas especiales y pequeño material. Instalada y probada. Según C.T.E. DB HS-4, Decreto 134/2011 Consejería de Industria y UNE-ENV 12108.

| Código | Ud | Descripción | Rendimiento | Precio | Importe |
|---|---|---|---|---|---|
| M01B0050 | H. | Oficial fontanero | 0.3 | 14.49 | 4.35 |
| M01B0060 | H. | Ayudante fontanero | 0.3 | 13.64 | 4.09 |
| E24AEA0040 | m | Tubería polipropileno PPR AQUATERM D 25 mm | 1 | 3.083 | 3.08 |
| E24AFA0310 | ud | Manguito latón transic. polipropilen rosca macho 25x3/4" AQUATER | 0.1 | 3.869 | 0.39 |
| E24AFA0040 | ud | Codo polipropileno PPR a 90º D 25 mm AQUATERM | 0.2 | 2.458 | 0.49 |
| E24AFA0150 | ud | T a 90º de polipropileno PPR de bocas iguales D 25 mm AQUATERM | 0.06 | 3.594 | 0.22 |
| E24AFA0370 | ud | Casquillo de plástico D 25 mm AQUATERM | 0.6 | 0.199 | 0.12 |
| E24AFA0430 | ud | Abraz. p/ tubo de polipropileno PPR de 25 mm con taco AQUATERM | 2 | 0.267 | 0.53 |
| E01NA0040 | ud | Tubo de silicona de 50 g. | 0.02 | 5.418 | 0.11 |
| E24AFA0630 | ud | Manguito de unión polipropileno PPR D 25 mm, AQUATERM | 0.16 | 1.938 | 0.31 |
| E02EC0020 | m | Coquilla de espuma elastomérica e=25 mm, ø=20 mm, SH/Armaflex (material; 29/06/2007) | 1 | 2.266 | 2.27 |
| %0.03 | % | Costes indirectos | 3 % | 15.96 | 0.48 |
|  |  | Total |  |  | 16.44 |

| Medición | Uds. | Largo | Parcial |
|---|---|---|---|
| PABELLÓN | 1 | 39.5 | 39.500 |
| CASA DEL DEPORTE | 1 | 37 | 37.000 |
| ESTADIO | 1 | 34 | 34.000 |
| Total |  |  | 110.5 |

**D14ABAA0017** m Tubería fría ø 20 PPR fría.
146.5 m × 6.82 = 999.13
Canalización con tubería de de polipropileno (PPR), de DN 20 (1/2"), para agua fría marca AQUATERM GREEN PIPE Serie 4/SDR 9 MF RP o equivalente, , e=2,3 mm, instalación no empotrada, sujeta mediante abrazaderas, incluso p.p. de piezas especiales y pequeño material. Instalada y probada. Según C.T.E. DB HS-4, Decreto 134/2011 Consejería de Industria y UNE-ENV 12108.

| Código | Ud | Descripción | Rendimiento | Precio | Importe |
|---|---|---|---|---|---|
| M01B0050 | H. | Oficial fontanero | 0.08 | 14.49 | 1.16 |
| M01B0060 | H. | Ayudante fontanero | 0.08 | 13.64 | 1.09 |
| E24AEA0025 | m | Tubería polipropileno PPR AQUATERM D 20 mm (material; 08/03/2016) | 1 | 2.473 | 2.47 |
| E24AFA0295 | ud | Manguito latón transic. polipropilen rosca macho 20x1/2" AQUATE (material; 08/03/2016) | 0.1 | 3.602 | 0.36 |
| E24AFA0025 | ud | Codo polipropileno PPR a 90º D 20 mm AQUATERM (material; 08/03/2016) | 0.2 | 1.999 | 0.40 |
| E24AFA0105 | ud | T a 90º de polipropileno PPR de bocas iguales D 20 mm AQUATERM (material; 08/03/2016) | 0.06 | 2.831 | 0.17 |
| E24AFA0345 | ud | Casquillo de plástico D 20 mm AQUATERM (material; 08/03/2016) | 0.6 | 0.19 | 0.11 |
| E24AFA0415 | ud | Abraz. p/ tubo de polipropileno PPR de 20 mm con taco AQUATERM (material; 08/03/2016) | 2 | 0.245 | 0.49 |
| E01NA0040 | ud | Tubo de silicona de 50 g. | 0.02 | 5.418 | 0.11 |
| E24AFA0615 | ud | Manguito de unión polipropileno PPR D 20 mm, AQUATERM (material; 08/03/2016) | 0.16 | 1.617 | 0.26 |
| %0.03 | % | Costes indirectos | 3 % | 6.62 | 0.20 |
|  |  | Total |  |  | 6.82 |

| Medición | Uds. | Largo | Parcial |
|---|---|---|---|
| PABELLÓN | 1 | 37.5 | 37.500 |
| CASA DEL DEPORTE | 1 | 52 | 52.000 |
| ESTADIO | 1 | 57 | 57.000 |
| Total |  |  | 146.5 |

**D14ABAA0018N** m Tubería ø 20 PPR caliente. (29/06/2007)
46 m × 15.03 = 691.38
Canalización con tubería de polipropileno (PPR),de DN 20, para agua caliente, marca AQUATERM GREEN PIPE Serie 4/SDR 9 MF RP o equivalente, , e=2,3 mm, clase 2, PN 10, instalación no empotrada, sujeta mediante abrazaderas, calorifugada según RITE, incluso p.p. de piezas especiales y pequeño material. Instalada y probada. Según C.T.E. DB HS-4, Decreto 134/2011 Consejería de Industria y UNE-ENV 12108.

| Código | Ud | Descripción | Rendimiento | Precio | Importe |
|---|---|---|---|---|---|
| M01B0050 | H. | Oficial fontanero | 0.3 | 14.49 | 4.35 |
| M01B0060 | H. | Ayudante fontanero | 0.3 | 13.64 | 4.09 |
| E24AEA0025 | m | Tubería polipropileno PPR AQUATERM D 20 mm | 1 | 2.473 | 2.47 |
| E24AFA0310 | ud | Manguito latón transic. polipropilen rosca macho 25x3/4" AQUATER | 0.08 | 3.869 | 0.31 |
| E24AFA0040 | ud | Codo polipropileno PPR a 90º D 25 mm AQUATERM | 0.2 | 2.458 | 0.49 |
| E24AFA0150 | ud | T a 90º de polipropileno PPR de bocas iguales D 25 mm AQUATERM | 0.06 | 3.594 | 0.22 |
| E24AFA0370 | ud | Casquillo de plástico D 25 mm AQUATERM | 0.6 | 0.199 | 0.12 |
| E24AFA0430 | ud | Abraz. p/ tubo de polipropileno PPR de 25 mm con taco AQUATERM | 2 | 0.267 | 0.53 |
| E01NA0040 | ud | Tubo de silicona de 50 g. | 0.02 | 5.418 | 0.11 |
| E24AFA0630 | ud | Manguito de unión polipropileno PPR D 25 mm, AQUATERM | 0.16 | 1.938 | 0.31 |
| E02EC0020 | m | Coquilla de espuma elastomérica e=25 mm, ø=20 mm, SH/Armaflex | 0.7 | 2.266 | 1.59 |
| %0.03 | % | Costes indirectos | 3 % | 14.59 | 0.44 |
|  |  | Total |  |  | 15.03 |

| Medición | Uds. | Largo | Parcial |
|---|---|---|---|
| PABELLÓN | 1 | 10 | 10.000 |
| CASA DEL DEPORTE | 1 | 36 | 36.000 |
| Total |  |  | 46 |

**D14ABAA0019N** m Tubería fría ø 16 PPR fría.
30.5 m × 6.52 = 198.86
Canalización con tubería de polipropileno (PPR),de DN 16, para agua fría, marca AQUATERM GREEN PIPE Serie 4/SDR 9 MF RP o equivalente, e=2,3 mm, instalación no empotrada, sujeta mediante abrazaderas, incluso p.p. de piezas especiales y pequeño material. Instalada y probada. Según C.T.E. DB HS-4, Decreto 134/2011 Consejería de Industria y UNE-ENV 12108.

| Código | Ud | Descripción | Rendimiento | Precio | Importe |
|---|---|---|---|---|---|
| M01B0050 | H. | Oficial fontanero | 0.08 | 14.49 | 1.16 |
| M01B0060 | H. | Ayudante fontanero | 0.08 | 13.64 | 1.09 |
| E24AEA0025N | m | Tubería polipropileno PPR AQUATERM D 16 mm (material; 28/11/2017) | 1 | 2.183 | 2.18 |
| E24AFA0295 | ud | Manguito latón transic. polipropilen rosca macho 20x1/2" AQUATE | 0.1 | 3.602 | 0.36 |
| E24AFA0025 | ud | Codo polipropileno PPR a 90º D 20 mm AQUATERM | 0.2 | 1.999 | 0.40 |
| E24AFA0105 | ud | T a 90º de polipropileno PPR de bocas iguales D 20 mm AQUATERM | 0.06 | 2.831 | 0.17 |
| E24AFA0345 | ud | Casquillo de plástico D 20 mm AQUATERM | 0.6 | 0.19 | 0.11 |
| E24AFA0415 | ud | Abraz. p/ tubo de polipropileno PPR de 20 mm con taco AQUATERM | 2 | 0.245 | 0.49 |
| E01NA0040 | ud | Tubo de silicona de 50 g. | 0.02 | 5.418 | 0.11 |
| E24AFA0615 | ud | Manguito de unión polipropileno PPR D 20 mm, AQUATERM | 0.16 | 1.617 | 0.26 |
| %0.03 | % | Costes indirectos | 3 % | 6.33 | 0.19 |
|  |  | Total |  |  | 6.52 |

| Medición | Uds. | Largo | Parcial |
|---|---|---|---|
| CASA DEL DEPORTE | 1 | 30.5 | 30.500 |
| Total |  |  | 30.5 |

**NAYRA 86** ud Válvula esfera vista palanca 32 mm PPR Terrain
1 ud × 21.85 = 21.85
Válvula o llave de paso de esfera de D 32 mm, de polipropileno (PPR),marca AQUATERM GREEN PIPE Serie 4/SDR 9 MF RP o equivalente, , i/p.p. pequeño material. Instalada. Según C.T.E. DB HS-4 y UNE-ENV 12108.

| Código | Ud | Descripción | Rendimiento | Precio | Importe |
|---|---|---|---|---|---|
| M01B0050 | H. | Oficial fontanero | 0.45 | 14.49 | 6.52 |
| E24GB0420N | ud | Válvula de esfera 32 mm para tub. polipropileno PPR AQUATERM (material; 28/11/2017) | 1 | 14.691 | 14.69 |
| %0.03 | % | Costes indirectos | 3 % | 21.21 | 0.64 |
|  |  | Total |  |  | 21.85 |

| Medición | Uds. | Parcial |
|---|---|---|
| PABELLÓN | 1 | 1.000 |
| Total |  | 1 |

**D14BD0120** ud Válvula esfera vista palanca 25 mm PPR Terrain (16/02/2011)
30 ud × 21.5 = 645.00
Válvula o llave de paso de esfera de D 25 mm, de polipropileno (PPR), marca AQUATERM GREEN PIPE Serie 4/SDR 9 MF RP o equivalente, , i/p.p. pequeño material. Instalada. Según C.T.E. DB HS-4 y UNE-ENV 12108.

| Código | Ud | Descripción | Rendimiento | Precio | Importe |
|---|---|---|---|---|---|
| M01B0050 | H. | Oficial fontanero | 0.45 | 14.49 | 6.52 |
| E24GB0420 | ud | Válvula de esfera 25 mm para tub. polipropileno PPR AQUATERM (material; 16/02/2011) | 1 | 14.347 | 14.35 |
| %0.03 | % | Costes indirectos | 3 % | 20.87 | 0.63 |
|  |  | Total |  |  | 21.5 |

| Medición | Uds. | Parcial |
|---|---|---|
| PABELLÓN | 9 | 9.000 |
| CASA DEL DEPORTE | 4 | 4.000 |
| ESTADIO | 17 | 17.000 |
| Total |  | 30 |

**D14BD0110** ud Válvula esfera vista palanca 20 mm PPR Terrain (16/02/2011)
11 ud × 17.11 = 188.21
Válvula o llave de paso de esfera de D 20 mm, de polipropileno (PPR), marca AQUATERM GREEN PIPE Serie 4/SDR 9 MF RP o equivalente, , i/p.p. pequeño material. Instalada. Según C.T.E. DB HS-4 y UNE-ENV 12108.

| Código | Ud | Descripción | Rendimiento | Precio | Importe |
|---|---|---|---|---|---|
| M01B0050 | H. | Oficial fontanero | 0.45 | 14.49 | 6.52 |
| E24GB0410 | ud | Válvula de esfera 20 mm para tub. polipropileno PPR AQUATERM (material; 16/02/2011) | 1 | 10.089 | 10.09 |
| %0.03 | % | Costes indirectos | 3 % | 16.61 | 0.50 |
|  |  | Total |  |  | 17.11 |

| Medición | Uds. | Parcial |
|---|---|---|
| PABELLÓN | 2 | 2.000 |
| CASA DEL DEPORTE | 8 | 8.000 |
| ESTADIO | 1 | 1.000 |
| Total |  | 11 |

**NAYRA 85** ud Válvula esfera vista palanca 16 mm PPR Terrain
5 ud × 16.7 = 83.50
Válvula o llave de paso de esfera de D 16 mm, de polipropileno (PPR), marca AQUATERM GREEN PIPE Serie 4/SDR 9 MF RP o equivalente, , i/p.p. pequeño material. Instalada. Según C.T.E. DB HS-4 y UNE-ENV 12108.

| Código | Ud | Descripción | Rendimiento | Precio | Importe |
|---|---|---|---|---|---|
| M01B0050 | H. | Oficial fontanero | 0.45 | 14.49 | 6.52 |
| E24GB0410N | ud | Válvula de esfera 16 mm para tub. polipropileno PPR AQUATERM (material; 28/11/2017) | 1 | 9.692 | 9.69 |
| %0.03 | % | Costes indirectos | 3 % | 16.21 | 0.49 |
|  |  | Total |  |  | 16.7 |

| Medición | Uds. | Parcial |
|---|---|---|
| CASA DEL DEPORTE | 5 | 5.000 |
| Total |  | 5 |

**D14ABB0015** ud Punto agua fría 1/2" (16) PPR (27/06/2008)
96 ud × 28.52 = 2737.92
Punto de agua fría de DN 16 (1/2" mm) en interior de cuarto humedo, desde la llave de corte de entrada a servicios, ejecutada con tubería de de polipropileno (PPR), marca AQUATERM GREEN PIPE Serie 4/SDR 9 MF RP o equivalente, , de e=1,8 mm, incluso p.p. de piezas especiales y pequeño material, apertura y sellado de rozas. Instalado y probado. Según C.T.E. DB HS-4 y Orden 25/05/2007 Consejería de Industria.

| Código | Ud | Descripción | Rendimiento | Precio | Importe |
|---|---|---|---|---|---|
| M01B0050 | H. | Oficial fontanero | 0.5 | 14.49 | 7.25 |
| M01B0060 | H. | Ayudante fontanero | 0.5 | 13.64 | 6.82 |
| E24AF0135 | ud | Colector polipropileno tres derivaciones 25x16x16x16x25 AQUATE (material; 27/06/2008) | 0.25 | 3.328 | 0.83 |
| E24AF0015 | ud | Codo polipropileno PPR a 90º D 16 mm AQUATERM (material; 27/06/2008) | 1 | 1.083 | 1.08 |
| E24AF0145 | ud | Codo latón niquel. transic. polipro rosca hembra 16x1/2" AQUATE (material; 27/06/2008) | 1 | 2.586 | 2.59 |
| E24AF0290 | ud | Distanciador para codos de latón AQUATERM (material; 27/06/2008) | 0.5 | 0.283 | 0.14 |
| E24AF0215 | ud | Casquillo de plástico D 16 mm AQUATERM (material; 27/06/2008) | 3 | 0.092 | 0.28 |
| E24AF0265 | ud | Abraz. p/ tubo de PB de 16 mm con taco AQUATERM (material; 27/06/2008) | 3 | 0.137 | 0.41 |
| E24AE0015 | m | Tuberia polipropileno PPR AQUATERM D 16 mm (material; 27/06/2008) | 2 | 1.03 | 2.06 |
| A07B0010 | m | Apertura y sellado de rozas en fábricas de bloques de hormigón | 2 | 2.88 | 5.76 |
| E01MB0040 | ud | Tubo de silicona de 50 g. (material; 27/06/2008) | 0.06 | 3.755 | 0.23 |
| A02A0010M | m³ | Mortero 1:3 de cemento CEM IV/B-P 32.5 N (material; 18/04/2011) | 0.003 | 81.58 | 0.24 |
| %0.03 | % | Costes indirectos | 3 % | 27.69 | 0.83 |
|  |  | Total |  |  | 28.52 |

| Medición | Uds. | Parcial |
|---|---|---|
| PABELLÓN | 36 | 36.000 |
| CASA DEL DEPORTE | 28 | 28.000 |
| ESTADIO | 32 | 32.000 |
| Total |  | 96 |

**D14ABB0030** ud Punto agua fría 1/2" (20) PPR (27/06/2008)
55 ud × 30.69 = 1687.95
Punto de agua fría de DN 20 (1/2" mm) en interior de cuarto humedo, desde la llave de corte de entrada a servicios, ejecutada con tubería de de polipropileno (PPR), marca AQUATERM GREEN PIPE Serie 4/SDR 9 MF RP o equivalente, , de e=2,3 mm, incluso p.p. de piezas especiales y pequeño material, apertura y sellado de rozas. Instalado y probado. Según C.T.E. DB HS-4 y Orden 25/05/2007 Consejería de Industria.

| Código | Ud | Descripción | Rendimiento | Precio | Importe |
|---|---|---|---|---|---|
| M01B0050 | H. | Oficial fontanero | 0.5 | 14.49 | 7.25 |
| M01B0060 | H. | Ayudante fontanero | 0.5 | 13.64 | 6.82 |
| E24AF0130 | ud | Colector polipropile tres derivaciones 20x15x15x15x20 mm AQUATE (material; 27/06/2008) | 0.25 | 3.029 | 0.76 |
| E24AF0020 | ud | Codo polipropileno PPR a 90º D 20 mm AQUATERM (material; 27/06/2008) | 1 | 1.335 | 1.34 |
| E24AF0160 | ud | Codo latón niquel. transic. polipro rosca hembra 20x1/2" AQUATE (material; 27/06/2008) | 1 | 3 | 3.00 |
| E24AF0290 | ud | Distanciador para codos de latón AQUATERM | 0.5 | 0.283 | 0.14 |
| E24AF0230 | ud | Casquillo de plástico D 20 mm AQUATERM (material; 27/06/2008) | 5 | 0.099 | 0.50 |
| E24AE0025 | m | Tuberia polipropileno PPR T AQUATERM D 20 mm (material; 27/06/2008) | 2 | 1.649 | 3.30 |
| E01MB0040 | ud | Tubo de silicona de 50 g. | 0.06 | 3.755 | 0.23 |
| A07B0010 | m | Apertura y sellado de rozas en fábricas de bloques de hormigón | 2 | 2.88 | 5.76 |
| E24AF0270 | ud | Abraz. p/ tubo de polipropileno PPR de 20 mm con taco Terrain (material; 27/06/2008) | 3 | 0.152 | 0.46 |
| A02A0010M | m³ | Mortero 1:3 de cemento CEM IV/B-P 32.5 N | 0.003 | 81.58 | 0.24 |
| %0.03 | % | Costes indirectos | 3 % | 29.80 | 0.89 |
|  |  | Total |  |  | 30.69 |

| Medición | Uds. | Parcial |
|---|---|---|
| PABELLÓN | 16 | 16.000 |
| CASA DEL DEPORTE | 15 | 15.000 |
| ESTADIO | 24 | 24.000 |
| Total |  | 55 |

**D14ABB0040** ud Punto agua calt 1/2" (20) PPR (29/06/2007)
55 ud × 36.15 = 1988.25
Punto de agua caliente de DN 20 (1/2" mm) en interior de cuarto humedo, desde la llave de corte de entrada a servicios, ejecutada con tubería de polipropileno (PPR), marca AQUATERM GREEN PIPE Serie 4/SDR 9 MF RP o equivalente, , de e=2,3 mm, clase 2, PN 10, calorifugada según RITE, incluso p.p. de piezas especiales y pequeño material, apertura y sellado de rozas. Instalado y probado. Según C.T.E. DB HS-4 y Orden 25/05/2007 Consejería de Industria.

| Código | Ud | Descripción | Rendimiento | Precio | Importe |
|---|---|---|---|---|---|
| M01B0050 | H. | Oficial fontanero | 0.55 | 14.49 | 7.97 |
| M01B0060 | H. | Ayudante fontanero | 0.55 | 13.64 | 7.50 |
| E24AF0120 | ud | Colector polipropileno P dos derivaciones 20x15x15x20 mm AQUATE (material; 27/06/2008) | 0.25 | 2.366 | 0.59 |
| E24AF0020 | ud | Codo polipropileno PPR a 90º D 20 mm AQUATERM | 1 | 1.335 | 1.34 |
| E24AF0160 | ud | Codo latón niquel. transic. polipro rosca hembra 20x1/2" AQUATE | 1 | 3 | 3.00 |
| E24AF0290 | ud | Distanciador para codos de latón AQUATERM | 0.5 | 0.283 | 0.14 |
| E24AF0230 | ud | Casquillo de plástico D 20 mm AQUATERM | 5 | 0.099 | 0.50 |
| E24AE0025 | m | Tuberia polipropileno PPR T AQUATERM D 20 mm | 2 | 1.649 | 3.30 |
| E02EC0020 | m | Coquilla de espuma elastomérica e=25 mm, ø=20 mm, SH/Armaflex | 2 | 2.266 | 4.53 |
| A07B0010 | m | Apertura y sellado de rozas en fábricas de bloques de hormigón | 2 | 2.88 | 5.76 |
| E01MB0040 | ud | Tubo de silicona de 50 g. | 0.06 | 3.755 | 0.23 |
| A02A0010M | m³ | Mortero 1:3 de cemento CEM IV/B-P 32.5 N | 0.003 | 81.58 | 0.24 |
| %0.03 | % | Costes indirectos | 3 % | 35.10 | 1.05 |
|  |  | Total |  |  | 36.15 |

| Medición | Uds. | Parcial |
|---|---|---|
| PABELLÓN | 16 | 16.000 |
| CASA DEL DEPORTE | 15 | 15.000 |
| ESTADIO | 24 | 24.000 |
| Total |  | 55 |

**D14ABB0035** ud Punto agua fría 3/4" (25) PPR (28/06/2007)
6 ud × 33.24 = 199.44
Punto de agua fría de DN 25 (3/4" mm) en interior de cuarto humedo, desde la llave de corte de entrada a servicios, ejecutada con tubería de polipropileno (PPR), marca AQUATERM GREEN PIPE Serie 4/SDR 9 MF RP o equivalente, de e=2,3 mm, incluso p.p. de piezas especiales y pequeño material, apertura y sellado de rozas. Instalado y probado. Según C.T.E. DB HS-4 y Orden 25/05/2007 Consejería de Industria.

| Código | Ud | Descripción | Rendimiento | Precio | Importe |
|---|---|---|---|---|---|
| M01B0050 | H. | Oficial fontanero | 0.5 | 14.49 | 7.25 |
| M01B0060 | H. | Ayudante fontanero | 0.5 | 13.64 | 6.82 |
| E24AF0135 | ud | Colector polipropileno tres derivaciones 25x16x16x16x25 AQUATE | 0.25 | 3.328 | 0.83 |
| E24AF0025 | ud | Codo polipropileno PPR a 90º D 25 mm AQUATERM (material; 27/06/2008) | 1 | 1.58 | 1.58 |
| E24AF0165 | ud | Codo latón niquel. transic. polipro rosca hembra 25x1/2" AQUATE (material; 27/06/2008) | 1 | 4.411 | 4.41 |
| E24AF0290 | ud | Distanciador para codos de latón AQUATERM | 0.5 | 0.283 | 0.14 |
| E24AF0235 | ud | Casquillo de plástico D 25 mm AQUATERM (material; 27/06/2008) | 5 | 0.107 | 0.54 |
| E24AE0027 | m | Tuberia polipropileno PPR Terrain D 25 mm (material; 28/06/2007) | 2 | 1.984 | 3.97 |
| E01MB0040 | ud | Tubo de silicona de 50 g. | 0.06 | 3.755 | 0.23 |
| A07B0010 | m | Apertura y sellado de rozas en fábricas de bloques de hormigón | 2 | 2.88 | 5.76 |
| E24AF0275 | ud | Abraz. p/ tubo de polipropileno PPR de 25 mm con taco AQUATERM (material; 27/06/2008) | 3 | 0.168 | 0.50 |
| A02A0010M | m³ | Mortero 1:3 de cemento CEM IV/B-P 32.5 N | 0.003 | 81.58 | 0.24 |
| %0.03 | % | Costes indirectos | 3 % | 32.27 | 0.97 |
|  |  | Total |  |  | 33.24 |

**D14ABB0045** ud Punto agua calt 3/4" (25) PPR (28/06/2007)
6 ud × 39.35 = 236.10
Punto de agua caliente de DN 25 (3/4" mm) en interior de cuarto humedo, desde la llave de corte de entrada a servicios, ejecutada con tubería de polipropileno (PPR), marca AQUATERM GREEN PIPE Serie 4/SDR 9 MF RP o equivalente, , de e=2,3 mm, clase 2, PN 10, calorifugada según RITE, incluso p.p. de piezas especiales y pequeño material, apertura y sellado de rozas. Instalado y probado. Según C.T.E. DB HS-4 y Orden 25/05/2007 Consejería de Industria.

| Código | Ud | Descripción | Rendimiento | Precio | Importe |
|---|---|---|---|---|---|
| M01B0050 | H. | Oficial fontanero | 0.55 | 14.49 | 7.97 |
| M01B0060 | H. | Ayudante fontanero | 0.55 | 13.64 | 7.50 |
| E24AF0135 | ud | Colector polipropileno tres derivaciones 25x16x16x16x25 AQUATE | 0.25 | 3.328 | 0.83 |
| E24AF0025 | ud | Codo polipropileno PPR a 90º D 25 mm AQUATERM | 1 | 1.58 | 1.58 |
| E24AF0165 | ud | Codo latón niquel. transic. polipro rosca hembra 25x1/2" AQUATE | 1 | 4.411 | 4.41 |
| E24AF0290 | ud | Distanciador para codos de latón AQUATERM | 0.5 | 0.283 | 0.14 |
| E24AF0235 | ud | Casquillo de plástico D 25 mm AQUATERM | 5 | 0.107 | 0.54 |
| E24AE0027 | m | Tuberia polipropileno PPR Terrain D 25 mm | 2 | 1.984 | 3.97 |
| E02EC0020 | m | Coquilla de espuma elastomérica e=25 mm, ø=20 mm, SH/Armaflex | 2 | 2.266 | 4.53 |
| E01MB0040 | ud | Tubo de silicona de 50 g. | 0.06 | 3.755 | 0.23 |
| A07B0010 | m | Apertura y sellado de rozas en fábricas de bloques de hormigón | 2 | 2.88 | 5.76 |
| E24AF0275 | ud | Abraz. p/ tubo de polipropileno PPR de 25 mm con taco AQUATERM | 3 | 0.168 | 0.50 |
| A02A0010M | m³ | Mortero 1:3 de cemento CEM IV/B-P 32.5 N | 0.003 | 81.58 | 0.24 |
| %0.03 | % | Costes indirectos | 3 % | 38.20 | 1.15 |
|  |  | Total |  |  | 39.35 |

**D14.301** ud Depósito Rothagua 500 l. (03/09/2008)
3 ud × 241.11 = 723.33
Depósito de PEAD, marca TR-Lentz para agua potable para instalar en superficie con tapa, de 116x730x1670m. con una capacidad de 0,5 m3, equipado con boca de hombre, incluso contrabridas con codos o tes de conexión, válvula y flotador de 1" con acople, llaves de compuerta de 1" a la entrada y salida del mismo, p.p. de tubería de 1" y pequeño material. Instalado.

| Código | Ud | Descripción | Rendimiento | Precio | Importe |
|---|---|---|---|---|---|
| M08. | h. | Fontanero (mano de obra; 26/12/2017) | 1.5 | 14.49 | 21.74 |
| M09. | h. | Ayudante fontanero (mano de obra; 26/12/2017) | 1.5 | 13.64 | 20.46 |
| T23.005 | Ud. | Depósito Rothagua 2200 l., totalmente instalado. (material; 03/09/2008) | 0.25 | 507.481 | 126.87 |
| T23.006 | Ud. | Regulador de nivel mecanico RSA 1" con acople (material; 03/09/2008) | 1 | 32.815 | 32.82 |
| T23.007 | Ud. | Conjunto de contrabrida con te o codo (material; 03/09/2008) | 1 | 27.473 | 27.47 |
| E23.0120 | Ud | Válv.compuerta rosc.latón ° 3/4". (material; 03/09/2008) | 2 | 2.366 | 4.73 |
| %MA2 | %.. | 3% medios auxiliares (03/09/2008) | 3 % | 234.09 | 7.02 |
|  |  | Total |  |  | 241.11 |

**D14.002N2N** ud Acometida depósitos ø 32 PPR (27/06/2008)
3 ud × 184.15 = 552.45
Acometida de agua a aljibe formada por tuberia de polipropileno (PPR), sistema marca AQUATERM GREEN PIPE Serie 4/SDR 9 MF RP o equivalente, ø 32 mm., conexion, codos y valvula de esfera de ø 32 mm. en laton, flotador reforzado, colocado y probado, S/CTE-HS-4-3.2.1.2.4.

| Código | Ud | Descripción | Rendimiento | Precio | Importe |
|---|---|---|---|---|---|
| M01B0050 | H. | Oficial fontanero | 1 | 14.49 | 14.49 |
| M01B0060 | H. | Ayudante fontanero | 1 | 13.64 | 13.64 |
| M01A0030 | h | Peón | 2 | 13.64 | 27.28 |
| E24AE0040 | m | Tuberia polipropileno PPR AQUATERM D 32 mm (material; 27/06/2008) | 20 | 4.228 | 84.56 |
| E24GB0030 | ud | Válvula esfera PVC rosc. D 1 " PN-16, Uralita (material; 27/06/2008) | 1 | 5.991 | 5.99 |
| E24BE0030 | ud | Codo de latón 32 mm, Itap (material; 27/06/2008) | 4 | 5.753 | 23.01 |
| E23.1481 | Ud | Flotador y valvula cierre 1". (material; 15/02/2016) | 1 | 5.502 | 5.50 |
| E24BE0140 | ud | P.p. piezas especiales de latón, UNE EN 1254, Itap (material; 27/06/2008) | 1 | 4.319 | 4.32 |
| %0.03 | % | Costes indirectos | 3 % | 178.79 | 5.36 |
|  |  | Total |  |  | 184.15 |

**D14.1004N** ud By-pass ø 32 (03/09/2008)
3 ud × 248.42 = 745.26
By-Pass directo de red ø 32mm. automático, con p.p. de válvulas de retención, válvulas de corte, electrovàlvula motorizada ó solenoide de tres vias con programador horario, incluso cableado completo bajo tubo y p.p. de tuberia. Instalado y probado.

| Código | Ud | Descripción | Rendimiento | Precio | Importe |
|---|---|---|---|---|---|
| M01B0050 | H. | Oficial fontanero | 0.5 | 14.49 | 7.25 |
| M01B0060 | H. | Ayudante fontanero | 0.5 | 13.64 | 6.82 |
| E23.2100 | Ud. | Electroválvula Socla mod. WKB 1 1/2". (material; 25/03/2009) | 1 | 136.349 | 136.35 |
| E23.2080 | Ud. | Reloj programador marca Orbit (material; 03/09/2008) | 1 | 45.216 | 45.22 |
| E24AG0040 | m | Tubo polietileno retic. Uponor Wirsbo-Pex D 32 mm (material; 04/09/2013) | 3 | 5.388 | 16.16 |
| E23.0150 | Ud | Valv.compuerta rosc.latón 1 1/2" (material; 25/03/2009) | 2 | 5.753 | 11.51 |
| E23.0250 | Ud | Valv.retención rosc.latón 1 1/2" (material; 25/03/2009) | 2 | 8.936 | 17.87 |
| %0.03 | % | Costes indirectos | 3 % | 241.18 | 7.24 |
|  |  | Total |  |  | 248.42 |

**D27BE0030DN** ud Grupo hidrocompresor 14 m³/h 54 m.c.a
1 ud × 3895.1 = 3895.10
Grupo hidrocompresor de abastecimiento de agua marca ESPA o similar, modelo CK2 MULTI 55 7 o similar (P=54 mca y Q= 14 m3/h). Se trata de un equipo de presión doble con variador de frecuencia, compuesto por:
· 2 bombas ESPA MULTI 55 7 motor eléctrico de 4 KW.
· 2 variadores de velocidad ESPA ESD.
· Colector de aspiración.
· Colector principal de impulsión incluyendo válvulas de corte y retención.
· Depósito hidroneumático de membrana timbrado a 10 Kg/cm2, incluyendo válvulas de corte para aislamiento.
· Juego de presostatos de arranque y manómetros con válvulas de aislamiento.
· Caudalímetro.
· Cuadro eléctrico de alimentación.
· Cuadro de mando y control para el conjunto.
· Cableado de control entre cuadro e instrumentación.
· Cableado eléctrico entre cuadro y motores eléctricos.
· Bancada metálica, purgadores de aire, válvulas de drenaje, soportación, pequeño material
Totalmente montado y probado, incluso accesorios y pequeño material, según C.T.E. DB SI.

| Código | Ud | Descripción | Rendimiento | Precio | Importe |
|---|---|---|---|---|---|
| M01B0050 | H. | Oficial fontanero | 4 | 14.49 | 57.96 |
| M01B0060 | H. | Ayudante fontanero | 4 | 13.64 | 54.56 |
| E26BF0031DN | ud | Grupo hidro ESPA CKE3 MULTI35 6 (material; 29/11/2017) | 1 | 3669.128 | 3669.13 |
| %0.03 | % | Costes indirectos | 3 % | 3781.65 | 113.45 |
|  |  | Total |  |  | 3895.1 |

| Medición | Uds. | Parcial |
|---|---|---|
| PABELLÓN | 1 | 1.000 |
| Total |  | 1 |

**D27BE0031DN** ud Grupo hidrocompresor 16 m³/h 52 m.c.a
1 ud × 3895.1 = 3895.10
Grupo hidrocompresor de abastecimiento de agua marca ESPA o similar, modelo CK3 MULTI 35 6 o similar (P=52 mca y Q= 8 m3/h). Se trata de un equipo de presión doble con variador de frecuencia, compuesto por:
· 3 bombas ESPA MULTI 35 6 motor eléctrico de 2,2 kW
· 3 variadores de velocidad ESPA ESD.
· Colector de aspiración.
· Colector principal de impulsión incluyendo válvulas de corte y retención.
· Depósito hidroneumático de membrana timbrado a 10 Kg/cm2, incluyendo válvulas de corte para aislamiento.
· Juego de presostatos de arranque y manómetros con válvulas de aislamiento.
· Caudalímetro.
· Cuadro eléctrico de alimentación.
· Cuadro de mando y control para el conjunto.
· Cableado de control entre cuadro e instrumentación.
· Cableado eléctrico entre cuadro y motores eléctricos.
· Bancada metálica, purgadores de aire, válvulas de drenaje, soportación, pequeño material
Totalmente montado y probado, incluso accesorios y pequeño material, según C.T.E. DB SI.

| Código | Ud | Descripción | Rendimiento | Precio | Importe |
|---|---|---|---|---|---|
| M01B0050 | H. | Oficial fontanero | 4 | 14.49 | 57.96 |
| M01B0060 | H. | Ayudante fontanero | 4 | 13.64 | 54.56 |
| E26BF0031DN | ud | Grupo hidro ESPA CKE3 MULTI35 6 | 1 | 3669.128 | 3669.13 |
| %0.03 | % | Costes indirectos | 3 % | 3781.65 | 113.45 |
|  |  | Total |  |  | 3895.1 |

| Medición | Uds. | Parcial |
|---|---|---|
| VESTUARIOS CAMPO FÚTBOL | 1 | 1.000 |
| Total |  | 1 |

**D27BE0032DN** ud Grupo hidrocompresor 5 m³/h 53 m.c.a
1 ud × 2088.03 = 2088.03
Grupo hidrocompresor de abastecimiento de agua marca ESPA o similar, modelo CK2 MULTI 35 5 o similar (P=53 mca y Q= 5 m3/h). Se trata de un equipo de presión doble con variador de frecuencia, compuesto por:
· 2 bombas ESPA MULTI 35 5 motor eléctrico de 2,2 KW.
· 2 variadores de velocidad ESPA ESD.
· Colector de aspiración.
· Colector principal de impulsión incluyendo válvulas de corte y retención.
· Depósito hidroneumático de membrana timbrado a 10 Kg/cm2, incluyendo válvulas de corte para aislamiento.
· Juego de presostatos de arranque y manómetros con válvulas de aislamiento.
· Caudalímetro.
· Cuadro eléctrico de alimentación.
· Cuadro de mando y control para el conjunto.
· Cableado de control entre cuadro e instrumentación.
· Cableado eléctrico entre cuadro y motores eléctricos.
· Bancada metálica, purgadores de aire, válvulas de drenaje, soportación, pequeño material
Totalmente montado y probado, incluso accesorios y pequeño material, según C.T.E. DB SI.

| Código | Ud | Descripción | Rendimiento | Precio | Importe |
|---|---|---|---|---|---|
| M01B0050 | H. | Oficial fontanero | 4 | 14.49 | 57.96 |
| M01B0060 | H. | Ayudante fontanero | 4 | 13.64 | 54.56 |
| E26BF0032DN |  | Grupo hidro ESPA CKE3 MULTI35 6 (material; 12/11/2017) | 1 | 1914.692 | 1914.69 |
| %0.03 | % | Costes indirectos | 3 % | 2027.21 | 60.82 |
|  |  | Total |  |  | 2088.03 |

| Medición | Uds. | Parcial |
|---|---|---|
| CASA DEL DEPORTE | 1 | 1.000 |
| Total |  | 1 |

**D27EA0156D** ud Conjunto de ayudas obra civil Fontanería (11/11/2017)
3 ud × 228.94 = 686.82
Conjunto de ayudas de obra civil, incluyendo:
- Apertura y tapado de rozas.
- Apertura de agujeros en paramentos.
- Colocación de pasamuros.
- Fijación de soportes.
- Colocación y recibido de cajas para elementos empotrados.
- Apertura de agujeros en falsos techos.
- Descarga y elevación de materiales (si no precisan transportes especiales).
- Sellado de agujeros y huecos de paso de instalaciones.
En general, todo aquello necesario para el montaje de la instalación.

| Código | Ud | Descripción | Rendimiento | Precio | Importe |
|---|---|---|---|---|---|
| E26D0019D | Ud. | CONJUNTO DE AYUDAS DE OBRA CIVIL FONTANERÍA (material; 11/11/2017) | 1 | 228.939 | 228.94 |
|  |  | Total |  |  | 228.94 |

**ETIQ** ud Señalítica de oda la instalación para indentificación (26/12/2017)
1 ud × 402.16 = 402.16
ud Señalítica de toda la instalación de fontanería y solar térmica mediante la instalación de etiquetas adhesivas, cartelería según modelo indicado por la dirección facultativa para identificar todas las instalaciones y facilitar el manteniimiento futuro. de la misma.

### SOLAR INSTALACIÓN DE ENERGIA SOLAR TERMICA (29/06/2007)
Importe: 54114.25
SE CONTEMPLA LA PROPUESTA DE SISCOCAN ACTUALIZADA.

#### 01.07.01 INSTALACIÓN SOLAR TÉRMICA PABELLÓN (29/06/2007)
Importe: 14365.02

**BATERIAXP25V4** u Batería de 4 Colectores Ariston Kairos XP 2.5V
1 u × 2863.33 = 2863.33
Batería de colectores solares térmicos formado por 4 captadores ARISTON modelo KAIROS XP 2.5 V o similar, de dimensiones 1.125x2.240x99mm, instalación vertical y montaje sobre suelo por medio de cinco triángulos metálicos y barras horizontales del mismo material (incluidos) preparados para recibir a forjado o a bases de hormigón según manual de instalación de COLECTOR SOLAR ARISTON PARA INSTALACIONES DE CIRCULACIÓN FORZADA mod XP 2.5.Incluye Kit de conexiones hidráulicas. No incluye circuito primario. Totalmente instalado y probado.

| Código | Ud | Descripción | Rendimiento | Precio | Importe |
|---|---|---|---|---|---|
| 3020004 | ud | Colector Solar Ariston Kairos XP 2.5 V (material; 10/07/2014) | 4 | 546.401 | 2185.60 |
| 3024093TTTR | ud | Kit de conexiones hidráulicas para 1 colector XP 2.5 TT-TR-1-10 (material; 17/02/2012) | 1 | 74.023 | 74.02 |
| 3024094TTTR5 | ud | Kit conexiones hidráulicas para extensión XP 2.5V TT-TR 5 (material; 17/02/2012) | 3 | 41.971 | 125.91 |
| 3024104TTTR5 | ud | Barra horizontal XP 2.5V TT-TR 5 (material; 17/02/2012) | 4 | 53.419 | 213.68 |
| 3024112 | ud | Juego ganchos inoxidable universal (material; 17/04/2017) | 4 | 4.579 | 18.32 |
| 130000270 | ud | Válvula de esfera 1/2 H-H Mariposa (material; 10/03/2012) | 2 | 2.64 | 5.28 |
| 282000020 | ud | Válvula de seguridad MSV 1/2 6 Bar (material; 10/07/2014) | 1 | 6.394 | 6.39 |
| 282000120 | ud | PURGADOR DE AIRE MV 15 1/2 (material; 10/07/2014) | 1 | 7.257 | 7.26 |
| 130500020 | ud | Válvula de retención 1/2 (material; 10/03/2012) | 1 | 2.824 | 2.82 |
| M01B0050 | H. | Oficial fontanero | 5 | 14.49 | 72.45 |
| M01B0060 | H. | Ayudante fontanero | 5 | 13.64 | 68.20 |
| %0.03 | % | Costes indirectos | 3 % | 2779.93 | 83.40 |
|  |  | Total |  |  | 2863.33 |

| Medición | Uds. | Parcial |
|---|---|---|
| CIRCUITO PRIMARIO SOLAR ACS | 1 | 1.000 |
| Total |  | 1 |

**D14AEAA010** m Canalización Cobre Ø22mm Circ. Primario Solar con aislamiento
95 m × 31.56 = 2998.20
Canalización para circuito primario solar (exteriores) en tubería de cobre de DN 22 mm (7/8"), UNE-EN 1057, instalación en superficie, sujeta mediante abrazaderas, con p.p. de piezas especiales, pequeño material y soldadura, calorifugada con aislamiento térmimo ISOPIPE UV de espesor minimo 30mm y con protecciòn contra los rayos solares. Totalmente instalada y probada según C.T.E. DB HS-4 y RITE.

| Código | Ud | Descripción | Rendimiento | Precio | Importe |
|---|---|---|---|---|---|
| 100000030 | m | TUBO DE COBRE 22x1 (material; 10/03/2012) | 1.05 | 6.8 | 7.14 |
| 122830040 | m | AISLAM.ISOPIPE UV BLANCO 30x22 (material; 10/03/2012) | 1.05 | 11.256 | 11.82 |
| 195000930 | u | CARRIL ANCLAJE ABRZ. 27X18 (2m) (material; 10/03/2012) | 0.125 | 3.808 | 0.48 |
| 195000220 | u | ABRAZ.ISOF. M8/M10 75-80 21/2 (material; 21/06/2012) | 0.5 | 0.633 | 0.32 |
| 195000620 | ud | VARILLA ZINCADA ROSCA M-10 (material; 10/06/2017) | 0.5 | 0.572 | 0.29 |
| 195000510 | u | TUERCA EXAGONAL ZINCADA M-8 (material; 10/03/2012) | 1 | 0.015 | 0.02 |
| M01B0050 | H. | Oficial fontanero | 0.4 | 14.49 | 5.80 |
| M01B0060 | H. | Ayudante fontanero | 0.35 | 13.64 | 4.77 |
| %0.03 | % | Costes indirectos | 3 % | 30.64 | 0.92 |
|  |  | Total |  |  | 31.56 |

| Medición | Uds. | Largo | Parcial |
|---|---|---|---|
| CIRCUITO PRIMARIO SOLAR ACS | 2 | 45 | 90.000 |
| R | 1 | 5 | 5.000 |
| Total |  |  | 95 |

**D21AED020** u Grupo Circulación Ariston 25-70
1 u × 637.24 = 637.24
Suministro e instalación de grupo de recirculación Ariston 25-70 o similar, con capa de aislamiento con soporte a pared, Grupo de seguridad, Manómetro, Válvula de seguridad solar 6 bares y otros accesorios:
> Purgador y termómetro en la parte de envío del circuito solar
> Bomba, termómetro, manómetro, válvula de seguridad solar 6 bares, válvula anti-retorno, conexión para vaso expansión, grifos de llenado/vaciado e indicador/regulador de caudal en el retorno del circuito solar
> Racores adaptación diámetro 1”G-3/4”G, tubo flexible, tornillos y tacos y cable de alimentación.
Totalmente instalado y probado.

| Código | Ud | Descripción | Rendimiento | Precio | Importe |
|---|---|---|---|---|---|
| 3024256 | UDS | Grupo Circulación Ariston 25-70 (material; 06/06/2016) | 1 | 547.927 | 547.93 |
| M01B0050 | H. | Oficial fontanero | 3 | 14.49 | 43.47 |
| M01B0060 | H. | Ayudante fontanero | 2 | 13.64 | 27.28 |
| %0.03 | % | Costes indirectos | 3 % | 618.68 | 18.56 |
|  |  | Total |  |  | 637.24 |

| Medición | Uds. | Parcial |
|---|---|---|
| CIRCUITO PRIMARIO SOLAR ACS | 1 | 1.000 |
| Total |  | 1 |

**D21AEC010** u Centralita solar ARISTON MANAGER IZY
1 u × 245.95 = 245.95
Centralita solar ARISTON MANAGER IZY o similar:
Configuración y visualización de 10 esquemas de instalación diferentes.
Pantalla retroiluminada.
Visualización del esquema seleccionado y de las temperaturas medidas por las sondas del equipo solar.
Parámetros de instalación completamente configurables.
Incorpora función de auntodiagnóstico de fallo, contador de energía, antihielo y opción drainback.
4 entradas para sondas PT1000, 2 salidas de tensión PWM y 3 salidas de tensión on/off a 230V.
Incluye 3 sondas PT1000 (1 para colector y 2 para acumulador).
Para instalaciones individuales o colectivas.
Totalmente instalada y funcionando.

| Código | Ud | Descripción | Rendimiento | Precio | Importe |
|---|---|---|---|---|---|
| M01B0050 | H. | Oficial fontanero | 3 | 14.49 | 43.47 |
| M01B0060 | H. | Ayudante fontanero | 2 | 13.64 | 27.28 |
| 290500880 | u | CENTRAL. SOL. ELIOS C/SONDAS (material; 10/03/2012) | 1 | 168.041 | 168.04 |
| %0.03 | % | Costes indirectos | 3 % | 238.79 | 7.16 |
|  |  | Total |  |  | 245.95 |

| Medición | Uds. | Parcial |
|---|---|---|
| SALA MÁQUINAS ACS | 1 | 1.000 |
| Total |  | 1 |

**D15QA00201** u Intercambiador de placas SUICALSA modelo IP360011PX08, de 6 kW
1 u × 672.18 = 672.18
Suministro y montaje de Intercambiador de calor externo de placas desmontables marca SUICALSA modelo IP 3600, de 11 placas, para calentamiento de ACS con paneles solares, potencia de intercambio de 6 KW a un caudal primario de 530 litros/h; bastidor de construcción robusta formada por dos placas de acero carbono lacadas con pintura epoxi, placas de acero inoxidable AISI 316 y racores de conexión de 1 1/4" en acero inox AISI 316, juntas en EPDM-PRX (Temperatura máxima de diseño: 140ºC). Incluso válvulas de corte, puente manométrico, válvulas de vaciado, estructura soporte y accesorios de conexión. Totalmente instalado y probado.

| Código | Ud | Descripción | Rendimiento | Precio | Importe |
|---|---|---|---|---|---|
| E99999951 | u | Intercambiador de placas SUICALSA modelo IP360011PX08, de 6 kW (material; 12/04/2017) | 1 | 378.513 | 378.51 |
| 130060130 | u | VALVULA ESFERA M-H 11/4 (material; 10/03/2012) | 6 | 8.12 | 48.72 |
| 13000060 | u | MANOMETRO T/VERTICAL 0-10 bar (material; 25/07/2012) | 4 | 3.999 | 16.00 |
| 282000150 | u | TERMOMETRO 0/120 FRONTAL 10cm. (material; 10/03/2012) | 4 | 7.616 | 30.46 |
| 282000200 | u | VAINA 10cm P/TERMOMETROS (material; 10/03/2012) | 4 | 2.762 | 11.05 |
| 282000300 | u | VAL.SEG ESCAPE COND.11/4 (material; 10/03/2012) | 1 | 55.335 | 55.34 |
| M01B0050 | H. | Oficial fontanero | 4 | 14.49 | 57.96 |
| M01B0060 | H. | Ayudante fontanero | 4 | 13.64 | 54.56 |
| %0.03 | % | Costes indirectos | 3 % | 652.60 | 19.58 |
|  |  | Total |  |  | 672.18 |

| Medición | Uds. | Parcial |
|---|---|---|
| CIRCUITO PRIMARIO SOLAR ACS | 1 | 1.000 |
| Total |  | 1 |

**97924256** u Grupo Circulación GRUNDFOS MAGNA3 32-80
2 u × 1039.68 = 2079.36
Suministro e instalación de grupo de recirculación marca GRUNDFOS modelo MAGNA3 32-80 o similar, de las siguientes características técnicas:
Líquido:
Líquido bombeado: Agua
Rango de temperatura del líquido: 263 .. 383 K
Q_OpFluidTemp: 333 K
Densidad: 983.2 kg/m³
Técnico:
Clase TF: 110
Homologaciones en placa: CE,VDE,EAC
Materiales:
Cuerpo hidráulico: Fundición
Cuerpo hidráulico: EN-GJL-200
Cuerpo hidráulico: ASTM A48-200B
Impulsor: PES 30 % FIBRA VIDRIO
Instalación:
Rango de temperaturas ambientes: 273 .. 313 K
Presión de trabajo máxima: 1000 kPa
Diámetro de conexiones: G 2"
Presión: PN10
Distancia entre conexiones de aspiración y descarga: 180 mm
Datos eléctricos:
Potencia - P1: 9 .. 144 W
Frecuencia de alimentación: 50 Hz
Tensión nominal: 1 x 230 V
Consumo de corriente máximo: 0.09 .. 1.19 A
Grado de protección (IEC 34-5): X4D
Clase de aislamiento (IEC 85): F
Otros:
Etiqueta: Grundfos Blueflux
Energía (IEE): 0.19
Peso neto: 4.8 kg
Peso bruto: 5.27 kg
Volumen: 14.6 m3
Shipping volume: 14,641 cdm3
Totalmente instalado y probado.

| Código | Ud | Descripción | Rendimiento | Precio | Importe |
|---|---|---|---|---|---|
| 979242561 | UDS | Grupo Circulación GRUNDFOS MAGNA3 32-80 (material; 12/04/2017) | 1 | 938.65 | 938.65 |
| M01B0050 | H. | Oficial fontanero | 3 | 14.49 | 43.47 |
| M01B0060 | H. | Ayudante fontanero | 2 | 13.64 | 27.28 |
| %0.03 | % | Costes indirectos | 3 % | 1009.40 | 30.28 |
|  |  | Total |  |  | 1039.68 |

| Medición | Uds. | Parcial |
|---|---|---|
| CIRCUITO SECUNDARIO SOLAR ACS | 2 | 2.000 |
| Total |  | 2 |

**97924257D** u Grupo Circulación GRUNDFOS UP 20-15 N
2 u × 332.72 = 665.44
Suministro e instalación de grupo de recirculación marca GRUNDFOS modelo UP 20-15 N o similar, de las siguientes características técnicas:
Líquido:
Líquido bombeado: Agua
Rango de temperatura del líquido: 275 .. 383 K
Q_OpFluidTemp: 333 K
Densidad: 983.2 kg/m³
Materiales:
Cuerpo hidráulico: Acero inoxidable
Camisa del rotor y soportes del cojinete: Acero inoxidable
Eje y cojinetes radiales: Cerámicos
Impulsor: Composite (PES/PP) resistente a la corrosión
Cojinete Axial: Carbono
Instalación:
Rango de temperaturas ambientes: 275 .. 333 K
Presión de trabajo máxima: 10 bar
Diámetro de conexiones: G 1 1/4"
Presión: PN10
Distancia entre conexiones de aspiración y descarga: 150 mm
Datos eléctricos:
Potencia - P1: 65 W
Frecuencia de alimentación: 50 Hz
Tensión nominal: 1 x 230 V
Consumo de corriente máximo: 0.28 A
Grado de protección: IP 42
Clase de aislamiento (IEC 85): F
Otros:
Peso neto: 2.1 kg
Totalmente instalado y probado.

| Código | Ud | Descripción | Rendimiento | Precio | Importe |
|---|---|---|---|---|---|
| M01B0050 | H. | Oficial fontanero | 1.5 | 14.49 | 21.74 |
| M01B0060 | H. | Ayudante fontanero | 1.5 | 13.64 | 20.46 |
| 979242562D | ud | Grupo Circulación GRUNDFOS UP 20-15 N (material; 02/07/2017) | 1 | 280.832 | 280.83 |
| %0.03 | % | Costes indirectos | 3 % | 323.03 | 9.69 |
|  |  | Total |  |  | 332.72 |

| Medición | Uds. | Parcial |
|---|---|---|
| CIRCUITO RECIRCULACIÓN ACS PUESTOS | 2 | 2.000 |
| Total |  | 2 |

**ACUM1N** ud Acumulador de suelo SUICALSA POLYWARM 500L DAB50PW08RFP
1 ud × 1073.94 = 1073.94
Depósito acumulador SUICALSA POLYWARM de 500L de capacidad, modelo DAB50PW08RFP o similar, construido en acero carbono con revestimiento interno Polywarm, idóneo para estar en contacto con agua potable, de acuerdo a la directiva 89/109/CEE.
Aislamiento estándar de fibra de poliéster de 50 mm de espesor y coeficiente de conductividad térmica de 0,038 W/mºK.
Resistencia al fuego categoría B-s2d0 según norma EN 13501. Terminación exterior con funda skay de 0,28 mm y color gris o rojo.
Boca de inspección de 40cm. Protección mediante ánodo de magnesio y ánodo de corriente impresa.
Totalmente instalado y conexionado.

| Código | Ud | Descripción | Rendimiento | Precio | Importe |
|---|---|---|---|---|---|
| M01B0050 | H. | Oficial fontanero | 5 | 14.49 | 72.45 |
| M01B0060 | H. | Ayudante fontanero | 5 | 13.64 | 68.20 |
| ACUM11N | ud. | Acumulador de suelo SUICALSA POLYWARM 500L DAB50PW08RFP (material; 29/11/2017) | 1 | 882.177 | 882.18 |
| 086030 | m. | Tubo PP-R 80 Fusio-Technik Superflux SDR 7,4 PN16 DN 63 (material; 18/06/2014) | 2 | 9.913 | 19.83 |
| %0.03 | % | Costes indirectos | 3 % | 1042.66 | 31.28 |
|  |  | Total |  |  | 1073.94 |

| Medición | Uds. | Parcial |
|---|---|---|
| SALA MÁQUINAS ACS | 1 | 1.000 |
| Total |  | 1 |

**D21AEE010** u Vaso de Expansión 50 L
2 u × 155.77 = 311.54
Instalación de vaso de expansión de 50 litros adecuado para circuitos cerrados de calefacción y energía solar de acuerdo con la DIN 4757 y EN 12977. El vaso está equipado con una membrana especial para sistemas solares, certificada según la norma DIN 4807-3, que separa el lado aire del lado del líquido solar. El sistema de fijación permite una instalación estable y segura. Presión máxima 10 bar. Temperatura de utilización del sistema entre -10°C/+99°C. Totalmente instalado y conexionado.

| Código | Ud | Descripción | Rendimiento | Precio | Importe |
|---|---|---|---|---|---|
| 290501140 | UDS | VASO EXPANSION E/SOLAR 50 lts (material; 12/04/2017) | 1 | 90.483 | 90.48 |
| 282000030 | UDS | VAL.SEGURIDAD MSV 1/2 9BAR (material; 10/03/2012) | 1 | 6.028 | 6.03 |
| 13000060 | u | MANOMETRO T/VERTICAL 0-10 bar | 1 | 3.999 | 4.00 |
| 130060050 | u | VALVULA ESFERA H-H 11/2 (material; 10/03/2012) | 2 | 11.294 | 22.59 |
| M01B0050 | H. | Oficial fontanero | 1 | 14.49 | 14.49 |
| M01B0060 | H. | Ayudante fontanero | 1 | 13.64 | 13.64 |
| %0.03 | % | Costes indirectos | 3 % | 151.23 | 4.54 |
|  |  | Total |  |  | 155.77 |

| Medición | Uds. | Parcial |
|---|---|---|
| CIRCUITO PRIMARIO SOLAR ACS | 1 | 1.000 |
| APOYO SOLAR | 1 | 1.000 |
| Total |  | 2 |

**0120010051** ud Disipador de Calor de 8 kW
1 ud × 598.72 = 598.72
Disipador de Calor ROTH o similar de 8 kW para instalaciones de energía solar térmica, diseñados especialmente para instalar a la intemperie. Ventilador helicoidal con rejilla protectora. Sistema de soportación incorporado para fijar a la pared. Baterías de disipación fabricadas en tubo de cobre, aleta de aluminio y reja de protección en la salida de aire.
Conexiones ¾". Ancho 498 x Alto 288 x Profundo 138 mm. Totalmente instalado y conexionado.

| Código | Ud | Descripción | Rendimiento | Precio | Importe |
|---|---|---|---|---|---|
| 01200100511 | ud | Disipador de Calor de 8 kW (material; 16/06/2016) | 1 | 510.533 | 510.53 |
| M01B0050 | H. | Oficial fontanero | 3 | 14.49 | 43.47 |
| M01B0060 | H. | Ayudante fontanero | 2 | 13.64 | 27.28 |
| %0.03 | % | Costes indirectos | 3 % | 581.28 | 17.44 |
|  |  | Total |  |  | 598.72 |

| Medición | Uds. | Parcial |
|---|---|---|
| CIRCUITO PRIMARIO SOLAR ACS | 1 | 1.000 |
| Total |  | 1 |

**D14.99998** ud Dispositivo de purga ascendentes ø 28 (27/06/2008)
2 ud × 15.49 = 30.98
Instalación automatica de dispositivo de purga para ascendentes, consistente en prolongación de ascendente en ø 16, reducción, terminal, llave de paso de ø16 para posibilitar desmontaje y mecánismo automatico de purga marca Minivent modelo MV15R de 1/2" con valvula de retención incorporada, situada en la parte mas alta de la ascendente. Instalada y probada S/CTE-HS-4-3.2.1.2.6.

| Código | Ud | Descripción | Rendimiento | Precio | Importe |
|---|---|---|---|---|---|
| M01B0050 | H. | Oficial fontanero | 0.1 | 14.49 | 1.45 |
| E24GC0105 | Ud | Purgador automatico Minivent mod. MV15R (material; 03/04/2014) | 1 | 5.228 | 5.23 |
| E24AF0215 | ud | Casquillo de plástico D 16 mm AQUATERM | 2 | 0.092 | 0.18 |
| E24AE0015 | m | Tuberia polipropileno PPR AQUATERM D 16 mm | 0.25 | 1.03 | 0.26 |
| E24AF0480 | ud | Manguito de unión PB D 32 mm, Terrain. (material; 27/06/2008) | 1 | 3.251 | 3.25 |
| E24AF0100 | ud | T a 90º de PB de bocas iguales D 32 mm Terrain (material; 27/06/2008) | 1 | 4.67 | 4.67 |
| %0.03 | % | Costes indirectos | 3 % | 15.04 | 0.45 |
|  |  | Total |  |  | 15.49 |

**D14BB0055** ud Llave de paso 25 mm PB (27/06/2008)
6 ud × 15.75 = 94.50
Llave de paso de 25 mm, de polibutileno PB Terrain, instalada en entrada a cuartos húmedos, incluso embellecedor. Instalada. Según C.T.E. DB HS-4.

| Código | Ud | Descripción | Rendimiento | Precio | Importe |
|---|---|---|---|---|---|
| M01B0050 | H. | Oficial fontanero | 0.4 | 14.49 | 5.80 |
| E24GC0055 | ud | LLave paso 25 mm p/tub PB Terrain (material; 27/06/2008) | 1 | 9.487 | 9.49 |
| %0.03 | % | Costes indirectos | 3 % | 15.29 | 0.46 |
|  |  | Total |  |  | 15.75 |

| Medición | Uds. | Parcial |
|---|---|---|
|  | 2 | 2.000 |
| R | 4 | 4.000 |
| Total |  | 6 |

**D34G0211D** m Canaliz. Tubo PVC corrugado, D 20 mm, instalación superficie
29 m × 1.75 = 50.75
Canalización interior constituída por 1 tubo de PVC corrugado reforzado de D=20 mm en superficie, incluso p.p. de piezas especiales, pequeño material. Instalada.

| Código | Ud | Descripción | Rendimiento | Precio | Importe |
|---|---|---|---|---|---|
| M01B0070 | H. | Oficial electricista | 0.05 | 14.49 | 0.72 |
| M01B0080 | H. | Ayudante electricista | 0.05 | 13.64 | 0.68 |
| E22CAD0070 | m | Tubo flexible corrug D 20 mm categ 2221-3321-3322 | 1 | 0.298 | 0.30 |
| %0.03 | % | Costes indirectos | 3 % | 1.70 | 0.05 |
|  |  | Total |  |  | 1.75 |

| Medición | Uds. | Largo | Parcial |
|---|---|---|---|
| CABLE SONDA | 1 | 19 | 19.000 |
| R | 1 | 10 | 10.000 |
| Total |  |  | 29 |

**D34G0159D** m Canaliz. Tubo PVC rígido, D 25 mm, instalación superficie
90 m × 2.43 = 218.70
Canalización interior, constituída por 1 tubo de PVC rígido de D=25 mm en superficie, incluso p.p. de cajas, elementos de sujeción y pequeño material. Instalada.

| Código | Ud | Descripción | Rendimiento | Precio | Importe |
|---|---|---|---|---|---|
| M01B0070 | H. | Oficial electricista | 0.06 | 14.49 | 0.87 |
| M01B0080 | H. | Ayudante electricista | 0.06 | 13.64 | 0.82 |
| E22CAE0020D | m | Tubo PVC rígido D=25 mm (material; 07/06/2017) | 1 | 0.672 | 0.67 |
| %0.03 | % | Costes indirectos | 3 % | 2.36 | 0.07 |
|  |  | Total |  |  | 2.43 |

| Medición | Uds. | Largo | Parcial |
|---|---|---|---|
| CABLE SONDA | 1 | 80 | 80.000 |
| R | 1 | 10 | 10.000 |
| Total |  |  | 90 |

**ES5.0007** m Cable sonda de temperatura (25/03/2009)
119 m × 1.09 = 129.71
Cable para sondas de temperatura. Instalado.

| Código | Ud | Descripción | Rendimiento | Precio | Importe |
|---|---|---|---|---|---|
| M01B0080 | H. | Ayudante electricista | 0.06 | 13.64 | 0.82 |
| E38.0210 | m | Cable para sondas de temperatura (material; 25/03/2009) | 1 | 0.237 | 0.24 |
| %0.03 | % | Costes indirectos | 3 % | 1.06 | 0.03 |
|  |  | Total |  |  | 1.09 |

| Medición | Uds. | Largo | Parcial |
|---|---|---|---|
|  | 1 | 99 | 99.000 |
| R | 1 | 20 | 20.000 |
| Total |  |  | 119 |

**D14.0204** ud Válvula retención 1" (25/03/2009)
3 ud × 10.67 = 32.01
Válvula de retención ø 1", incluso roscado a tubo y pequeño material, instalada y probada.

| Código | Ud | Descripción | Rendimiento | Precio | Importe |
|---|---|---|---|---|---|
| M01B0050 | H. | Oficial fontanero | 0.25 | 14.49 | 3.62 |
| M01B0060 | H. | Ayudante fontanero | 0.2 | 13.64 | 2.73 |
| E23.0230 | ud | Valv.retención rosc.latón 1". (material; 25/03/2009) | 1 | 4.006 | 4.01 |
| %0.03 | % | Costes indirectos | 3 % | 10.36 | 0.31 |
|  |  | Total |  |  | 10.67 |

| Medición | Uds. | Parcial |
|---|---|---|
| ENTRADA-SALIDA DEPÓSITO | 2 | 2.000 |
| R | 1 | 1.000 |
| Total |  | 3 |

**F14.02541** ud Llave mariposa 2" (25/03/2009)
5 ud × 66.54 = 332.70
Llave de mariposa de acero inoxidable marca Vamein tipo Wafer de 2", instalada con portabrida, bridas y juntas sistema Terrain electrofundidas, conexionada a tubo y pequeño material.Instalada.

| Código | Ud | Descripción | Rendimiento | Precio | Importe |
|---|---|---|---|---|---|
| M01B0050 | H. | Oficial fontanero | 0.14 | 14.49 | 2.03 |
| M01B0060 | H. | Ayudante fontanero | 0.14 | 13.64 | 1.91 |
| T23.03261 | Ud. | Válvula de mariposa marca Vamein serie Wafer de 2" (material; 25/03/2009) | 1 | 23.459 | 23.46 |
| T23.03851 | Ud. | Portabrida ø 63 (material; 25/03/2009) | 2 | 6.173 | 12.35 |
| T23.03881 | Ud. | Brida ø 63 (material; 25/03/2009) | 2 | 7.411 | 14.82 |
| T23.03911 | Ud. | Junta de brida ø 63 (material; 25/03/2009) | 2 | 5.014 | 10.03 |
| %0.03 | % | Costes indirectos | 3 % | 64.60 | 1.94 |
|  |  | Total |  |  | 66.54 |

| Medición | Uds. | Parcial |
|---|---|---|
| SALIDA A/C ACUMULADOR | 1 | 1.000 |
| ENTRADA RETORNO ACUMULADOR | 1 | 1.000 |
| CORTE BOMBA CIRCULACIÓN | 2 | 2.000 |
| R | 1 | 1.000 |
| Total |  | 5 |

**F14.01991** ud Válvula retención 2" (25/03/2009)
4 ud × 69.14 = 276.56
Válvula de retención ø 2" marca Ruber-Check, instalada con bridas, portabridas y juntas de brida para electrofusión sistema Terrain.

| Código | Ud | Descripción | Rendimiento | Precio | Importe |
|---|---|---|---|---|---|
| M01B0050 | H. | Oficial fontanero | 0.15 | 14.49 | 2.17 |
| M01B0060 | H. | Ayudante fontanero | 0.15 | 13.64 | 2.05 |
| T23.03911 | Ud. | Junta de brida ø 63 | 2 | 5.014 | 10.03 |
| T23.03881 | Ud. | Brida ø 63 | 2 | 7.411 | 14.82 |
| T23.03851 | Ud. | Portabrida ø 63 | 2 | 6.173 | 12.35 |
| T23.03351 | Ud. | Vávula de retención Ruber-Check 2" (material; 25/03/2009) | 1 | 25.71 | 25.71 |
| %0.03 | % | Costes indirectos | 3 % | 67.13 | 2.01 |
|  |  | Total |  |  | 69.14 |

| Medición | Uds. | Parcial |
|---|---|---|
| SALIDA-ACUMULADOR | 1 | 1.000 |
| ENTRADA ACUMULADOR | 1 | 1.000 |
| SALIDA BOMBAS CIRCULACIÓN | 1 | 1.000 |
| R | 1 | 1.000 |
| Total |  | 4 |

**ES6.0021** ud Válvula de llenado automático (27/06/2008)
1 ud × 72.78 = 72.78
Válvula de llenado automatica anticalcarea, compuesta por válvula de retención de 3/4", reductora de presión compensada de 3/4" y alimentador automatico de 1/2". Instalada y probada.

| Código | Ud | Descripción | Rendimiento | Precio | Importe |
|---|---|---|---|---|---|
| M01B0050 | H. | Oficial fontanero | 0.4 | 14.49 | 5.80 |
| M01B0060 | H. | Ayudante fontanero | 0.4 | 13.64 | 5.46 |
| E38.01190 | Ud | Alimentador automatico de 1/2 m-h (material; 25/03/2009) | 1 | 34.31 | 34.31 |
| E24GE0020 | ud | Válv reduct presión compensada latón 3/4" (material; 27/06/2008) | 1 | 19.811 | 19.81 |
| E23.0220 | Ud | Válv.retención rosc.lat¾n ° 3/4". (material; 03/09/2008) | 1 | 4.228 | 4.23 |
| E23.12711 | Ud | Reductores de 3/4"-Mx1/2"H (material; 25/03/2009) | 1 | 1.046 | 1.05 |
| %0.03 | % | Costes indirectos | 3 % | 70.66 | 2.12 |
|  |  | Total |  |  | 72.78 |

| Medición | Uds. | Parcial |
|---|---|---|
| SALA MÁQUINAS ACS | 1 | 1.000 |
| Total |  | 1 |

**D14.0202** Ud. Válvula retención 3/4" (03/09/2008)
4 Ud. × 10.9 = 43.60
Válvula de retención ø 3/4" incluso roscado a tubo y pequeño material, instalada y probada.

| Código | Ud | Descripción | Rendimiento | Precio | Importe |
|---|---|---|---|---|---|
| M08. | h. | Fontanero | 0.25 | 14.49 | 3.62 |
| M09. | h. | Ayudante fontanero | 0.2 | 13.64 | 2.73 |
| E23.0220 | Ud | Válv.retención rosc.lat¾n ° 3/4". | 1 | 4.228 | 4.23 |
| %MA2 | %.. | 3% medios auxiliares | 3 % | 10.58 | 0.32 |
|  |  | Total |  |  | 10.9 |

| Medición | Uds. | Parcial |
|---|---|---|
| SALA MÁQUINAS ACS | 2 | 2.000 |
| R | 2 | 2.000 |
| Total |  | 4 |

**D14ABAA0100** m Tubería ø 40 PPR caliente.
13 m × 30.64 = 398.32

| Medición | Uds. | Largo | Parcial |
|---|---|---|---|
| SALA MÁQUINAS ACS | 1 | 8 | 8.000 |
| R | 1 | 5 | 5.000 |
| Total |  |  | 13 |

**D14ABAA0070** m Tubería fría ø 32 PPR fría.
11 m × 17.32 = 190.52

| Medición | Uds. | Largo | Parcial |
|---|---|---|---|
| SALA MÁQUINAS ACS | 1 | 6 | 6.000 |
| R | 1 | 5 | 5.000 |
| Total |  |  | 11 |

**D14ABAA0080** m Tubería ø 32 PPR caliente.
17 m × 20.47 = 347.99

| Medición | Uds. | Largo | Parcial |
|---|---|---|---|
| SALA MÁQUINAS ACS | 1 | 12 | 12.000 |
| R | 1 | 5 | 5.000 |
| Total |  |  | 17 |

#### 01.07.02 INSTALACIÓN SOLAR TÉRMICA ESTADIO (29/06/2007)
Importe: 12918.27

**BATERIAXP25V4** u Batería de 4 Colectores Ariston Kairos XP 2.5V
1 u × 2863.33 = 2863.33

| Medición | Uds. | Parcial |
|---|---|---|
| CIRCUITO PRIMARIO SOLAR ACS | 1 | 1.000 |
| Total |  | 1 |

**D14AEAA010** m Canalización Cobre Ø22mm Circ. Primario Solar con aislamiento
60 m × 31.56 = 1893.60

| Medición | Uds. | Largo | Parcial |
|---|---|---|---|
| CIRCUITO PRIMARIO SOLAR ACS | 2 | 30 | 60.000 |
| Total |  |  | 60 |

**D21AED020** u Grupo Circulación Ariston 25-70
1 u × 637.24 = 637.24

| Medición | Uds. | Parcial |
|---|---|---|
| CIRCUITO PRIMARIO SOLAR ACS | 1 | 1.000 |
| Total |  | 1 |

**D21AEC010** u Centralita solar ARISTON MANAGER IZY
1 u × 245.95 = 245.95

| Medición | Uds. | Parcial |
|---|---|---|
| SALA MÁQUINAS ACS | 1 | 1.000 |
| Total |  | 1 |

**D15QA00201** u Intercambiador de placas SUICALSA modelo IP360011PX08, de 6 kW
1 u × 672.18 = 672.18

| Medición | Uds. | Parcial |
|---|---|---|
| CIRCUITO PRIMARIO SOLAR ACS | 1 | 1.000 |
| Total |  | 1 |

**97924256** u Grupo Circulación GRUNDFOS MAGNA3 32-80
2 u × 1039.68 = 2079.36

| Medición | Uds. | Parcial |
|---|---|---|
| CIRCUITO SECUNDARIO SOLAR ACS | 2 | 2.000 |
| Total |  | 2 |

**97924257D** u Grupo Circulación GRUNDFOS UP 20-15 N
2 u × 332.72 = 665.44

| Medición | Uds. | Parcial |
|---|---|---|
| CIRCUITO RECIRCULACIÓN ACS PUESTOS | 2 | 2.000 |
| Total |  | 2 |

**ACUM1N** ud Acumulador de suelo SUICALSA POLYWARM 500L DAB50PW08RFP
1 ud × 1073.94 = 1073.94

| Medición | Uds. | Parcial |
|---|---|---|
| SALA MÁQUINAS ACS | 1 | 1.000 |
| Total |  | 1 |

**D21AEE010** u Vaso de Expansión 50 L
2 u × 155.77 = 311.54

| Medición | Uds. | Parcial |
|---|---|---|
| CIRCUITO PRIMARIO SOLAR ACS | 1 | 1.000 |
| APOYO SOLAR | 1 | 1.000 |
| Total |  | 2 |

**0120010051** ud Disipador de Calor de 8 kW
1 ud × 598.72 = 598.72

| Medición | Uds. | Parcial |
|---|---|---|
| CIRCUITO PRIMARIO SOLAR ACS | 1 | 1.000 |
| Total |  | 1 |

**D14.99998** ud Dispositivo de purga ascendentes ø 28
2 ud × 15.49 = 30.98

**D14BB0055** ud Llave de paso 25 mm PB
6 ud × 15.75 = 94.50

| Medición | Uds. | Parcial |
|---|---|---|
|  | 2 | 2.000 |
| R | 4 | 4.000 |
| Total |  | 6 |

**D34G0211D** m Canaliz. Tubo PVC corrugado, D 20 mm, instalación superficie
29 m × 1.75 = 50.75

| Medición | Uds. | Largo | Parcial |
|---|---|---|---|
| CABLE SONDA | 1 | 19 | 19.000 |
| R | 1 | 10 | 10.000 |
| Total |  |  | 29 |

**D34G0159D** m Canaliz. Tubo PVC rígido, D 25 mm, instalación superficie
90 m × 2.43 = 218.70

| Medición | Uds. | Largo | Parcial |
|---|---|---|---|
| CABLE SONDA | 1 | 80 | 80.000 |
| R | 1 | 10 | 10.000 |
| Total |  |  | 90 |

**ES5.0007** m Cable sonda de temperatura
119 m × 1.09 = 129.71

| Medición | Uds. | Largo | Parcial |
|---|---|---|---|
|  | 1 | 99 | 99.000 |
| R | 1 | 20 | 20.000 |
| Total |  |  | 119 |

**D14.0204** ud Válvula retención 1"
3 ud × 10.67 = 32.01

| Medición | Uds. | Parcial |
|---|---|---|
| ENTRADA-SALIDA DEPÓSITO | 2 | 2.000 |
| R | 1 | 1.000 |
| Total |  | 3 |

**F14.02541** ud Llave mariposa 2"
5 ud × 66.54 = 332.70

| Medición | Uds. | Parcial |
|---|---|---|
| SALIDA A/C ACUMULADOR | 1 | 1.000 |
| ENTRADA RETORNO ACUMULADOR | 1 | 1.000 |
| CORTE BOMBA CIRCULACIÓN | 2 | 2.000 |
| R | 1 | 1.000 |
| Total |  | 5 |

**F14.01991** ud Válvula retención 2"
4 ud × 69.14 = 276.56

| Medición | Uds. | Parcial |
|---|---|---|
| SALIDA-ACUMULADOR | 1 | 1.000 |
| ENTRADA ACUMULADOR | 1 | 1.000 |
| SALIDA BOMBAS CIRCULACIÓN | 1 | 1.000 |
| R | 1 | 1.000 |
| Total |  | 4 |

**ES6.0021** ud Válvula de llenado automático
1 ud × 72.78 = 72.78

| Medición | Uds. | Parcial |
|---|---|---|
| SALA MÁQUINAS ACS | 1 | 1.000 |
| Total |  | 1 |

**D14.0202** Ud. Válvula retención 3/4"
4 Ud. × 10.9 = 43.60

| Medición | Uds. | Parcial |
|---|---|---|
| SALA MÁQUINAS ACS | 2 | 2.000 |
| R | 2 | 2.000 |
| Total |  | 4 |

**D14ABAA0100** m Tubería ø 40 PPR caliente.
8 m × 30.64 = 245.12

| Medición | Uds. | Largo | Parcial |
|---|---|---|---|
| SALA MÁQUINAS ACS | 1 | 8 | 8.000 |
| Total |  |  | 8 |

**D14ABAA0070** m Tubería fría ø 32 PPR fría.
6 m × 17.32 = 103.92

| Medición | Uds. | Largo | Parcial |
|---|---|---|---|
| SALA MÁQUINAS ACS | 1 | 6 | 6.000 |
| Total |  |  | 6 |

**D14ABAA0080** m Tubería ø 32 PPR caliente.
12 m × 20.47 = 245.64

| Medición | Uds. | Largo | Parcial |
|---|---|---|---|
| SALA MÁQUINAS ACS | 1 | 12 | 12.000 |
| Total |  |  | 12 |

#### 01.07.03 INSTALACIÓN SOLAR TÉRMICA CASA DEL DEPORTE (29/06/2007)
Importe: 11868.8

**D14AEAA010** m Canalización Cobre Ø22mm Circ. Primario Solar con aislamiento
60 m × 31.56 = 1893.60

| Medición | Uds. | Largo | Parcial |
|---|---|---|---|
| CIRCUITO PRIMARIO SOLAR ACS | 2 | 30 | 60.000 |
| Total |  |  | 60 |

**D21AED020** u Grupo Circulación Ariston 25-70
1 u × 637.24 = 637.24

| Medición | Uds. | Parcial |
|---|---|---|
| CIRCUITO PRIMARIO SOLAR ACS | 1 | 1.000 |
| Total |  | 1 |

**D21AEC010** u Centralita solar ARISTON MANAGER IZY
1 u × 245.95 = 245.95

| Medición | Uds. | Parcial |
|---|---|---|
| SALA MÁQUINAS ACS | 1 | 1.000 |
| Total |  | 1 |

**97924256** u Grupo Circulación GRUNDFOS MAGNA3 32-80
2 u × 1039.68 = 2079.36

| Medición | Uds. | Parcial |
|---|---|---|
| CIRCUITO SECUNDARIO SOLAR ACS | 2 | 2.000 |
| Total |  | 2 |

**97924257D** u Grupo Circulación GRUNDFOS UP 20-15 N
2 u × 332.72 = 665.44

| Medición | Uds. | Parcial |
|---|---|---|
| CIRCUITO RECIRCULACIÓN ACS PUESTOS | 2 | 2.000 |
| Total |  | 2 |

**ACUM1N** ud Acumulador de suelo SUICALSA POLYWARM 500L DAB50PW08RFP
1 ud × 1073.94 = 1073.94

| Medición | Uds. | Parcial |
|---|---|---|
| SALA MÁQUINAS ACS | 1 | 1.000 |
| Total |  | 1 |

**D21AEE010** u Vaso de Expansión 50 L
2 u × 155.77 = 311.54

| Medición | Uds. | Parcial |
|---|---|---|
| CIRCUITO PRIMARIO SOLAR ACS | 1 | 1.000 |
| APOYO SOLAR | 1 | 1.000 |
| Total |  | 2 |

**0120010051** ud Disipador de Calor de 8 kW
1 ud × 598.72 = 598.72

| Medición | Uds. | Parcial |
|---|---|---|
| CIRCUITO PRIMARIO SOLAR ACS | 1 | 1.000 |
| Total |  | 1 |

**D14.99998** ud Dispositivo de purga ascendentes ø 28
2 ud × 15.49 = 30.98

**D14BB0055** ud Llave de paso 25 mm PB
6 ud × 15.75 = 94.50

| Medición | Uds. | Parcial |
|---|---|---|
|  | 2 | 2.000 |
| R | 4 | 4.000 |
| Total |  | 6 |

**D34G0211D** m Canaliz. Tubo PVC corrugado, D 20 mm, instalación superficie
29 m × 1.75 = 50.75

| Medición | Uds. | Largo | Parcial |
|---|---|---|---|
| CABLE SONDA | 1 | 19 | 19.000 |
| R | 1 | 10 | 10.000 |
| Total |  |  | 29 |

**D34G0159D** m Canaliz. Tubo PVC rígido, D 25 mm, instalación superficie
90 m × 2.43 = 218.70

| Medición | Uds. | Largo | Parcial |
|---|---|---|---|
| CABLE SONDA | 1 | 80 | 80.000 |
| R | 1 | 10 | 10.000 |
| Total |  |  | 90 |

**ES5.0007** m Cable sonda de temperatura
119 m × 1.09 = 129.71

| Medición | Uds. | Largo | Parcial |
|---|---|---|---|
|  | 1 | 99 | 99.000 |
| R | 1 | 20 | 20.000 |
| Total |  |  | 119 |

**D14.0204** ud Válvula retención 1"
3 ud × 10.67 = 32.01

| Medición | Uds. | Parcial |
|---|---|---|
| ENTRADA-SALIDA DEPÓSITO | 2 | 2.000 |
| R | 1 | 1.000 |
| Total |  | 3 |

**F14.02541** ud Llave mariposa 2"
5 ud × 66.54 = 332.70

| Medición | Uds. | Parcial |
|---|---|---|
| SALIDA A/C ACUMULADOR | 1 | 1.000 |
| ENTRADA RETORNO ACUMULADOR | 1 | 1.000 |
| CORTE BOMBA CIRCULACIÓN | 2 | 2.000 |
| R | 1 | 1.000 |
| Total |  | 5 |

**F14.01991** ud Válvula retención 2"
4 ud × 69.14 = 276.56

| Medición | Uds. | Parcial |
|---|---|---|
| SALIDA-ACUMULADOR | 1 | 1.000 |
| ENTRADA ACUMULADOR | 1 | 1.000 |
| SALIDA BOMBAS CIRCULACIÓN | 1 | 1.000 |
| R | 1 | 1.000 |
| Total |  | 4 |

**ES6.0021** ud Válvula de llenado automático
1 ud × 72.78 = 72.78

| Medición | Uds. | Parcial |
|---|---|---|
| SALA MÁQUINAS ACS | 1 | 1.000 |
| Total |  | 1 |

**D14.0202** Ud. Válvula retención 3/4"
4 Ud. × 10.9 = 43.60

| Medición | Uds. | Parcial |
|---|---|---|
| SALA MÁQUINAS ACS | 2 | 2.000 |
| R | 2 | 2.000 |
| Total |  | 4 |

**D14ABAA0100** m Tubería ø 40 PPR caliente.
13 m × 30.64 = 398.32

| Medición | Uds. | Largo | Parcial |
|---|---|---|---|
| SALA MÁQUINAS ACS | 1 | 8 | 8.000 |
| R | 1 | 5 | 5.000 |
| Total |  |  | 13 |

**D14ABAA0070** m Tubería fría ø 32 PPR fría.
11 m × 17.32 = 190.52

| Medición | Uds. | Largo | Parcial |
|---|---|---|---|
| SALA MÁQUINAS ACS | 1 | 6 | 6.000 |
| R | 1 | 5 | 5.000 |
| Total |  |  | 11 |

**D14ABAA0080** m Tubería ø 32 PPR caliente.
17 m × 20.47 = 347.99

| Medición | Uds. | Largo | Parcial |
|---|---|---|---|
| SALA MÁQUINAS ACS | 1 | 12 | 12.000 |
| R | 1 | 5 | 5.000 |
| Total |  |  | 17 |

**BATERIAXP25V2** u Batería de 2 Colectores Ariston Kairos XP 2.5V
1 u × 1529.09 = 1529.09
Batería de colectores solares térmicos formado por 2 captadores ARISTON modelo KAIROS XP 2.5 V o similar, de dimensiones 1.125x2.240x99mm, instalación vertical y montaje sobre suelo por medio de cinco triángulos metálicos y barras horizontales del mismo material (incluidos) preparados para recibir a forjado o a bases de hormigón según manual de instalación de COLECTOR SOLAR ARISTON PARA INSTALACIONES DE CIRCULACIÓN FORZADA mod XP 2.5.Incluye Kit de conexiones hidráulicas. No incluye circuito primario. Totalmente instalado y probado.

| Código | Ud | Descripción | Rendimiento | Precio | Importe |
|---|---|---|---|---|---|
| 3020004 | ud | Colector Solar Ariston Kairos XP 2.5 V | 2 | 546.401 | 1092.80 |
| 3024093TTTR | ud | Kit de conexiones hidráulicas para 1 colector XP 2.5 TT-TR-1-10 | 1 | 74.023 | 74.02 |
| 3024094TTTR5 | ud | Kit conexiones hidráulicas para extensión XP 2.5V TT-TR 5 | 1 | 41.971 | 41.97 |
| 3024104TTTR5 | ud | Barra horizontal XP 2.5V TT-TR 5 | 2 | 53.419 | 106.84 |
| 3024112 | ud | Juego ganchos inoxidable universal | 2 | 4.579 | 9.16 |
| 130000270 | ud | Válvula de esfera 1/2 H-H Mariposa | 1 | 2.64 | 2.64 |
| 282000020 | ud | Válvula de seguridad MSV 1/2 6 Bar | 1 | 6.394 | 6.39 |
| 282000120 | ud | Purgador de aire MV 15 1/2 | 1 | 7.257 | 7.26 |
| 130500020 | ud | Válvula de retención 1/2 | 1 | 2.824 | 2.82 |
| M01B0050 | H. | Oficial fontanero | 5 | 14.49 | 72.45 |
| M01B0060 | H. | Ayudante fontanero | 5 | 13.64 | 68.20 |
| %0.03 | % | Costes indirectos | 3 % | 1484.55 | 44.54 |
|  |  | Total |  |  | 1529.09 |

| Medición | Uds. | Parcial |
|---|---|---|
| CIRCUITO PRIMARIO SOLAR ACS | 1 | 1.000 |
| Total |  | 1 |

**D15QA00201N** u Intercambiador de placas SUICALSA modelo IP360007PX08, de 4 kW
1 u × 614.8 = 614.80
Suministro y montaje de Intercambiador de calor externo de placas desmontables marca SUICALSA modelo IP 3600, de 7 placas, para calentamiento de ACS con paneles solares, potencia de intercambio de 4 KW; bastidor de construcción robusta formada por dos placas de acero carbono lacadas con pintura epoxi, placas de acero inoxidable AISI 316 y racores de conexión de 1 1/4" en acero inox AISI 316, juntas en EPDM-PRX (Temperatura máxima de diseño: 140ºC). Incluso válvulas de corte, puente manométrico, válvulas de vaciado, estructura soporte y accesorios de conexión. Totalmente instalado y probado.

| Código | Ud | Descripción | Rendimiento | Precio | Importe |
|---|---|---|---|---|---|
| E99999951N | U | Intercambiador de placas SUICALSA modelo IP360007PX08, de 4 kW (material; 29/11/2017) | 1 | 322.803 | 322.80 |
| 130060130 | u | VALVULA ESFERA M-H 11/4 | 6 | 8.12 | 48.72 |
| 13000060 | u | MANOMETRO T/VERTICAL 0-10 bar | 4 | 3.999 | 16.00 |
| 282000150 | u | TERMOMETRO 0/120 FRONTAL 10cm. | 4 | 7.616 | 30.46 |
| 282000200 | u | VAINA 10cm P/TERMOMETROS | 4 | 2.762 | 11.05 |
| 282000300 | u | VAL.SEG ESCAPE COND.11/4 | 1 | 55.335 | 55.34 |
| M01B0050 | H. | Oficial fontanero | 4 | 14.49 | 57.96 |
| M01B0060 | H. | Ayudante fontanero | 4 | 13.64 | 54.56 |
| %0.03 | % | Costes indirectos | 3 % | 596.89 | 17.91 |
|  |  | Total |  |  | 614.8 |

| Medición | Uds. | Parcial |
|---|---|---|
| CIRCUITO PRIMARIO SOLAR ACS | 1 | 1.000 |
| Total |  | 1 |

#### 01.07.04 INSTALACIÓN AEROTERMIA
Importe: 14962.16

**3079053** ud. Equipo de aerotermia NUOS PLUS 250
5 ud. × 2898.97 = 14494.85
Equipo de Aerotermia monobloc para ACS Ariston modelo NUOS PLUS 250 o similar,COP 5,20 a 20ºC de temperatura ambiente y 17ºC de temperatura de agua fría, 700 W de potencia electrica absorbida formado por acumulador de acero vitrificado al titanio de suelo de 200 Litros de acumulación con calentamiento por bomba de calor aire – agua con el condensador exterior al depósito (no está en contacto con el agua), con protección anticorrosión de doble ánodo, uno de magnesio y otro electrónico (no necesita mantenimiento) circuito hidráulico con líquido refrigerante tipo R134A que permite alcanzar una temperatura del agua hasta 62º en modo bomba de calor (temperatura programada de serie de 55ºC). Display LCD para control de la temperatura, modo de funcionamiento y programación. Muestran la temperatura a la que ha estado programado el aparato o la temperatura detectada por las sondas, además de indicar el modo de operación en el que está trabajando, posibles códigos de error e información sobre las condiciones del aparato. Programador diario con posibilidad de 5 modos de funcionamiento (bomba de calor, bomba de calor después resistencia, bomba de calor + resistencia simultánea, modo vacaciones y programación horaria). Rango de temperatura del aire desde -5ºC hasta 42ºC, para el funcionamiento de la bomba de calor. Bajo nivel de emisión de ruidos, llegando éstos únicamente a 55 dB (A) en pleno funcionamiento de la bomba de calor.
Sistema anticongelación para activación de la resistencia en caso de que la temperatura del depósito descienda por debajo de los 5ºC.
Resistencia electrica blindada integrada de serie de doble potencia 1000+1500 W. Sistema anti-legionela incluso flexibles de acero inoxidable, llaves de corte de 3/4" y pequeño material.
FUNCIONAMIENTO: La bomba de calor aprovecha la temperatura del aire para calentar el agua contenida en el acumulador, gracias a un ciclo termodinámico clásico de refrigeración. El grupo hidráulico consta de un evaporador donde gasifica el líquido refrigerante, un compresor donde aumenta la presión y la temperatura, un condensador donde licua al ceder el calor al agua sanitaria y una válvula de expansión donde pierde presión y temperatura.
Incluso Kit de aire con tubo rígido Ø150 mm para ventilación.
Garantía total de 3 años.Totalmente instalada y probada según C.T.E. DB HE-4 y RITE.

| Código | Ud | Descripción | Rendimiento | Precio | Importe |
|---|---|---|---|---|---|
| M01B0050 | H. | Oficial fontanero | 3 | 14.49 | 43.47 |
| M01B0060 | H. | Ayudante fontanero | 3 | 13.64 | 40.92 |
| 3079053NUOSPL | ud | Equipo de aerotermia NUOS PLUS 250 (material; 09/12/2016) | 1 | 2354.255 | 2354.26 |
| 3208061 | ud. | Kit aire con tubo rígido Ø150 mm (material; 30/09/2015) | 1 | 63.339 | 63.34 |
| 980002226 | ud. | Compuerta antirretorno de plástico CM-130 (material; 08/06/2015) | 1 | 8.814 | 8.81 |
| 3208085 | ud. | Silenciador para NUOS 200/250/250 SYS (material; 23/03/2015) | 1 | 44.261 | 44.26 |
| 531052 | ud. | Dosificador hidrodinámico de polifosfatos Cillit Immuno C 181 (material; 09/03/2015) | 1 | 212.15 | 212.15 |
| 541204 | ud. | Producto en polvo Cillit 55 MH para dosificar en Cillit Immuno. Cillit 55 MH Universal es adecuado para agua potable con cualquier nivel de dureza y su efecto es antiincrustante y anticorrosivo. (material; 09/03/2015) | 1 | 22.893 | 22.89 |
| 877085 | ud | Grupo de seguridad hidráulico 3/4'' (material; 09/12/2016) | 1 | 20.605 | 20.61 |
| PARI877086 | ud. | Sifón 1" (material; 23/03/2015) | 1 | 3.815 | 3.82 |
| %0.03 | % | Costes indirectos | 3 % | 2814.53 | 84.44 |
|  |  | Total |  |  | 2898.97 |

| Medición | Uds. | Parcial |
|---|---|---|
| PABELLÓN | 2 | 2.000 |
| ESTADIO | 2 | 2.000 |
| CASA DEL DEPORTE | 1 | 1.000 |
| Total |  | 5 |

**D21AEE010** u Vaso de Expansión 50 L
3 u × 155.77 = 467.31

| Medición | Uds. | Parcial |
|---|---|---|
| PABELLÓN | 1 | 1.000 |
| ESTADIO | 1 | 1.000 |
| CASA DEL DEPORTE | 1 | 1.000 |
| Total |  | 3 |

## RESID GESTION RESIDUOS (10/07/2009)
Importe: 1604.22

**D37A0010** m³ Clasificación en obra de residuos de la construcción
135 m³ × 4.21 = 568.35
Clasificación a pie de obra de residuos de construcción o demolición en fracciones según Real Decreto 105/2008, con medios manuales.

| Código | Ud | Descripción | Rendimiento | Precio | Importe |
|---|---|---|---|---|---|
| M01A0030 | h | Peón | 0.3 | 13.64 | 4.09 |
| %0.03 | % | Costes indirectos | 3 % | 4.09 | 0.12 |
|  |  | Total |  |  | 4.21 |

**D02E0030** m³ Carga manual,transporte a vertedero con camión hasta 20km (10/07/2009)
12.41 m³ × 61.12 = 758.50
Carga manual y transporte de tierras o residuos a vertedero O gestor de residuos autorizados, con camión de 18 Tn, con un recorrido máximo de 20 Km.

| Código | Ud | Descripción | Rendimiento | Precio | Importe |
|---|---|---|---|---|---|
| QAB0030 | h | Camión volquete 2 ejes > 15 t | 1.6 | 16.632 | 26.61 |
| CHOFER | h | Chofer (mano de obra; 26/12/2017) | 1.6 | 13.64 | 21.82 |
| M01A0030 | h | Peón | 0.8 | 13.64 | 10.91 |
| %0.03 | % | Costes indirectos | 3 % | 59.34 | 1.78 |
|  |  | Total |  |  | 61.12 |

**D02E0040** m³ Carga manual, transporte de tierras interior obra.
14.59 m³ × 13.22 = 192.88
Carga manual y transporte de tierras en interior de obra, con Dumper motovolquete de 1 m³

| Código | Ud | Descripción | Rendimiento | Precio | Importe |
|---|---|---|---|---|---|
| QAA0050 | h | Motovolquete 1 m³ con maquinista. (maquinaria) | 0.5 | 12.043 | 6.02 |
| M01A0030 | h | Peón | 0.5 | 13.64 | 6.82 |
| %0.03 | % | Costes indirectos | 3 % | 12.84 | 0.39 |
|  |  | Total |  |  | 13.22 |

**GE001** Tn Canon Gestión de residuos de tierras inertes (02/11/2011)
22.5 Tn × 2.91 = 65.48
Gestión de los residuos de tierra inertes, procedentes de excavación,con códig 170504 según el Catalogo Europeo de Residuos (ORDEN MAM/304/2002), incluyendo gastos de planta, vertedero, cantera, gestor autorizado y de estudio de gestión.

**GE003** Tn Canon Gestión de residuos de asfalto (02/11/2011)
0.43 Tn × 7.27 = 3.13
Gestión de los residuos de asfalto no peligrosos, procedentes de demolición o fresado de firmes y que no contengan macadam asfálticos, con códig 170302 según el Catalogo Europeo de Residuos (ORDEN MAM/304/2002), incluyendo gastos de planta, vertedero, cantera, gestor autorizado y de estudio de gestión.

**GE004** Tn Canon Gestión de residuos mezclados de demolición (02/11/2011)
1 Tn × 11.63 = 11.63
Gestión de los residuos de demolición no peligrosos (no especiales), procedentes de construcción o demolición sin clasificar o separar, con códig 170107 según el Catalogo Europeo de Residuos (ORDEN MAM/304/2002), incluyendo gastos de planta, vertedero, cantera, gestor autorizado y de estudio de gestión.

**GE005** Tn Canon Gestión de residuos de hormigón (01/02/2018)
0.9 Tn × 4.72 = 4.25
Gestión de los residuos de hormigón limpio sin armadura de código 170101, según el catálogo Europeo de Residuos (ORDEN MAM/304/2002), incluyendo gastos de planta, vertedero, cantera, gestor autorizado y de estudio de gestión.

## SEG_SALUD SEGURIDAD Y SALUD (18/04/2011)
Importe: 725.52

**D32F0010** h Hora de cuadrilla p/conservación y mantenimiento protecciones
3 h × 28.1 = 84.30
Hora de cuadrilla de seguridad formada por un oficial de 1ª y un peón, para conservación y mantenimiento de protecciones.

| Código | Ud | Descripción | Rendimiento | Precio | Importe |
|---|---|---|---|---|---|
| M01A0020 | h | Oficial segunda (mano de obra; 26/12/2017) | 1 | 13.64 | 13.64 |
| M01A0030 | h | Peón | 1 | 13.64 | 13.64 |
| %0.03 | % | Costes indirectos | 3 % | 27.28 | 0.82 |
|  |  | Total |  |  | 28.1 |

**D32E0010** ud Botiquín metálico tipo maletín, con contenido sanitario
1 ud × 37.29 = 37.29
Botiquín metálico tipo maletín, preparado para colgar en pared, con contenido sanitario completo según ordenanzas.

| Código | Ud | Descripción | Rendimiento | Precio | Importe |
|---|---|---|---|---|---|
| E38E0010 | ud | Botiquín metál. tipo maletín c/contenido (material; 01/02/2018) | 1 | 36.204 | 36.20 |
| %0.03 | % | Costes indirectos | 3 % | 36.20 | 1.09 |
|  |  | Total |  |  | 37.29 |

**D32CC0010** ud Chaleco reflectante
2 ud × 4.48 = 8.96
Chaleco reflectante CE s/normativa vigente.

| Código | Ud | Descripción | Rendimiento | Precio | Importe |
|---|---|---|---|---|---|
| E38CC0020 | ud | Chaleco reflectante (material) | 1 | 4.353 | 4.35 |
| %0.03 | % | Costes indirectos | 3 % | 4.35 | 0.13 |
|  |  | Total |  |  | 4.48 |

**D32AA0010** ud Gafa antipolvo, de acetato, con ventilación indirecta
2 ud × 1.89 = 3.78
Gafa antipolvo, de acetato, con ventilación indirecta, homologada CE, s/normativa vigente.

| Código | Ud | Descripción | Rendimiento | Precio | Importe |
|---|---|---|---|---|---|
| E38AA0010 | ud | Gafa antipolvo, acetato c/ventil. indirecta (material) | 1 | 1.843 | 1.84 |
| %0.03 | % | Costes indirectos | 3 % | 1.84 | 0.06 |
|  |  | Total |  |  | 1.89 |

**D32AA0120** ud Casco de seguridad (15/03/2015)
2 ud × 18.72 = 37.44
Casco de seguridad CE, homologado, CE s/normativa vigente.

| Código | Ud | Descripción | Rendimiento | Precio | Importe |
|---|---|---|---|---|---|
| E38AA0130 | ud | Casco de seguridad CE, varios colores (material; 15/03/2015) | 1 | 18.169 | 18.17 |
| %00.03 | % | Costes indirectos | 3 % | 18.17 | 0.55 |
|  |  | Total |  |  | 18.72 |

**D32AB0040** ud Guantes de cuero forrado, dorso de algodón rayado
2 ud × 2.36 = 4.72
Guantes de cuero forrado, dorso de algodón rayado (par).CE s/normativa vigente.

| Código | Ud | Descripción | Rendimiento | Precio | Importe |
|---|---|---|---|---|---|
| E38AB0040 | ud | Guantes cuero forrado, dorso algodón rayado (par), jaspeado. CE. (material) | 1 | 2.29 | 2.29 |
| %0.03 | % | Costes indirectos | 3 % | 2.29 | 0.07 |
|  |  | Total |  |  | 2.36 |

**D32AC0010** ud Bota lona y serraje, con puntera y plantilla metálica
2 ud × 18.26 = 36.52
Bota lona y serraje, con puntera y plantilla metálicas incorporada, (par) homologada CE s/normativa vigente.

| Código | Ud | Descripción | Rendimiento | Precio | Importe |
|---|---|---|---|---|---|
| E38AC0010 | ud | Botas lona y serraje puntera y plantilla metálicas incorporada, mod. 745, CE (par) (material) | 1 | 17.733 | 17.73 |
| %0.03 | % | Costes indirectos | 3 % | 17.73 | 0.53 |
|  |  | Total |  |  | 18.26 |

**D32AD0010** ud Cinturón portaherramientas
2 ud × 18.87 = 37.74
Cinturón portaherramientas CE s/normativa vigente.

| Código | Ud | Descripción | Rendimiento | Precio | Importe |
|---|---|---|---|---|---|
| E38AD0040 | ud | Cinturón portaherramientas. (material) | 1 | 18.321 | 18.32 |
| %0.03 | % | Costes indirectos | 3 % | 18.32 | 0.55 |
|  |  | Total |  |  | 18.87 |

**D32AE0010** ud Cinturón de seguridad tipo sujeción
2 ud × 42.63 = 85.26
Cinturón de seguridad tipo sujeción, homologado CE, s/normativa vigente.

| Código | Ud | Descripción | Rendimiento | Precio | Importe |
|---|---|---|---|---|---|
| E38AE0010 | ud | Cinturón de seguridad tipo sujeción. CE. (material) | 1 | 41.387 | 41.39 |
| %0.03 | % | Costes indirectos | 3 % | 41.39 | 1.24 |
|  |  | Total |  |  | 42.63 |

**D32AE0040** ud Cuerda de 2 m para cinturón de seguridad
2 ud × 14.69 = 29.38
Cuerda de 2 m para cinturón de seguridad, con mosquetones regulables, CE, s/normativa vigente.

| Código | Ud | Descripción | Rendimiento | Precio | Importe |
|---|---|---|---|---|---|
| E38AE0040 | ud | Cuerda 2 m p/cinturón seguridad (material) | 1 | 14.259 | 14.26 |
| %0.03 | % | Costes indirectos | 3 % | 14.26 | 0.43 |
|  |  | Total |  |  | 14.69 |

**D32BB0010** m Valla p/cerramiento de obras acero galv., h=2 m (18/04/2011)
5 m × 27.84 = 139.20
Valla para cerramiento de obras de h=2 m, realizado con paneles de acero galvanizado de e=1.5 mm, de 2.00x1.00 m colocados horizontalmente uno sobre otro y postes del mismo material colocados c/2 m, recibidos con hormigón H-150, i/accesorios de fijación, totalmente montada.

| Código | Ud | Descripción | Rendimiento | Precio | Importe |
|---|---|---|---|---|---|
| M01A0010 | h | Oficial primera | 0.25 | 14.49 | 3.62 |
| M01A0030 | h | Peón | 0.25 | 13.64 | 3.41 |
| A03A0030 | m³ | Hormigón en masa HM-150 | 0.007 | 61 | 0.43 |
| E10GA0400 | m | Valla cerram obras acero galv h=2 m i/postes (material) | 1 | 19.57 | 19.57 |
| %0.03 | % | Costes indirectos | 3 % | 27.03 | 0.81 |
|  |  | Total |  |  | 27.84 |

**D32CA0010** ud Señal de cartel obras, PVC, sin soporte metálico
2 ud × 5.95 = 11.90
Señal de cartel de obras, de PVC, sin soporte metálico, (amortización = 100 %), incluso colocación y desmontaje.

| Código | Ud | Descripción | Rendimiento | Precio | Importe |
|---|---|---|---|---|---|
| M01A0030 | h | Peón | 0.2 | 13.64 | 2.73 |
| E38CA0030 | ud | Señal cartel obras, PVC, 45x30 cm (material) | 1 | 3.053 | 3.05 |
| %0.03 | % | Costes indirectos | 3 % | 5.78 | 0.17 |
|  |  | Total |  |  | 5.95 |

**D32CA0020** ud Cartel indicativo de riesgo de PVC, sin soporte metálico
2 ud × 2.49 = 4.98
Cartel indicativo de riesgo, de PVC, sin soporte metálico, (amortización = 100 %), incluso colocación y desmontado.

| Código | Ud | Descripción | Rendimiento | Precio | Importe |
|---|---|---|---|---|---|
| M01A0030 | h | Peón | 0.05 | 13.64 | 0.68 |
| E38CA0020 | ud | Señal obligatoriedad, prohibición y peligro (material) | 1 | 1.744 | 1.74 |
| %0.03 | % | Costes indirectos | 3 % | 2.42 | 0.07 |
|  |  | Total |  |  | 2.49 |

**D32CB0010** m Cinta de balizamiento bicolor
100 m × 0.77 = 77.00
Cinta de balizamiento, bicolor (rojo y blanco), (amortización = 100 %), incluso colocación y desmontaje.

| Código | Ud | Descripción | Rendimiento | Precio | Importe |
|---|---|---|---|---|---|
| M01A0030 | h | Peón | 0.05 | 13.64 | 0.68 |
| E38CB0020 | m | Cinta bicolor rojo-blanco, balizamiento (material) | 1 | 0.065 | 0.07 |
| %0.03 | % | Costes indirectos | 3 % | 0.75 | 0.02 |
|  |  | Total |  |  | 0.77 |

**D32CB0030** ud Cono de señalización reflectante
15 ud × 8.47 = 127.05
Cono de señalización reflectante de 60 cm de altura, incluso colocación y posterior retirada.

| Código | Ud | Descripción | Rendimiento | Precio | Importe |
|---|---|---|---|---|---|
| M01A0030 | h | Peón | 0.05 | 13.64 | 0.68 |
| E38CB0060 | ud | Cono de señalización reflectante 50 cm (material) | 1 | 7.543 | 7.54 |
| %0.03 | % | Costes indirectos | 3 % | 8.22 | 0.25 |
|  |  | Total |  |  | 8.47 |

## C01 OBRA CIVIL (18/04/2011)
Importe: 7994.28

| Código | Ud | Descripción | Cantidad | Precio |
|---|---|---|---|---|
| 01.1 |  | Nicho para albergar instalación de enlace de Electricidad y Tele | 1 | 673.48 |
| 01.2 | ud | Arqueta p/conexionado electr. ext., de fábrica bloques, tipo A-3 | 4 | 204.04 |
| 01.3 | u | Arqueta de registro para instalaciones de control o baja tensión | 20 | 136.61 |

**01.4** m Colocación de batería de 3 tubos tipo TPC de diámetro 110 mm. (18/04/2011)
55 m × 9.21
Colocación de batería de 3 tubos tipo TPC, de diámetro 110 mm, con separadores plásticos específicos colocados cada 50 cm., para garantizar la separación entre ellos tras el hormigonado. Ejecución sobre terreno replanteado en fase de cimentación y movimiento de tierras; no siendo necesario demolición de pavimento o ejecución de canalización, compactado sobre terreno a tender y colocado cinta de señalización sobre el mismo colocados a 40 cm de profundidad medido desde la parte superior de conducto.
NOTA:Si la ejecución del mismo se fuera a realizar una vez ejecutada soleras u hormigonado, la ejecución de demoliciones y reposiciones será por cuenta del contratista.

| Código | Ud | Descripción | Rendimiento | Precio | Importe |
|---|---|---|---|---|---|
| M01A0010 | h | Oficial primera | 0.2 | 14.49 | 2.90 |
| M01A0030 | h | Peón | 0.2 | 13.64 | 2.73 |
| E22CAE0090 | m | Tubo PVC rígido D 63 mm G.P. 7 Canaldur (material; 17/10/2013) | 3 | 0.9 | 2.70 |
| 300001 | u | Separadores plástico (17/10/2013) | 2 | 0.2 | 0.40 |
| E22CAF0010 | m | Alambre guía 2 mm galvanizado | 1 | 0.195 | 0.20 |
| A03A0010 | m³ | Hormigón en masa de fck= 10 N/mm² | 0 | 63.5 | 0.00 |
| %0.030300 | % | Costes indirectos (18/04/2011) | 3 % | 8.93 | 0.27 |
|  |  | Total |  |  | 9.21 |

**01.5** m Colocación de batería de tubos Polipropileno doble capa 2D160+1D (18/04/2011)
30 m × 17.05
Colocación de batería de 3 tubos tipo TPC, de diámetro 2x160 + 1x 63 mm, con separadores plásticos específicos colocados cada 50 cm., para garantizar la separación entre ellos tras el hormigonado. Ejecución sobre terreno replanteado en fase de cimentación y movimiento de tierras; no siendo necesario demolición de pavimento o ejecución de canalización, compactado sobre terreno a tender y colocado cinta de señalización sobre el mismo colocados a 60 cm de profundidad medido desde la parte superior de conducto.
NOTA:Si la ejecución del mismo se fuera a realizar una vez ejecutada soleras u hormigonado, la ejecución de demoliciones y reposiciones será por cuenta del contratista.

| Código | Ud | Descripción | Rendimiento | Precio | Importe |
|---|---|---|---|---|---|
| M01A0010 | h | Oficial primera | 0.3 | 14.49 | 4.35 |
| M01A0030 | h | Peón | 0.3 | 13.64 | 4.09 |
| 300001 | u | Separadores plástico | 2 | 0.2 | 0.40 |
| E22CAF0010 | m | Alambre guía 2 mm galvanizado | 1 | 0.195 | 0.20 |
| E22CAE00900 | m | Tubo PVC rígido D 160 mm G.P. 7 Canaldur (material; 14/01/2015) | 3 | 2.5 | 7.50 |
| A03A0010 | m³ | Hormigón en masa de fck= 10 N/mm² | 0 | 63.5 | 0.00 |
| %0.030300 | % | Costes indirectos | 3 % | 16.54 | 0.50 |
|  |  | Total |  |  | 17.05 |

| Código | Ud | Descripción | Cantidad | Precio |
|---|---|---|---|---|
| 01.6 |  | Ayudas de albañilería a ejecución de instalaciones | 1 | 891.36 |
| 01.7 | u | Arqueta de puesta a Tierra | 4 | 30.45 |

## C02 INSTALACIÓN ELÉCTRICA (17/07/2003)
Importe: 133283.68

### E01000 CONDICIONES GENERALES B. TENSIÓN (véase arriba)
Cantidad: 0.01

### E02000 COND. GEN. CUADROS DE MANDO Y PROTECCIÓN (véase arriba)
Cantidad: 0.01

### C02.1 CUADROS ELECTRICOS (16/04/2007)
Importe: 16851.19
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
**02.1.1** UD CUADRO GENERAL GENERAL SEMISÓTANO (18/11/2014)
1 UD × 8166.03
Cuadro de mando y protección Cuadro General, en sistema de armarios fabricado enchapa galvanizada con Pta Transparente, marca General Electric tipo QUIXTRA 630, dimensiones 2000x1240x250mm, IP43, IK08, conteniendo la aparamenta que figura en el esquema unifilar con un 25% de reserva, pequeño material e instalación. El conjunto cumplira con la UNE-EN 60.439-1-2-3 (se acreditara mediante certificacion de taller de cuadros electricos con homologacion al dia). Totalmente instalado en obra, incluso traslado y colocación, conectado, probado y funcionando con todos los elementos necesarios para su puesta en funcionamiento.
- Grado de Protección : IP43
- Aislamiento : Clase I
El grado de Protección y la clase de aislamiento están garantizados mediante frontales totalmente cerrados, utilizando en su caso las correspondientes tapas ciegas.
- Color: RAL 9006
- Material : Chaoa de acero protegida por pintura epoxy-poliester secada al horno de 1,25 mm.
- Tensión de Aislamiento: 690V
- Normas : IEC 60439-1, IEC 61439-2, DEKRA con certificado KEMA
- Homologaciones : DEKRA con certificado KEMA
RoHS, cumple

| Código | Ud | Descripción | Rendimiento | Precio | Importe |
|---|---|---|---|---|---|
| Q-36M-12F-P | Ud. | Armario Quixtra 630 36 Mód. 12 Filas + Pasillo FD (material; 18/11/2014) | 1 | 2100 | 2100.00 |
| PGEL433713 | Ud. | Int. Aut. FDE 160/100 LTM 4P 4D (material; 18/11/2014) | 2 | 209 | 418.00 |
| EMB001 | Ud. | Embarrado 125A (material; 18/11/2014) | 1 | 315 | 315.00 |
| PGEL604252 | Ud. | Interruptor diferencial FP 2P 40A 30mA clase AC (material; 18/11/2014) | 7 | 18.1 | 126.70 |
| PGEL604258 | Ud. | Interruptor diferencial FP 4P 40A 30mA clase AC (material; 18/11/2014) | 7 | 51.91 | 363.37 |
| PGEL604139 | Ud. | Int. diferencial FPAi 4P 40A 30mA clase Ai (material; 18/11/2014) | 2 | 155.94 | 311.88 |
| PGEL674002 | Ud. | Interruptor aut. EP 60 1P+N 16A curva C 20kA (material; 18/11/2014) | 19 | 6.1 | 115.90 |
| PGEL674001 | Ud. | Interruptor aut. EP 60 1P+N 10A curva C 20kA (material; 18/11/2014) | 14 | 6.1 | 85.40 |
| PGEL674033 | Ud. | Interruptor aut. EP 60 4P 40A curva C 6kA/10kA (material; 18/11/2014) | 4 | 42.7 | 170.80 |
| PGEL674029 | Ud. | Interruptor aut. EP 60 4P 16A curva C 6kA/10kA (material; 18/11/2014) | 1 | 21.7 | 21.70 |
| PGEL674030 | Ud. | Interruptor aut. EP 60 4P 20A curva C 6kA/10kA (material; 18/11/2014) | 4 | 21.7 | 86.80 |
| PGEL666131 | Ud. | CONTACTOR 2NA 20A 230V (material; 18/11/2014) | 18 | 25.65 | 461.70 |
| PGEL666606 | Ud. | Conmutador con posición 0 ASTER. 16A. 2 COM (material; 18/11/2014) | 18 | 10.6 | 190.80 |
| PGEL676558 | Ud. | Seccionador portafusible 1P , 32A 1 módulo (material; 18/11/2014) | 7 | 4 | 28.00 |
| PGEL666105 | Ud. | Int.hor. Analóg. 1 mod.Prog.diaria, 1 NA. C/R 50h CLASSIC (material; 18/11/2014) | 3 | 34.86 | 104.58 |
| PGEL667494 | Ud. | SA Block II 15/400 3L+NE (material; 18/11/2014) | 1 | 96.15 | 96.15 |
| PGEL660978 | Ud. | TELE OV 400 V+shunt trip (material; 18/11/2014) | 1 | 166.1 | 166.10 |
| PGEL430852 | Ud. | Bob.disparo 220/240V CA 250V CC FD/FE/FG (material; 18/11/2014) | 1 | 50 | 50.00 |
| PGEL674031 | Ud. | Interruptor aut. EP 60 4P 25A curva C 6kA/10kA (material; 18/11/2014) | 1 | 21.7 | 21.70 |
| PGEL604259 | Ud. | Interruptor diferencial FP 4P 40A 300mA clase AC (material; 18/11/2014) | 1 | 47.25 | 47.25 |
| PGEL104344 | Ud. | CL04A400MN CONT. 230-220V50 277V60 (material; 18/11/2014) | 2 | 108.6 | 217.20 |
| PGEL104364 | Ud. | CL07A400MN CONT. 230-220V50 277V60 (material; 18/11/2014) | 2 | 238.4 | 476.80 |
| PGEL104724 | Ud. | BELA02 ENCLAV. (CON CONT.) (material; 18/11/2014) | 2 | 15 | 30.00 |
| PGEL104707 | Ud. | BCLL11 BL.AUX. 1T 1R (material; 18/11/2014) | 4 | 10 | 40.00 |
| PGEL185821 | Ud. | P9XURDD0 PIL. MONOB. PARA INSC. I Rojo (material; 18/11/2014) | 4 | 7.2 | 28.80 |
| PGEL187185 | Ud. | BA9S230LEDB BLANCO LED 230V BA9S BULB (material; 18/11/2014) | 4 | 4 | 16.00 |
| PGEL124930 | Ud. | NMMFV 24-240V AC-DC (material; 18/11/2014) | 2 | 62.7 | 125.40 |
| PM001 | Ud. | Cableado y pequeño material (material; 18/11/2014) | 1 | 1500 | 1500.00 |
| MO001 | Ud. | Mano de Obra (material; 18/11/2014) | 1 | 450 | 450.00 |
|  |  | Total |  |  | 8166.03 |

**02.1.2** ud CUADRO VIVIENDA (18/11/2014)
1 ud × 1951.32
Cuadro de mando y protección Cuadro General, en sistema de armarios fabricado enchapa galvanizada con Pta Transparente, marca General Electric tipo QUIXTRA 630, dimensiones 1150x660x250mm, IP43, IK08, conteniendo la aparamenta que figura en el esquema unifilar con un 25% de reserva, pequeño material e instalación. El conjunto cumplira con la UNE-EN 60.439-1-2-3 (se acreditara mediante certificacion de taller de cuadros electricos con homologacion al dia). Totalmente instalado en obra, incluso traslado y colocación, conectado, probado y funcionando con todos los elementos necesarios para su puesta en funcionamiento.
- Grado de Protección : IP43
- Aislamiento : Clase I
El grado de Protección y la clase de aislamiento están garantizados mediante frontales totalmente cerrados, utilizando en su caso las correspondientes tapas ciegas.
- Color: RAL 9006
- Material : Chaoa de acero protegida por pintura epoxy-poliester secada al horno de 1,25 mm.
- Tensión de Aislamiento: 690V
- Normas : IEC 60439-1, IEC 61439-2, DEKRA con certificado KEMA
- Homologaciones : DEKRA con certificado KEMA
RoHS, cumple

| Código | Ud | Descripción | Rendimiento | Precio | Importe |
|---|---|---|---|---|---|
| Q-24M-6F | Ud. | Armario Quixtra 630 24 Mód. 6 Filas (material; 18/11/2014) | 1 | 480 | 480.00 |
| PGEL674258 | Ud. | Int. Magn. serie EB60 , ICP-M , 3P+N 25A, 6kA (material; 18/11/2014) | 1 | 35 | 35.00 |
| PGEL674033 | Ud. | Interruptor aut. EP 60 4P 40A curva C 6kA/10kA | 1 | 42.7 | 42.70 |
| PGEL880614 | Ud. | REPARTIDOR 80A CON PANTALLA (material; 18/11/2014) | 1 | 3.75 | 3.75 |
| PGEL604252 | Ud. | Interruptor diferencial FP 2P 40A 30mA clase AC | 10 | 18.1 | 181.00 |
| PGEL674001 | Ud. | Interruptor aut. EP 60 1P+N 10A curva C 20kA | 4 | 6.1 | 24.40 |
| PGEL674002 | Ud. | Interruptor aut. EP 60 1P+N 16A curva C 20kA | 16 | 6.1 | 97.60 |
| PGEL674003 | Ud. | Interruptor aut. EP 60 1P+N 20A curva C 20kA (material; 18/11/2014) | 1 | 6.1 | 6.10 |
| PGEL674005 | Ud. | Interruptor aut. EP 60 1P+N 32A curva C 20kA (material; 18/11/2014) | 2 | 8.3 | 16.60 |
| PGEL666131 | Ud. | CONTACTOR 2NA 20A 230V | 2 | 25.65 | 51.30 |
| PGEL666606 | Ud. | Conmutador con posición 0 ASTER. 16A. 2 COM | 2 | 10.6 | 21.20 |
| PGEL676558 | Ud. | Seccionador portafusible 1P , 32A 1 módulo | 2 | 4 | 8.00 |
| PGEL666105 | Ud. | Int.hor. Analóg. 1 mod.Prog.diaria, 1 NA. C/R 50h CLASSIC | 2 | 34.86 | 69.72 |
| PGEL674030 | Ud. | Interruptor aut. EP 60 4P 20A curva C 6kA/10kA | 1 | 21.7 | 21.70 |
| PGEL667494 | Ud. | SA Block II 15/400 3L+NE | 1 | 96.15 | 96.15 |
| PGEL660978 | Ud. | TELE OV 400 V+shunt trip | 1 | 166.1 | 166.10 |
| PM005 | Ud. | Cableado y pequeño material (material; 18/11/2014) | 1 | 140 | 140.00 |
| MO005 | Ud. | Mano de Obra (material; 18/11/2014) | 1 | 490 | 490.00 |
|  |  | Total |  |  | 1951.32 |

**02.1.3** ud CUADRO ANFITEARO (18/11/2014)
1 ud × 272.36
Cuadro eléctrico en caja mural de doble aislamiento fabricado en plástico, marca General Electric tipo Fix-O-Rail450.355x150mm, IP40, conteniendo la aparamenta que figura en el esquema unifilar con un 25% de reserva, pequeño material e instalación.
- Grado de Protección : IP40
- Aislamiento : Clase II
El grado de Protección y la clase de aislamiento están garantizados mediante frontales totalmente cerrados, utilizando en su caso las correspondientes tapas ciegas.
- Color: RAL 7035
- Resistencia a los choques : Conforme a la norma IEC 493-3, EN 60439-3, CEI 17-13-3.
- Resistencia al calor : Autoextinguible, resistente al calor excesivo y al fuego hasta 650ºC (Test con hilo candente).
- Resistencia a ataques por productos químicos : Resistente a la corrosión y no necesitan mantenimiento.
- Ejecución : Caja mural , disponible en versiones de 1 a 4 filas, bastidor extraible.

| Código | Ud | Descripción | Rendimiento | Precio |
|---|---|---|---|---|
| PGEL610285 | Ud. | Fix-o-Rail 150 IP40 Puerta transparente 2 filas 36 mód. | 1 | 42.613 |
| PGEL674030 | Ud. | Interruptor aut. EP 60 4P 20A curva C 6kA/10kA | 1 | 21.7 |
| PGEL604252 | Ud. | Interruptor diferencial FP 2P 40A 30mA clase AC | 3 | 18.1 |
| PGEL674002 | Ud. | Interruptor aut. EP 60 1P+N 16A curva C 20kA | 3 | 6.1 |
| PGEL674001 | Ud. | Interruptor aut. EP 60 1P+N 10A curva C 20kA | 2 | 6.1 |
| PM003 |  | Cableado y Pequeño Material (18/11/2014) | 1 | 80 |
| MO003 |  | Mano de Obra (18/11/2014) | 1 | 40 |

**02.1.4** ud CUADRO CÁRITAS (18/11/2014)
1 ud × 1298.05
Cuadro de mando y protección Cuadro General, en sistema de armarios fabricado enchapa galvanizada con Pta Transparente, marca General Electric tipo QUIXTRA 630, dimensiones 750x660x250mm, IP43, IK08, conteniendo la aparamenta que figura en el esquema unifilar con un 25% de reserva, pequeño material e instalación. El conjunto cumplira con la UNE-EN 60.439-1-2-3 (se acreditara mediante certificacion de taller de cuadros electricos con homologacion al dia). Totalmente instalado en obra, incluso traslado y colocación, conectado, probado y funcionando con todos los elementos necesarios para su puesta en funcionamiento.
- Grado de Protección : IP43
- Aislamiento : Clase I
El grado de Protección y la clase de aislamiento están garantizados mediante frontales totalmente cerrados, utilizando en su caso las correspondientes tapas ciegas.
- Color: RAL 9006
- Material : Chaoa de acero protegida por pintura epoxy-poliester secada al horno de 1,25 mm.
- Tensión de Aislamiento: 690V
- Normas : IEC 60439-1, IEC 61439-2, DEKRA con certificado KEMA
- Homologaciones : DEKRA con certificado KEMA
RoHS, cumple

| Código | Ud | Descripción | Rendimiento | Precio | Importe |
|---|---|---|---|---|---|
| Q-24M-4F | Ud. | Armario Quixtra 630 24 Mód. 4 Filas (material; 18/11/2014) | 1 | 470 | 470.00 |
| PGEL674030 | Ud. | Interruptor aut. EP 60 4P 20A curva C 6kA/10kA | 1 | 21.7 | 21.70 |
| PGEL880614 | Ud. | REPARTIDOR 80A CON PANTALLA | 1 | 3.75 | 3.75 |
| PGEL604044 | Ud. | Int. diferencial FPAi 2P 40A 30mA clase Ai (material; 18/11/2014) | 1 | 80.35 | 80.35 |
| PGEL604252 | Ud. | Interruptor diferencial FP 2P 40A 30mA clase AC | 4 | 18.1 | 72.40 |
| PGEL674001 | Ud. | Interruptor aut. EP 60 1P+N 10A curva C 20kA | 5 | 6.1 | 30.50 |
| PGEL674002 | Ud. | Interruptor aut. EP 60 1P+N 16A curva C 20kA | 6 | 6.1 | 36.60 |
| PGEL666131 | Ud. | CONTACTOR 2NA 20A 230V | 3 | 25.65 | 76.95 |
| PGEL666606 | Ud. | Conmutador con posición 0 ASTER. 16A. 2 COM | 3 | 10.6 | 31.80 |
| PGEL676558 | Ud. | Seccionador portafusible 1P , 32A 1 módulo | 1 | 4 | 4.00 |
| PM004 |  | Cableado y Pequeño Material (18/11/2014) | 1 | 110 | 110.00 |
| MO004 |  | Mano de Obra (mano de obra; 18/11/2014) | 1 | 360 | 360.00 |
|  |  | Total |  |  | 1298.05 |

**02.1.5** ud CUADRO IGLESIA (18/11/2014)
1 ud × 2256.52
Cuadro de mando y protección Cuadro General, en sistema de armarios fabricado enchapa galvanizada con Pta Transparente, marca General Electric tipo QUIXTRA 630, dimensiones 1450x660x250mm, IP43, IK08, conteniendo la aparamenta que figura en el esquema unifilar con un 25% de reserva, pequeño material e instalación. El conjunto cumplira con la UNE-EN 60.439-1-2-3 (se acreditara mediante certificacion de taller de cuadros electricos con homologacion al dia). Totalmente instalado en obra, incluso traslado y colocación, conectado, probado y funcionando con todos los elementos necesarios para su puesta en funcionamiento.
- Grado de Protección : IP43
- Aislamiento : Clase I
El grado de Protección y la clase de aislamiento están garantizados mediante frontales totalmente cerrados, utilizando en su caso las correspondientes tapas ciegas.
- Color: RAL 9006
- Material : Chaoa de acero protegida por pintura epoxy-poliester secada al horno de 1,25 mm.
- Tensión de Aislamiento: 690V
- Normas : IEC 60439-1, IEC 61439-2, DEKRA con certificado KEMA
- Homologaciones : DEKRA con certificado KEMA
RoHS, cumple

| Código | Ud | Descripción | Rendimiento | Precio | Importe |
|---|---|---|---|---|---|
| Q-24M-8F | Ud. | Armario Quixtra630 24 Mód. 8 Filas (material; 18/11/2014) | 1 | 753 | 753.00 |
| PGEL674030 | Ud. | Interruptor aut. EP 60 4P 20A curva C 6kA/10kA | 1 | 21.7 | 21.70 |
| PGEL880614 | Ud. | REPARTIDOR 80A CON PANTALLA | 1 | 3.75 | 3.75 |
| PGEL604044 | Ud. | Int. diferencial FPAi 2P 40A 30mA clase Ai | 1 | 80.35 | 80.35 |
| PGEL604252 | Ud. | Interruptor diferencial FP 2P 40A 30mA clase AC | 6 | 18.1 | 108.60 |
| PGEL674002 | Ud. | Interruptor aut. EP 60 1P+N 16A curva C 20kA | 7 | 6.1 | 42.70 |
| PGEL674001 | Ud. | Interruptor aut. EP 60 1P+N 10A curva C 20kA | 17 | 6.1 | 103.70 |
| PGEL666131 | Ud. | CONTACTOR 2NA 20A 230V | 12 | 25.65 | 307.80 |
| PGEL666606 | Ud. | Conmutador con posición 0 ASTER. 16A. 2 COM | 12 | 10.6 | 127.20 |
| PGEL676558 | Ud. | Seccionador portafusible 1P , 32A 1 módulo | 2 | 4 | 8.00 |
| PGEL666105 | Ud. | Int.hor. Analóg. 1 mod.Prog.diaria, 1 NA. C/R 50h CLASSIC | 2 | 34.86 | 69.72 |
| PM005 | Ud. | Cableado y pequeño material | 1 | 140 | 140.00 |
| MO005 | Ud. | Mano de Obra | 1 | 490 | 490.00 |
|  |  | Total |  |  | 2256.52 |

**02.1.6** ud CAJA GENERAL DE PROTECCIÓN (16/04/2007)
1 ud × 559.08
Suministro e iInstalación de Caja General de Protección instalada en armario de doble aislamiento en PN 105 o similar, en funición de red de acometida a instalar por la compañía suministradora. Incluido embarrado de protección y fusibles de protección. Totalmente instalada, probada y con visto bueno de la compañía suministradora.

| Código | Ud | Descripción | Rendimiento | Precio |
|---|---|---|---|---|
| OELECT1 | h | Oficial Electricista | 2 | 14.49 |
| OELECT2 | h | Ayudante electricista | 2 | 13.64 |
| MVEHIC | h | vehiculo | 2 | 3.252 |
| PCHASIS |  | PN105 con fusibles BUC (material; 14/01/2015) | 1 | 460 |
| P%000.003 | % | Material auxiliar.(s/total mat.) | 3 % |  |
| %0.03 | % | Costes indirectos | 3 % |  |

**02.1.7** ud CAJA PARA ALBERGAR EQUIPO MEDIDA y TRAFOS INTENSIDAD (16/04/2007)
1 ud × 806.43
Instalación de protecciones para un contador trifásico electrónicos multifunción, consistentes en una/dos bases cortocircuitos modulo BUC xx, un dispositivo de neutro seccionable y elementos de conexión de entrada aptos para terminales tipo pala, incluido cableado desde chasis de distribución hasta CGPM. Incluido colocación de trafos de medida de intensidad 100/5 o los que indique la compañia suministradora según replanteo ejecutado en obra. Incluido embarrado de protección, protección mecánica ante contactos indirectos, entubado y todo lo necesario para cumplimiento de directrices de compañía suministradora.

| Código | Ud | Descripción | Rendimiento | Precio |
|---|---|---|---|---|
| OELECT1 | h | Oficial Electricista | 0.75 | 14.49 |
| OELECT2 | h | Ayudante electricista | 0.75 | 13.64 |
| MVEHIC | h | vehiculo | 0.75 | 3.252 |
| PKWH | ud | Caja + embarrado para contador trifásico (material; 14/01/2015) | 1 | 735 |
| P%000.003 | % | Material auxiliar.(s/total mat.) | 3 % |  |
| %0.03 | % | Costes indirectos | 3 % |  |

| Código | Ud | Descripción | Cantidad | Precio |
|---|---|---|---|---|
| 02.1.8 | ud | PUESTA A TIERRA DEL NEUTRO. | 3 | 43.96 |

**02.1.9** ud CAJA DE CORTE DE BOMBERO (16/04/2007)
1 ud × 336.3
Suministro e instalación de Caja de corte de bombero en caja de doble aislamiento conteniendo 3 setas de corte según esquema unifilar para poder realizar el corte en función de las necesidades del riesgo. Totalmente cableado, probado
Instalado según normas en vigor, y probado. Totalmente rotulado.

| Código | Ud | Descripción | Rendimiento | Precio |
|---|---|---|---|---|
| OELECT1 | h | Oficial Electricista | 2 | 14.49 |
| OELECT2 | h | Ayudante electricista | 2 | 13.64 |
| MVEHIC | h | vehiculo | 2 | 3.252 |
| PCORTE | ud | Caja de Corte de bombero + 3 setas (material; 14/01/2015) | 1 | 250 |
| P%000.003 | % | Material auxiliar.(s/total mat.) | 3 % |  |
| %0.03 | % | Costes indirectos | 3 % |  |

| Código | Ud | Descripción | Cantidad | Precio |
|---|---|---|---|---|
| 02.1.10 | ud | BOTONERA DE CONTROL DE ALUMBRADO | 3 | 328.05 |

### C02.2 LINEAS ELECTRICAS (10/01/2008)
Importe: 25404.3

**02.2.1** Línea Acometida formada por 3x150 + 1x95 Cu Rvk 0.6/1kv (23/05/2014)
80 × 43.27
Suministro e instalación de acometida de edificio mediante cable 3x1x150 + 1x95 mm2 Cu 0.6/1 kv Rvk o similar, tendida bajo canalización existente y en servicio de Endesa desde punto de conexión indicado en la compañía suministradora en cuadro de Baja Tensión C103.080 hasta CGP de edifiio. Se incluye entronques y materiales de conexión con cable con terminales 3x150, mano de obra de entronque y saneamiento de arquetas existentes en el trazado.
Totalmente instalado y con v.b. de la compañía suministradora.

| Código | Ud | Descripción | Rendimiento | Precio |
|---|---|---|---|---|
| O03E00002 | H. | Oficial 1ª electricista | 0.05 | 14.49 |
| O03E00004 | H. | Ayudante electricista | 0.05 | 13.64 |
| MVEHICULOLIGE | h | Vehículo ligero | 0.05 | 3.252 |
| P1X95RVK | Ml | Cable cobre unipolar Rv-K 0.6/1KV 95 mm2 (material; 15/01/2015) | 1 | 8.5 |
| P1X150RVK | Ml | Cable cobre unipolar Rv-K 0.6/1KV 150 mm2 (material; 18/07/2014) | 3 | 9.09 |
| %P0.03 |  | pequeño material (15/01/2015) | 12 % |  |
| %0000.003 | % | Medios auxiliares.(s/total) | 1 % |  |

**02.2.2** Derivación Individual formada por 5x1x95 Cu Rz1k 0.6/1 kv (23/05/2014)
35 × 36.71
Derivación individual formada por Conductor eléctrico unipolar de hilos de cobre con aislamiento de polietileno reticulado y cubierta exterior especial termoplástica cero halógenos, tipo Z1 según UNE 21123-4, no propagador de la llama ni del incendio según UNE-EN 50265 y UNE-EN 50266, y con nula emisión de halógenos según UNE-EN 50267, RZ1-K[AS] 0,6/1KV, de sección 5x1x95 Cu Rz1k 0.6/1 kv. Incluso montaje y conexiones, totalmente instalado.

| Código | Ud | Descripción | Rendimiento | Precio |
|---|---|---|---|---|
| O03E00002 | H. | Oficial 1ª electricista | 0.125 | 14.49 |
| O03E00004 | H. | Ayudante electricista | 0.125 | 13.64 |
| MVEHICULOLIGE | h | Vehículo ligero | 0.125 | 3.252 |
| PC1X95RZ1K |  | Cable cobre unipolar SZ1-K 95 mm2 (material; 15/01/2015) | 5 | 5.5 |
| %P0.03 |  | pequeño material | 12 % |  |
| %0000.003 | % | Medios auxiliares.(s/total) | 1 % |  |

| Código | Ud | Descripción | Cantidad | Precio |
|---|---|---|---|---|
| 02.2.3 | m | Línea eléctrica: 4x(1x6) + 1x6 mm2, 0,6/1 KV (AS+) tubo acero | 37 | 15.38 |
| 02.2.4 | Ml. | Línea eléctrica: 4(1x50) mm2, RZ1-K (AS+) Cu 0,6/1kV tubo acero | 35 | 45.2 |

**02.2.5** m Línea eléctrica: 2x2.5+ 2.5 mm2, 0,6/1 KV (AS+) tubo acero (10/01/2008)
35 m × 15.82
Metro de línea eléctrica constituida a base de cables unipolares 2x2.5+ 2.5 mm2mm2, UNE 21123-4, marca Pirelli Afumex Firs 1000 V (AS+), aislamiento SZ1-K 0,6/1 KV, tendida bajo tubo de acero, instalada y conexionada.

| Código | Ud | Descripción | Rendimiento | Precio |
|---|---|---|---|---|
| OELEC1 | H. | Oficial electricista 1ª | 0.5 | 14.49 |
| OELEC2 | H. | Oficial electricista 2ª | 0.22 | 13.64 |
| E22IA003000 | m | Conductor cobre SZ1-K 0,6/1 KV 1x2.5 mm2 AS+ (material; 26/03/2012) | 3 | 0.51 |
| T18AR0009DN | Ml. | TUBO ACERO ENCHUFABLE D=40mm | 1 | 4.265 |
| E22CDB0050 | ud | p.p. de cajas y pequeño material. | 1 | 0.55 |
| %0.03 | % | Costes indirectos | 3 % |  |

**02.2.6** m Línea eléctrica: 4x6+6 mm2, rz1-k , 0,6/1 KV tendida bajo tubo (10/01/2008)
165 m × 6.62
Metro de línea eléctrica constituida a base de cable multipolar 4x6+6 mm2, UNE 21123, marca Pirelli Afumex 1000 V, aislamiento RZ1-K 0,6/1 KV, tendida sobre bandeja y/o tubo, instalada y conexionada. El díametro de tubo será de 32 en instalación interior y de 63 doble capa (rojo) si debe tenderse bajo zona exterior o enterrada.Tendida bajo tubo flexible o rígido (según corresponda). Incluso montaje y conexiones, totalmente instalado.

| Código | Ud | Descripción | Rendimiento | Precio |
|---|---|---|---|---|
| OELEC1 | H. | Oficial electricista 1ª | 0.1 | 14.49 |
| OELEC2 | H. | Oficial electricista 2ª | 0.1 | 13.64 |
| DLCRZ15X6N | m | Conductor cobre RZ1-K 0,6/1 KV 5x6 mm2 (material; 06/03/2010) | 1 | 2.87 |
| PVCFLEXM40 | Ml | Tubo flexible PVC de Ø40mm (material; 18/07/2014) | 1 | 0.48 |
| E22CDB0050 | ud | p.p. de cajas y pequeño material. | 1 | 0.55 |
| %0.03 | % | Costes indirectos | 3 % |  |

**02.2.7** Ml. Línea eléctrica: 4x10 + 10 mm2, rz1k 0.6/ 1 kv tendida bajo tubo (22/04/2014)
120 Ml. × 8.03
Conductor eléctrico unipolar de hilos de cobre con aislamiento de polietileno reticulado y cubierta exterior especial termoplástica cero halógenos, tipo Z1 según UNE 21123-4, no propagador de la llama ni del incendio según UNE-EN 50265 y UNE-EN 50266, y con nula emisión de halógenos según UNE-EN 50267, RZ1-K[AS] 0,6/1KV, de sección 4(1x10)+1x10 mm². Tendida bajo tubo flexible o rígido (según corresponda). Incluso montaje y conexiones, totalmente instalado.

| Código | Ud | Descripción | Rendimiento | Precio |
|---|---|---|---|---|
| O03E00002 | H. | Oficial 1ª electricista | 0.1 | 14.49 |
| O03E00004 | H. | Ayudante electricista | 0.1 | 13.64 |
| MVEHICULOLIGE | h | Vehículo ligero | 0.1 | 3.252 |
| MANDAMIO | h | Andamio 2 alturas | 0.1 | 1.997 |
| P1X10RZ1K | Ml | Cable cobre unipolar RZ1-K 0.6/1KV 10 mm2 (material; 22/04/2014) | 5 | 0.71 |
| PCAJA100X100 | Ml | Tubo flexible PVC de Ø40mm | 0.2 | 0.446 |
| PVCFLEXM40 | Ml | Tubo flexible PVC de Ø40mm | 1 | 0.48 |
| %0000.003 | % | Medios auxiliares.(s/total) | 1 % |  |

**02.2.8** Ml. Línea eléctrica: 4x16 + 16 mm2, rz1k 0.6/ 1 kv tendida bajo tubo (22/04/2014)
250 Ml. × 10.66
Conductor eléctrico unipolar de hilos de cobre con aislamiento de polietileno reticulado y cubierta exterior especial termoplástica cero halógenos, tipo Z1 según UNE 21123-4, no propagador de la llama ni del incendio según UNE-EN 50265 y UNE-EN 50266, y con nula emisión de halógenos según UNE-EN 50267, RZ1-K[AS] 0,6/1KV, de sección 4(1x16)+1x16 mm². Tendida bajo tubo flexible o rígido (según corresponda). Incluso montaje y conexiones, totalmente instalado.

| Código | Ud | Descripción | Rendimiento | Precio |
|---|---|---|---|---|
| O03E00002 | H. | Oficial 1ª electricista | 0.115 | 14.49 |
| O03E00004 | H. | Ayudante electricista | 0.115 | 13.64 |
| MVEHICULOLIGE | h | Vehículo ligero | 0.115 | 3.252 |
| MANDAMIO | h | Andamio 2 alturas | 0.115 | 1.997 |
| PVCRIGIDOM40 | Ml | Tubo rígido PVC negro de ø40mm (material; 18/07/2014) | 0.5 | 0.99 |
| PVCFLEXM40 | Ml | Tubo flexible PVC de Ø40mm | 0.5 | 0.48 |
| PCAJA100X100 | Ml | Tubo flexible PVC de Ø40mm | 0.2 | 0.446 |
| P1X16RZ1K | Ml | Cable cobre unipolar RZ1-K 0.6/1KV 16 mm2 (material; 22/04/2014) | 5 | 1.06 |
| %0000.003 | % | Medios auxiliares.(s/total) | 1 % |  |

**02.2.9** Ml. Línea eléctrica 3x2,5 mm2 Cu RZ1-K 0.6/1 kv tendida bajo tubo (11/04/2014)
2005 Ml. × 2.23
Manguera de conductores unipolares de cobre, aislamiento de polietileno reticulado (XLPE) y cubierta de mezcla especial termoplástica cero halógenos tipo Z1 según norma UNE 21123-4, no propagador de la llama ni del incendio según normas UNE-EN 50265 y UNE-EN 50266, con nula emisión de halógenos segun UNE-EN 50267,RZ1-K[AS] 0,6/1KV. o equivalente, de sección 3x2,5 mm². Tendida bajo tubo flexible o rígido (según corresponda). Incluso montaje y conexiones, totalmente instalado.

| Código | Ud | Descripción | Rendimiento | Precio |
|---|---|---|---|---|
| O03E00002 | H. | Oficial 1ª electricista | 0.033 | 14.49 |
| O03E00004 | H. | Ayudante electricista | 0.033 | 13.64 |
| MVEHICULOLIGE | h | Vehículo ligero | 0.033 | 3.252 |
| MANDAMIO | h | Andamio 2 alturas | 0.033 | 1.997 |
| P3X2.5RZ1K | Ml | Cable cobre RZ1-K 0.6/1KV 3x2,5 mm2 (material; 22/04/2014) | 1 | 0.58 |
| PVCRIGIDOM20 | Ml | Tubo rígido PVC blanco de ø20mm | 0.5 | 0.362 |
| PVCFLEXM20 | Ml | Tubo flexible PVC blanco de Ø20mm | 0.5 | 0.13 |
| PCAJA100X100 | Ml | Tubo flexible PVC de Ø40mm | 0.2 | 0.446 |
| %0000.003 | % | Medios auxiliares.(s/total) | 1 % |  |

**02.2.10** Ml. Línea eléctrica 5x2,5 mm2 Cu RZ1-K 0.6/1 kv tendida bajo tubo (11/04/2014)
150 Ml. × 2.19
Manguera de conductores unipolares de cobre, aislamiento de polietileno reticulado (XLPE) y cubierta de mezcla especial termoplástica cero halógenos tipo Z1 según norma UNE 21123-4, no propagador de la llama ni del incendio según normas UNE-EN 50265 y UNE-EN 50266, con nula emisión de halógenos segun UNE-EN 50267,RZ1-K[AS] 0,6/1KV. o equivalente, de sección 3x2,5 mm². Tendida bajo tubo flexible o rígido (según corresponda). Incluso montaje y conexiones, totalmente instalado.

| Código | Ud | Descripción | Rendimiento | Precio |
|---|---|---|---|---|
| O03E00002 | H. | Oficial 1ª electricista | 0.033 | 14.49 |
| O03E00004 | H. | Ayudante electricista | 0.033 | 13.64 |
| MVEHICULOLIGE | h | Vehículo ligero | 0.033 | 3.252 |
| MANDAMIO | h | Andamio 2 alturas | 0.033 | 1.997 |
| P5X2.5RZ1K | Ml | Cable cobre RZ1-K 0.6/1KV 3x2,5 mm2 (material; 15/01/2015) | 1 | 0.75 |
| PVCRIGIDOM20 | Ml | Tubo rígido PVC blanco de ø20mm | 0.1 | 0.362 |
| PVCFLEXM20 | Ml | Tubo flexible PVC blanco de Ø20mm | 0.2 | 0.13 |
| PCAJA100X100 | Ml | Tubo flexible PVC de Ø40mm | 0.2 | 0.446 |
| %0000.003 | % | Medios auxiliares.(s/total) | 1 % |  |

**02.2.11** Ml. Línea eléctrica 3x4 mm2 Cu RZ1-K 0.6/1 kv tendida bajo tubo (28/01/2009)
400 Ml. × 2.69
Manguera de conductores unipolares de cobre, aislamiento de polietileno reticulado (XLPE) y cubierta de mezcla especial termoplástica cero halógenos tipo Z1 según norma UNE 21123-4, no propagador de la llama ni del incendio según normas UNE-EN 50265 y UNE-EN 50266, con nula emisión de halógenos segun UNE-EN 50267,RZ1-K[AS] 0,6/1KV. o equivalente, de sección 5x6 mm². Tendida bajo tubo flexible o rígido (según corresponda). Incluso montaje y conexiones, totalmente instalado.

| Código | Ud | Descripción | Rendimiento | Precio |
|---|---|---|---|---|
| O03E00002 | H. | Oficial 1ª electricista | 0.042 | 14.49 |
| O03E00004 | H. | Ayudante electricista | 0.042 | 13.64 |
| MVEHICULOLIGE | h | Vehículo ligero | 0.042 | 3.252 |
| MANDAMIO | h | Andamio 2 alturas | 0.042 | 1.997 |
| 044868 | Ml | Cable cobre RZ1-K 0.6/1KV 3x4 mm2 (material; 22/04/2014) | 1 | 0.89 |
| PVCRIGIDOM25 | Ml | Tubo rígido PVC negro de ø25mm (material; 28/01/2009) | 0.1 | 0.44 |
| PVCFLEXM25 | Ml | Tubo flexible PVC de Ø25mm (material; 11/04/2014) | 0.2 | 0.19 |
| PCAJA100X100 | Ml | Tubo flexible PVC de Ø40mm | 0.2 | 0.446 |
| %0000.003 | % | Medios auxiliares.(s/total) | 1 % |  |

**02.2.12** Ml. Línea eléctrica 3x1,5 mm2 Cu RZ1-K 0.6/1 kv tendida bajo tubo (11/04/2014)
2515 Ml. × 1.88
Manguera de conductores unipolares de cobre, aislamiento de polietileno reticulado (XLPE) y cubierta de mezcla especial termoplástica cero halógenos tipo Z1 según norma UNE 21123-4, no propagador de la llama ni del incendio según normas UNE-EN 50265 y UNE-EN 50266, con nula emisión de halógenos segun UNE-EN 50267,RZ1-K[AS] 0,6/1KV. o equivalente, de sección 3x1,5 mm². Tendida bajo tubo flexible o rígido (según corresponda). Incluso montaje y conexiones, totalmente instalado.

| Código | Ud | Descripción | Rendimiento | Precio |
|---|---|---|---|---|
| O03E00002 | H. | Oficial 1ª electricista | 0.033 | 14.49 |
| O03E00004 | H. | Ayudante electricista | 0.033 | 13.64 |
| MVEHICULOLIGE | h | Vehículo ligero | 0.033 | 3.252 |
| MANDAMIO | h | Andamio 2 alturas | 0.033 | 1.997 |
| P3X1.5RZ1K | Ml | Cable cobre RZ1-K 0.6/1KV 3x1,5 mm2 | 1 | 0.418 |
| PVCRIGIDOM20 | Ml | Tubo rígido PVC blanco de ø20mm | 0.1 | 0.362 |
| PVCFLEXM20 | Ml | Tubo flexible PVC blanco de Ø20mm | 0.2 | 0.13 |
| PCAJA100X100 | Ml | Tubo flexible PVC de Ø40mm | 0.2 | 0.446 |
| %0000.003 | % | Medios auxiliares.(s/total) | 1 % |  |

**02.2.13** Ml. Línea eléctrica para albdo exterior 3x6 + 1x16 mm2Cu RZ1-K (22/04/2014)
470 Ml. × 4.94
Manguera de conductores unipolares de cobre, aislamiento de polietileno reticulado (XLPE) y cubierta de mezcla especial termoplástica cero halógenos tipo Z1 según norma UNE 21123-4, no propagador de la llama ni del incendio según normas UNE-EN 50265 y UNE-EN 50266, con nula emisión de halógenos segun UNE-EN 50267,RZ1-K[AS] 0,6/1KV. o equivalente, de sección 3x6 mm² + 1x16 mm2 Cu 750v. Tendida bajo tubo y pp tubo rígido doble capa 63 o flexible en interior (según corresponda) y cajas de registro. Incluso montaje y conexiones, totalmente instalado.Incluso montaje y conexiones, totalmente instalado.

| Código | Ud | Descripción | Rendimiento | Precio |
|---|---|---|---|---|
| O03E00002 | H. | Oficial 1ª electricista | 0.045 | 14.49 |
| O03E00004 | H. | Ayudante electricista | 0.045 | 13.64 |
| MVEHICULOLIGE | h | Vehículo ligero | 0.045 | 3.252 |
| MANDAMIO | h | Andamio 2 alturas | 0.045 | 1.997 |
| P3X6RZ1K | Ml | Cable cobre RZ1-K 0.6/1KV 3x6 mm2 (material; 23/05/2014) | 1 | 1.15 |
| P1X16 750 | Ml | Cable cobre RZ1-K 0.6/1KV 3x6 mm2 (material; 23/05/2014) | 1 | 1.15 |
| PVCRIGIDOM40 | Ml | Tubo rígido PVC negro de ø40mm | 0.5 | 0.99 |
| PVCFLEXM40 | Ml | Tubo flexible PVC de Ø40mm | 0.5 | 0.48 |
| PCAJA100X100 | Ml | Tubo flexible PVC de Ø40mm | 0.2 | 0.446 |
| %0000.003 | % | Medios auxiliares.(s/total) | 1 % |  |

**02.2.14** Ml. Línea eléctrica: 3x6 mm2 Cu RZ1-K tendida bajo tubo (22/04/2014)
40 Ml. × 3.9
Manguera de conductores unipolares de cobre, aislamiento de polietileno reticulado (XLPE) y cubierta de mezcla especial termoplástica cero halógenos tipo Z1 según norma UNE 21123-4, no propagador de la llama ni del incendio según normas UNE-EN 50265 y UNE-EN 50266, con nula emisión de halógenos segun UNE-EN 50267,RZ1-K[AS] 0,6/1KV. o equivalente, de sección 3x6mm². Tendida bajo tubo flexible o rígido (según corresponda). Incluso montaje y conexiones, totalmente instalado.

| Código | Ud | Descripción | Rendimiento | Precio |
|---|---|---|---|---|
| O03E00002 | H. | Oficial 1ª electricista | 0.045 | 14.49 |
| O03E00004 | H. | Ayudante electricista | 0.045 | 13.64 |
| MVEHICULOLIGE | h | Vehículo ligero | 0.045 | 3.252 |
| MANDAMIO | h | Andamio 2 alturas | 0.045 | 1.997 |
| P3X6RZ1K | Ml | Cable cobre RZ1-K 0.6/1KV 3x6 mm2 | 1 | 1.15 |
| PVCRIGIDOM40 | Ml | Tubo rígido PVC negro de ø40mm | 0.5 | 0.99 |
| PCAJA100X100 | Ml | Tubo flexible PVC de Ø40mm | 0.5 | 0.446 |
| PVCFLEXM40 | Ml | Tubo flexible PVC de Ø40mm | 0.5 | 0.48 |
| %0000.003 | % | Medios auxiliares.(s/total) | 1 % |  |

### C02.3 LUMINARIAS y EMERGENCIAS (19/05/2014)
Importe: 61135.4

#### 001_T alumbrado Planta alta (29/10/2014)
Importe: 3004

**0250L_M284_33** u DOWNLIGHT REDONDO EMPOTRAR LED, D=195MM, 4000Kº, 2700LM, P=25W (29/10/2014)
20 u × 81 = 1620.00
Suministro e instalación de luminaria según plano de instalación de obra, incluido p.p de accesorios, ayuda de albañilería,....totalmente equipado incluso lámpara, instalación y conexionado,contemplado impuestos y tasas ecológicas y reciclaje según REBT-02.

**40_L384_21** u PANTALLA LED PERFIL. 60X60, IP44, 36W, 4000ºK,DIFUSOR OPAL,GRIS (29/10/2014)
4 u × 206 = 824.00
Suministro e instalación de luminaria según plano de instalación de obra, incluido p.p de accesorios, ayuda de albañilería,....totalmente equipado incluso lámpara, instalación y conexionado,contemplado impuestos y tasas ecológicas y reciclaje según REBT-02.

**0450L_M284_33** u DOWNLIGHT CUADRADO EMPOTRAR LED, 105MM, 4000ºK, 12W,DIFUROR OPAL (29/10/2014)
4 u × 50 = 200.00
Suministro e instalación de luminaria según plano de instalación de obra, incluido p.p de accesorios, ayuda de albañilería,....totalmente equipado incluso lámpara, instalación y conexionado,contemplado impuestos y tasas ecológicas y reciclaje según REBT-02.

**6304_L83_33** u PLAFÓN LED BLANCO PAREDES/TECHOS MODELO ORBIT 16W, 3000ºK, IP40 (04/11/2014)
6 u × 60 = 360.00
Suministro e instalación de luminaria según plano de instalación de obra, incluido p.p de accesorios, ayuda de albañilería,....totalmente equipado incluso lámpara, instalación y conexionado,contemplado impuestos y tasas ecológicas y reciclaje según REBT-02.

#### 002_T alumbrado Planta principal (29/10/2014)
Importe: 11830.3

| Código | Ud | Descripción | Cantidad | Precio | Importe |
|---|---|---|---|---|---|
| 30_L1284_33 | u | PANTALLA SUPERFICIE ESTANCA LED MODELO NIX, 45W, IP65, 4000ºK (29/10/2014) | 3 | 115 | 345.00 |
| 40_L384_21 | u | PANTALLA LED PERFIL. 60X60, IP44, 36W, 4000ºK,DIFUSOR OPAL,GRIS | 18 | 206 | 3708.00 |
| 0250L_M284_33 | u | DOWNLIGHT REDONDO EMPOTRAR LED, D=195MM, 4000Kº, 2700LM, P=25W | 31 | 81 | 2511.00 |

**138_L0984_33** u LUMINARIA LED LINEAL SUPERFICIE-SUSP., 28W, 4000ºK, L=912.5MM, (07/11/2014)
13 u × 233 = 3029.00
Suministro e instalación de luminaria según plano de instalación de obra, incluido p.p de accesorios, ayuda de albañilería,....totalmente equipado incluso lámpara, instalación y conexionado,contemplado impuestos y tasas ecológicas y reciclaje según REBT-02.

| Código | Ud | Descripción | Cantidad | Precio | Importe |
|---|---|---|---|---|---|
| 6304_L83_33 | u | PLAFÓN LED BLANCO PAREDES/TECHOS MODELO ORBIT 16W, 3000ºK, IP40 | 2 | 60 | 120.00 |

**769_LED_221** u PROYECTOR LED EXTERIOR PROOF, 11W, 2700ºK, IP65 (04/11/2014)
3 u × 260.2 = 780.60
Suministro e instalación de luminaria según plano de instalación de obra, incluido p.p de accesorios, ayuda de albañilería,....totalmente equipado incluso lámpara, instalación y conexionado,contemplado impuestos y tasas ecológicas y reciclaje según REBT-02.

**779_04** u PROYECTOR EXTERIOR SINGLE IP66,35W, ACABADO EN NEGRO. (04/11/2014)
2 u × 117.1 = 234.20
Suministro e instalación de luminaria según plano de instalación de obra, incluido p.p de accesorios, ayuda de albañilería,....totalmente equipado incluso lámpara, instalación y conexionado,contemplado impuestos y tasas ecológicas y reciclaje según REBT-02.

**78500084** u TIRA LED 14,4W/M, ROLLO DE 5 METROS, IP65, 24V, 4000ºK (04/11/2014)
5 u × 113 = 565.00
Suministro e instalación de luminaria según plano de instalación de obra, incluido p.p de accesorios, ayuda de albañilería,....totalmente equipado incluso lámpara, instalación y conexionado,contemplado impuestos y tasas ecológicas y reciclaje según REBT-02.

**71_LDT10024** u FUENTE DE TENSION 120-240VaC-24V 100W IP67 (07/11/2014)
5 u × 107.5 = 537.50
Suministro e instalación de luminaria según plano de instalación de obra, incluido p.p de accesorios, ayuda de albañilería,....totalmente equipado incluso lámpara, instalación y conexionado,contemplado impuestos y tasas ecológicas y reciclaje según REBT-02.

#### 003_T alumbrado Planta semisótano (29/10/2014)
Importe: 24577.7

**05000_L5_33** u LUMINARIA LED EMPOTRABLE EN MUROS,E-WALL IP 54, 6.65W,4000ºK. (29/10/2014)
29 u × 128.2 = 3717.80
Suministro e instalación de luminaria según plano de instalación de obra, incluido p.p de accesorios, ayuda de albañilería,....totalmente equipado incluso lámpara, instalación y conexionado,contemplado impuestos y tasas ecológicas y reciclaje según REBT-02.

| Código | Ud | Descripción | Cantidad | Precio | Importe |
|---|---|---|---|---|---|
| 40_L384_21 | u | PANTALLA LED PERFIL. 60X60, IP44, 36W, 4000ºK,DIFUSOR OPAL,GRIS | 56 | 206 | 11536.00 |
| 0250L_M284_33 | u | DOWNLIGHT REDONDO EMPOTRAR LED, D=195MM, 4000Kº, 2700LM, P=25W | 44 | 81 | 3564.00 |
| 30_L1284_33 | u | PANTALLA SUPERFICIE ESTANCA LED MODELO NIX, 45W, IP65, 4000ºK | 4 | 115 | 460.00 |

**19_05000** u HORNACINA PARA EMPOTRAR EN MURO EL MODELO E-WALL. (05/11/2014)
29 u × 16.1 = 466.90
Suministro e instalación de luminaria según plano de instalación de obra, incluido p.p de accesorios, ayuda de albañilería,....totalmente equipado incluso lámpara, instalación y conexionado,contemplado impuestos y tasas ecológicas y reciclaje según REBT-02.

**5100_L283_204** u PROYECTOR LED NEGRO MODELO FARGO, IP65, 50W, 6000ºK, OPTICA MED (05/11/2014)
27 u × 179 = 4833.00
Suministro e instalación de luminaria según plano de instalación de obra, incluido p.p de accesorios, ayuda de albañilería,....totalmente equipado incluso lámpara, instalación y conexionado,contemplado impuestos y tasas ecológicas y reciclaje según REBT-02.

#### 004_T alumbrado Iglesia (29/10/2014)
Importe: 15936.3

| Código | Ud | Descripción | Cantidad | Precio | Importe |
|---|---|---|---|---|---|
| 6304_L83_33 | u | PLAFÓN LED BLANCO PAREDES/TECHOS MODELO ORBIT 16W, 3000ºK, IP40 | 4 | 60 | 240.00 |

**795L_B8325_33** u PROYECTOR BLANCO INTERIOR , 33,2 W, 3000ºK, IP20, OPTICA 25º (07/11/2014)
23 u × 338.1 = 7776.30
Suministro e instalación de luminaria según plano de instalación de obra, incluido p.p de accesorios, ayuda de albañilería,....totalmente equipado incluso lámpara, instalación y conexionado,contemplado impuestos y tasas ecológicas y reciclaje según REBT-02.

| Código | Ud | Descripción | Cantidad | Precio | Importe |
|---|---|---|---|---|---|
| 78500084 | u | TIRA LED 14,4W/M, ROLLO DE 5 METROS, IP65, 24V, 4000ºK | 13 | 113 | 1469.00 |
| 5100_L283_204 | u | PROYECTOR LED NEGRO MODELO FARGO, IP65, 50W, 6000ºK, OPTICA MED | 13 | 179 | 2327.00 |

**71_LD10024** u FUENTE DE TENSIÓN 120-240Vac/24V 100W IP20 (07/11/2014)
13 u × 78.8 = 1024.40
Suministro e instalación de luminaria según plano de instalación de obra, incluido p.p de accesorios, ayuda de albañilería,....totalmente equipado incluso lámpara, instalación y conexionado,contemplado impuestos y tasas ecológicas y reciclaje según REBT-02.

| Código | Ud | Descripción | Cantidad | Precio | Importe |
|---|---|---|---|---|---|
| 05000_L5_33 | u | LUMINARIA LED EMPOTRABLE EN MUROS,E-WALL IP 54, 6.65W,4000ºK. | 12 | 128.2 | 1538.40 |
| 769_LED_221 | u | PROYECTOR LED EXTERIOR PROOF, 11W, 2700ºK, IP65 | 6 | 260.2 | 1561.20 |

#### 001_S emergencias Planta alta (19/05/2014)
Importe: 867

**EVO-300** u EVOLUTION FLUJO 300 LM, AUTONOMÍA 1H., NO PERMANENTE, LED (19/05/2014)
17 u × 51 = 867.00
Suministro e instalación de luminaria según plano de instalación de obra, incluido p.p de accesorios, ayuda de albañilería,....totalmente equipado incluso lámpara, instalación y conexionado,contemplado impuestos y tasas ecológicas y reciclaje según REBT-02.

#### 002_S emergencias Planta principal (19/05/2014)
Importe: 1530

| Código | Ud | Descripción | Cantidad | Precio | Importe |
|---|---|---|---|---|---|
| EVO-300 | u | EVOLUTION FLUJO 300 LM, AUTONOMÍA 1H., NO PERMANENTE, LED | 30 | 51 | 1530.00 |

#### 003_S emergencias Planta semisótano (19/05/2014)
Importe: 1734

| Código | Ud | Descripción | Cantidad | Precio | Importe |
|---|---|---|---|---|---|
| EVO-300 | u | EVOLUTION FLUJO 300 LM, AUTONOMÍA 1H., NO PERMANENTE, LED | 34 | 51 | 1734.00 |

#### 004_S emergencias Iglesia (19/05/2014)
Importe: 1656.1

| Código | Ud | Descripción | Cantidad | Precio |
|---|---|---|---|---|
| EVO-300 | u | EVOLUTION FLUJO 300 LM, AUTONOMÍA 1H., NO PERMANENTE, LED | 18 | 51 |
| SD-3156 | u | PROYECTOR SD LED, 3800LM, 3X18W, AUTONOMIA 1H. NO PERMANENTE | 2 | 362.386 |

### C02.4 PUNTOS DE LUZ Y TOMAS DE CORRIENTES (11/04/2014)
Importe: 15411.9

| Código | Ud | Descripción | Cantidad | Precio |
|---|---|---|---|---|
| 03.4.1 | Ud. | Punto de luz simple alumbrado RZ1-K 0.6/1KV 2x1,5mm2+T | 306 | 16.6 |
| 03.4.2 | Ud. | Punto de luz simple EMERGENCIA RZ1-K 0.6/1KV 2x1,5mm2+T | 86 | 16.6 |
| 03.4.3 | Ud. | Suministro e instalación de Interruptor 10A según rbt2002 | 47 | 6.68 |
| 03.4.4 | Ud. | Suministro e instalación de Interruptor conmutado 10A | 25 | 7.38 |
| 03.4.5 | Ud. | Detector automático de presencia y crepuscular | 13 | 37.39 |

**03.4.6** Ud. Toma de corriente 10/16A + TT de empotrar (23/05/2014)
95 Ud. × 8.31
Base de enchufe conteniendo una toma de corriente bipolar 10/16A, suministro de red, caja de empotrar, mecanismo, tapa, marco y piezas intermedias, de la marca SIMON o BTICINO gama intermedia color a decidir por la dir. facultativa incluso color grafito o inox, con pp de caja de derivación, según REBT, material de fijación y mano de obra.incluso p.p de tubo y cableado 3x2.5 mm2 rz1k 0.6/1 kv desde caja de registro . Probado, totalmente instalada.

| Código | Ud | Descripción | Rendimiento | Precio |
|---|---|---|---|---|
| O03E00002 | H. | Oficial 1ª electricista | 0.075 | 14.49 |
| O03E00004 | H. | Ayudante electricista | 0.075 | 13.64 |
| MVEHICULOLIGE | h | Vehículo ligero | 0.075 | 3.252 |
| LEGR074832 | Ud | MOSAIC SOPORTE METAL. 2M | 1 | 0.344 |
| LEGR075032 | Ud | MOSAIC MARCO 2MOD. 80X80 | 1 | 1.366 |
| LEGR077018 | Ud | TOMA DE CORRIENTE 10/16A | 1 | 3.392 |
| %0000.003 | % | Medios auxiliares.(s/total) | 1 % |  |

| Código | Ud | Descripción | Cantidad | Precio |
|---|---|---|---|---|
| 03.4.7 | Ud. | Toma de corriente 10/16A + TT de empotrar, estanca IP-65 | 35 | 26.29 |
| 03.4.8 | Ud. | Puesto de trabajo empotrado o sobrepuestos de 8 modulos según pl | 52 | 89.14 |

### GE GRUPO ELECTROGENO (véase arriba)

### C02.6 RED GENERAL DE TIERRAS (véase arriba)

## C03 INSTALACIÓN PROTECCIÓN CONTRA INCENDIOS (20/12/2004)
Importe: 22509.24

### E030000 CONDICIONES GENERALES CONTRAINCENDIOS (29/01/2009)
Cantidad: 0.01
Importe: 0.01
Ud. CONDICIONES GENERALES DE CONTRA INCENDIOS. Todas las instalaciones concernientes a las INSTALACIONES CONTRA INCENDIOS se entiende total y correctamente instaladas, dando servicio correctamente, con toda clase de ayudas incluso las de albañilería y pequeño material. Los dispositivos de acción y detección iran conectados a la central de detección existente la fabrica. Todo el material empleado han de tener entre sus especificaciones técnicas la de cumplir con la norma UNE. o bien de disponer de certificado de homologación. Los gastos originados como consecuencias de las pruebas, ensayos de resistencia de materiales, etc., tanto si son preceptivos como si los exige la Dirección Facultativa, correrán a cuenta de la Contrata. En el precio ofertado, se entenderá incluido el boletín del instalador homologado. Todos los materiales utilizados estarán debidamente certificados con el sello de calidad.

### C03.1 INSTALACIÓN DE DETECCIÓN Y ALARMA (23/05/2014)
Importe: 7807.12

**D15DA00811c1** ud Central Algorítmica de 1 lazo (125 equipos) (01/11/2017)
1 ud × 1214.02
Central algorítmica AE/SA-C1 con capacidad para controlar hasta 125 equipos, fabricada por AGUILERA ELECTRÓNICA según normativas UNE-EN 54-2:1998 y UNE-EN 54-4:1998, para controlar instalaciones de protección contra incendios con plena autonomía y actuar como subcentral si se la conecta al Puesto de Control. Con capacidad para:
- 1 línea analógica bidireccionale de 125 elementos ca las que se conectan los equipos que configuran la instalación: Detectores, Pulsadores, Máster, Módulos de Control, Módulos de Maniobras, Paneles de Extinción, Fuentes de Alimentación Auxiliares, Campanas, Retenedores, etc.
- Personalizar cada punto de la instalación, programar las maniobras, programar los niveles de alarma y mantenimiento de los detectores analógicos y archivar hasta 250 eventos que pueden presentarle en display, impresora o nivel superior.
Provista con:
- Fuente de Alimentación conmutada de 4 A., con cargador de baterías.
- 2 baterías AE/B6 de 12 V /7 A.
- Display gráfico de 240x64 pixels
- Memoria de eventos no volátil, con capacidad para más de 1000 registros
- Gestión total de listados de eventos
- Reloj en tiempo real
- Salidas incorporadas de evacuación, alarma, prealarma y avería
- Modo DIA/NOCHE configurable automáticamente mediante calendario programable.
- Modos de test y pruebas incorporados para cada zona
- Capacidad multilenguaje
- Control de acceso restringido mediante llave o clave programable
- Puerto de impresora serie incorporado
- Puertos RS-232 y RS-485 independientes
La central va alojada en una cabina metálica de 410 x 120 x 310 mm.
Conexionada a todos los elementos algorítmicos que componen la instalacióm mediante manguera 2 X 1.5 mm resistente al fuego 30 minutos libre de halogenos, correctamente entubado, con certificado CPR, programada de acuerdo a los parámetros fijados para el correcto funcionamiento de la instalación, conectada a fuentes de alimentación y baterías de capacidad adecuada según norma UNE23007-14. Totalmente montada, probada y puesta en marcha de la instalación.

| Código | Ud | Descripción | Rendimiento | Precio |
|---|---|---|---|---|
| T15DA00511c1 | ud | CENTRAL ALGORÍTMICA DE 1 LAZOS (material; 01/11/2017) | 1 | 1100 |
| T15DC00651 | ud | BATERIAS DE EMERGENCIA 12 V. 7 A | 2 | 24.438 |
| O03E00002 | H. | Oficial 1ª electricista | 2 | 14.49 |
| %0000.003 | % | Medios auxiliares.(s/total) | 1 % |  |

| Código | Ud | Descripción | Cantidad | Precio |
|---|---|---|---|---|
| D15DA0001opi | ud | Detector Óptico Algorítmico de perfil bajo | 44 | 57.7 |
| D15DA0061 | ud | Pulsador de alarma | 5 | 42.84 |

**D15DA00FsLXW** ud Sirena optico-acustica bitonal de alarma Certificada EN 54-23.Re (23/05/2014)
5 ud × 176.08
Sirena optica multitono de Aguilera Electrónica con foco certificada EN 54-3 y EN 54-23 para montaje en pared. Tipo W-2.4-7.5.Referencia AE/V-ASFLXW. Conectada al sistema algorítmico a traves de modulo de salida vigilada.
Máxima altura de instalación 2.4 m , longitud de cobertura 7.5 m.
Tecnología led que garantiza una intensidad luminosa de 0.4 lux/m2 en todo el área.
Nivel sonoro 102dB (A).Consumo máximo 37 mA. Protección IP65.Totalmente montado, probado y funcionando.

| Código | Ud | Descripción | Rendimiento | Precio |
|---|---|---|---|---|
| T15DC00FSLXW | ud | Sirema electronica con foco -EN 54-23 . Referencia AE/V-ASFLXW. (material; 31/10/2014) | 1 | 97 |
| T15DA001sv | ud | MODULO DE 1 SALIDA VIGILADA (material; 31/10/2014) | 1 | 44 |
| T15DA0040 | Ml | CABLE-MANGUERA RESISTENTE AL FUEGO 30 MINUTOS PARA SISTEMA ALGOR | 11.8 | 0.687 |
| T15DA0042 | ud | MODULO AISLADOR DE LÍNEA | 0.031 | 23.674 |
| T15DA0041 | ud | CAJA DE DERIVACION (material; 31/10/2014) | 0.1 | 14.1 |
| O03E00004 | H. | Ayudante electricista | 1 | 13.64 |
| %0000.003 | % | Medios auxiliares.(s/total) | 1 % |  |

**AGU30302070bd** ud Barrera infrarroja de Humos por Reflexión, referencia AE/BD5000- (01/11/2017)
2 ud × 849
Barrera infraroja de detección de humos por reflexión con alineación automática , se compone de un emisor y un espejo reflector, siendo la Referencia AE/BO5000-E.
Certificada y homologada según norma EN-54-12. Algunas de sus características son:
- Fácil instalación y montaje
- Alineación asistida por puntero láser incorporado
- Compensación automática de la suciedad.
- Auto-alineación de la barrera.
El detector cubre una distancia lateral máxima definida por las Normas de instalación. Como guía, recomendamos una distancia lateral de 7.5 m máximo para cada lado, lo que implica que con una única barrera se tienen coberturas de 750 m2. La distancia óptima de la barrera al techo estará entre 500 mm y 600 mm. Estos parámetros están armonizados con las normas EN54 parte 12, VdS 2095 y BS5839p1.
Cableado hasta la Central de Detección y Alarma mediante cable de 2x1,5mm2 de Cu, libre de halógenos, correctamente entubado. Totalmente montado, probado y funcionando.

| Código | Ud | Descripción | Rendimiento | Precio |
|---|---|---|---|---|
| AGU3030207Pbd | Ud | AE/BD5000-E. Barrera infrarroja de Humos por Reflexión (material; 01/11/2017) | 1 | 760 |
| AGUDESC015 | Ud | Pequeño material | 10 | 0.077 |
| AGUDESC009 | h | Instalación, conexión y prueba: Oficial 1ª y Ayudante | 2 | 28.13 |

| Código | Ud | Descripción | Cantidad | Precio |
|---|---|---|---|---|
| AGU30103mdkl | Ud | AE/SA-MDL. Modulo master para un detector lineal (Barreras) | 2 | 66.04 |

### C03.2 INSTALACIÓN POR AGUA (04/06/2008)
Importe: 12449.69

**03.2.1** ud Grupo presión contra incendios 18 m³/h 65 m.c.a (04/06/2008)
1 ud × 6563.82 = 6563.82
Grupo contraincendios UE 24 60, de la marca ESPA. Compuesto por:
Bomba auxiliar: electrobomba vertical multicelular del modelo MULTI 35 6
Bomba servicio: electrobomba monoetapa horizontal EN 40-250B
Motor eléctrico: Horizontal monobloc con protección IIP 44, de 15CV
Colector de 3" y valvulería de 2 y 1/2": colectores fabricados en acero inoxidable AISI 304
Diámetro nominal diseñado para garantizar una circulación máxima de fluido de 2 m/s.
Válvula de retención tipo Boston de latón. Válvula de cierre tipo bola en acero cromado.
Equipo simple formado por una bomba principal eléctricaInstrumentación: dos presostatos del tipo normalmente cerrado.
Manómetro de fondo de escala adecuado a la presión máxima del equipo. Colector de instrumentos construido en acero inoxidable.
Válvula de aislamiento para favorecer las operaciones de mantenimiento.
Cuadro eléctrico: armario metálico de color rojo con interruptor general
de corte. Preparado para cumplir todos los requisitos de la norma UNE 23500-90.
Acabado y cableado: pintado en rojo RAL 3000 CC. Cableado y probado.
Accesorios opcionales: circuito de pruebas con caudalímetro, de obligada colocación según el párrafo
5.4.4 de la norma UNE 23500-90.
Sistema de cebado de obligada colocación en aspiraciones negativas según el punto 2 del párrafo 5.4.2 de dicha norma.
Montado colector de puebas de 3" y certificado por fabricante suministrador de equipo.
Totalmente montado y probado, incluso accesorios y pequeño material, sobre bancada de hormigón ejecutada, según C.T.E. DB SI.

| Código | Ud | Descripción | Rendimiento | Precio |
|---|---|---|---|---|
| M01B0050 | H. | Oficial fontanero | 10 | 14.49 |
| M01B0060 | H. | Ayudante fontanero | 10 | 13.64 |
| E26BF0021 | ud | G/incendio ESPA UE 2460 bomb 15 CV jok 3 CV 18 m³/h 65 m.c.a. (material; 18/01/2009) | 1 | 4497 |
| E26BG0010 | ud | Válvula motorizada D 2", 2 vías. | 1 | 355.594 |
| E24GA0110 | ud | Válvula compuerta DN-65 mm PN-16 Belgicast | 1 | 80.187 |
| E26BG0040 | ud | Caudalimetro DP-65 DN-65 | 1 | 781.346 |
| E24AA0070 | m | Tub. acero galv. D 2 1/2" (DN 65mm) | 3 | 9.056 |
| %0.03 | % | Costes indirectos | 3 % |  |

**03.2.2** ud Acometida de tubería galvanizad D3" incluso placa vortice en alj (04/06/2008)
5 ud × 39.55 = 197.75
Tubería de acero galvanizado UNE-EN 10255, de D3" (90 mm), en red de instalación contra incendio, incluso p.p. de pequeño material y piezas especiales. Instalada y probada. Protegida con pintura anticorrosión y pintada con dos manos de pintura color rojo bermellón. Según C.T.E. DB SI.
Se incluye conexión dentro de aljibe, instalación de placa antivórtice, curva y codos a una distancia superio a los 30 cm de fondo de la misma.

| Código | Ud | Descripción | Rendimiento | Precio |
|---|---|---|---|---|
| M01B0050 | H. | Oficial fontanero | 0.5 | 14.49 |
| M01B0060 | H. | Ayudante fontanero | 0.5 | 13.64 |
| E24AA0070 | m | Tub. acero galv. D 2 1/2" (DN 65mm) | 1 | 9.056 |
| E24AB0160 | ud | Codo 90 galvanizado 2 1/2 " (material; 04/06/2008) | 0.2 | 26.26 |
| E24AB0410 | ud | Manguito unión y pzas. esp. galv 2 1/2 " (material; 04/06/2008) | 0.4 | 6.37 |
| E24AB0340 | ud | Tes 3 bocas galvanizada 2 1/2 " (material; 04/06/2008) | 0.2 | 32.09 |
| %0.03 | % | Costes indirectos | 3 % |  |

**03.2.3** m Tubería acero galv. de D 2 1/2" en red contra incendio (04/06/2008)
49 m × 33.21 = 1627.29
Tubería de acero galvanizado UNE-EN 10255, de D 2 1/2" (65 mm), en red de instalación contra incendio, incluso p.p. de pequeño material y piezas especiales. Instalada y probada. Protegida con pintura anticorrosión y pintada con dos manos de pintura color rojo bermellón. Según C.T.E. DB SI.

| Código | Ud | Descripción | Rendimiento | Precio |
|---|---|---|---|---|
| M01B0050 | H. | Oficial fontanero | 0.25 | 14.49 |
| M01B0060 | H. | Ayudante fontanero | 0.25 | 13.64 |
| E24AA0070 | m | Tub. acero galv. D 2 1/2" (DN 65mm) | 1 | 9.056 |
| E24AB0160 | ud | Codo 90 galvanizado 2 1/2 " | 0.2 | 26.26 |
| E24AB0410 | ud | Manguito unión y pzas. esp. galv 2 1/2 " | 0.4 | 6.37 |
| E24AB0340 | ud | Tes 3 bocas galvanizada 2 1/2 " | 0.2 | 32.09 |
| %0.03 | % | Costes indirectos | 3 % |  |

**03.2.4** m Tubería acero galv. de D 2" en red contra incendio (04/06/2008)
55 m × 22.71 = 1249.05
Tubería de acero galvanizado UNE-EN 10255, de D 2" (50 mm), en red de instalación contra incendio, incluso p.p. de pequeño material y piezas especiales. Instalada y probada. Protegida con pintura anticorrosión y pintada con dos manos de pintura color rojo bermellón. Según C.T.E. DB SI.

| Código | Ud | Descripción | Rendimiento | Precio |
|---|---|---|---|---|
| M01B0050 | H. | Oficial fontanero | 0.25 | 14.49 |
| M01B0060 | H. | Ayudante fontanero | 0.25 | 13.64 |
| E24AA0060 | m | Tub. acero galv. D 2 " (DN 50mm) (material; 04/06/2008) | 1 | 9.24 |
| E24AB0150 | ud | Codo 90 galvanizado 2 " (material; 04/06/2008) | 0.2 | 9.11 |
| E24AB0400 | ud | Manguito unión y pzas. esp. galv. 2 " (material; 04/06/2008) | 0.4 | 4.88 |
| E24AB0330 | ud | Tes 3 bocas galvanizada 2 " (material; 04/06/2008) | 0.2 | 14.39 |
| %0.03 | % | Costes indirectos | 3 % |  |

**03.2.5** m Tubería acero galv. de D 1 1/4" en red contra incendio (04/06/2008)
41 m × 15.54 = 637.14
Tubería de acero galvanizado UNE-EN 10255, de D 1 1/4" (32 mm), en red de instalación contra incendio, incluso p.p. de pequeño material y piezas especiales. Instalada y probada. Protegida con pintura anticorrosión y pintada con dos manos de pintura color rojo bermellón. Según C.T.E. DB SI.

| Código | Ud | Descripción | Rendimiento | Precio |
|---|---|---|---|---|
| M01B0050 | H. | Oficial fontanero | 0.25 | 14.49 |
| M01B0060 | H. | Ayudante fontanero | 0.25 | 13.64 |
| E24AA0040 | m | Tub. acero galv. D 1 1/4" (DN 32mm) (material; 04/06/2008) | 1 | 5.34 |
| E24AB0130 | ud | Codo 90 galvanizado 1 1/4 " (material; 04/06/2008) | 0.2 | 4.74 |
| E24AB0385 | ud | Manguito unión y pzas. esp. galv. 1 1/2" (material; 17/01/2009) | 0.4 | 3.35 |
| E24AB0310 | ud | Tes 3 bocas galvanizada 1 1/4 " (material; 04/06/2008) | 0.2 | 6.48 |
| %0.03 | % | Costes indirectos | 3 % |  |

**03.2.6** ud Boca de incendio equipada, con manguera semirrígida de 20 m
6 ud × 362.44 = 2174.64
Boca de incendio equipada, B.I.E. (equipo de manguera), compuesta por: armario metálico pintado en rojo o a decisión por la dirección facultativa; válvula de bola de 1" con manómetro, manguera semirrígida de 20 m de longitud, racorada de 25 mm de diámetro; devanadera y lanza cromada de triple efecto con inscripción "rómpase en caso de incendio"; instalada incluso enfoscado interior del hueco y ayudas de albañilería. Según C.T.E. DB SI.

| Código | Ud | Descripción | Rendimiento | Precio |
|---|---|---|---|---|
| E26BD0030 | ud | Equipo manguera 25 mm (semirríg) compl de 20 m | 1 | 240.56 |
| A02A0030 | m³ | Mortero 1:5 de cemento CEM IV/B (P) 32,5 N | 0.02 | 72.86 |
| M01B0050 | H. | Oficial fontanero | 1 | 14.49 |
| M01B0060 | H. | Ayudante fontanero | 1 | 13.64 |
| M01A0030 | h | Peón | 0.5 | 13.64 |
| %0.03 | % | Costes indirectos | 3 % |  |

### C03.3 EXTINCIÓN MEDIANTE OTROS AGENTES (27/06/2008)
Importe: 1282.15

| Código | Ud | Descripción | Cantidad | Precio |
|---|---|---|---|---|
| D27AAA0030 | ud | Extintor portátil 6 kg, polvo químico poliv., A B C, 21A-113B | 11 | 44.11 |
| D27AADA0020 | ud | Extintor portátil 5kg, de CO2, BC, 55B | 5 | 100.9 |

### C03.4 VARIOS (20/12/2004)
Importe: 970.28

| Código | Ud | Descripción | Cantidad | Precio |
|---|---|---|---|---|
| D27D0011 | ud | Señalización autofotoluminiscentes en PVC rígido y aluminio | 64 | 10.92 |

**D27EA0140** ud Espuma sellante resistente al fuego (20/12/2004)
10 ud × 8.26
Espuma sellante resistente al fuego especial para juntas y sellado de pequeños huecos, en bote de aerosol, aplicada con pistola especial indicada por el fabricante, marca Promat, modelo PROMAFOAM o similar, incluso certificado de instalación por aplicador autorizado.

| Código | Ud | Descripción | Rendimiento | Precio | Importe |
|---|---|---|---|---|---|
| M01A0030 | h | Peón | 0.2 | 13.64 | 2.73 |
| E26D0011D | Ud. | ESPUMA SELLANTE PROMAFO-AM (material; 20/12/2004) | 1 | 5.29 | 5.29 |
| %0.03 | % | Costes indirectos | 3 % | 8.02 | 0.24 |
|  |  | Total |  |  | 8.26 |

## C04 INSTALACIÓN TELECOMUNICACIONES y CIRC. CERRADO TELEVISIÓN (01/01/2000)
Importe: 36530.55

### C04.1 INSTALACIÓN TELEVISIÓN (01/01/2000)
Importe: 1534.8

**D34HB0020** ud Instalación TV-FM digital-terrestre, recepción individual, p/8 t
1 ud × 594.69 = 594.69
Instalación de TV-FM digital-terrestre, recepción individual, Fagor o equivalente, para máximo 12 tomas, constituída por antenas UHF-VHF-FM, para todos los canales terrestres, mástil y cable de sujeción de antena, amplificador, fuente de alimentación, incluso canalización con tubo de PVC flexible reforzado D 32 mm, cableado con cable coaxial de 75 ohmios (hasta 300m), apertura de rozas, recibido de tubos y cajas y conexionado. Completa y funcionando.

| Código | Ud | Descripción | Rendimiento | Precio |
|---|---|---|---|---|
| M01B0070 | H. | Oficial electricista | 7 | 14.49 |
| M01B0080 | H. | Ayudante electricista | 7 | 13.64 |
| E19BCAA0010 | ud | Antena 3 elementos, Canal 3 (material) | 1 | 46.3 |
| E19BCAD0020 | ud | Antena Digital-Analógica, Canales 21-69, 16 dB (material) | 1 | 44.32 |
| E19BCAE0010 | ud | Antena FM circular, polaridad horizontal (material) | 1 | 18.8 |
| E19BCCB0020 | ud | Mástil carraqueado ø35 mm 2,5 m (1,5 mm). Modelo MST 325. Ref. 82416. Fagor (material) | 1 | 12.7 |
| E19BFAB0100 | ud | Derivador "F" 5 a 2300 MHz 4 salidas Derivación 13 dB (material) | 2 | 7.4 |
| E19BEAA0010 | ud | Amplif. 1 entrada toda banda: BI; BIII; UHF (material) | 1 | 25.7 |
| E19BEAE0020 | ud | Fuente Alimentación 24 VDC / 100 mA (material) | 1 | 17 |
| E19BFCA0020 | m | Cable coaxial 75 Ohm 0,17dB/m 860 MHz; 0.28 dB/m 2150 MHz Cu / Cu. (Carrete cartón). Modelo CCF SAT. Ref. 84123. Fagor. (material) | 40 | 0.57 |
| E22CAD0090 | m | Tubo flexible corrug D 32 mm categ 2221-3321-3322 | 40 | 1.533 |
| A07B0010 | m | Apertura y sellado de rozas en fábricas de bloques de hormigón | 40 | 2.88 |
| %0.03 | % | Costes indirectos | 3 % |  |

**D65.7025** Ud. Amplificador banda ancha (01/01/2000)
1 Ud. × 508.68 = 508.68
Amplificador banda ancha serie KOMPACT CATV marca TELEVÉS o similar, ref. 4512. Totalmente instalado, conexionado y en perfecto estado de funcionamiento.

| Código | Ud | Descripción | Rendimiento | Precio |
|---|---|---|---|---|
| INGM10 | H | Oficial electricista (mano de obra; 26/12/2017) | 0.99 | 14.49 |
| INGM11 | H | Ayudante electricista (mano de obra; 26/12/2017) | 0.99 | 13.64 |
| E20.1110 | Ud. | Amplificador serie Kompact CATV (material; 30/11/2008) | 1 | 480.58 |
| %1 | % | Medios auxiliares (01/01/2000) | 1 % |  |

**10.2.09** Ud. Repartidor de bajas pérdidas de dos salidas (01/01/2000)
3 Ud. × 46.63 = 139.89
Repartidor de bajas pérdidas de dos salidas, incluso caja estanca, conectores y pequeños accesorios. Totalmente instalado, conexionado y en perfecto estado de funcionamiento.

| Código | Ud | Descripción | Rendimiento | Precio |
|---|---|---|---|---|
| INGM10 | H | Oficial electricista | 0.05 | 14.49 |
| INGM11 | H | Ayudante electricista | 0.05 | 13.64 |
| E20.0084 | Ud. | Repartidor de bajas pérdidas de dos salidas (material; 30/11/2008) | 1 | 45 |
| %1 | % | Medios auxiliares | 1 % |  |

**D65.2135** Ud. Derivador 4D,2D, marca TELEVÉS (01/01/2000)
3 Ud. × 17.18 = 51.54
Derivador 4D,2D, marca TELEVÉS, según esquemas y cálculos, incluso caja estanca, conectores y pequeños accesorios. Totalmente instalado, conexionado y en perfecto estado de funcionamiento.

| Código | Ud | Descripción | Rendimiento | Precio |
|---|---|---|---|---|
| INGM10 | H | Oficial electricista | 0.2 | 14.49 |
| INGM11 | H | Ayudante electricista | 0.2 | 13.64 |
| E20.1019 | ud. | Derivador inductivo dos direcciones 2D (material; 30/11/2008) | 1 | 12.35 |
| %1 | % | Medios auxiliares | 1 % |  |

**D34ED0010** m Cable coaxial 75 ohmios CCF SAT (27/06/2008)
300 m × 0.8 = 240.00
Cable coaxial de 75 ohmios para redes de RTV + FI (5-2300 Mhz), Fagor o similar, mod. CCF SAT (Ref. 84102), de 6,7 mm de diámetro, con atenuación de 17,9 dB a 860 Mhz y 28,9dB a 2150 MHz, identificado en registros, i/p.p. de ayudas, instalado según reglamento ICT.

| Código | Ud | Descripción | Rendimiento | Precio | Importe |
|---|---|---|---|---|---|
| E19BFCA0010 | m | Cable coaxial 75 Ohm 0,17dB/m 860 MHz; 0.28 dB/m 2150 MHz Cu / Cu. (Carrete plástico). Modelo CCF SAT. Ref. 84102. Fagor. (material; 27/06/2008) | 1 | 0.6 | 0.60 |
| M01B0170 | h | Ayudante instalador telecomunicaciones (mano de obra; 26/12/2017) | 0.015 | 13.64 | 0.20 |
| %0.03 | % | Costes indirectos | 0.03 % | 0.80 | 0.00 |
|  |  | Total |  |  | 0.8 |

### C04.2 VOZ Y DATOS (01/01/2000)
Importe: 7524.9

**4.2.1** Ud. Armario de voz y datos de 6U x 48 bocas (01/01/2000)
1 Ud. × 774.25 = 774.25
Armario de voz y datos de 6 unidades para montaje mural, formado por paneles de conexión de 48 conectores RJ-45, switch 48 bocas, puentes, latiguillos y electrónica de red, conexión a central telefónica, y televisión . Totalmente instalado, conexionado y en perfecto estado de funcionamiento. Inclusive puesto de trabajo interior de rack para conexión de distintos paneles o elementos.
Totalmente instalado terminado y probado.

| Código | Ud | Descripción | Rendimiento | Precio |
|---|---|---|---|---|
| INGM11 | H | Ayudante electricista | 2 | 13.64 |
| INGM10 | H | Oficial electricista | 2 | 14.49 |
| E60.2050 |  | paneles,swith,acesorios (material; 15/01/2015) | 6 | 95 |
| E60.2070 |  | armario rack para 6 paneles (material; 15/01/2015) | 1 | 150 |
| %1 | % | Medios auxiliares | 1 % |  |

**4.2.2** Ud. Armario de voz y datos de 3U x 48 bocas (01/01/2000)
2 Ud. × 486.4 = 972.80
Armario de voz y datos de 6 unidades para montaje mural, formado por paneles de conexión de 48 conectores RJ-45, switch 48 bocas, puentes, latiguillos y electrónica de red, conexión a central telefónica, y televisión . Totalmente instalado, conexionado y en perfecto estado de funcionamiento. Inclusive puesto de trabajo interior de rack para conexión de distintos paneles o elementos.
Totalmente instalado terminado y probado.

| Código | Ud | Descripción | Rendimiento | Precio |
|---|---|---|---|---|
| INGM11 | H | Ayudante electricista | 2 | 13.64 |
| INGM10 | H | Oficial electricista | 2 | 14.49 |
| E60.2050 |  | paneles,swith,acesorios | 3 | 95 |
| E60.2070 |  | armario rack para 6 paneles | 1 | 150 |
| %1 | % | Medios auxiliares | 1 % |  |

**4.2.3** Ud. Armario de voz y datos de 1U x 48 bocas (01/01/2000)
2 Ud. × 294.5 = 589.00
Armario de voz y datos de 6 unidades para montaje mural, formado por paneles de conexión de 48 conectores RJ-45, switch 48 bocas, puentes, latiguillos y electrónica de red, conexión a central telefónica, y televisión . Totalmente instalado, conexionado y en perfecto estado de funcionamiento. Inclusive puesto de trabajo interior de rack para conexión de distintos paneles o elementos.
Totalmente instalado terminado y probado.

| Código | Ud | Descripción | Rendimiento | Precio |
|---|---|---|---|---|
| INGM11 | H | Ayudante electricista | 2 | 13.64 |
| INGM10 | H | Oficial electricista | 2 | 14.49 |
| E60.2050 |  | paneles,swith,acesorios | 1 | 95 |
| E60.2070 |  | armario rack para 6 paneles | 1 | 150 |
| %1 | % | Medios auxiliares | 1 % |  |

**4.2.4** ml. Cable par trenzado UTP, categoría 6. (01/01/2000)
4085 ml. × 0.79 = 3227.15
Suministro e instalación de Cable par trenzado UTP, categoría 6., según normativa ICT, incluyendo suministro y colocación tubo flexible D32mm blanco o bandeja telcomunicaciones. Incluido conectores terminales, conectado en rack y puestos de trabajos. Totalmente codificado en rack. Inclusive la certificación del mismo.

| Código | Ud | Descripción | Rendimiento | Precio |
|---|---|---|---|---|
| INGM11 | H | Ayudante electricista | 0.01 | 13.64 |
| INGM10 | H | Oficial electricista | 0.01 | 14.49 |
| E60.2080 |  | Cable par trenzado UTP categoría 6 (material; 30/11/2008) | 1 | 0.55 |
| %1 | % | Medios auxiliares | 1 % |  |

**4.2.5** Ml Bandeja UNEX 200x60 mm (01/01/2000)
65 Ml × 30.18 = 1961.70
Bandeja ciega marca UNEX de 200x60 mm referencia 4311220,con tapa ref.4311520,separadores y p.p. de accesorios.Totalmente instalada.

| Código | Ud | Descripción | Rendimiento | Precio |
|---|---|---|---|---|
| INGM10 | H | Oficial electricista | 0.2 | 14.49 |
| INGM11 | H | Ayudante electricista | 0.2 | 13.64 |
| INGE45.0030 | Ml | Bandeja ciega marca AEMSA de 200X60mm referencia 4 (material; 30/11/2008) | 1 | 12.3 |
| INGE45.0015 | Ml | tabique separador ref.4316520 (material; 30/11/2008) | 1 | 5.32 |
| INGE45.0020 | Ml | tapa ref.4311520 (material; 30/11/2008) | 1 | 7.6 |
| %1 | % | Medios auxiliares | 1 % |  |

### C04.3 CIRCUITO CERRADO TELEVISIÓN y ACCESOS (21/07/2009)
Importe: 17416.3

**04.3.1** Suministro e instalación cámara seguridad DOMO SONY SNC-DH240T (21/07/2009)
13 × 999.78 = 12997.14
La SNC-DH240T es una cámara de seguridad minidomo Full HD (1080p). Ha sido diseñada para conexión a red y a prueba de sabotajes, incluye función Día/Noche electrónica, análisis DEPA Advanced, funciones View DR, Visibility Enhancer y XDNR, y es conforme con la especificación ONVIF. También es compatible con transmisión dual H.264, MPEG-4 y JPEG a máxima frecuencia de cuadro. El sensor Exmor® CMOS de Sony proporciona imágenes excelentes y detección de eventos para facilitar la obtención de pruebas.
Totalmente instalada y conectada inclusive accesorio de soporte a pared o techo, incluso programada y conectada visualizada en monitor y codificada. Certificado de instalación incluido.

| Código | Ud | Descripción | Rendimiento | Precio |
|---|---|---|---|---|
| INGM10 | H | Oficial electricista | 0.2 | 14.49 |
| INGM11 | H | Ayudante electricista | 0.2 | 13.64 |
| PCAMARA | UD | Camara domo Sony SNC-DH240T (material; 15/01/2015) | 1 | 850 |
| PSOPORTE | UD | Soporte para instalación en pared o techo (material; 15/01/2015) | 1 | 12 |
| %0.03 | % | Costes indirectos | 3 % |  |
| %P0.03 |  | pequeño material | 12 % |  |

**04.3.2** Fuente de alimentación compacta de 6 puertos SNCA-POE6 (21/07/2009)
3 × 397.6 = 1192.80
Suministro e instalación de la unidad SNCA-POE6, con tecnología MicrosemiPowerDsine ofrece una solución asequible que cumple con la norme IEEE 802.3 para actualizar las infraestructuras IP existentes con capacidad de alimentación por Ethernet (PoE). La unidad proporciona un máximo de 15,4 vatios de potencia a través de cada uno de los 6 puertos, garantizando un funcionamiento seguro de cualquier cámara IP con estándar IEEE a través de cables Ethernet, sin alterar la infraestructura de red.
La instalación de tipo «plug-and-play» permite ahorrar tiempo y dinero
Con la instalación de tipo «plug-and-play» SNCA-POE6, el midspan de 6 puertos te permite hacer un uso rentable de la infraestructura Ethernet existente y, al mismo tiempo, ofrece fiabilidad y flexibilidad para futuras actualizaciones de la red.

| Código | Ud | Descripción | Rendimiento | Precio |
|---|---|---|---|---|
| INGM10 | H | Oficial electricista | 0.2 | 14.49 |
| INGM11 | H | Ayudante electricista | 0.2 | 13.64 |
| PFALIMENT | ud | Fuente de alimentación SNCA-POE6 (material; 15/01/2015) | 1 | 340 |
| %0.03 | % | Costes indirectos | 3 % |  |
| %P0.03 |  | pequeño material | 12 % |  |

**04.3.4** Suministro e instalación de grabador de vigilancia en red NSR-50 (21/07/2009)
1 × 293.78 = 293.78
Suministro e instalación de grabador de vigilancia en red NSR-500 admite hasta 16 cámaras en red, que pueden ampliarse a 24 con el NSBK-CL05 opcional. Puede grabar hasta 300 horas de imágenes Full HD de alta calidad en el espacio máximo de 12 TB de las unidades de disco duro, que están configuradas con una alta redundancia gracias a sus diferentes implementaciones RAID.
El NSR-500 es extremadamente sencillo de instalar y configurar, ya que detecta las cámaras en red y define los parámetros de cada una de ellas gracias a un asistente de configuración dedicado. Podrás empezar el monitorado al instante, ya que las imágenes se asignan automáticamente a un menú de presentación.

| Código | Ud | Descripción | Rendimiento | Precio |
|---|---|---|---|---|
| INGM10 | H | Oficial electricista | 0.2 | 14.49 |
| INGM11 | H | Ayudante electricista | 0.2 | 13.64 |
| PGRAB | ud | Grabador vigilancia NSR-50 (material; 15/01/2015) | 1 | 250 |
| %0.03 | % | Costes indirectos | 3 % |  |
| %P0.03 |  | pequeño material | 12 % |  |

**04.3.5** Suministro e instalación monitor 32" y sofware Multipantalla (21/07/2009)
1 × 755.22 = 755.22
Suminsitro e instalación de Monitor 32 " HD LED preparado, incluido instalación de Programa de gestión de control de acceso y de seguridad
IMZ-NS101M, para visualización multiple de control de accesos.

| Código | Ud | Descripción | Rendimiento | Precio |
|---|---|---|---|---|
| INGM10 | H | Oficial electricista | 0.2 | 14.49 |
| INGM11 | H | Ayudante electricista | 0.2 | 13.64 |
| PMONITOR |  | monitor 32" UHD LED TV (material; 15/01/2015) | 1 | 300 |
| PSOFTW |  | sotware de control (material; 15/01/2015) | 1 | 350 |
| %0.03 | % | Costes indirectos | 3 % |  |
| %P0.03 |  | pequeño material | 12 % |  |

**04.3.6** ud Instalación de videoportero digital IP - Gewiss Digital Vision ,
1 ud × 2177.36 = 2177.36
Video portero digital, para TODO el centro r, Gewiss serie Chorus Vision Digital o equivalente, compuesto de: 3 placa de calle con telecámara y 4 monitores, montaje en superficie, alimentador y abrepuertas, incluso cajas,fuentes de alimentación, derivadores,.. canalización con tubo flexible reforzado de PVC D 25 mm, cableado con cable red tecnología IP para video portero, apertura de rozas, recibido de tubos y cajas y conexionado. Instalado y funcionando.
El sistema de videoportero se integrará a sistema de telecomunicaciones del centro y conectado a rack central para visualización del sistema. Totalmente probado instalado y funcionando.

| Código | Ud | Descripción | Rendimiento | Precio |
|---|---|---|---|---|
| M01B0070 | H. | Oficial electricista | 4 | 14.49 |
| M01B0080 | H. | Ayudante electricista | 4 | 13.64 |
| E19ABB0250 | ud | Fuente alimentación audio/vídeo individual, Chorus-Digital Visio (material) | 1 | 129.64 |
| E19ABB0220 | ud | Terminal video portero, manos libres superficie, inst interior, (material) | 1 | 893.2 |
| E19ABB0020 | ud | Módulo audio/vídeo 2 puls, inst exterior, Chorus-Digital Vision (material) | 1 | 707 |
| E19ABB0090 | ud | Marco para módulo, inst exterior, Chorus-Digital Vision (material) | 1 | 119.7 |
| E19ABB0120 | ud | Bastidor para módulo, inst exterior, Chorus-Digital Vision (material) | 1 | 59.5 |
| E19ABB0150 | ud | Caja empotrar para módulo, inst exterior, Chorus-Digital Vision (material) | 1 | 16.1 |
| E19AA0100 | ud | Abrepuertas AT (automático) standard (material) | 1 | 22.24 |
| E19ABC0040 | m | Cable estructur FTP/RJ-45 (apant) categ 5 (material) | 15 | 0.55 |
| E22CAD0080 | m | Tubo flexible corrug D 25 mm categ 2221-3321-3322 | 15 | 1.106 |
| A07B0010 | m | Apertura y sellado de rozas en fábricas de bloques de hormigón | 10 | 2.88 |
| %0.03 | % | Costes indirectos | 3 % |  |

### C04.4 INSTALACIÓN DE SONIDO (15/01/2015)
Importe: 10054.55

**04.4.1** ud Sistema de sonido ZSC-1110 (15/01/2015)
1 ud × 321.2 = 321.20
Suministro e instalación de Sistema de zonas para megafonía con control de 10 zonas de altavoces, ampliable a 300 zonas. Emisión de avisos en una o varias zonas mientras que en otras se mantiene la música ambiente. Entradas para conexión con la central de alarmas. Conmutación de línea de 100 V: 2 entradas de línea 100 V procedentes de los amplificadores de música ambiente y avisos (máximo 500 W por zona).
Adecuado en instalaciones de megafonía de cualquier tamaño.

**04.4.2** ud software de sistema sonido (15/01/2015)
1 ud × 150 = 150.00
Software de gestión y automatización de emisión de mensajes grabados para PC.
Compatible con los sistemas de zonas FONESTAR mods. ZSC-1016 y ZSC-2016 y con otros amplificadores FONESTAR.
Emisión de avisos en directo.
Simulación de micrófono con selector de zonas.
Programación sencilla del horario de emisión y repeticiones de mensajes.
Prioridad de mensajes sobre la entrada de música ambiente para uso en amplificadores sin prioridad.
Configuración a realizar según necesidades de la propiedad integrado totalmente con sitema audiovisual existente

**04.4.3** ud Microfono de sobremesa FDM-629-DIN5 (15/01/2015)
6 ud × 64.9 = 389.40
Suministro e instalación Microfono de sobremesa FDM-629-DIN5

**04.4.4** ud Microfono portatil FCM-16 de solapa (15/01/2015)
3 ud × 19.15 = 57.45
Suministro e instalación de microfono de solapa FCM-16 de fonestar o similar compatible con sistema completo de sonido. Micrófonos de solapa para sistemas inalámbricos con cápsula miniatura de condensador electret unidireccional. Alta sensibilidad y excepcional baja realimentación

**04.4.5** ud Altavoz Pantalla acústica compacta FONESTAR COMPACT 6 (15/01/2015)
12 ud × 106 = 1272.00
Suministro e instalación de Pantalla acústica compacta de alta potencia con caja de inyección PP de alta densidad modelo Serie COMPACT 6 Fonestar.
Rejilla metálica frontal de protección. Puntos de suspensión, patas para suelo y forma de monitor. Totalmente instalado en suelo, pared o techo para obtención de mejor acústica posible tras realización de pruebas finales de instalación.

**04.4.6** ud Columnas para sonorización interiores FONESTAR FCS-30E. (15/01/2015)
20 ud × 283 = 5660.00
Suministro e instalación de Columnas para sonorización interiores FCS-30E. Columnas para sonorización para interiores donde se requiera un formato reducido con mínimo impacto visual. Altavoces especiales de sólo 3", excelente respuesta para reproducir la voz con gran claridad.
Totalmente instalado sobre techo,pared o suelo según pruebas finales de sonido.

**04.4.7** ud Altavoz de techo FONESTAR GA-5041C (15/01/2015)
24 ud × 31.5 = 756.00
Suministro e instalación de Altavoces de Techo FONESTAR GA-5041C. Altavoces de techo Hi-Fi coaxiales con rejilla cuadrada, para sonorizaciones, gran calidad de sonido. Totalmente cableado e instalado.

**04.4.8** PA Pruebas de sonido e integración de diferentes sistemas audiovisu (15/01/2015)
1 PA × 250 = 250.00
Pruebas de sonido e integración de diferentes sistemas audiovisuales instalados, integrando avisos en instalación contraincendios y transmisión de sonido a instalación de telecomunicaciones y audivisuales existente en el centro.
Realización de cuantas pruebas sean necesarios para el correcto funcionamiento.

**04.4.9** ml Cable de alimentación y conexión de altavoces (15/01/2015)
1200 ml × 0.85 = 1020.00
Suministro e instalación Cable de alimentación de altavoces OFC CI-14-NE. Cables altavoz. paralelo de 2 conductores con doble aislamiento plano, para altavoces de línea 100 V o baja impedancia, incluyendo terminales de conexión, canalizado bajo tubo blanco flexible incluyendolo
Cubierta exterior: 5 x 3 mm, PVC negro
2 cables:
Cubierta de conductor: 1'8 mm Ø, marrón o azul
Conductor: 15 hilos de Cu de 0'2 mm Ø
Sección: 0'5 mm²

**04.4.10** ml Cable de alimentación y conexión de microfonos. (15/01/2015)
210 ml × 0.85 = 178.50
Suministro e instalación de Cable OFC profesional blindado extraflexible low noise de 1 conductor reforzado con oropel para micrófonos canalizado bajo tubos flexible blanco incluyendo el mismo. Totalmente instalado incluyendo clavijas,accesorios,...
Cubierta exterior doble: 6 mm y 3'5 mm Ø, PVC negro
Blindaje: 40 hilos de Cu de 0'12 mm Ø con un 95% de cobertura en espiral
Cubierta de conductor: 1'5 mm Ø, PE transparente
Conductor: 20 hilos de Cu de 0'12 mm Ø y un hilo reforzado de oropel de 0'22 mm Ø (22 AWG)

## C06 LEGALIZACIÓN Y VARIOS. (12/03/2012)
Importe: 5486.31

**07.1** PA INSPECCION DE ORGANISMO DE CONTROL (12/03/2012)
1 PA × 500 = 500.00
Partida alzada de revisión de la instalación eléctrica y contraincendios por ORGANISMO DE CONTROL AUTORIZADO por la consejería de industria, entregando a la propiedad certificado POSITIVO de la misma para su legalización y presentación a la consejería de industria.

| Código | Ud | Descripción | Rendimiento | Precio | Importe |
|---|---|---|---|---|---|
| E12CC00454552 | ud | inspeccion organismo control (material; 12/03/2012) | 1 | 500 | 500.00 |
|  |  | Total |  |  | 500 |

**07.2** pa tramites ante compañia Endesa para desconexiones y actuaciones (28/03/2012)
1 pa × 350 = 350.00
Trámites ante la compañia suministradora de electricidad para poder realizar actuaciones en la instalación de enlace. Solicitudes de Conexión y desconexión de suministro de electricidad. Revisión de la centralización de contadores por parte de la compañia o subcontratas que esta delegue, y cuantos trámites sean necesarios para la correcta ejecución de la obra.Incluido derechos y costes de supervisión y extensión de la compañía suministradora.

**07.3** PA Tasas de presentación de documentación de legalización de instal (27/06/2012)
1 PA × 946.69 = 946.69
Partida Alzada para pagar tasas administrativas para presentación de toda la documentación de las instalaciones (certificados de instalación, manuales, proyectos,...) ante la consejería de industria y cuantos organismos fueran necesarios, además de costes de visados de proyectos y dirección de obras para legalización y tramietación ante el colegio de ingenieros industriales.
Entregando TODA la documentación totalmente diligenciada a la propiedad y lista para realizar los trámites de contratación ante las compañías suministradoras. Se incluye tambien documentos ante la consejería de industria y tasas de Colegio de ingenieros para obtención de visado de calidad, certificados final de obras de las diferentes instalaciones.

| Código | Descripción | Rendimiento | Precio | Importe |
|---|---|---|---|---|
| IND_BT | Presentación documentos industria EXP BT (27/06/2012) | 1 | 32.23 | 32.23 |
| IND_PCI | Presentación documentos industria EXP PCI (27/06/2012) | 1 | 32.23 | 32.23 |
| IND_CLIMA | Presentación documentos industria EXP CLIMA (27/06/2012) | 1 | 32.23 | 32.23 |
| VISADO SIMPLE | visado simple COIIC proyecto (27/06/2012) | 1 | 350 | 350.00 |
| VISADO CALIDA | visado Calidad COIIC proyecto (27/06/2012) | 1 | 250 | 250.00 |
| VISADO CFO | visado CFO COIIC proyecto (27/06/2012) | 1 | 250 | 250.00 |
|  | Total |  |  | 946.69 |

**07.4** ud PAGO TASAS PTO CONEXION ENDESA SOLIC. 254.252 (15/01/2015)
1 ud × 3339.62 = 3339.62
Pago a Endesa en nombre del titular para el pago de las tasas del punto de conexión establecida por la compañía suministradora en el punto de conexión otorgado en la solic. 254.252 por importe de 3.339,62 €
El pago de la misma se realizará al arranque de la obra para garantizar los trámites adecuados ante la compañía suministradora y garantizar el correcto suministro a la finalización de la misma.

**07.5** ud P.A. GESTION RESIDUOS (26/03/2012)
1 ud × 350 = 350.00
P.A. para tratamiento, recogida y traslado de residuos de demolición generados en la realización de la obra a gestor tratamientos de residuos autorizado.

## C07 SEGURIDAD Y SALUD (15/12/2003)
Importe: 2898.35

**D60A00005** Ud. BOTIQUIN p/PRIMEROS AUXILIOS (26/04/2004)
2 Ud. × 27.33 = 54.66
Botiquin equipado con todos los componentes para primeros auxilios, en caja metálica con cierre e inscripción exterior, instalado.

| Código | Ud | Descripción | Rendimiento | Precio | Importe |
|---|---|---|---|---|---|
| T60A00010 | Ud. | Botiquín metálico tipo maletín (preparado para colgar en pared) sin contenido (material; 11/12/2006) | 1 | 26.53 | 26.53 |
| %0000.0015 | % | Material auxiliar.(s/total mat.) (26/04/2004) | 3 % | 26.53 | 0.80 |
|  |  | Total |  |  | 27.33 |

**D60C00800** Ml. BARANDILLA PROTECCIÓN (15/12/2003)
20 Ml. × 7.34 = 146.80
Barandilla de protección realizada con soportes metálicos tipo sargento y dos tablones de madera de pino de 250 x 25 mm, (amortización = 30 %), incluso colocación y anclaje.

| Código | Ud | Descripción | Rendimiento | Precio |
|---|---|---|---|---|
| M02. | H. | Oficial segunda (mano de obra; 26/12/2017) | 0.1 | 13.64 |
| M03. | H. | Peón ordinario (mano de obra; 26/12/2017) | 0.1 | 13.64 |
| T60C00030 | Ud. | ANCLAJE METÁL.BARANDILLA SARGENTO (material; 11/12/2006) | 0.15 | 24.2 |
| T00CS0007 | M³. | TABLAS MADERA PINO 25mm (material; 15/12/2003) | 0.004 | 269.64 |
| %0000.0015 | % | Material auxiliar.(s/total mat.) | 3 % |  |

**D60C00712** M². RED SEGUR.HORIZ.PROTECC.HUECOS (26/04/2004)
35 M². × 3.19 = 111.65
Red de seguridad horizontal para protección de huecos, de malla de poliamida # 75 mm, con Ø de cuerda de malla 4,5 mm y cuerda perimetral Ø 10 mm, (amortización = 30 %), incluso colocación y desmontado.

| Código | Ud | Descripción | Rendimiento | Precio |
|---|---|---|---|---|
| M02. | H. | OFICIAL SEGUNDA | 0.06 | 13.64 |
| M03. | H. | PEÓN ORDINARIO | 0.06 | 13.64 |
| T60SA1005 | M². | RED SEGURIDAD POLIAMIDA #75mm (material; 11/12/2006) | 0.3 | 1.73 |
| T60C00025 | Ud. | Anclaje red a forjado (material; 11/12/2006) | 3 | 0.38 |
| %0000.0015 | % | Material auxiliar.(s/total mat.) | 3 % |  |

**D60C00500** H. BRIGADA MANTENIMIENTO PROTECCIONES (26/04/2004)
16 H. × 15.85 = 253.60
Mano de obra de brigada de mantenimiento y reposición de protecciones.

| Código | Ud | Descripción | Rendimiento | Precio | Importe |
|---|---|---|---|---|---|
| O06V00014 | H | Brigada de mantenimiento (mano de obra; 01/11/2006) | 1 | 15.39 | 15.39 |
| %0000.0015 | % | Material auxiliar.(s/total mat.) | 3 % | 15.39 | 0.46 |
|  |  | Total |  |  | 15.85 |

**D60C00600** H. FORMACIÓN SEGURIDAD/HIGIENE TRABAJO (26/04/2004)
10 H. × 15.22 = 152.20
Formación en seguridad e higiene en el trabajo.

| Código | Ud | Descripción | Rendimiento | Precio | Importe |
|---|---|---|---|---|---|
| O06S00104 | H. | FORMACIÓN DE SEGURID.E HIGIENE (mano de obra; 01/11/2006) | 1 | 14.78 | 14.78 |
| %0000.0015 | % | Material auxiliar.(s/total mat.) | 3 % | 14.78 | 0.44 |
|  |  | Total |  |  | 15.22 |

**D60C00005** Ud. RECONOCIMIENTO MÉDICO PERSONAL (26/04/2004)
10 Ud. × 60.35 = 603.50
Reconocimiento médico obligatorio para todo el personal de la obra, por facultativo autorizado.

| Código | Ud | Descripción | Rendimiento | Precio | Importe |
|---|---|---|---|---|---|
| O06S00105 | Ud. | Reconocimiento médico obligatorio (mano de obra; 01/11/2006) | 1 | 58.59 | 58.59 |
| %0000.0015 | % | Material auxiliar.(s/total mat.) | 3 % | 58.59 | 1.76 |
|  |  | Total |  |  | 60.35 |

**D60I00010** Ud. PROTECTOR AUDITIVO ANTIRRUIDO (26/04/2004)
10 Ud. × 12.83 = 128.30
Protector auditivo antirruido.

| Código | Ud | Descripción | Rendimiento | Precio | Importe |
|---|---|---|---|---|---|
| T60I00005 | Ud. | Protector auditivo (material; 11/12/2006) | 1 | 12.45 | 12.45 |
| %0000.0015 | % | Material auxiliar.(s/total mat.) | 3 % | 12.45 | 0.37 |
|  |  | Total |  |  | 12.83 |

**D60I00050** Ud. MASCARILLA c/FILTRO CONTRAPOLVO (26/04/2004)
5 Ud. × 1.78 = 8.90
Mascarilla con filtro contra polvo, homologada s/ N.T.R. MT-7 y 8.

| Código | Ud | Descripción | Rendimiento | Precio | Importe |
|---|---|---|---|---|---|
| T60I00125 | Ud. | Mascarilla respiración antipolvo (material; 11/12/2006) | 1 | 1.73 | 1.73 |
| %0000.0015 | % | Material auxiliar.(s/total mat.) | 3 % | 1.73 | 0.05 |
|  |  | Total |  |  | 1.78 |

**D60I00075** Ud. GAFAS ANTIPOLVO Y ANTIIMPACTO (26/04/2004)
5 Ud. × 8.98 = 44.90
Gafas antipolvo y antiimpacto, homologadas.

| Código | Ud | Descripción | Rendimiento | Precio | Importe |
|---|---|---|---|---|---|
| T60I00055 | Ud. | GAFA ANTIPOLVO ANTI-IMPACTOS (material; 11/12/2006) | 1 | 8.72 | 8.72 |
| %0000.0015 | % | Material auxiliar.(s/total mat.) | 3 % | 8.72 | 0.26 |
|  |  | Total |  |  | 8.98 |

**D60I00150** Ud. CASCO SEGURIDAD (26/04/2004)
10 Ud. × 1.66 = 16.60
Casco de seguridad homologado.

| Código | Ud | Descripción | Rendimiento | Precio | Importe |
|---|---|---|---|---|---|
| T60I00025 | Ud. | Casco seguridad homologado (material; 11/12/2006) | 1 | 1.61 | 1.61 |
| %0000.0015 | % | Material auxiliar.(s/total mat.) | 3 % | 1.61 | 0.05 |
|  |  | Total |  |  | 1.66 |

**D60I00300** Ud. CINTURÓN SEGURIDAD (26/04/2004)
10 Ud. × 19.79 = 197.90
Cinturón de seguridad homologado.

| Código | Ud | Descripción | Rendimiento | Precio | Importe |
|---|---|---|---|---|---|
| T60I00200 | Ud. | Cinturón seguridad (material; 11/12/2006) | 1 | 19.21 | 19.21 |
| %0000.0015 | % | Material auxiliar.(s/total mat.) | 3 % | 19.21 | 0.58 |
|  |  | Total |  |  | 19.79 |

**D60I00350** Ud. CINTURÓN PORTAHERRAMIENTAS (26/04/2004)
6 Ud. × 34.19 = 205.14
Cinturón portaherramientas.

| Código | Ud | Descripción | Rendimiento | Precio | Importe |
|---|---|---|---|---|---|
| T60I00225 | Ud. | Cinturón portaherramientas. (material; 11/12/2006) | 1 | 33.19 | 33.19 |
| %0000.0015 | % | Material auxiliar.(s/total mat.) | 3 % | 33.19 | 1.00 |
|  |  | Total |  |  | 34.19 |

**D60I00472** Ud. BOTAS CUERO DE SEGURIDAD (26/04/2004)
10 Ud. × 23.02 = 230.20
Par de botas de cuero de seguridad.

| Código | Ud | Descripción | Rendimiento | Precio | Importe |
|---|---|---|---|---|---|
| T60I00416 | Ud. | Botas seguridad cuero (material; 11/12/2006) | 1 | 22.35 | 22.35 |
| %0000.0015 | % | Material auxiliar.(s/total mat.) | 3 % | 22.35 | 0.67 |
|  |  | Total |  |  | 23.02 |

**D60I00505** Ud. PAR GUANTES c/AISLAMIENTO ELÉCTRICO (26/04/2004)
10 Ud. × 32.05 = 320.50
Par de guantes con aislamiento eléctrico homologado.

| Código | Ud | Descripción | Rendimiento | Precio | Importe |
|---|---|---|---|---|---|
| T60I00505 | Ud. | GUANTES AISLANTE ELÉCTRICO (material; 11/12/2006) | 1 | 31.12 | 31.12 |
| %0000.0015 | % | Material auxiliar.(s/total mat.) | 3 % | 31.12 | 0.93 |
|  |  | Total |  |  | 32.05 |

**D60SA0030** Ml. CINTA DE BALIZAMIENTO R/B. (11/12/2006)
300 Ml. × 1.36 = 408.00
Cinta corrida de balizamiento plástica pintada a dos colores roja y blanca, incluso colocación y desmontado.

| Código | Ud | Descripción | Rendimiento | Precio |
|---|---|---|---|---|
| M03. | H. | PEÓN ORDINARIO | 0.1 | 13.64 |
| T60SA0410 | Ml. | Cinta de balizamiento reflectante (material; 11/12/2006) | 1 | 0.14 |
| %0000.001 | % | Medios auxiliares.(s/total) (28/05/2008) | 1 % |  |

**D60SS1100** Ud. CARTEL INDICATIVO RIESGO s/SOPORTE (26/04/2004)
5 Ud. × 3.1 = 15.50
Cartel indicativo de riesgo, sin soporte metálico, (amortización = 100 %), incluso colocación y desmontado.

| Código | Ud | Descripción | Rendimiento | Precio | Importe |
|---|---|---|---|---|---|
| M03. | H. | PEÓN ORDINARIO | 0.05 | 13.64 | 0.68 |
| T60SS2050 | Ud. | SEÑAL DE OBLIGATORIEDAD, PROHIBICIÓN YPELIGROp/SEÑALIZACIÓN PROV (material; 11/12/2006) | 1 | 2.41 | 2.41 |
| %0000.0015 | % | Material auxiliar.(s/total mat.) | 0.03 % | 3.09 | 0.00 |
|  |  | Total |  |  | 3.1 |

## Precios auxiliares

**A06B0010** m³ Excavación en zanjas y pozos. (material; 13/05/2009)
Precio: 6.17
Excavación en zanjas y pozos en cualquier clase de terreno con extracción de tierras al borde.

| Código | Ud | Descripción | Rendimiento | Precio | Importe |
|---|---|---|---|---|---|
| M01A0030 | h | Peón | 0.1 | 13.64 | 1.36 |
| QAA0020 | h | Retroexcavadora M. F. con cazo. (maquinaria; 13/05/2009) | 0.3 | 16.022 | 4.81 |
|  |  | Total |  |  | 6.17 |

**A03A0010** m³ Hormigón en masa de fck= 10 N/mm² (material; 18/04/2011)
Precio: 63.5
Hormigón en masa de fck= 10 N/mm², árido machaqueo 32 mm máx., confeccionado con hormigonera.

| Código | Ud | Descripción | Rendimiento | Precio | Importe |
|---|---|---|---|---|---|
| M01A0030 | h | Peón | 2 | 13.64 | 27.28 |
| E01BA0030 | t | Cemento puzolánico, CEM IV/B (P) 32,5 N, ensacado. (material) | 0.225 | 73.809 | 16.61 |
| E01CA0010 | t | Arena seca (material; 18/04/2011) | 0.6 | 11.631 | 6.98 |
| E01CB0090 | t | Arido machaqueo 16-32 mm (material; 18/04/2011) | 1.2 | 8.783 | 10.54 |
| E01E0010 | m³ | Agua | 0.2 | 0.79 | 0.16 |
| QAD0010 | h | Hormigonera portátil 250 l (maquinaria) | 0.5 | 2.597 | 1.30 |
| %0.010100 | % | Medios auxiliares (18/04/2011) | 1 % | 62.87 | 0.63 |
|  |  | Total |  |  | 63.5 |

**A06C0020** M3 Relleno de zanjas compactado (material; 27/06/2008)
Precio: 5.86
Relleno de zanjas compactado por capas de 30 cm de espesor al proctor modificado del 95 %, con productos procedentes de las mismas, incluso riego, aportación de finos y material de préstamos si fuera necesario

| Código | Ud | Descripción | Rendimiento | Precio | Importe |
|---|---|---|---|---|---|
| M01A0030 | h | Peón | 0.32 | 13.64 | 4.36 |
| E01E0010 | m³ | Agua | 0.2 | 0.79 | 0.16 |
| QAA0060 | h | Pala cargadora Caterp 966 (maquinaria; 27/06/2008) | 0.02 | 35.419 | 0.71 |
| QBD0010 | h | Bandeja vibrante Vibromat con operario (maquinaria; 10/07/2009) | 0.05 | 11.441 | 0.57 |
| %0.01 | % | Medios auxiliares | 1 % | 5.80 | 0.06 |
|  |  | Total |  |  | 5.86 |

**A02A0030** m³ Mortero 1:5 de cemento CEM IV/B (P) 32,5 N (material)
Precio: 72.86
Mortero 1:5 de cemento CEM IV/B (P) 32,5 N y arena, M-7,5, confeccionado con hormigonera, s/RC-08
.

| Código | Ud | Descripción | Rendimiento | Precio | Importe |
|---|---|---|---|---|---|
| M01A0030 | h | Peón | 2.4 | 13.64 | 32.74 |
| E01BA0030 | t | Cemento puzolánico, CEM IV/B (P) 32,5 N, ensacado. | 0.3 | 73.809 | 22.14 |
| E01CA0020 | m³ | Arena seca | 1.1 | 14.331 | 15.76 |
| E01E0010 | m³ | Agua | 0.25 | 0.79 | 0.20 |
| QAD0010 | h | Hormigonera portátil 250 l | 0.5 | 2.597 | 1.30 |
| %0.01 | % | Medios auxiliares | 1 % | 72.14 | 0.72 |
|  |  | Total |  |  | 72.86 |

**A02A0010** m³ Mortero 1:3 de cemento CEM IV/B (P) 32,5 N (material)
Precio: 81.58
Mortero 1:3 de cemento CEM IV/B (P) 32,5 N y arena, M 15, confeccionado con hormigonera, s/RC-08.

| Código | Ud | Descripción | Rendimiento | Precio | Importe |
|---|---|---|---|---|---|
| M01A0030 | h | Peón | 2.4 | 13.64 | 32.74 |
| E01BA0030 | t | Cemento puzolánico, CEM IV/B (P) 32,5 N, ensacado. | 0.44 | 73.809 | 32.48 |
| E01CA0020 | m³ | Arena seca | 0.98 | 14.331 | 14.04 |
| E01E0010 | m³ | Agua | 0.26 | 0.79 | 0.21 |
| QAD0010 | h | Hormigonera portátil 250 l | 0.5 | 2.597 | 1.30 |
| %0.01 | % | Medios auxiliares | 1 % | 80.77 | 0.81 |
|  |  | Total |  |  | 81.58 |

**A03A0030** m³ Hormigón en masa HM-150 (material; 18/04/2011)
Precio: 61
Hormigón en masa de fck= 15 N/mm², árido machaqueo 16 mm máx., confeccionado con hormigonera.

| Código | Ud | Descripción | Rendimiento | Precio |
|---|---|---|---|---|
| M01A0030 | h | Peón | 2 | 13.64 |
| E01BA0030 | t | Cemento puzolánico, CEM IV/B (P) 32,5 N, ensacado. | 0.27 | 73.809 |
| E01CA0010 | t | Arena seca | 0.62 | 11.631 |
| E01CB0070 | t | Arido machaqueo 4-16 mm (material; 18/04/2011) | 1.25 | 8.783 |
| E01E0010 | m³ | Agua | 0.2 | 0.79 |
| QAD0010 | h | Hormigonera portátil 250 l | 0.5 | 2.597 |
| %0.010100 | % | Medios auxiliares | 1 % |  |

**A05AA0020** m² Encofrado y desencofrado de zapatas. (material; 18/04/2011)
Precio: 22.29
Encofrado y desencofrado de zapatas. (8 puestas).

| Código | Ud | Descripción | Rendimiento | Precio | Importe |
|---|---|---|---|---|---|
| M01A0010 | h | Oficial primera | 0.75 | 14.49 | 10.87 |
| M01A0030 | h | Peón | 0.75 | 13.64 | 10.23 |
| E01IB0010 | m³ | Madera pino gallego en tablas (material; 18/04/2011) | 0.003 | 228.905 | 0.69 |
| E01IA0110 | m3 | Madera pino insigne (material; 18/04/2011) | 0.001 | 274.925 | 0.27 |
| E01MA0020 | kg | Clavos 2" (material; 18/04/2011) | 0.02 | 0.641 | 0.01 |
| %0.010100 | % | Medios auxiliares | 1 % | 22.07 | 0.22 |
|  |  | Total |  |  | 22.29 |

**A09A0010** m³ Sub-base granular de zahorra artificial. (material)
Precio: 26.33
Sub-base granular de zahorra artificial, incluso compactado, extendido con motoniveladora, regado y apisonado con rulo compactador.

| Código | Ud | Descripción | Rendimiento | Precio | Importe |
|---|---|---|---|---|---|
| QAF0010 | h | Camión cist 10 m³ c/bomba y asp alq c/cond (maquinaria) | 0.01 | 23.694 | 0.24 |
| QAF0020 | h | Motoniveladora Caterp 12 F c/maquinista (maquinaria) | 0.01 | 35.096 | 0.35 |
| QAF0040 | h | Compact neumát Dinapac CP 22 c/maquinista (maquinaria) | 0.01 | 25.497 | 0.25 |
| E01CG0060 | m³ | Zahorra artificial (todo en uno) (material) | 1.4 | 17.329 | 24.26 |
| E01E0010 | m³ | Agua | 0.06 | 0.79 | 0.05 |
| M01A0030 | h | Peón | 0.03 | 13.64 | 0.41 |
| %0000.03 | % | Medios auxiliares (22/04/2015) | 3 % | 25.56 | 0.77 |
|  |  | Total |  |  | 26.33 |

**A09B0010** m² Riego de imprimación con emulsión ECR-1 (1,2 kg/m²) (material)
Precio: 0.98
Riego de imprimación realizado, incluso aportación de arena(3 tn por tn de riego), extendido.

| Código | Ud | Descripción | Rendimiento | Precio | Importe |
|---|---|---|---|---|---|
| E01CB0010 | t | Arido machaqueo 0-4 mm (material) | 0.003 | 14.152 | 0.04 |
| E01KA0030 | kg | Emulsión asfáltica ECR-1 a granel. (material) | 1.2 | 0.446 | 0.54 |
| QAF0030 | h | Camión bitumin cap 10 tm c/cond bomba mangu (maquinaria) | 0.003 | 29.549 | 0.09 |
| M01A0010 | h | Oficial primera | 0.01 | 14.49 | 0.14 |
| M01A0030 | h | Peón | 0.01 | 13.64 | 0.14 |
| %0000.03 | % | Medios auxiliares | 3 % | 0.95 | 0.03 |
|  |  | Total |  |  | 0.98 |

**A09C0020** t Mezcla asfáltica en caliente, tipo G-20. (material; 31/05/2006)
Precio: 54.13
Mezcla asfáltica en caliente, tipo G-20, extendida y compactada, incluso fabricación y transporte de planta a obra. Densidad media = 2,37 tm/m³

| Código | Ud | Descripción | Rendimiento | Precio | Importe |
|---|---|---|---|---|---|
| E01CB0030 | t | Arido machaqueo 4-8 mm (material) | 0.3 | 10.686 | 3.21 |
| E01CB0010 | t | Arido machaqueo 0-4 mm | 0.4 | 14.152 | 5.66 |
| E01CB0050 | t | Arido machaqueo 8-16 mm (material) | 0.3 | 10.686 | 3.21 |
| E01KA0010 | t | Betún asfáltico a granel. (material) | 0.06 | 325.172 | 19.51 |
| QAF0060 | h | Planta aglomerado asfált. 40 tm/h. (maquinaria) | 0.02 | 303.448 | 6.07 |
| QAF0050 | h | Extend aglom Demag 413 pequeña c/maquinista (maquinaria) | 0.02 | 33.628 | 0.67 |
| QAA0060 | h | Pala cargadora Caterp 966 | 0.02 | 35.419 | 0.71 |
| QAF0040 | h | Compact neumát Dinapac CP 22 c/maquinista | 0.02 | 25.497 | 0.51 |
| QAF0070 | h | Apisonadora estática. (maquinaria) | 0.02 | 24.623 | 0.49 |
| QAB0020 | ud | Transporte tm mezcla asfált. planta-tajo (maquinaria; 31/05/2006) | 1 | 2.936 | 2.94 |
| M01A0030 | h | Peón | 0.34 | 13.64 | 4.64 |
| M01A0010 | h | Oficial primera | 0.34 | 14.49 | 4.93 |
| %0000.03 | % | Medios auxiliares | 3 % | 52.55 | 1.58 |
|  |  | Total |  |  | 54.13 |

**A09B0020** m² Riego de adherencia con emulsión ECR-1 (0,6 kg/m²) (material)
Precio: 0.66
Riego de adherencia realizado con emulsión ECR-1 (0,6 kg/m²), extendido.

| Código | Ud | Descripción | Rendimiento | Precio | Importe |
|---|---|---|---|---|---|
| E01KA0030 | kg | Emulsión asfáltica ECR-1 a granel. | 0.6 | 0.446 | 0.27 |
| QAF0030 | h | Camión bitumin cap 10 tm c/cond bomba mangu | 0.003 | 29.549 | 0.09 |
| M01A0010 | h | Oficial primera | 0.01 | 14.49 | 0.14 |
| M01A0030 | h | Peón | 0.01 | 13.64 | 0.14 |
| %0000.03 | % | Medios auxiliares | 3 % | 0.64 | 0.02 |
|  |  | Total |  |  | 0.66 |

**A09C0030** t Mezcla asfáltica en caliente, tipo D-12. (material; 31/05/2006)
Precio: 55.7
Mezcla asfáltica en caliente, tipo D-12, extendida y compactada, incluso fabricación y transporte de planta a obra. Densidad media = 2,40 tm/m³

| Código | Ud | Descripción | Rendimiento | Precio | Importe |
|---|---|---|---|---|---|
| E01CB0030 | t | Arido machaqueo 4-8 mm | 0.4 | 10.686 | 4.27 |
| E01CB0010 | t | Arido machaqueo 0-4 mm | 0.6 | 14.152 | 8.49 |
| E01BA0030 | t | Cemento puzolánico, CEM IV/B (P) 32,5 N, ensacado. | 0.04 | 73.809 | 2.95 |
| E01KA0010 | t | Betún asfáltico a granel. | 0.07 | 325.172 | 22.76 |
| QAF0060 | h | Planta aglomerado asfált. 40 tm/h. | 0.02 | 303.448 | 6.07 |
| QAF0050 | h | Extend aglom Demag 413 pequeña c/maquinista | 0.02 | 33.628 | 0.67 |
| QAA0060 | h | Pala cargadora Caterp 966 | 0.02 | 35.419 | 0.71 |
| QAF0040 | h | Compact neumát Dinapac CP 22 c/maquinista | 0.02 | 25.497 | 0.51 |
| QAF0070 | h | Apisonadora estática. | 0.02 | 24.623 | 0.49 |
| QAB0020 | ud | Transporte tm mezcla asfált. planta-tajo | 1 | 2.936 | 2.94 |
| M01A0030 | h | Peón | 0.15 | 13.64 | 2.05 |
| M01A0010 | h | Oficial primera | 0.15 | 14.49 | 2.17 |
| %0000.03 | % | Medios auxiliares | 3 % | 54.08 | 1.62 |
|  |  | Total |  |  | 55.7 |

**A07B0010** m Apertura y sellado de rozas en fábricas de bloques de hormigón
Precio: 2.88
Apertura de rozas en fábricas de bloques de hormigón, con rozadora eléctrica, incluso limpieza y acopio de escombros a pié de carga, sellado con mortero 1:5 de cemento y arena y p.p. de pequeño material.

| Código | Ud | Descripción | Rendimiento | Precio | Importe |
|---|---|---|---|---|---|
| M01A0030 | h | Peón | 0.17 | 13.64 | 2.32 |
| QBH0010 | h | Rozadora eléctrica 220 V (maquinaria) | 0.06 | 2.862 | 0.17 |
| A02A0030 | m³ | Mortero 1:5 de cemento CEM IV/B (P) 32,5 N | 0.005 | 72.86 | 0.36 |
| %0.01 | % | Medios auxiliares | 1 % | 2.85 | 0.03 |
|  |  | Total |  |  | 2.88 |

**CHIMENEA ESCA** ud CHIMENEA GASES DE ESCAPE (material; 13/10/2011)
Precio: 1200

| Código | Ud | Descripción | Rendimiento | Precio |
|---|---|---|---|---|
| P0101 | ud | Modulo recto de 900mm en acero inox. D 150 mm (material; 13/10/2011) | 8 | 167.256 |
| P0401 | ud | Abrazadera de fijación a pared fabricada en acero inox (material; 13/10/2011) | 4 | 167.256 |
| P0501 | ud | Sobrerete de antilluvia (material; 13/10/2011) | 1 | 111.503 |
| P0601 | ud | Acople a tubo de escape en acero inox. (material; 13/10/2011) | 2 | 223.007 |
| E801 | ud | Modulo recto extensible 900-500mm de D 150mm (material; 23/01/2012) | 2 | 191.415 |
| E802 | ud | Codo de 45º de Acero Inox. D 150 mm (material; 23/01/2012) | 6 | 83.627 |

**VENTILACIÓN S** ud INSTALACIÓN DE VENTILACIÓN DE LA SALA (material; 20/10/2011)
Precio: 731

| Código | Descripción | Rendimiento | Precio |
|---|---|---|---|
| VENT02 | REJ. EXTERIOR LAMA ALUM. 1000x1000 (material; 20/10/2011) | 2 | 645.79 |
| VENT03 | CAJA ACÚSTICA PARA REJ. EXTERIOR DE VENTILACIÓN (material; 20/10/2011) | 2 | 446.015 |
| VENT04 | INSTAL. POLIBUTILENO DESAGÜE CAJAS DE VENTILACIÓN (material; 20/10/2011) | 1 | 261.104 |

**SALIDAAIRE** ud CONDUCTO DE SALIDA DE AIRE CALIENTE (material; 20/10/2011)
Precio: 1260

| Código | Ud | Descripción | Rendimiento | Precio |
|---|---|---|---|---|
| P1101 | ml | Cuello flexible para union de conducto a grupo (material; 20/10/2011) | 4 | 334.511 |
| P1601 | ud | Rejilla de Salida de Aire en Fachada de Sobrepresion 1200x1400mm (material; 20/10/2011) | 1 | 2638.917 |
| E09 | m2 | Chapa Galvanizada conducto con sistema enganche long. (material; 20/10/2011) | 6.8 | 134.734 |

**LEG014010201P** Ud Interruptor unipolar 2 módulos BLANCO (material; 23/05/2014)
Precio: 4.07

| Código | Ud | Descripción | Rendimiento | Precio | Importe |
|---|---|---|---|---|---|
| LEGR074080 | Ud | MOSAIC-INTERRUPTOR 10A (material; 23/05/2014) | 1 | 2.361 | 2.36 |
| LEGR074832 | Ud | MOSAIC SOPORTE METAL. 2M | 1 | 0.344 | 0.34 |
| LEGR075032 | Ud | MOSAIC MARCO 2MOD. 80X80 | 1 | 1.366 | 1.37 |
|  |  | Total |  |  | 4.07 |

**A06B0010M** m³ Excavación en zanjas y pozos. (material; 13/05/2009)
Precio: 11.77
Excavación en zanjas y pozos en cualquier clase de terreno con extracción de tierras al borde.

| Código | Ud | Descripción | Rendimiento | Precio |
|---|---|---|---|---|
| M01A0030 | h | Peón | 0.35 | 13.64 |
| QAA0020 | h | Retroexcavadora M. F. con cazo. | 0.3 | 16.022 |
| %0.010100 | % | Medios auxiliares | 1 % |  |

**A05B0020** m² Encofrado y desencof. en muros a una cara y 3.5 m. alt. (material; 18/04/2011)
Precio: 15.75
Encofrado y desencof. en muros a una cara y 3.5 m. alt.(8 puestas).

| Código | Ud | Descripción | Rendimiento | Precio | Importe |
|---|---|---|---|---|---|
| M01A0010 | h | Oficial primera | 0.52 | 14.49 | 7.53 |
| M01A0030 | h | Peón | 0.52 | 13.64 | 7.09 |
| E01IB0010 | m³ | Madera pino gallego en tablas | 0.003 | 228.905 | 0.69 |
| E01IA0110 | m3 | Madera pino insigne | 0.001 | 274.925 | 0.27 |
| E01MA0020 | kg | Clavos 2" | 0.02 | 0.641 | 0.01 |
| %0.010100 | % | Medios auxiliares | 1 % | 15.59 | 0.16 |
|  |  | Total |  |  | 15.75 |

**A06D0020** m³ Carga mecánica, transporte tierras vertedero, camión, máx. 10 km (material; 10/07/2009)
Precio: 2.51
Carga mecánica y transporte de tierras a vertedero, con camión de 18 Tn, con un recorrido máximo de 10 Km.

| Código | Ud | Descripción | Rendimiento | Precio | Importe |
|---|---|---|---|---|---|
| QAA0070 | h | Pala cargadora sobre neumáticos, 114 kW, peso en orden de trabajo 13050 kg (maquinaria; 10/11/2017) | 0.015 | 33.777 | 0.51 |
| QAB0030 | h | Camión volquete 2 ejes > 15 t | 0.12 | 16.632 | 2.00 |
|  |  | Total |  |  | 2.51 |

**A02A0010M** m³ Mortero 1:3 de cemento CEM IV/B-P 32.5 N (material; 18/04/2011)
Precio: 81.58
Mortero 1:3 de cemento CEM IV/B-P 32.5 N y arena, M 15, confeccionado con hormigonera, s/RC-03.

| Código | Ud | Descripción | Rendimiento | Precio | Importe |
|---|---|---|---|---|---|
| M01A0030 | h | Peón | 2.4 | 13.64 | 32.74 |
| E01BA0030 | t | Cemento puzolánico, CEM IV/B (P) 32,5 N, ensacado. | 0.44 | 73.809 | 32.48 |
| E01CA0020 | m³ | Arena seca | 0.98 | 14.331 | 14.04 |
| E01E0010 | m³ | Agua | 0.26 | 0.79 | 0.21 |
| QAD0010 | h | Hormigonera portátil 250 l | 0.5 | 2.597 | 1.30 |
| %0.010100 | % | Medios auxiliares | 1 % | 80.77 | 0.81 |
|  |  | Total |  |  | 81.58 |

## Recursos

**%0000.003** % Medios auxiliares.(s/total)
Medios auxiliares.3% (s/total)

**E10AB0040** ud Bloque de hormigón de áridos de picón 12x25x50 cm, CE cat. I
Bloque de hormigón de áridos de picón 12x25x50 cm, con marcado CE, categoría I s/UNE-EN 771-3, p=1300-2000 kg/m³, conductividad térmica 0,7 W/mk, Cp=800 J/kg.K, µ=10.

**E22EA0030** ud Tapa y marco 1000x750 mm fund dúctil, A-3, "Unelco", Cofunco
Tapa y marco 1000x750 mm fund dúctil tipo A-3, B-125, "Unelco", Cofunco

**E28BA0130** ud Reg peat B-125 500x500mm tapa/marco fund dúctil Norinco HC
Registro peatonal 500x500 mm, tapa y marco, fundición dúctil, B-125, UNE-EN 124, Norinco HC

**QAC0020** h Camión grúa 32 t, pluma 29 m
Camión grúa de 32 t, pluma de 29 m

**E35LAD0160** l Imprim fosfocromatante, Palverol Metal Primer
Imprimación fosfocromatante, para superficies férricas y no férricas, gris, acabado semi-mate, rendimiento 14-16 m²/l, Palverol Metal Primer, de Palcanarias

**E09F0020** ud p.p. pequeño material (electrodos, discos)
p.p. pequeño material (electrodos, discos ..)

**E35LAA0010** l Imprim. al agua, incol. int/ext, Acridur fondo fijador
Imprimación al agua, incoloro, en interiores y exteriores, Acridur fondo fijador de Cin (14-16 m²/l)

**E35AB0030** l Pintura plástica transp. int./ext. bl Emuldis extramate
Pintura plástica transpirable, para interiores y exteriores, color blanco, Emuldis extramate de Cin (13-15 m²/l)

**OELEC1ª** h Oficial electricista 1ª
oficial electricista

**OELEC2ª** h Oficial electricista 2ª
oficial electricista 2º

**E22HB0200X** ud conjunto dif 2x40/30 mA + aut 2x6 + caja IP65
p.p. de cajas y pequeño material.

**E22CAD0070** m Tubo flexible corrug D 20 mm categ 2221-3321-3322
Tubo flexible corrugado D 20 mm, categorías: 2221, 3321 y 3322

**E22IA0020** m Conductor cobre H07Z1-K, 750 V, CPR Cca-s1b,d1,a1 unipolar 1,5 m
Conductor de cobre H07Z1-K, 750 V, CPR Cca-s1b,d1,a1 unipolar de 1,5 mm² de sección.

**E22IB01600** m Cable RZ1-K (AS) 0,6/1kV CPR Cca-s1b,d1,a1 de 4x6 mm²
Cable RZ1-K (AS) 0,6/1kV CPR Cca-s1b,d1,a1 de 4x16 mm²

**E22CAD0100** m Tubo flexible corrug D 40 mm categ 3422, ICTA
Tubo flexible corrugado D 40 mm, categoría 3422, ICTA de Gewiss

**E22IA0060** m Conductor cobre H07Z1-K, 750 V, CPR Cca-s1b,d1,a1 unipolar 10 mm
Conductor de cobre H07Z1-K, 750 V, CPR Cca-s1b,d1,a1 unipolar de 10 mm² de sección.

**T18AR0009DN** Ml. TUBO ACERO ENCHUFABLE D=40mm
Tubería de acero enchufable Pg 36

**T18AR0009DNN** Ml. TUBO ACERO ENCHUFABLE D=90mm
Tubería de acero enchufable Pg 36

**E22IA0040** m Conductor cobre H07Z1-K, 750 V, CPR Cca-s1b,d1,a1 unipolar 4 mm²
Conductor de cobre H07Z1-K, 750 V, CPR Cca-s1b,d1,a1 unipolar de 4 mm² de sección.

**E22CAD0080** m Tubo flexible corrug D 25 mm categ 2221-3321-3322
Tubo flexible corrugado D 25 mm, categorías: 2221, 3321 y 3322

**E22IA0030** m Conductor cobre H07Z1-K, 750 V, CPR Cca-s1b,d1,a1 unipolar 2,5 m
Conductor de cobre H07Z1-K, 750 V, CPR Cca-s1b,d1,a1 unipolar de 2,5 mm² de sección.

**E22CAD0090** m Tubo flexible corrug D 32 mm categ 2221-3321-3322
Tubo flexible corrugado D 32 mm, categorías: 2221, 3321 y 3322

**E22IA0050** m Conductor cobre H07Z1-K, 750 V, CPR Cca-s1b,d1,a1 unipolar 6 mm²
Conductor de cobre H07Z1-K, 750 V, CPR Cca-s1b,d1,a1 unipolar de 6 mm² de sección.

**PVCFLEXM20** Ml Tubo flexible PVC blanco de Ø20mm
Tubería PVC flexible corrugado.Para empotrar D=20 mm.resistencia al choque 5

**E22DB0010** ud Arqueta puesta o conexión a tierra, aluminio, 30x30 cm i/tapa
Arqueta de puesta o conexión a tierra, de aluminio, de 30x30 cm i/tapa

**T09TI0003** Ud. PICA AC-CU L=2m Ø=14,3mm
Pica de acero cobrizado con abrazadera.Long.=2000mm; D=14,3mm.

**T09TZ0060** Ud. SECCIONADOR TIERRA EN CAJA SUPERF
Seccionador de tierra en caja superficie

**E22FB0030** ud Caja gral protec 250 A i/portafus CGPHN-250/7-8+8B Schneider
Caja gral. protección 250 A, i/portafusibles, CGPHN-250/7-8+8B Schneider

**E22FB0020** ud Caja gral protec 160 A i/portafus CGPHN-160/7-8+8B Schneider
Caja gral. protección 160 A, i/portafusibles, CGPHN-160/7-8+8B Schneider

**T15DA00511** ud CENTRAL ALGORÍTMICA DE 2 LAZOS
Central microprocesada analógica algorítmica,
fabricada por AGUILERA ELECTRONICA según la
normas europeas UNE-EN 54-2 y UNE-EN 54-4, con
amplia capacidad operativa que le permite
controlar individualmente todos los equipos que
componen las instalaciones de detección y
extinción de incendios.
Formada por:
Tarjeta de control de línea con microprocesador
independiente que controla dos bucles analógicos
bidireccionales, con capacidad de 125 equipos
cada uno, a los que se conectan los detectores,
pulsadores, módulos de maniobras, de control y
demás elementos que configuran la instalación.
Capacidad de control de 250 equipos, que
dependiendo del tipo puede significar el control
de más de 1000 puntos independientes. (Un módulo
de 8 entradas puede controlar 8 equipos
identificables individualmente).
Fuente de alimentación conmutada independiente
de 27,2 Vcc 4 A, prevista para cubrir las
necesidades propias de la Central y la
instalación.
Cargador de baterías de emergencia. La central
dispone de capacidad para alojar en su interior
dos baterías de 12V / 7 Ah.
Módulo CPU, donde se personaliza la instalación,
se programan las maniobras de salidas y se
gestiona la información. Sus características
principales son:
- Memoria de eventos no volátil, con capacidad
para 4000 eventos.
- Reloj en tiempo real.
- Control completo de funcionamiento de todos
los equipos que componen la instalación de forma
programada o manual: Rearmes, reposiciones,
niveles, conexión/desconexión de puntos,
activación/desactivación de evacuaciones, cierre
de puertas y compuertas cortafuegos.
- Modos DIA/NOCHE configurables automáticamente
mediante calendario programable.
- Modos de test y pruebas incorporados para cada
zona.
- Programación de retardos según norma UNE EN
54-2.
- Capacidad de personalizar distintos idiomas.
- Gestión integral de listados históricos entre
dos fechas y estado de las zonas.
Display gráfico de 240 X 64 puntos.
Teclado de control
Indicadores luminosos y avisador acústico local,
para presentación de estados generales de
servicio, alarma, avería, desconexión, test,
alimentación y estado de maniobras de evacuación
y otros.
Salidas incorporadas de evacuación (salida

**T15DC00651** ud BATERIAS DE EMERGENCIA 12 V. 7 A
Baterías de emergencia autorrecargables sin mantenimiento.

**T15DA0059** ud IMPRESORA DE TINTA PARA CENTRALES ALGORITMICAS
Impresora matricial de tinta compatible con la centrales AE/SA-C23H, AE/SA-C83H y Puesto de Control.
Se suministra con cable de 1,5 m., provisto de conectores CANNON y Centronic para su conexión con las centrales.

**T15DA0001Oopi** ud DETECTOR OPTICO ALGORÍTMICO
Detector de humos fabricado por AGUILERA
ELECTRONICA según Norma UNE EN 54-7:2001,
dispone de certificado de conformidad CE y
marca de calidad AENOR.
Unidad algorítmica direccionable que gestiona un
sensor óptico de humos. Su función es la de
tomar medidas de la luz que dispersan las
partículas de humo, evaluar su densidad y
porcentaje de incremento en tiempo y enviar a la
central una información ya analizada para que
esta tome la decisión de alarma siempre que se
alcancen los parametros programados para cada
caso.
Dotado con:
· Tecnología compartida con la central.
· Diseño de ventilación natural, qu
facilita la cacaptación de humos lentos.
· Ajuste automático de sensibilidad.
· Ajuste automático de sensibilidad.
· Autoaislador del equipo incorporado.
· Salida para alarma remota.
· Conexión a 2 hilos.
· Alimentación: entre 18 y 27 Vcc.
· Consumo: 2 mA en reposo y 5 mA e
alarma.

**T15DA0042** ud MODULO AISLADOR DE LÍNEA
Equipo microprocesado bidireccional que proporciona un aislamiento inmediato de la zona afectada por cualquier posibilidad de cortocircuito (negativo-positivo, negativo-comunicaciones, positivo-comunicaciones). El rearme del aislador se produce automáticamente al subsanarse la avería.
Permite ser intercalado en instalaciones con líneas en bucle cerrado (conexión Clase A), líneas abiertas (conexión Clase B) o mixtas (conexión Clase A con derivaciones en Clase B), facilitando el cumplimiento de la Norma Europea EN 54-17:2004 al poder conectar más de 32 detectores o pulsadores en un circuito de detección.

**T15DA0040** Ml CABLE-MANGUERA RESISTENTE AL FUEGO 30 MINUTOS PARA SISTEMA ALGOR
Mangera AE/MANG2RF30C resistente al fuego 30 minutos libre de halogenos,, no propagadora de la llama y no propagadora del incendio, de 2 cables flexibles: 2 de 1,5 mm. apantallados con una cinta de alumimio poliester, con colores diferentes que facilitan el conexionado, la localización de errores en la puesta a punto y el mantenimiento posterior.
Homologada para sistemas algorítmicos.
Precio por metro.

**T15DA0030** ud PULSADOR DE ALARMA IDENTIFICABLE
Unidad microprocesada direccionable fabricada
AGUILERA ELECTRONICA según Norma UNE EN
54-11:2001
Controla un interruptor que al ser presionado a
través de una lámina flexible (queda enclavada
sin que rompa), genera una situación de alarma
en la central.
Dotado con:
· Serigrafía y medidas según normativa.
· Llave de desbloqueo para reponer e
pulsador.
· Autoaislador del equipo incorporado.
· Conexión a 2 hilos con clemas
extraíbles.
· Alimentación: entre 18 y 27 Vcc.
· Consumo: 900 en reposo y 3,6 mA e
alarma.

**T15DA0030ext** ud Pulsador de alarma para exteriores
Unidad microprocesada direccionable fabricada
AGUILERA ELECTRONICA según Norma UNE EN
54-11:2001
Controla un interruptor que al ser presionado a
través de una lámina flexible (queda enclavada
sin que rompa), genera una situación de alarma
en la central.
Dotado con:
· Serigrafía y medidas según normativa.
· Llave de desbloqueo para reponer e
pulsador.
· Autoaislador del equipo incorporado.
· Conexión a 2 hilos con clemas
extraíbles.
· Alimentación: entre 18 y 27 Vcc.
· Consumo: 900 en reposo y 3,6 mA e
alarma.

**T15DC0033SA** ud SIRENA ELECTRÓNICA BITONAL CON FLASH
Desarrollada y fabricada por AGUILERA ELECTRÓNICA, según Normativa.
Entra en alarma acústica durante 60 segundos, se silencia durante un ciclo de 45 segundos, repite otro ciclo acústico de 60 segundos y se silencia definitivamente, manteniendo en todo momento la intermitencia del foco hasta que es reseteada.
Fabricada en ABS metálcia pintada en rojo y serigrafiada en negro con la palabra "FUEGO".
Dimensiones: 240 X 180 X 110 mm.
Consumo: 260 mA.
Nivel sonoro: 100 dB.

**AGU303020bd50** Ud AE/BD5000. Barrera infrarroja de Humos por Reflexión
Barrera infraroja de detección de humos por reflexión con alineación automática ,referencia AE/BD5000, se compone de un emisor, una unidad de control para su instalación a nivel de suelo y un especjo reflector. Certificada y homologada según norma EN-54-12. Algunas de sus características son:
- Fácil instalación y montaje
- Alineación asistida por puntero láser incorporado
- Compensación automática de la suciedad.
- Auto-alineación de la barrera.
El detector cubre una distancia lateral máxima definida por las Normas de instalación. Como guía, recomendamos una distancia lateral de 7.5 m máximo para cada lado, lo que implica que con una única barrera se tienen coberturas de 750 m2. La distancia óptima de la barrera al techo estará entre 500 mm y 600 mm. Estos parámetros están armonizados con las normas EN54 parte 12, VdS 2095 y BS5839p1.
Cableado hasta la Central de Detección y Alarma mediante cable de 2x1,5mm2 de Cu, libre de halógenos, correctamente entubado. Totalmente montado, probado y funcionando.
Voltaje de funcionamiento: 12 Vcc a 24 Vcc
Umbrales seleccionables de alarma
Consumo bajo
Opción de reset automático
Compensación automática de la suciedad
Modelos con marcado CE según la D.P.C.
Opción de conexión a Unidad de Prueba Remota (LLC)

**E26D0010D** ud Señal autofotoluminiscente PVC
Placa señalización evacuación y medios móviles extinción aluminio 297x210 mm

**T18OP0062** Ud. CANALIZ ELC PE DOBLE PARED 90 "T.P.P."
Canalización Eléctrica PE Doble Pared 90 "T.P.P.". SUCAN ref. 071290

**T05ZX0081** Ml. ALAMBRE GUÍA 2 mm GALVANIZADO
Alambre guØa 2mm. galvanizado

**T60SA0015** Ml. CINTA SEÑALIZADORA LÍNEA ELÉCTRICA
Cinta PVC para señalización de recorrido de líneas enterradas con anagrama de Compañía Eléctrica y Señalización de peligro

**E26BD0030** ud Equipo manguera 25 mm (semirríg) compl de 20 m
Equipo manguera 25 mm (semirríg.) completo de 20 m.

**E24GA0110** ud Válvula compuerta DN-65 mm PN-16 Belgicast
Válvula compuerta DN-65 mm, PN-16. Belgicast

**E24AA0070** m Tub. acero galv. D 2 1/2" (DN 65mm)
Tubería de acero galv. D 2 1/2", DN(exterior) 65mm, UNE 10255

**E24FC0630** ud. Depósito PRFV 12000 l, Vert. de superficie, ECO GREEN
Depósito poliester reforzado de fibra de vidrio 12.000 l., vertical de superficie, ECO GREEN

**E26AAA0030** ud Extint port polvo poliv 6 kg ABC 21A-113B Zenith
Extintor portátil de polvo polivalente, 6 kg, fuegos ABC, 21A-113B, Zenith

**E26AADA0020** ud Extintor portátil CO2 fuegos BC 5 kg 55B Fire Ice
Extintor portátil de CO2, fuegos BC, 5 kg, 55B, Fire Ice.

**DLC07Z1001.5** m Conductor cobre 07Z1-K 750V 1x1.5 mm2
Conductor de cobre VV 750 V, unipolar de 1,5 mm² de sección.

**E22CBA0030** m Bandeja PVC-M1 RoHS, lisa/perfor 60x100 mm i/cub serie 66 Unex
Bandeja PVC-M1 RoHS, lisa o perforada, 60x100 mm, i/cubierta, serie 66, Unex

**E33HC0010** m² Baldosa caucho Ibercaucho 500x500x3 mm negro
Baldosa caucho c/relieve círculos, Ibercaucho 500x500x3 mm negro

**E26FBA0020** ud Pta cortaf revers. 1 H, EI2 60 C5, med. nominal 0,90x2,05 m, gal
Puerta cortafuegos reversible, 1 H abatible, EI2 60 C5, medida nominal (hueco obra) 0,90x2,05 m, hueco paso 0,80x2,00 m, galv. antifinger, Andreu mod. Volta

**E26FE0031D** ud Barra horizontal empuje 1 hoja según UNE EN 1125:2009
Cierrapuertas hidráulico (con marcado CE) brazo compas, Telesco Unikcombi, fuerza 2,3,4,5, uso frecuente, suelto, ancho máx. 1250 mm (uno por hoja).

**E24AEA0020** m Tubería polipropileno PPR AQUATERM D 16 mm
Tuberia polibutileno DN(exterior) 16 mm, e=1,8 mm, serie 4, UNE EN ISO 15876-2, Terrain

**E52.3359** Ud Manguito de laton niquelado para transicion PB a rosca macho
anguito de laton niquelado para transicion PB a rosca macho /2".

**E24AEA0080** m Tubería polipropileno PPR Terrain D 50 mm
Tubería polibutileno DN(exterior) 50 mm, e=4,6 mm, serie 5, UNE EN ISO 15876-2, Terrain

**E24AFA0500** ud T a 90º polipropileno PPR bocas iguales D 50 mm AQUATERM
T a 90º de PB de bocas iguales D 50 mm, UNE EN ISO 15876-3, Terrain

**E24AFA0520** ud Reducción 50x40 mm polipropileno PPR Terrain
Reducción 50x40 mm, UNE EN ISO 15876-3, PB Terrain

**E24AFA0570** ud Abrazadera p/tubo de polipropileno PPR de 50 mm AQUATERM
Abrazadera p/tubo de PB de 50 mm Terrain

**E24AEA0070** m Tubería polipropileno PPR AQUATERM D 40 mm
Tuberia polibutileno DN(exterior) 40 mm, e=3,7 mm, serie 5, UNE EN ISO 15876-2, Terrain

**E24AFA0100** ud T a 90º de polipropileno PPR de bocas iguales D 40 mm AQUATERM
T a 90º de PB de bocas iguales D 40 mm, UNE EN ISO 15876-3, Terrain

**E24AFA0070** ud Reducción 40x32 mm AQUATERM
Reducción 40x32 mm, UNE EN ISO 15876-3, Terrain

**E24AFA0560** ud Abrazadera p/tubo de polipropileno PPR de 40 mm AQUATERM
Abrazadera p/tubo de PB de 40 mm Terrain

**E02EC0050** m Coquilla de espuma elastomérica e=30 mm, ø=42 mm, SH/Armaflex
Coquilla de espuma elastomérica e=30 mm, p/diámetro ext. tubo ø=42 mm, ø int. mín/máx coquilla 43,5-45,5 mm, SH/Armaflex

**E24AEA0060** m Tubería polipropileno PPR AQUATERM D 32 mm
Tuberia polibutileno DN(exterior) 32 mm, e=2,9 mm, serie 5, UNE EN ISO 15876-2, Terrain

**E24AFA0350** ud Casquillo de plástico D 32 mm AQUATERM
Casquillo de plástico D 32 mm, UNE EN ISO 15876-3, Terrain

**E24AFA0160** ud T a 90º de polipropileno PPR de bocas iguales D 32 mm AQUATERM
T a 90º de PB de bocas iguales D 32 mm, UNE EN ISO 15876-3, Terrain

**E24AFA0080** ud Reducción 32x28 mm AQUATERM
Reducción 32x28 mm, UNE EN ISO 15876-3, Terrain

**E24AFA0550** ud Abrazadera p/tubo de polipropileno PPR de 32 mm AQUATERM
Abrazadera p/tubo de PB de 32 mm Terrain

**E24AFA0650** ud Manguito de unión polipropileno PPR D 32 mm, AQUATERM
Manguito de unión PB D 32 mm, UNE EN ISO 15876-3, Terrain.

**E02EC0040** m Coquilla de espuma elastomérica e=25 mm, ø=35 mm, SH/Armaflex
Coquilla de espuma elastomérica e=25 mm, p/diámetro ext. tubo ø=35 mm, ø int. mín/máx coquilla 36-38 mm, SH/Armaflex

**E24AEA0040** m Tubería polipropileno PPR AQUATERM D 25 mm
Tuberia polibutileno DN(exterior) 25 mm, e=2,3 mm, serie 5, UNE EN ISO 15876-2, Terrain

**E24AFA0310** ud Manguito latón transic. polipropilen rosca macho 25x3/4" AQUATER
Manguito de latón para transición de PB a rosca macho 25x3/4", UNE EN ISO 15876-3, Terrain

**E24AFA0040** ud Codo polipropileno PPR a 90º D 25 mm AQUATERM
Codo PB a 90º D 25 mm, UNE EN ISO 15876-3, Terrain

**E24AFA0150** ud T a 90º de polipropileno PPR de bocas iguales D 25 mm AQUATERM
T a 90º de PB de bocas iguales D 25 mm, UNE EN ISO 15876-3, Terrain

**E24AFA0370** ud Casquillo de plástico D 25 mm AQUATERM
Casquillo de plástico D 25 mm, UNE EN ISO 15876-3, Terrain

**E24AFA0430** ud Abraz. p/ tubo de polipropileno PPR de 25 mm con taco AQUATERM
Abraz. p/ tubo de PB de 25 mm con taco Terrain

**E24AFA0630** ud Manguito de unión polipropileno PPR D 25 mm, AQUATERM
Manguito de unión PB D 25 mm, UNE EN ISO 15876-3,, Terrain

**E02EC0020** m Coquilla de espuma elastomérica e=25 mm, ø=20 mm, SH/Armaflex
Coquilla de espuma elastomérica e=25 mm, p/diámetro ext. tubo ø=22 mm, ø int. mín/máx coquilla 23-24,5 mm, SH/Armaflex

**E24AEA0025** m Tubería polipropileno PPR AQUATERM D 20 mm
Tuberia polibutileno DN(exterior) 20 mm, e=2,3 mm, serie 5, UNE EN ISO 15876-2, Terrain

**E24AFA0295** ud Manguito latón transic. polipropilen rosca macho 20x1/2" AQUATE
Manguito de latón para transición de PB a rosca macho 20X1/2", UNE EN ISO 15876-3, Terrain

**E24AFA0025** ud Codo polipropileno PPR a 90º D 20 mm AQUATERM
Codo PB a 90º D 20 mm, UNE EN ISO 15876-3, Terrain

**E24AFA0105** ud T a 90º de polipropileno PPR de bocas iguales D 20 mm AQUATERM
T a 90º de PB de bocas iguales D 20 mm, UNE EN ISO 15876-3, Terrain

**E24AFA0345** ud Casquillo de plástico D 20 mm AQUATERM
Casquillo de plástico D 20 mm, UNE EN ISO 15876-3, Terrain

**E24AFA0415** ud Abraz. p/ tubo de polipropileno PPR de 20 mm con taco AQUATERM
Abraz. p/ tubo de PB de 20 mm con taco Terrain

**E24AFA0615** ud Manguito de unión polipropileno PPR D 20 mm, AQUATERM
Manguito de unión PB D 20 mm, UNE EN ISO 15876-3, Terrain

**E24GB0420** ud Válvula de esfera 25 mm para tub. polipropileno PPR AQUATERM
Válvula de esfera 25 mm para tub. polibutileno Terrain.

**E24GB0410** ud Válvula de esfera 20 mm para tub. polipropileno PPR AQUATERM
Válvula de esfera 20 mm para tub. polibutileno Terrain.

**E24AF0135** ud Colector polipropileno tres derivaciones 25x16x16x16x25 AQUATE
Colector PB tres derivaciones 25x16x16x16x25 mm, UNE EN ISO 15876-3, Terrain

**E24AF0015** ud Codo polipropileno PPR a 90º D 16 mm AQUATERM
Codo PB a 90º D 16 mm, UNE EN ISO 15876-3, Terrain

**E24AF0145** ud Codo latón niquel. transic. polipro rosca hembra 16x1/2" AQUATE
Codo latón niquelado para transición PB a rosca hembra 16x1/2", UNE EN ISO 15876-3, Terrain

**E24AF0290** ud Distanciador para codos de latón AQUATERM
Distanciador para codos de latón Terrain

**E24AF0215** ud Casquillo de plástico D 16 mm AQUATERM
Casquillo de plástico D 16 mm, UNE EN ISO 15876-3, Terrain

**E24AF0265** ud Abraz. p/ tubo de PB de 16 mm con taco AQUATERM
Abraz. p/ tubo de PB de 16 mm con taco Terrain

**E24AE0015** m Tuberia polipropileno PPR AQUATERM D 16 mm
Tuberia polibutileno DN(exterior) 16 mm, e=1,8 mm, serie 4, UNE EN ISO 15876-2, Terrain

**E24AF0130** ud Colector polipropile tres derivaciones 20x15x15x15x20 mm AQUATE
Colector PB tres derivaciones 22x15x15x15x22 mm, UNE EN ISO 15876-3, Terrain

**E24AF0020** ud Codo polipropileno PPR a 90º D 20 mm AQUATERM
Codo PB a 90º D 22 mm, UNE EN ISO 15876-3, Terrain

**E24AF0160** ud Codo latón niquel. transic. polipro rosca hembra 20x1/2" AQUATE
Codo latón niquelado para transición PB a rosca hembra 22x1/2", UNE EN ISO 15876-3, Terrain

**E24AF0230** ud Casquillo de plástico D 20 mm AQUATERM
Casquillo de plástico D 22 mm, UNE EN ISO 15876-3, Terrain

**E24AE0025** m Tuberia polipropileno PPR T AQUATERM D 20 mm
Tuberia polibutileno DN(exterior) 22 mm, e=2,0 mm, serie 5, UNE EN ISO 15876-2, Terrain

**E24AF0270** ud Abraz. p/ tubo de polipropileno PPR de 20 mm con taco Terrain
Abraz. p/ tubo de PB de 22 mm, con taco Terrain

**E24AF0120** ud Colector polipropileno P dos derivaciones 20x15x15x20 mm AQUATE
Colector PB dos derivaciones 22x15x15x22 mm, UNE EN ISO 15876-3, Terrain

**E24AF0025** ud Codo polipropileno PPR a 90º D 25 mm AQUATERM
Codo PB a 90º D 25 mm, UNE EN ISO 15876-3, Terrain

**E24AF0165** ud Codo latón niquel. transic. polipro rosca hembra 25x1/2" AQUATE
Codo latón niquelado para transición PB a rosca hembra 25x1/2", UNE EN ISO 15876-3, Terrain

**E24AF0235** ud Casquillo de plástico D 25 mm AQUATERM
Casquillo de plástico D 25 mm, UNE EN ISO 15876-3, Terrain

**E24AE0027** m Tuberia polipropileno PPR Terrain D 25 mm
Tuberia polibutileno DN(exterior) 25 mm, e=2,3 mm, serie 5, UNE EN ISO 15876-2, Terrain

**E24AF0275** ud Abraz. p/ tubo de polipropileno PPR de 25 mm con taco AQUATERM
Abraz. p/ tubo de PB de 25 mm con taco Terrain

**E24AE0040** m Tuberia polipropileno PPR AQUATERM D 32 mm
Tuberia polibutileno DN(exterior) 32 mm, e=2,9 mm, serie 5, UNE EN ISO 15876-2, Terrain

**E24BE0030** ud Codo de latón 32 mm, Itap
Codo de latón 32 mm (1"), UNE EN 1254, Itap

**E24AG0040** m Tubo polietileno retic. Uponor Wirsbo-Pex D 32 mm
Tubo polietileno reticulado DN(exterior) 32 mm, e=4,4 mm, UNE EN ISO 15875-2, serie 3,2 Uponor Wirsbo-Pex.

**3020004** ud Colector Solar Ariston Kairos XP 2.5 V
Colector Kairos XP 2.5V Características técnicas: Dimensiones 2.241x1.125x99mm. Peso 48 kg. Superfície útil de captación 2.241 m2. Rendimiento óptico 0,808. Coeficientes de pérdidas k1 3.131 W/m2K k2 0,016 W/m2K. Presión de funcionamiento 6 bar. Capacidad del colector 2.1 litros. Abosrbedor de cobre con tratamiento altamente selectivo de óxido de Titanio (Absorción 95%. Emisión 5%). Vidrio de seguridad templado y antireflejante de 4mm de espesor. Circuito hidráulico con tubos de cobre en forma de serpentín y soldadura continua por ultrasonidos. Test de rendimiento según EN 12975. Certificado Solar Keymark. Certificado de calidad P-ICIM otorgado por el ente de homologación ICIM. 5 años de garantía.

**3024093TTTR** ud Kit de conexiones hidráulicas para 1 colector XP 2.5 TT-TR-1-10
TT-TR-1-2-3-4-5-6-7-8-9-10

**282000020** ud Válvula de seguridad MSV 1/2 6 Bar
VAL.SEGURIDAD MSV 1/2 6BAR

**100000030** m TUBO DE COBRE 22x1
Tubo cobre, DN (exterior) 22 mm, e=1 mm, UNE EN 1057

**3024256** UDS Grupo Circulación Ariston 25-70
GRUPO BOMBA SOLAR 25-65 (AR)

**290500880** u CENTRAL. SOL. ELIOS C/SONDAS
Centralita ELIOS 25 ARISTON dotada de display LCD que permite visualizar y gestionar hasta 20 tipos de instalación con 4 entradas para sondas tipo Pt1000 Clase B DIN y 4 salidas de tensión. 3 sondas, dos para el interacumulador y una para el colector con una vaina de latón. La centralita puede visualizar las temperaturas medidas por las sondas, diagnosticar en pantalla, realizar la función test de la instalación, contabilizar las horas de apoyo y realizar la función anti hielo. Dimensiones 156 x 108 x 47 mm

**E99999951** u Intercambiador de placas SUICALSA modelo IP360011PX08, de 6 kW
Intercambiador de placas SUICALSA modelo IP 3600, de 11 placas

**E24AF0480** ud Manguito de unión PB D 32 mm, Terrain
Manguito de unión PB D 32 mm, UNE EN ISO 15876-3, Terrain.

**E24AF0100** ud T a 90º de PB de bocas iguales D 32 mm Terrain
T a 90º de PB de bocas iguales D 32 mm, UNE EN ISO 15876-3, Terrain

**E24GC0055** ud LLave paso 25 mm p/tub PB Terrain
LLave regulación oculta 25 mm para tub. polibutileno Terrain.

**E24GE0020** ud Válv reduct presión compensada latón 3/4"
Válvula reductora presión compensada latón 3/4".

**3208061** ud. Kit aire con tubo rígido Ø150 mm
Una rejilla con muelle y lamas fijas,dos tubos PVC D 150 mm de 1m y 1,5 m y una junta

**3208085** ud. Silenciador para NUOS 200/250/250 SYS
Se colocan a la salida y en la aspiración del equipo (reduciendo 6.5 dB).

**531052** ud. Dosificador hidrodinámico de polifosfatos Cillit Immuno C 181
Dosificador hidrodinámico proporcional de polifosfatos contra la incrustación y la corrosión, Cillit Immuno C 181.
- Caudal máx. (m3/h) = 1,8
- Carga Cillit-55 (gramos) = 350
- Autonomía (m3) = 150
- Conexión = 3/4"
- Presión Máx. (bar) = 10

**PARI877086** ud. Sifón 1"
Sifón de 1'' para recoger el fluido caloportador expulsado por el grupo de seguridad en el caso de sobrepresión en la instalación. Válido para instalar en las salidas de las válvulas de seguridad de 1/2'', 3/4'' y 1''.

**E38E0010** ud Botiquín metál. tipo maletín c/contenido
Botiquín metálico tipo maletín preparado para colgar en pared, con contenido.

**E38AA0010** ud Gafa antipolvo, acetato c/ventil. indirecta
Gafa antipolvo, de acetato con ventilación indirecta. CE.

**E38AE0040** ud Cuerda 2 m p/cinturón seguridad
Cuerda de 2 m para cinturón de seguridad con mosquetones regulables, CE 100 EA

**E10GA0400** m Valla cerram obras acero galv h=2 m i/postes
Valla p/cerramiento de obras de acero galv. h=2 m i/postes

**E38CA0030** ud Señal cartel obras, PVC, 45x30 cm
Señal de cartel de obras, PVC, 45x30 cm

**E38CA0020** ud Señal obligatoriedad, prohibición y peligro
Señal de obligatoriedad, prohibición y peligro p/señaliz.provisional,PVC, D=30

**E38CB0020** m Cinta bicolor rojo-blanco, balizamiento
Cinta bicolor rojo-blanco, de balizamiento, en rollos de 250 m.

**E22CAE0090** m Tubo PVC rígido D 63 mm G.P. 7 Canaldur
Tubo PVC rígido D 63 mm, p/inst. eléctricas, G.P. 7, Canaldur

**E22CAE00900** m Tubo PVC rígido D 160 mm G.P. 7 Canaldur
Tubo PVC rígido D 63 mm, p/inst. eléctricas, G.P. 7, Canaldur

**PCORTE** ud Caja de Corte de bombero + 3 setas
Caja de corte de bombero con 3 setas de corte en caja 50x50 según esquema unifilar.

**E22IA003000** m Conductor cobre SZ1-K 0,6/1 KV 1x2.5 mm2 AS+
Conductor de cobre VV 750 V, unipolar de 2,5 mm² de sección.

**PVCFLEXM40** Ml Tubo flexible PVC de Ø40mm
Tubería PVC flexible corrugado.Para empotrar D=40 mm.resistencia al choque 5

**PVCRIGIDOM40** Ml Tubo rígido PVC negro de ø40mm
Tubería rígida de PVC negro de Ø32mm.

**PVCRIGIDOM25** Ml Tubo rígido PVC negro de ø25mm
Tubería rígida de PVC negro de Ø25mm.

**PVCFLEXM25** Ml Tubo flexible PVC de Ø25mm
Tubería PVC flexible corrugado.Para empotrar D=25 mm.resistencia al choque 5

**T15DA00511c1** ud CENTRAL ALGORÍTMICA DE 1 LAZOS
Central microprocesada analógica algorítmica,
fabricada por AGUILERA ELECTRONICA según la
normas europeas UNE-EN 54-2 y UNE-EN 54-4, con
amplia capacidad operativa que le permite
controlar individualmente todos los equipos que
componen las instalaciones de detección y
extinción de incendios.
Formada por:
Tarjeta de control de línea con microprocesador
independiente que controla 1 bucle analógico
bidireccionale, con capacidad de 125 equipos
, a los que se conectan los detectores,
pulsadores, módulos de maniobras, de control y
demás elementos que configuran la instalación.
Capacidad de control de 125 equipos.
Fuente de alimentación conmutada independiente
de 27,2 Vcc 4 A, prevista para cubrir las
necesidades propias de la Central y la
instalación.
Cargador de baterías de emergencia. La central
dispone de capacidad para alojar en su interior
dos baterías de 12V / 7 Ah.
Módulo CPU, donde se personaliza la instalación,
se programan las maniobras de salidas y se
gestiona la información. Sus características
principales son:
- Memoria de eventos no volátil, con capacidad
para 4000 eventos.
- Reloj en tiempo real.
- Control completo de funcionamiento de todos
los equipos que componen la instalación de forma
programada o manual: Rearmes, reposiciones,
niveles, conexión/desconexión de puntos,
activación/desactivación de evacuaciones, cierre
de puertas y compuertas cortafuegos.
- Modos DIA/NOCHE configurables automáticamente
mediante calendario programable.
- Modos de test y pruebas incorporados para cada
zona.
- Programación de retardos según norma UNE EN
54-2.
- Capacidad de personalizar distintos idiomas.
- Gestión integral de listados históricos entre
dos fechas y estado de las zonas.
Display gráfico de 240 X 64 puntos.
Teclado de control
Indicadores luminosos y avisador acústico local,
para presentación de estados generales de
servicio, alarma, avería, desconexión, test,
alimentación y estado de maniobras de evacuación
y otros.
Salidas incorporadas de evacuación (salida

**T15DC00FSLXW** ud Sirema electronica con foco -EN 54-23 . Referencia AE/V-ASFLXW
Sirema multitono de Aguilera Electrónica con foco certificada EN 54-3 y EN 54-23 para montaje en pared. Tipo W-2.4-7.5.Referencia AE/V-ASFLXW.
Máxima altura de instalación 2.4 m , longitud de cobertura 7.5 m.
Tecnología led que garantiza una intensidad luminosa de 0.4 lux/m2 en todo el área.
Nivel sonoro 102dB (A).Consumo máximo 37 mA. Protección IP65.

**T15DA001sv** ud MODULO DE 1 SALIDA VIGILADA
Unidad microprocesada direccionable fabricada
por AGUILERA ELECTRONICA según norma prEN
54-18:2003, que gestiona una salida
supervisadas de relé.
Especial para ejecutar una maniobra de
evacuación (sirenas, campanas,
etc) según y para qué hayan sido configuradas
desde la central en cumplimiento de la norma de
instalación EN 54-14.
· Provisto de autoaislador que le aisl
del resto de la instalción en caso de
cortocircuito en su interior.
· Admite alimentación auxiliar para
maniobras.
· Conexión a 2 hilos con clemas
extraíbles.
· Alimentación: entre 18 y 27 Vcc.
· Consumo reposo 1 mA.
· Consumo máximo bucle alimentación
auxiliar: 27 mA.
· Montado en caja de ABS de 105 x_82_
25mm.

**T15DA0041** ud CAJA DE DERIVACION
Formada por circuito impreso provisto con entrada y salida para línea analógica y 4 derivaciones donde se conectan los detectores, pulsadores y demás módulos del sistema. Dotado con clemas extraibles que facilitan el conexionado, puesta a punto y posterior mantenimiento de la instalación.
Montado en caja de PVC de 100 X 100 mm., con entradas para diferentes medidas de tubos (de 9 a 21 mm. de diámetro).

**AGU3030207Pbd** Ud AE/BD5000-E. Barrera infrarroja de Humos por Reflexión
Barrera infraroja de detección de humos por reflexión con alineación automática ,referencia AE/BD5000, se compone de un emisor, una unidad de control para su instalación a nivel de suelo y un especjo reflector. Certificada y homologada según norma EN-54-12. Algunas de sus características son:
- Fácil instalación y montaje
- Alineación asistida por puntero láser incorporado
- Compensación automática de la suciedad.
- Auto-alineación de la barrera.
El detector cubre una distancia lateral máxima definida por las Normas de instalación. Como guía, recomendamos una distancia lateral de 7.5 m máximo para cada lado, lo que implica que con una única barrera se tienen coberturas de 750 m2. La distancia óptima de la barrera al techo estará entre 500 mm y 600 mm. Estos parámetros están armonizados con las normas EN54 parte 12, VdS 2095 y BS5839p1.
Cableado hasta la Central de Detección y Alarma mediante cable de 2x1,5mm2 de Cu, libre de halógenos, correctamente entubado. Totalmente montado, probado y funcionando.
Voltaje de funcionamiento: 12 Vcc a 24 Vcc
Umbrales seleccionables de alarma
Consumo bajo
Opción de reset automático
Compensación automática de la suciedad
Modelos con marcado CE según la D.P.C.
Opción de conexión a Unidad de Prueba Remota (LLC)

**E26BF0021** ud G/incendio ESPA UE 2460 bomb 15 CV jok 3 CV 18 m³/h 65 m.c.a
Grupo contrainc. bomba 12,5 CV, jokey 3 CV 12 m³/h 60 m.c.a. con hidrob. Spill U32-208

**E24AA0060** m Tub. acero galv. D 2 " (DN 50mm)
Tubería de acero galv. D 2 ", DN(exterior) 50mm, UNE 10255

**E24AA0040** m Tub. acero galv. D 1 1/4" (DN 32mm)
Tubería de acero galv. D 1 1/4", DN(exterior) 32mm, UNE 10255

**E19BCAA0010** ud Antena 3 elementos, Canal 3
Antena terrestre monocanal modelo AN 03-3, 3 elementos, Canal 3. Ref. 80003. Fagor.

**E19BCAD0020** ud Antena Digital-Analógica, Canales 21-69, 16 dB
Antena terrestre Digital-Analógica modelo Di@na plus 6U, Canales 21-69, 16 dB. Ref. 84379. Fagor.

**E19BCAE0010** ud Antena FM circular, polaridad horizontal
Antena terrestre radio FM circular modelo AN-02, polaridad horizontal. Ref. 80020. Fagor.

**E19BFAB0100** ud Derivador "F" 5 a 2300 MHz 4 salidas Derivación 13 dB
Derivador "F" de 5 a 2300 MHz, 4 salidas Derivación 13 dB. Modelo TAP 412. Ref. 85412. Fagor.

**E19BEAA0010** ud Amplif. 1 entrada toda banda: BI; BIII; UHF
Amplificador de banda para mástil serie AMB 800 digital salida 114 dBµV, 1 entrada toda banda: BI; BIII; UHF (G=28; 28; 38 dB). Modelo AMB 810. Ref. 36010. Fagor.

**E19BEAE0020** ud Fuente Alimentación 24 VDC / 100 mA
Fuente de Alimentación 24 VDC / 100 mA, 2 salidas. Modelo FA 802. Ref. 66105. Fagor.

**E20.1019** ud. Derivador inductivo dos direcciones 2D
Derivador inductivo 4D, 2D

**E60.2050** paneles,swith,acesorios
Armario VDI da capacidad 6U 350x600x400mm

**E60.2070** armario rack para 6 paneles
Panel de alimentación

**E19ABB0250** ud Fuente alimentación audio/vídeo individual, Chorus-Digital Visio
Fuente alimentación audio/vídeo indivudual GW 18 361 para carril DIN, tensión de entrada 230 V ac-50/60 HZ y de salida 12 V dc 18 VA, Chorus-Digital Vision, Gewiss

**E19ABB0220** ud Terminal video portero, manos libres superficie, inst interior,
Terminal video portero GW 18 343 VT manos libre de superficie LUX, acabado titanio, instalación interior, de 150x160x40 mm, Chorus-Digital Vision, Gewiss

**E19ABB0020** ud Módulo audio/vídeo 2 puls, inst exterior, Chorus-Digital Vision
Módulo audio/vídeo 2 pulsadores GW 18 302 para instalación exterior, de 115x85x50 mm, Chorus-Digital Vision, Gewiss

**E19ABB0090** ud Marco para módulo, inst exterior, Chorus-Digital Vision
Marco metálico GW 18 101 VT para módulo audio/video, acabado titanio, instalación exterior, de 145x155x20 mm, Chorus-Digital Vision, Gewiss

**E19ABB0120** ud Bastidor para módulo, inst exterior, Chorus-Digital Vision
Bastidor GW 18 121 para módulo audio/video, instalación exterior, de 140x145 mm, Chorus-Digital Vision, Gewiss

**E19ABB0150** ud Caja empotrar para módulo, inst exterior, Chorus-Digital Vision
Caja de empotrar GW 18 131 para módulo audio/video, instalación exterior, de 132x147x49 mm, Chorus-Digital Vision, Gewiss

**E19ABC0040** m Cable estructur FTP/RJ-45 (apant) categ 5
Cable estructurado FTP/RJ-45 (apantallado), categoría 5.

**%0000.0015** % Material auxiliar.(s/total mat.)
Medios auxiliares.3% (s/total)

**T60C00030** Ud. ANCLAJE METÁL.BARANDILLA SARGENTO
Anclaje metálico de barandilla tipo Sargento.

**T00CS0007** M³. TABLAS MADERA PINO 25mm
Madera pino en tablas 25 mm

**T60SA1005** M². RED SEGURIDAD POLIAMIDA #75mm
Red seguridad poliamida # 75 mm, cuerdamalla Ø 4,5 mm, cuerda perimetral Ø 10mm

**O06S00104** H. FORMACIÓN DE SEGURID.E HIGIENE
Formación de seguridad e higiene

**T60I00055** Ud. GAFA ANTIPOLVO ANTI-IMPACTOS
Gafa antipolvo anti impactos

**T60I00505** Ud. GUANTES AISLANTE ELÉCTRICO
Par de guantes aislante eléctrico

**%0000.001** % Medios auxiliares.(s/total)
Medios auxiliares.1% (s/total)

**T60SS2050** Ud. SEÑAL DE OBLIGATORIEDAD, PROHIBICIÓN YPELIGROp/SEÑALIZACIÓN PROV
Señal de obligatoriedad, prohibición y peligro para señalización provisional.

**E01BA0030** t Cemento puzolánico, CEM IV/B (P) 32,5 N, ensacado
Cemento puzolánico, CEM IV/B (P) 32,5 N, UNE-EN 197-1, tipo IV/B, con puzolana natural (P), clase de resistencia 32,5 N/mm² y resistencia inicial normal, ensacado, con marcado CE.

**E09** m2 Chapa Galvanizada conducto con sistema enganche long
Ud. de Conducto de Salida de Aire Caliente de Radiador, construido a base de paneles de acero galvanizado con aislamiento termoacústico con sistema de enganche longitudinal tipo PITTSBURGH y transversal tipo METU, provisto de amortiguadores elásticos y punta flexible en la boca de salida, con soporte de fijación a pared y suelo, i/ medios y material de montaje.

**E801** ud Modulo recto extensible 900-500mm de D 150mm
Ud. de Modulo recto extensile de Chimenea modular aislada de 150 mm de diámetro, formada por doble pared de acero inoxidable AISI 316 y 30 mm de aislamiento de lana de roca. Completamente instalado. Marca/modelo: DINAK o equivalente.

**E802** ud Codo de 45º de Acero Inox. D 150 mm
Ud. de Codo de 45º de Chimenea modular aislada de 150 mm de diámetro, formada por doble pared de acero inoxidable AISI 316 y 30 mm de aislamiento de lana de roca. Completamente instalado. Marca/modelo: DINAK o equivalente.

**P0101** ud Modulo recto de 900mm en acero inox. D 150 mm
Ud. de Modulo recto de Chimenea modular aislada de 200 mm de diámetro, formada por doble pared de acero inoxidable AISI 316 y 30 mm de aislamiento de lana de roca. Completamente instalado. Marca/modelo: DINAK o equivalente.

**P0401** ud Abrazadera de fijación a pared fabricada en acero inox
Ud. de Abrazadera de Chimenea modular aislada de 150 mm de diámetro, formada por doble pared de acero inoxidable AISI 316 y 30 mm de aislamiento de lana de roca. Completamente instalado. Marca/modelo: DINAK o equivalente.

**P0501** ud Sobrerete de antilluvia
Ud. de Pieza de Sombrerete para terminal de Chimenea modular aislada de 150 mm de diámetro, formada por doble pared de acero inoxidable AISI 316 y 30 mm de aislamiento de lana de roca. Completamente instalado. Marca/modelo: DINAK o equivalente.

**P0601** ud Acople a tubo de escape en acero inox
Ud. de Acople a Tubo de Escape de Grupo Electrógeno, fabricado en Chimenea modular aislada de 150 mm de diámetro, formada por doble pared de acero inoxidable AISI 316 y 30 mm de aislamiento de lana de roca. Completamente instalado. Marca/modelo: DINAK o equivalente.

**P1101** ml Cuello flexible para union de conducto a grupo
Ud. de Conducto de Salida de Aire Caliente de Radiador, construido a base de amortiguador elástico con aislamiento termoacústico, punta flexible en la boca de salida, permite vehicular aire a 400ºC/2 horas y 250ºC en continuo homologada y de acuerdo a la norma Europea EN-12101-3 y la NBE-CPI/96, con soporte de fijación a pared y suelo, i/ medios y material de montaje.

**P1601** ud Rejilla de Salida de Aire en Fachada de Sobrepresion 1200x1400mm
Ud. Persiana de Sobrepresiónd de intemperie de aluminio extruido y anodizado de dimensiones 2000x1400 mm. con lamas fijas horizontales antilluvia, instalada sobre muro de fábrica de ladrillo.

**QAF0010** h Camión cist 10 m³ c/bomba y asp alq c/cond
Camión cisterna 10 m³ con bomba y aspersores, alq. con conductor.

**QAF0020** h Motoniveladora Caterp 12 F c/maquinista
Motoniveladora Caterp. 12 F con maquinista.

**QAF0030** h Camión bitumin cap 10 tm c/cond bomba mangu
Camión bituminador cap. 10 tm con conductor, bomba y manguera.

**QAF0040** h Compact neumát Dinapac CP 22 c/maquinista
Compactador neumático Dinapac CP. 22 con maquinista

**QAF0050** h Extend aglom Demag 413 pequeña c/maquinista
Extendedora aglomerado Demag 413 pequeña con maquinista.

**VENT02** REJ. EXTERIOR LAMA ALUM. 1000x1000
U. Rejilla de intemperie de aluminio de 1000X1000 mm. con lamas fijas en V horizontales antilluvia y malla metálica posteríor de protección anti-pájaros y anti-insectos para toma de aire o salida de aire de condensación, instalada sobre muro prefabricado.

**VENT03** CAJA ACÚSTICA PARA REJ. EXTERIOR DE VENTILACIÓN
U. Caja Acústica de Ventilación de Interior de aluminio de 1000X1000 mm., instalada sobrepuesta sobre muro prefabricado.

**VENT04** INSTAL. POLIBUTILENO DESAGÜE CAJAS DE VENTILACIÓN
Ud. Instalación realizada con tubería de Polibutileno (PB), según norma UNE 53415, sin incluir ascendente, con p.p. de accesoríos del mismo material o metálicos en transición y protección con tubo corrugado o aislamiento según normativa vigente, conectada a desagües de Cajas acusticas y distribuida por pared lateral hasta exterior, totalmente instalada según CTE/ DB-HS 4.
